# KRH Klinikum Robert-Koch Gehrden Teilneubau GEH II
Angebotsaufforderung (GAEB DA XML 3.1, DA83)
Projekt: H-18/082 Hannover RKG
Währung: EUR
Erstellt mit: CaliforniaX by G&W Software AG, CaliforniaX V26.1.04, 14.10.2026

## Deckblatt
Leistungsverzeichnis

Technische Wärmedämmung

Projektdaten:
Projektbezeichnung:  KRH Klinikum Robert Koch Gehrden
  Teilneubau GEH II
Vergabenummer:  0479

Auftraggeber:  KRH Klinikum Region Hannover GmbH
Straße:  An der Stadionbrücke 6
PLZ / Ort:  30459 Hannover

Baustelle:  KRH Klinikum Robert Koch Gehrden
Straße:  Robert-Koch-Straße 1
PLZ / Ort:  30989 Gehrden

## 0479.2 techn.WD +Bra: verpreistes LV
Datum: 14.10.2026

*Hinweis: Baubeschreibung allgemein*
Baubeschreibung Allgemein

Das KRH Klinikum Robert Koch Gehrden mit der postalischen Anschrift Robert-Koch-Straße 1 in 30989 Gehrden liegt in einer städtischen Randlage der 15.000 Einwohner umfassenden Stadt Gehrden.
Das Grundstück des Projekts KRH Klinikum Robert Koch Gehrden, Teilneubau GEH II, befindet sich direkt am Grünzug des Gehrdener Berges, südlich und westlich ist es durch den Gehrdener Berg begrenzt, im Norden und Westen grenzt ein Wohngebiet an das Gelände.
Die Gebäudestruktur des Krankenhauses besteht derzeit aus einem 2015 in Betrieb genommenen Teilneubau, Gehrden I (GEH I, Bauteile E, G, L) und aus einem aus den 1960er Jahren stammenden Altbau (GEH 0, Bauteile A, B, C, D, M, N).
Nachdem zunächst eine Sanierung des Altbaubestandes mit einem weiteren Neubau geplant war, wurde nach intensiven Studien und Untersuchungen durch die KRH, vorgesehen die Altbauten mittelfristig durch einen weiteren Teilneubau im Zuge des Projektes GEH II zu ersetzten.
Mit der Realisierung von GEH II soll die Erneuerung der Infrastruktur am Klinikum Gehrden weiter fortgesetzt werden. Der Betrieb des Klinikums soll nach Abschluss des Projektes zukunftsweisenden und effizienzorientierten Konzeptionen folgen und dabei eine qualifizierte Patientenversorgung bei gleichzeitiger Optimierung aller betriebswirtschaftlichen Aspekte ermöglichen.

Erschließung
Der zukünftige Haupteingang mit der Vorfahrt für PKW wird sich zentral im Neubau GEH II an der Franzburger Straße befinden. Damit liegt er optimal zu den beiden Hauptzufahrtswegen aus Nordosten (Von-Reden-Straße) und Südwesten (Robert-Koch-Straße).
Die Zufahrt zur Notaufnahme bleibt unverändert am Baukörper von GEH I und erfolgt von Nordosten. Ebenfalls von Nordosten wird zukünftig der neue Wirtschaftshof erschlossen werden. Er befindet sich auf der Ebene -1. Hier erfolgt die vollständige Ver- und Entsorgung des Hauses.

Das Projekt Teilneubau GEH II ist in mehrere Teilprojekte gegliedert
-  Neubau GEH II
-  Umbau GEH I
-  Anbau MRT

Neubau (GEH II)
Der wesentliche Teil des Projektes ist als Neubau (GEH II) geplant.
Bei dem Neubau handelt es sich um einen viergeschossigen Baukörper mit Technikgeschoss auf dem Dach und Teilunterkellerung mit direkter Anbindung an den Gebäudebestand GEH I.

Umbau des Bestandes (GEH I)
Der viergeschossige Gebäudebestand von GEH I aus dem Jahr 2015 soll soweit wie möglich unverändert bleiben. Abbruch und Umbaumaßnahmen sind zum Anschluss des Neubaus GEH II in allen Ebenen oder Zwischenebenen notwendig.
Weiterhin sind Umbaumaßnahmen in GEH I notwendig, um die ehemalige Radiologie und den neuen MRT-Bereich sinnvoll an den Neubau und den neuen Hauptzugang anzuschließen.

Anbau MRT
Ein weiteres Teilprojekt ist der Anbau eines zusätzlichen Magnetresonanztomographie-Raums (MRT) inklusive der notwendigen Nebenräume. Dieser befindet sich mit direkter Anbindung an den bestehenden Radiologie-Bereich von GEH I.
Der Anbau kann wiederum um einen zweiten MRT- oder CT-Raum erweitert werden, diese Erweiterung ist nicht Teil der Maßnahme.

*Hinweis: Maßnahmenbeschreibung*
Baustellenbeschreibung für KRH Klinikum Robert Koch Gehrden
Teilneubau GEH II

Lage der Baustelle und Zugänglichkeit
Ort der Baustelle:  Robert-Koch-Str.1; 30989 Gehrden
  (Region Hannover)
Belegenheit:  Gemarkung Gehrden
Flurstück(e):  39/2

Die Baustelle befindet sich in der Stadt Gehrden der Region Hannover.
Die Baustellenzufahrt erfolgt von der Robert-Koch-Str. kommend.
Die Baustellenausfahrt erfolgt über die Franzburger Str.

Die angrenzenden Gebiete sind Wohngebiete, Von-Reden-Park, ein öffentlicher Parkplatz, eine Kita und Waldgebiete.

Beschreibung der Baumaßnahme

Bei den hier beschriebenen Leistungen handelt sich im Wesentlichen um folgende Arbeiten:
- Wärmedämmarbeiten an Sanitärinstallationen
- Wärmedämmarbeiten an Heizungsinstallationen
- Wärmedämmarbeiten an Installationen der Kältetechnik
- Wärmedammarbeiten an Lüftungstechnischen Anlagen
- Brandschutzverkleidungen

Baustelleneinrichtung:
Siehe Weitere Besondere Vertragsbedingungen (WBVB) und gemäß BE-Plan.

Baustrom / Bauwasser / Sanitäre Einrichtungen:
Siehe Weitere Besondere Vertragsbedingungen (WBVB).

Zu schützende Arbeitsbereiche und Objekte:
Der vorhandene Baumbestand auf dem öffentlichen Weg ist gem. DIN 18920 zu schützen, die Kronenbereiche der Bäume dürfen außerhalb von befestigten Flächen nicht befahren werden.

Baureinigung / Abfallbeseitigung:
Bauabfälle sind getrennt nach Abfallarten fachgerecht zu entsorgen sowie gemäß "Weitere Besondere Vertragsbedingungen (WBVB) Punkt 10.21 und 10.22".

Weitere Gewerke auf dem Baugrundstück:
Diverse ausführende Unternehmen der Fassaden- und Innenausbauarbeiten sowie haustechnische Gewerke.

Ausführungsunterlagen:
Dem Leistungsverzeichnis liegen Architektenpläne und Details in digitaler Form bei. Diese sind ausschließlich zur Kalkulationsunterstützung bestimmt und nicht zur Bauausführung zu verwenden.

Art und Umfang der Rechnungslegung:
siehe Allgemeine Vertragsbedingungen des Auftraggebers sowie Weitere Besondere Vertragsbedingungen (WBVB).

Materialtransporte:
Für sämtliche Baumaterialien, Abfälle und Werkzeuge sind Transportwege von ca.250 m innerhalb des Baufeldes einzukalkulieren.

*Hinweis: Bauausführung*
Baulogistikleistungen

Der Bauherr hat u.a. folgende Leistungen an einen Baulogistik-Dienstleister separat vergeben: Aufstellung/Verschluss Bauzaun, Aufstellung und Reinigung zentrale WC/DU-Anlage, Zutrittskontrolle Baufeld, Online-Avisierung für Transporte, Winterbaubeheizung, die Herstellung der Baustrom-/Bauwasseranlage, etc.
Die Regularien der übergeordneten Baulogistik sind im Baulogistik-Handbuch, welches durch den LOG erstellt und fortgeschrieben wird, enthalten und umzusetzen. Für die Leistungen der Baulogistik und übergeordneten Baustelleneinrichtung wird eine pauschale Umlage gemäß den WBVB's einschl. aller Nachträge erhoben und wird entsprechend von den Abschlags- und Schlusszahlungen einbehalten.

Baustellenordnung

Die Baustellenordnung wird dem AN vor Ausführungsbeginn übergeben.
Der AN stellt durch entsprechende Verpflichtungen seiner Arbeitnehmer und Nachunternehmer sicher, dass das auf dem Gelände der Baustelle geltende strikte Alkoholverbot eingehalten wird. Das Rauchen und Essen innerhalb des Gebäudes/Neubaus ist nicht gestattet.

Zentrale Baustelleneinrichtung/ Container

In unmittelbarer Nähe des Baufeldes (Entfernung max. ca. 300m) wird eine bestehende Parkplatzfläche für die zentrale Baustelleneinrichtung vorgehalten. Des Weiteren werden auf dieser Fläche die zentrale WC-/DU-Anlage und das Containergebäude der Bauüberwachung aufgestellt (Anlage BE-Plan).
Büro- oder Tagesunterkunfts-Container werden vom Baulogistiker kostenpflichtig zur Verfügung gestellt. Eigene Magazin- oder Werkstatt-Container können nach Beantragung beim Baulogistik-Dienstleister und der Objektüberwachung nach deren Vorgaben aufgestellt werden. Ein Anspruch darauf besteht jedoch nicht.
Die entsprechende Grundausstattung und die jeweiligen Miet-Kosten mit Nutzungskonditionen werden im Baulogistikhandbuch beschrieben. Die Vermietung wird direkt zwischen AN und dem Baulogistik-Dienstleister geregelt. Telefonanschlüsse und Internetanbindung sind durch die AN eigenständig zu organisieren. Möblierung oder sonstige Ausstattung kann in einem direkten Mietverhältnis mit dem Baulogistik-Dienstleister vereinbart werden.
Unterkünfte wie Schlafräume und Aufenthaltsräume für die Freizeit dürfen auf der Baustelle nicht eingerichtet werden. Übernachtungen auf der Baustelle/Liegenschaft sind verboten.

Lagerflächen

Auf der Liegenschaft stehen begrenzte Lagerflächen zur Verfügung (Anlage Phasenplan). Die Lagerflächen werden auch von anderen Gewerken/Maßnahmen genutzt und vom Baulogistik-Dienstleister des Auftraggebers bzw. der örtlichen Bauüberwachung nach Beantragung koordiniert und zugewiesen. Ein Anspruch auf Lagerflächen besteht nicht.
Siehe Weitere Besondere Vertragsbedingungen (WBVB) und gemäß BE-Plan.

Gerüste

Auftraggeberseitig steht ein Arbeitsgerüst als Fassadengerüst außen und in den Innenhöfen zur Verfügung.
Die Abstände des Fassadengerüstes (Fangschutz) werden durch den Gerüstbauer vorgegeben, sind jedoch mit den Fassadengewerken und Dachdecker vorab abzustimmen

Aufzüge

Durch den AG werden außen am Gebäude, in zeitlicher Staffelung je nach Baufortschritt, vertikale Transportmöglichkeiten zur Verfügung gestellt. Diese werden durch den Baulogistik-Dienstleister verwaltet und sind grundsätzlich über das Online-System zu beantragen. Fahrten sind in den beantragten und zugewiesenen Zeitfenstern möglich. Der AN muss sich vorher über die Transportmöglichkeiten und deren Eignung für seine Transporte informieren. Die Lastenaufzüge werden am Gerüst außenseitig befestigt.

Kräne

Seitens des AG werden keine Kräne zur Verfügung gestellt.

Sofern der AN eigene Kräne betreiben will, sind nachfolgende Punkte zu beachten.
Da der An- und Abflugbereich des beim Robert-Koch-Krankenhaus Gehrden befindlichen Hubschrauber-Landeplatzes im westlichen Bereich des Neubaus liegt, besteht beim Einsatz von Kränen ab 20m über Grund gem. der Nachrichten für Luftfahrer ("Nachrichtliche Bekanntmachung der Allgemeinen Verwaltungsvorschrift zur Kennzeichnung von Luftfahrthindernissen") eine besondere Kennzeichnungserfordernis.
(Link:https://www.verwaltungsvorschriften-im-internet.de/bsvwvbund_24042020_LF15.htm).

Der Einsatz von ortsfesten und Mobilkränen ist mind. 14 Tage vor Nutzungsbeginn anzumelden.
Die Aufstellorte sowie etwaige Sperrungen von Flächen sind mit der Objektüberwachung und dem Baulogistik-Dienstleister abzustimmen.
Der AN hat bei der Planung und Durchführung seiner Arbeiten die Nachbargebäude, den Hubschrauber-Landeplatz sowie ggf. weitere Kräne/Hebezeuge im Baustellenbereich/-umfeld zu berücksichtigen. Ein Überstreichen der Baustellengrenzen mit Lasten oder z.B. Mobilkranauslegern ist nicht bzw. nur nach einem durch den AG genehmigten Antrag zulässig.
Erforderliche Nachweise für die geplante Aufstellung von Hebezeugen sind durch den AN zu bringen, notwendige Maßnahmen zur Lasteinleitung durch den AN umzusetzen. Die Zufahrt, Aufstellung und Verweildauer von z.B. Mobilkranen ist ebenso mit dem Baulogistik-Dienstleister abzustimmen.

Sanitärcontainer sowie Chemo-Toiletten

Duschen und WC/Chemo-Toiletten werden dem AN auf dem Baustellengelände sowie in den Containergebäuden der AN zur Verfügung gestellt.

Abfallentsorgung/Reinigung

Der Auftragnehmer ist für die tägliche Reinigung der Baustelle im Rahmen seiner jeweiligen Leistungen verantwortlich. Der AN verpflichtet sich, den durch seine Arbeiten anfallenden Schutt sowie Abfall- und Verpackungsmaterial, Verunreinigungen und Beschädigungen von der Arbeitsstelle, aus dem Gebäude, vom Baugrundstück und den umliegenden Grundstücken sowie den Verkehrswegen täglich selbst zu entfernen und zu entsorgen.
Der AN hat in eigener Verantwortung den eigenen Abfall und Müll zu sortieren und an entsprechenden Sammel- bzw. Entsorgungsstelle abzugeben bzw. einer ordnungsgemäßen Behandlung zuzuführen.
Die Entsorgung eigener Verpackungs-, Restmaterialien und Hausmüll durch den AN sind einzukalkulieren. Nach fruchtlosen Verstreichen einer angemessenen Frist nach erstem Auffordern, behält sich der AG vor, vorgenannte Abfälle auf dem Wege der Ersatzvornahme kostenpflichtig zu entsorgen.

Zufahrt und Zutritt zur Baustelle und Parken

Beschäftigte des AN erhalten nur Zutritt zur Baustelle, wenn Sie im Besitz eines vom AG bzw. Baulogistik-Dienstleisters ausgestellten Baustellenausweises sind. Dieser ist ständig mitzuführen. Der AN hat diese Ausweise rechtzeitig, mind. 7 Kalendertage vor Arbeitsaufnahme, beim AG bzw. beim Baulogistik-Dienstleister anzufordern.
Der Anforderung ist eine Liste mit Zunamen, Vornamen, Geburtstag, Wohnsitz, Nationalität, Nummer des Personalausweises und Nummer des Sozialversicherungs-Ausweises, ggf. weitere Nachweise, beizufügen.
Nicht mehr benötigte Ausweise sind dem AG bzw. Baulogistik-Dienstleister unverzüglich zurückzugeben. Der Verlust eines Baustellenausweises ist dem AG bzw. Baulogistik-Dienstleister unverzüglich zu melden. Die Kosten einer erneuten Ausweiserstellung trägt der AN.
Lieferanten erhalten nach erfolgter Anmeldung beim Logistikkoordinator (mindestens 3 Tage im Voraus) für Be- und Entladezeiten einen Besucherausweis.
Die Baustelle wird videoüberwacht.

Zufahrten zur Baustelle, die Verweildauer von Fahrzeugen sowie Flächen zur Entladung sind spätestens 72 Stunden vor Anlieferung beim Baulogistik-Dienstleister zu beantragen.
Durch den Baulogistik-Dienstleister werden ein entsprechendes Zeitfenster und zur Verfügung stehende Aufstell- bzw. Lagerflächen zugeteilt.
Für die Beantragung von Zufahrten ist grundsätzlich ein über das Internet mit gängigen Browsern zugängliches Online-Avisierungs-System des Baulogistik-Dienstleisters zu verwenden.
Auf der Baustelle und in der Liegenschaft des Krankenhauses gilt die Straßenverkehrsordnung (StVO). Der StVO entsprechende Fahrzeuge können die Baustelle grundsätzlich befahren. Abweichungen davon (z.B. Sondertransporte) sind rechtzeitig bei der Objektüberwachung und dem Baulogistik-Dienstleister zu beantragen. Zur Befahrbarkeit der Baustelle ist der Übersichtsplan Baulogistik zu beachten.
Der Aufenthalt von Fahrzeugen des AN ist nur zum Be- und Entladen erlaubt.
Die Zufahrten und Verkehrswege sind grundsätzlich frei zu lassen. Es darf nur an dafür gekennzeichneten Stellen gehalten und entladen werden.
Das Parken für Pkw bzw. Kfz des AN ist weder im Bereich der Baustelle noch auf dem Krankenhausgelände zugelassen.

Schnittstellenbeschreibung und Firmenbauleitungsaufgaben

Allgemein
Die ausgeschriebenen Leistungen sind als integrale Leistungen im Gesamtbauablauf eines Krankenhauses zu verstehen.
Alle zur Herstellung eines mängelfreien, funktionsfähigen sowie schall- und brandschutztechnisch wirksamen Gesamtbauteils
erforderlichen Nebenleistungen sind Bestandteil der Leistung, auch wenn sie nicht gesondert im Leistungsverzeichnis aufgeführt sind.

Der Auftragnehmer hat für die Dauer der Ausführung eine fachlich geeignete und entscheidungsbefugte Firmenbauleitung zu stellen und zu benenn.
Die Anwesenheit der Firmenbauleitung auf der Baustelle ist entsprechend Baufortschritt und Erfordernis sicherzustellen,
insbesondre die Teilnahme und Mitwirkung an den wöchentlich stattfindenden Baubesprechungen und Baubegehungen.

Die Firmenbauleitung ist verantwortlich für die ordnungsgemäße, vollständige und vertragskonforme Ausführung der eigenen Leistungen
sowie für die Mitkoordinierung und Abstimmung der Schnittstellen (Vor- und nachfolgende Gewerke).

Die Firmenbauleitung hat die Ausführung unter Berücksichtigung der besonderen Randbedingungen des Krankenhausbaus zu organisieren, insbesondere:
- hygienische Anforderungen (Emissionsarm)
- Lärmschutztechnische Anforderungen

- logistische Einschränkungen (z.B. durch vor- und nachfolgende- bzw. parallelarbeitende Gewerke sowie durchlaufenden Klinikbetrieb)
- schallschutztechnische Anforderungen
- brandschutztechnische Anforderungen

Zur Leistung gehören ferner:
- Organisation, Steuerung und Qualitätskontrolle der eigenen Leistungen
- Koordination von Nachunternehmern
- Mitwirkung bei Zustandsfeststellungen und förmlichen Abnahme
- Dokumentation schall- und brandschutzrelevanter Leistungen

Schnittstellen zum Vor-Gewerk
Der Auftragnehmer übernimmt die bauseits hergestellten Bauteile (z. B. Rohdecken, Rohböden, Rohwände, Stützen, Schächte, Trockenbauwände einseitig beplankt) im vorliegenden Ausführungszustand als Grundlage seiner Leistungen.
Für die Feininstallation sind die gefliesten Wände, fertig verfugt, die Oberfläche für die vorgesehenen Leistungen.
Die Firmenbauleitung hat die Untergründe auf Eignung, Ebenheit, Maßhaltigkeit gemäß DIN 18202 sowie den anerkannten Regeln der Technik mindesten 3 Wochen vor Ausführung der eigenen Leistungen zu prüfen.
Wesentliche Mängel oder Abweichungen des Vor-Gewerkes, welche die vertragsgemäße Leistungserbringung beeinträchtigen, sind unverzüglich schriftlich anzuzeigen.

Schnittstellen zu nachfolgenden Gewerken
Die Firmenbauleitung hat seine Leistungen so zu koordinieren, dass die nachfolgenden Gewerke ihre Leistungen ohne Behinderung und ohne zusätzliche Vorleistungen ausführen können.
Beispielhaft Leistungen im Rahmen der Schnittstelle zu Folgegewerken:
- Herstellung weiterer notwendiger Öffnungen, Aussparungen, Verstärkungen und ggfl. Einbauteil und Abstimmung mit anderen TGA, Elektro- und Medizintechnikgewerken
- Übergabe der Flächen/Bauteile (bereichsweise) in einem Zustand, bei dem Folgegewerke nicht in ihrer Bauausführung behindert sind.
- Angaben zu Durchbrüchen, Aussparungen, Gerätefundamenten, Wand- und Deckenverstärkungen, Vorbereitungen im Trockenbau für die gewählte Art der Brandschottung, Angaben zu elektrischen Leistungen, elektrischen Absicherungen, GA-Schnittstellen der gelieferten Komponenten.
- Rechtzeitige Herstellung von Anschlüssen für Fremdgewerke
- Angabe von Reviöffnungen
- Fertigmelden von Installationen in Installationswänden für das Schließen von Wänden und Decken.
- Reinigung und IBN der Anlagen für die Ermöglichung der IBN der Folgegewerke wie Küche, Medizintechnik, Labor.

Mitwirken bei der IBN, Probebetrieb, Brandfallmatrix an den entsprechenden Schnittstellen.

*Hinweis: ATV ZTV*
1.  Allgemeine Technische Vertragsbedingungen

Für die Ausführung der in den einzelnen Gewerken nachfolgend beschriebenen Leistungspositionen gelten die auf das jeweilige Gewerk bezogenen, technischen Regelwerke in ihrer bei Vertragserfüllung gültigen Fassung als vereinbart.
- alle technischen und behördlichen Vorschriften, die mit der Werkstoffauswahl, Bemessung, Herstellung und Funktion der zu erbringenden Leistung im Zusammenhang stehen

- Meterpunkte
Höhenpunkte als Meterrisse werden an mehreren Stellen im Rohbau GEH II durch den AN Rohbau dauerhaft angelegt. Alle weiteren Bezugspunkte sind durch den AN einzunivellieren

- Achsen
Achsen werden bauseits weder eingemessen noch angelegt. Alle erforderlichen Achsen sind vom AN eigenverantwortlich einzumessen u. für  den eigenen Bedarf zu fixieren. Dies ist in die Einheitspreise einzurechnen.

- Bauablauf
Die Übergabe des Teilneubau GEH II, einschließlich MRT und Umbaumaßnahmen in GEH I sowie inkl. einer 6-monatigen Inbetriebnahmephase, ist zu Ende 2029 geplant. Zur Einhaltung des Projekttermins ist für die Ausbauphase folgernder Bauablauf geplant:
Die Ausbaumaßnahmen starten direkt ab der Rohbauabnahme, hierzu werden die Fassaden- und Dachöffnungen provisorisch mit Folien geschlossen.
Die Arbeiten sind parallel mind. in zwei Geschossen gleichzeitig auszuführen (z.B. UG + EG, 1.OG + 3.OG)
Die Grundrissebenen sind in je 4 Bereiche aufgeteilt, um so einen Taktplanungs-Rhythmus zu ermöglichen.
Die Ausführungszeit für die jeweiligen Bereiche ist auf eine bestimmte Anzahl von Wochen begrenzt.
Der AN hat die entsprechenden Kapazitäten zur Umsetzung der Paralleltaktung bereitzustellen und dies bei den Kosten entsprechend zu berücksichtigen.

2.  Zusätzlich Technische Vertragsbedingungen

1. Der Auftragnehmer hat für eine termingerechte Ausführung der Arbeiten gem. eines im Vorwege abgestimmten Bauzeitenplanes zu sorgen und die Baustelle zu jeder Zeit mit genügend qualifizierten Arbeitern zu besetzen.

2. Alle Leistungen umfassen gem. DIN 18299 auch die Lieferung der dazu gehörigen Stoffe und Bauteile einschließlich dem Abladen und Lagern auf der Baustelle, sofern der Positionstext nicht ausdrücklich davon abweicht (z.B. bauseitige Lieferung).

3. Alle einzubauenden Materialien sind vor dem Einbau den Bauherrenvertretern mit Alternativen zur Bemusterung vorzulegen.
Für Schüttgüter und Substrate sind bei abweichender Lieferung unaufgefordert entsprechende Nachweise/ Zertifikate zu erbringen, welche die Gleichwertigkeit bestätigen.

4. Während der Bauzeit sind die durch das Baugeschehen anfallenden Restbaustoffe im wöchentlichen Turnus abzufahren und entsprechend den gültigen Bestimmungen zu entsorgen.

5. Für Baustoffe sind die Eignungsnachweise und Zertifikate der einzubauenden Baustoffe vor Lieferung und Einbau der Bauleitung zu übergeben. Fehlen die Eignungsnachweise oder werden diese zu spät übergeben, besteht vom AN kein Anspruch auf Ausführung der Bauleistung bzw. auf Vergütung des Ausbaus nicht genehmigter Materialien oder auf die Vergütung von Stillstandszeiten, falls der AG den Einbau unterbricht, um die Materialnachweise prüfen zu können.

*Hinweis: Technische Baubeschreibung*
Technische Baubeschreibung

Dämm- und Brandschutzarbeiten an technischen Anlagen nach VOB Teil C, DIN 18421

1. Abgrenzung zu den Installationsgewerken
Die Wärmedämmung erfolgt gemäß GEG.
Im Leistungsumfang der Installationsgewerke sind eingeschränkt Arbeiten der Technischen Wärmedämmung enthalten. Sie dienen der Dämmung von Anlagenteilen, die auf Grund der Montagesituation für die das anschließende Anbringen von Dämmstoffen nur unter erhöhtem Aufwand möglich ist oder für Anlagenteile, die nicht mehr erreichbar oder verdeckt sind.
Die eigentlichen Dämmarbeiten werden vom AN für Technische Wärmedämmung ausgeführt.

2. Dämmstoffe entsprechend den Anlagenteilen
Die vorgesehenen Dämmstoffe der verschiedenen Installationen sind den Leistungstexten zu entnehmen, diese sind entsprechend aufgegliedert.
Die grundsätzlichen Dämmarten sind dem Punkt 6 dieser Technischen Baubeschreibung zu entnehmen.

3. Bauablauf
Dämmstoffe und Ummantlungen dürfen erst nach Freigabe durch die Fachbauleitung angebracht werden.
Besonderer Hinweis: Teile der Leitungsanlagen werden vor Anbringen der Wärmedämmung von den Installationsgewerken mit Beschichtungen versehen (Rostschutzanstrich).
Die Arbeiten sind mit den Installationsgewerken zu koordinieren, es besteht, eingeschränkt, die Möglichkeit, Anlagenteile, v.a. Lüftungskanäle, zum Aufbringen der Wärmedämmung demontieren und wiedermontieren zu lassen, diese Weisungen haben in enger Absprache mit der Fachbauleitung zu erfolgen.

4. Entsorgung von Verschnitt und Restmaterialien
Sämtliche Leistungen sind einschließlich fachgerechter Entsorgung der Reststoffe, der angebrochenen Gebinde und dem Verschnitt zu kalkulieren. Für Passlängen sind Zulagepositionen ausgeschrieben.

5. Hinweis hochinstalliertes Gebäude
Bei dem Gebäude handelt es sich um ein Krankenhaus, diese gelten allgemein als hochinstallierte Gebäude. Bei den Installationsabständen können nicht durchgehend die Mindestabstände gem. DIN 4140 eingehalten werden, die Abstände werden bereichsweise unterschritten. Für die Kalkulation und Abrechnung sind entsprechende Zuschlagspositionen im Leistungstext enthalten.

6. Dämmarten nach Leitungsanlagen
Regeldämmung der Hauptmedien, Ausnahmen vorbehalten.
Ummantelung in stoßgefährdeten Bereichen und Zentralen mit Alublech / Stahlblech, siehe jeweilige Positionstexte.
Ummantelung im Außenbereich: Blech, abgedichtet

| Medium | Rohrleitungstyp | Dämmstoff |
| --- | --- | --- |
| SW / Schmutzwasser | SML | keine |
| SWL / Schmutzwasserlüftungsleitung | SML | Mineralwolle alukaschiert |
| SWF / Schmutzwasser fettbelastet | KML | Mineralwolle alukaschiert |
| Regenwasserleitung | SML | Mineralwolle hydrophobiert, Alukaschierung verstärkt |
| TWK / Trinkwasser kalt | Edelstahl | Mineralwolle hydrophobiert, Alukaschierung verstärkt |
| TWW / TWZ / Trinkwasser warm / / Zirkulation | Edelstahl | Mineralwolle alukaschiert |
| VE-Wasser | Edelstahl | Mineralwolle alukaschiert |
| HZG VL/RL | Stahl schwarz / / Edelstahl (bis DN50) | Mineralwolle alukaschiert |
| Lüftung Zuluft | Stahlblech verzinkt | Mineralwolle alukaschiert |
| Lüftung Abluft | Stahlblech verzinkt | ohne |
| Lüftung Außenluft | Stahlblech verzinkt | Mineralwolle hydrophobiert, alukaschiert (verstärkt) |
| Lüftung Zuluft | Stahlblech verzinkt | Mineralwolle hydrophobiert, alukaschiert (verstärkt) |
| Laborabluft | PPs | ohne |
| Kühlwasserleitungen (VL/RL) | Edelstahl / Stahl schwarz | Mineralwolle hydrophobiert, alukaschiert (verstärkt) |
| MED-Gase, Druckluft | Kupfer hartgelötet | ohne |

7. Einbringung
Die Räume im Untergeschoss können ebenerdig über eine Anlieferungsrampe vom zukünftigen Wirtschaftshof aus erreicht werden. Von dort aus können größere Pakete mit Hubwägen verfahren werden.
Die darüber liegenden Geschosse sind über innenliegende Treppen bzw. Außenaufzüge (Gerüstaufzüge) erreichbar.
Desweiteren sei an dieser Stelle ausdrücklich auf das Logistikhandbuch und die Baustellenordnung im Anhang verwiesen.

8. Besondere Erschwernisse
Aufgrund der hohen Installationsdichte verschiedener Gewerke ist das Fertigstellen von Bauteilen in mehreren Arbeitsgängen zu berücksichtigen, soweit die eigenen Leistungen nicht im Zuge gleichartiger Arbeiten kontinuierlich erbracht werden können. Dies ermöglicht auch das Ausführen von Arbeiten anderer Unternehmen.
Der Bereich von GEH I ist Bestand und während der Umbaumaßnahmen in Betrieb.

9. Vom AG veranlasste Vorarbeiten
- keine-

10. Abrechnung
Das Leistungsverzeichnis gliedert sich in 3 Bereiche (GEH I, GEH II und MRT) + Sonstige Leistungen.
Die Installationen in den einzelnen Bereichen sind getrennt abzurechnen, da sie auf unterschiedliche Kostenstellen basieren.

### 1 Technische Wärmedämmung GEH I

#### 1.1 410 DÄMMUNG SANITÄRTECHNIK

##### 1.1.1 412 Wasseranlagen

*Hinweis: Für die Dämmung von Wasserleitungen im Rahmen dieses Bauvorhabens wurde gezielt ein bestimmtes Material als Dämmsystem vorgesehen.*
Für die Dämmung von Wasserleitungen im Rahmen dieses Bauvorhabens wurde gezielt ein bestimmtes Material als Dämmsystem vorgesehen.

Die Auswahl basiert auf einer fundierten Bewertung technischer, hygienischer und wirtschaftlicher Aspekte – insbesondere im Hinblick auf Energieeffizienz, Tauwasserschutz, Schallschutz und die Einhaltung geltender Normen.

###### 1.1.1.1 Mineralwolle verstärkt ohne Ummantelung für Edelstahl- und/oder Kupferrohre, Kaltwasser

*Hinweis: Betriebs- und Umgebungsbedingungen: Winterfall: Min. Medium-Betriebstemperatur +8 Grad C, Max. Umgebungstemperatur im Gebäude +32 Grad C, Max. relative Luftfeuchte der Umgebung im Gebäude 75%. Sommerfall: Max. Medium-Betriebstemperatur +8 Grad C, Max. Umgebungstemperatur im Gebäude +32 Grad C, Max. relative Luftfeuchte der Umgebung im Gebäude 75%.*

*Hinweis: Hinweis zu diffusionsdichte Ausführung mit Dampfbremse*
In den nachfolgenden Positionen ist bei der Dämmung zu berücksichtigen, dass diese diffusionsdicht auszuführen ist und die Dampfbremse gesamtheitlich, ohne Unterbrechung, durchgezogen sein muss.

*Hinweis: Dämmung bis 5,5 m Montagehöhe*

*Hinweis: Hinweis zu Verbindungen*
In den nachfolgenden Positionen ist bei der Dämmung zu berücksichtigen, dass alle Rohrleitungen sowie Form- und Passstücke mit Pressverbindungen verbunden werden.

**1.1.1.1.1 Kältedämmung Rohr DN15 Gebäude MW kaschiert Alufolie Rohrschale D 40mm 0,035W/(mK)**
STLB-Bau 2025-10 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 m
DOK DIN 276 2008 Aufteilung+BT: 412

**1.1.1.1.2 Kältedämmung Rohr DN20 Gebäude MW kaschiert Alufolie Rohrschale D 40mm 0,035W/(mK)**
STLB-Bau 2025-10 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 15,000 m
DOK DIN 276 2008 Aufteilung+BT: 412

**1.1.1.1.3 Kältedämmung Rohr DN25 Gebäude MW kaschiert Alufolie Rohrschale D 40mm 0,035W/(mK)**
STLB-Bau 2025-10 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 16,000 m
DOK DIN 276 2008 Aufteilung+BT: 412

*Hinweis: Nachfolgende Formstücke, Passstücke, Ausschnitte etc.*
Nachfolgende Formstücke, Passstücke, Ausschnitte etc.
beziehen sich auf alle vorgenannten Medien, Temperaturen, Montageorte und -höhen sowie ggf. zusätzlich beschriebene Sicherungsmaßnahmen.
Behinderungen durch beengte Montage- und Platzverhältnisse sind grundsätzlich in den Einheitspreisen mit einzukalkulieren.

**1.1.1.1.4 Passstück MW Kältedämmung Rohr DN15 Gebäude 0,035W/(mK) D 40mm**
STLB-Bau 2025-10 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 18,000 St
DOK DIN 276 2008 Aufteilung+BT: 412

**1.1.1.1.5 Passstück MW Kältedämmung Rohr DN20 Gebäude 0,035W/(mK) D 40mm**
STLB-Bau 2025-10 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 12,000 St
DOK DIN 276 2008 Aufteilung+BT: 412

**1.1.1.1.6 Passstück MW Kältedämmung Rohr DN25 Gebäude 0,035W/(mK) D 40mm**
STLB-Bau 2025-10 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 14,000 St
DOK DIN 276 2008 Aufteilung+BT: 412

**1.1.1.1.7 Bogen MW Kältedämmung Rohr DN15 Gebäude 0,035W/(mK) D 40mm**
STLB-Bau 2025-10 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 9,000 St
DOK DIN 276 2008 Aufteilung+BT: 412

**1.1.1.1.8 Bogen MW Kältedämmung Rohr DN20 Gebäude 0,035W/(mK) D 40mm**
STLB-Bau 2025-10 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 412

**1.1.1.1.9 Bogen MW Kältedämmung Rohr DN25 Gebäude 0,035W/(mK) D 40mm**
STLB-Bau 2025-10 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 412

**1.1.1.1.10 Stutzen MW Kältedämmung Rohr DN15 Gebäude 0,035W/(mK) D 40mm**
STLB-Bau 2025-10 047
Stutzen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.11 Stutzen MW Kältedämmung Rohr DN20 Gebäude 0,035W/(mK) D 40mm**
STLB-Bau 2025-10 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.12 Stutzen MW Kältedämmung Rohr DN25 Gebäude 0,035W/(mK) D 40mm**
STLB-Bau 2025-10 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.13 Reduzierung MW Kältedämmung Rohr DN20 Gebäude 0,035W/(mK) D 40mm**
STLB-Bau 2025-10 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.14 Reduzierung MW Kältedämmung Rohr DN25 Gebäude 0,035W/(mK) D 40mm**
STLB-Bau 2025-10 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.15 Abflachung Kältedämmung Rohr DN15 Gebäude MW D 40mm**
STLB-Bau 2025-10 047
Abflachung für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 3,000 St
DOK DIN 276 2008 Aufteilung+BT: 412

**1.1.1.1.16 Abflachung Kältedämmung Rohr DN20 Gebäude MW D 40mm**
STLB-Bau 2025-10 047
Abflachung für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.17 Abflachung Kältedämmung Rohr DN25 Gebäude MW D 40mm**
STLB-Bau 2025-10 047
Abflachung für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 412

**1.1.1.1.18 Endstelle Kältedämmung Rohr DN15 Gebäude MW D 40mm**
STLB-Bau 2025-10 047
Endstelle für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.19 Endstelle Kältedämmung Rohr DN20 Gebäude MW D 40mm**
STLB-Bau 2025-10 047
Endstelle für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 412

**1.1.1.1.20 Endstelle Kältedämmung Rohr DN25 Gebäude MW D 40mm**
STLB-Bau 2025-10 047
Endstelle für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**1.1.1.1.21 Ausschnitt Kältedämmung Rohr DN15 Gebäude MW D 40mm**
STLB-Bau 2025-10 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 15,000 St
DOK DIN 276 2008 Aufteilung+BT: 412

**1.1.1.1.22 Ausschnitt Kältedämmung Rohr DN20 Gebäude MW D 40mm**
STLB-Bau 2025-10 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 12,000 St
DOK DIN 276 2008 Aufteilung+BT: 412

**1.1.1.1.23 Ausschnitt Kältedämmung Rohr DN25 Gebäude MW D 40mm**
STLB-Bau 2025-10 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 15,000 St
DOK DIN 276 2008 Aufteilung+BT: 412

**1.1.1.1.24 Beidseitige diffusionsdichte Anarbeitung an Brandschott DN 15, MW mit verstärk. Alu., D 40mm**
Beidseitige diffusionsdichte Anschlussdämmung DIN 4140 an haus- und betriebstechnischen Anlagen, Anarbeitung an Brandschott DN 15
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1,000 St
DOK DIN 276 2008 Aufteilung+BT: 412

**1.1.1.1.25 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2,000 St
DOK DIN 276 2008 Aufteilung+BT: 412

**1.1.1.1.26 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1,000 St
DOK DIN 276 2008 Aufteilung+BT: 412

#### 1.2 420 DÄMMUNG HEIZUNGSTECHNIK

##### 1.2.1 422 Wärmeverteilnetze

*Hinweis: Für die Dämmung von Heizungsnetze im Rahmen dieses Bauvorhabens wurde gezielt ein bestimmtes Material als Dämmsystem vorgesehen.*
Für die Dämmung von Heizungsnetze im Rahmen dieses Bauvorhabens wurde gezielt ein bestimmtes Material als Dämmsystem vorgesehen.

Die Auswahl basiert auf einer fundierten Bewertung technischer, energetischer und wirtschaftlicher Aspekte – insbesondere im Hinblick auf die Minimierung von Wärmeverlusten, die Einhaltung gesetzlicher Vorgaben und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,035 W/(m·K) bei  40 °C sorgt für eine effektive Minimierung von Wärmeverlusten. Dies führt zu einer verbesserten Energieeffizienz der Heizungsanlage und unterstützt die Einhaltung der Anforderungen des Gebäudeenergiegesetzes (GEG).
5. Effektiver Schallschutz
- Die faserige Struktur der Mineralwolle absorbiert Schallwellen und reduziert somit Fließ- und Körperschall in den Rohrleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Rohrschalen aus alukaschierter Mineralwolle lassen sich passgenau anbringen und ermöglichen eine zügige Installation. Dies reduziert den Montageaufwand und minimiert die Beeinträchtigung des Krankenhausbetriebs während der Installationsphase.
13. Nachhaltigkeit und Umweltverträglichkeit
- Mineralwolle besteht überwiegend aus natürlichen Rohstoffen und ist recycelbar. Die lange Lebensdauer und die Energieeinsparungen durch verbesserte Dämmung tragen zusätzlich zur positiven Ökobilanz bei.

###### 1.2.1.1 Mineralwolle ohne Ummantelung für Edelstahl- und/oder Kupferrohr

*Hinweis: Betriebs- und Umgebungsbedingungen: Winterfall: Min. Medium-Betriebstemperatur +110 Grad C, Max. Umgebungstemperatur im Gebäude +32 Grad C, Max. relative Luftfeuchte der Umgebung im Gebäude 75%. Sommerfall: Max. Medium-Betriebstemperatur +110 Grad C, Max. Umgebungstemperatur im Gebäude +32 Grad C, Max. relative Luftfeuchte der Umgebung im Gebäude 75%.*

*Hinweis: Dämmung bis 5,5 m Montagehöhe*

*Hinweis: Hinweis zu Verbindungen*
In den nachfolgenden Positionen ist bei der Dämmung zu berücksichtigen, dass alle Rohrleitungen sowie Form- und Passstücke mit Pressverbindungen verbunden werden.

**1.2.1.1.1 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 15,000 m
DOK DIN 276 2008 Aufteilung+BT: 422

**1.2.1.1.2 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 20,000 m
DOK DIN 276 2008 Aufteilung+BT: 422

**1.2.1.1.3 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 6,000 m
DOK DIN 276 2008 Aufteilung+BT: 422

*Hinweis: Nachfolgende Formstücke, Passstücke, Ausschnitte etc.*
Nachfolgende Formstücke, Passstücke, Ausschnitte etc.
beziehen sich auf alle vorgenannten Medien, Temperaturen, Montageorte und -höhen sowie ggf. zusätzlich beschriebene Sicherungsmaßnahmen.
Behinderungen durch beengte Montage- und Platzverhältnisse sind grundsätzlich in den Einheitspreisen mit einzukalkulieren.

**1.2.1.1.4 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**1.2.1.1.5 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 15,000 St
DOK DIN 276 2008 Aufteilung+BT: 422

**1.2.1.1.6 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
DOK DIN 276 2008 Aufteilung+BT: 422

**1.2.1.1.7 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**1.2.1.1.8 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 13,000 St
DOK DIN 276 2008 Aufteilung+BT: 422

**1.2.1.1.9 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**1.2.1.1.10 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.11 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DOK DIN 276 2008 Aufteilung+BT: 422

**1.2.1.1.12 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.13 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.14 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**1.2.1.1.15 Kappe Mineralwolle AS-Qualität hydrophobiert Wärmedämmung Rohr DN15 Gebäude 0,035W/(mK) einlagig D 20mm kaschiert Alu-Folie**
STLB-Bau 2025-10 047
Kappe aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.16 Kappe Mineralwolle AS-Qualität hydrophobiert Wärmedämmung Rohr DN20 Gebäude 0,035W/(mK) einlagig D 20mm kaschiert Alu-Folie**
STLB-Bau 2025-10 047
Kappe aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.17 Kappe Mineralwolle AS-Qualität hydrophobiert Wärmedämmung Rohr DN25 Gebäude 0,035W/(mK) einlagig D 30mm kaschiert Alu-Folie**
STLB-Bau 2025-10 047
Kappe aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.18 Abflachung Wärmedämmung Rohr DN15 Gebäude Mineralwolle AS-Qualität hydrophobiert D 20mm kaschiert Alu-Folie**
STLB-Bau 2025-10 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.19 Abflachung Wärmedämmung Rohr DN20 Gebäude Mineralwolle AS-Qualität hydrophobiert D 20mm kaschiert Alu-Folie**
STLB-Bau 2025-10 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.20 Abflachung Wärmedämmung Rohr DN25 Gebäude Mineralwolle AS-Qualität hydrophobiert D 30mm kaschiert Alu-Folie**
STLB-Bau 2025-10 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**1.2.1.1.21 Endstelle Wärmedämmung Rohr DN15 Gebäude Mineralwolle AS-Qualität hydrophobiert D 20mm kaschiert Alu-Folie**
STLB-Bau 2025-10 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.22 Endstelle Wärmedämmung Rohr DN20 Gebäude Mineralwolle AS-Qualität hydrophobiert D 20mm kaschiert Alu-Folie**
STLB-Bau 2025-10 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.23 Endstelle Wärmedämmung Rohr DN25 Gebäude Mineralwolle AS-Qualität hydrophobiert D 30mm kaschiert Alu-Folie**
STLB-Bau 2025-10 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**1.2.1.1.24 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 14,000 St
DOK DIN 276 2008 Aufteilung+BT: 422

**1.2.1.1.25 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 18,000 St
DOK DIN 276 2008 Aufteilung+BT: 422

**1.2.1.1.26 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 7,000 St
DOK DIN 276 2008 Aufteilung+BT: 422

**1.2.1.1.27 Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 1,000 St
DOK DIN 276 2008 Aufteilung+BT: 422

**1.2.1.1.28 Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 2,000 St
DOK DIN 276 2008 Aufteilung+BT: 422

**1.2.1.1.29 Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 1,000 St
DOK DIN 276 2008 Aufteilung+BT: 422

*Hinweis: Nachfolgende Armaturen, Flanschenpaare, Lufttöpfe etc.*
Nachfolgende Armaturen, Flanschenpaare, Lufttöpfe etc.
beziehen sich auf alle vorgenannten Medien, Temperaturen, Montageorte und -höhen sowie ggf. zusätzlich beschriebene Sicherungsmaßnahmen.
Behinderungen durch beengte Montage- und Platzverhältnisse sind grundsätzlich in den Einheitspreisen mit einzukalkulieren.

**1.2.1.1.30 Wärmedämmung Geradsitzarmatur DN15 Gebäude Mineralwolle AS-Qualität hydrophobiert Matte D 20mm**
STLB-Bau 2025-10 047
Wärmedämmung ohne Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.31 Wärmedämmung Geradsitzarmatur DN20 Gebäude Mineralwolle AS-Qualität hydrophobiert Matte D 20mm**
STLB-Bau 2025-10 047
Wärmedämmung ohne Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.32 Wärmedämmung Geradsitzarmatur DN25 Gebäude Mineralwolle AS-Qualität hydrophobiert Matte D 30mm**
STLB-Bau 2025-10 047
Wärmedämmung ohne Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**1.2.1.1.33 Wärmedämmung Schrägsitzarmatur DN15 Gebäude Mineralwolle AS-Qualität hydrophobiert Matte D 20mm**
STLB-Bau 2025-10 047
Wärmedämmung ohne Ummantelung DIN 4140 an haus- und betriebstechnischen Anlagen, an Schrägsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**1.2.1.1.34 Wärmedämmung Schrägsitzarmatur DN20 Gebäude Mineralwolle AS-Qualität hydrophobiert Matte D 20mm**
STLB-Bau 2025-10 047
Wärmedämmung ohne Ummantelung DIN 4140 an haus- und betriebstechnischen Anlagen, an Schrägsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**1.2.1.1.35 Wärmedämmung Schrägsitzarmatur DN25 Gebäude Mineralwolle AS-Qualität hydrophobiert Matte D 30mm**
STLB-Bau 2025-10 047
Wärmedämmung ohne Ummantelung DIN 4140 an haus- und betriebstechnischen Anlagen, an Schrägsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

#### 1.3 430 DÄMMUNG RAUMLUFTTECHNIK

##### 1.3.1 Luftleitungen

*Hinweis: Für die Dämmung von Luftleitungen im Rahmen dieses Bauvorhabens wurde gezielt ein bestimmtes Material als Dämmsystem vorgesehen.*
Für die Dämmung von Luftleitungen im Rahmen dieses Bauvorhabens wurde gezielt ein bestimmtes Material als Dämmsystem vorgesehen.

Die Auswahl basiert auf einer fundierten Bewertung technischer, hygienischer und wirtschaftlicher Aspekte – insbesondere im Hinblick auf Energieeffizienz, Tauwasservermeidung, Schallschutz und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,040 W/(m·K) bei 40 Grad C sorgt für eine effektive Minimierung von Wärmeverlusten. Dies führt zu einer verbesserten Energieeffizienz der Lüftungsanlage und unterstützt die Einhaltung der Anforderungen des Gebäudeenergiegesetzes (GEG).
5. Effektiver Schallschutz
- Die faserige Struktur der Mineralwolle absorbiert Schallwellen und reduziert somit Fließ- und Körperschall in den Lüftungsleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Lamellenmatten aus alukaschierter Mineralwolle lassen sich passgenau anbringen und ermöglichen eine zügige Installation. Dies reduziert den Montageaufwand und minimiert die Beeinträchtigung des Krankenhausbetriebs während der Installationsphase.
13. Nachhaltigkeit und Umweltverträglichkeit
- Mineralwolle besteht überwiegend aus natürlichen Rohstoffen und ist recycelbar. Die lange Lebensdauer und die Energieeinsparungen durch verbesserte Dämmung tragen zusätzlich zur positiven Ökobilanz bei.

###### 1.3.1.1 Mineralwolle ohne Ummantelung für Zuluft, gekühlt

*Hinweis: Betriebs- und Umgebungsbedingungen: Sommer: Min. Medium-Betriebstemperatur +10 Grad C, max. relative Luftfeuchte 75%, max. Umgebungstemperatur +32 Grad C Winter: Max. Medium-Betriebstemperatur +26 Grad C, max. relative Luftfeuchte 40%, max. Umgebungstemperatur +32 Grad C*

*Hinweis: Luftleitungen rund*

*Hinweis: Dämmung bis 5,5 m Montagehöhe*

**1.3.1.1.1 Wärmedämmung Luftltg DN100 Gebäude Mineralwolle AS-Qualität hydrophobiert Matte D 30mm**
STLB-Bau 2025-10 047
Wärmedämmung ohne Ummantelung DIN 4140 an haus- und betriebstechnischen Anlagen, an Luftleitung, rund, Maße DIN EN 1506, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 12,000 m
DOK DIN 276 2008 Aufteilung+BT: 431

**1.3.1.1.2 Wärmedämmung Luftltg DN125 Gebäude Mineralwolle AS-Qualität hydrophobiert Matte D 30mm**
STLB-Bau 2025-10 047
Wärmedämmung ohne Ummantelung DIN 4140 an haus- und betriebstechnischen Anlagen, an Luftleitung, rund, Maße DIN EN 1506, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 6,000 m
DOK DIN 276 2008 Aufteilung+BT: 431

**1.3.1.1.3 Wärmedämmung Luftltg DN160 Gebäude Mineralwolle AS-Qualität hydrophobiert Matte D 30mm**
STLB-Bau 2025-10 047
Wärmedämmung ohne Ummantelung DIN 4140 an haus- und betriebstechnischen Anlagen, an Luftleitung, rund, Maße DIN EN 1506, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 22,000 m
DOK DIN 276 2008 Aufteilung+BT: 431

**1.3.1.1.4 Wärmedämmung Luftltg DN200 Gebäude Mineralwolle AS-Qualität hydrophobiert Matte D 30mm**
STLB-Bau 2025-10 047
Wärmedämmung ohne Ummantelung DIN 4140 an haus- und betriebstechnischen Anlagen, an Luftleitung, rund, Maße DIN EN 1506, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 4,000 m
DOK DIN 276 2008 Aufteilung+BT: 431

*Hinweis: Nachfolgende Formstücke*
Nachfolgende Formstücke
beziehen sich auf alle vorgenannten Medien, Temperaturen, Montageorte und -höhen sowie ggf. zusätzlich beschriebene Sicherungsmaßnahmen.
Behinderungen durch beengte Montage- und Platzverhältnisse sind grundsätzlich in den Einheitspreisen mit einzukalkulieren.

**1.3.1.1.5 Passstück Mineralwolle AS-Qualität hydrophobiert Wärmedämmung Luftltg DN100 Gebäude 0,040W/(mK) einlagig D 30mm kaschiert Alu-Folie**
STLB-Bau 2025-10 047
Passstück aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 431

**1.3.1.1.6 Passstück Mineralwolle AS-Qualität hydrophobiert Wärmedämmung Luftltg DN125 Gebäude 0,040W/(mK) einlagig D 30mm kaschiert Alu-Folie**
STLB-Bau 2025-10 047
Passstück aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.7 Passstück Mineralwolle AS-Qualität hydrophobiert Wärmedämmung Luftltg DN160 Gebäude 0,040W/(mK) einlagig D 30mm kaschiert Alu-Folie**
STLB-Bau 2025-10 047
Passstück aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 18,000 St
DOK DIN 276 2008 Aufteilung+BT: 431

**1.3.1.1.8 Passstück Mineralwolle AS-Qualität hydrophobiert Wärmedämmung Luftltg DN200 Gebäude 0,040W/(mK) einlagig D 30mm kaschiert Alu-Folie**
STLB-Bau 2025-10 047
Passstück aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.9 Bogen Mineralwolle AS-Qualität hydrophobiert Wärmedämmung Luftltg DN100 Gebäude 0,040W/(mK) einlagig D 30mm kaschiert Alu-Folie**
STLB-Bau 2025-10 047
Bogen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 431

**1.3.1.1.10 Bogen Mineralwolle AS-Qualität hydrophobiert Wärmedämmung Luftltg DN125 Gebäude 0,040W/(mK) einlagig D 30mm kaschiert Alu-Folie**
STLB-Bau 2025-10 047
Bogen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.11 Bogen Mineralwolle AS-Qualität hydrophobiert Wärmedämmung Luftltg DN160 Gebäude 0,040W/(mK) einlagig D 30mm kaschiert Alu-Folie**
STLB-Bau 2025-10 047
Bogen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 431

**1.3.1.1.12 Bogen Mineralwolle AS-Qualität hydrophobiert Wärmedämmung Luftltg DN200 Gebäude 0,040W/(mK) einlagig D 30mm kaschiert Alu-Folie**
STLB-Bau 2025-10 047
Bogen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.13 Stutzen Mineralwolle AS-Qualität hydrophobiert Wärmedämmung Luftltg DN100 Gebäude 0,040W/(mK) einlagig D 30mm kaschiert Alu-Folie**
STLB-Bau 2025-10 047
Stutzen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 431

**1.3.1.1.14 Stutzen Mineralwolle AS-Qualität hydrophobiert Wärmedämmung Luftltg DN125 Gebäude 0,040W/(mK) einlagig D 30mm kaschiert Alu-Folie**
STLB-Bau 2025-10 047
Stutzen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.15 Stutzen Mineralwolle AS-Qualität hydrophobiert Wärmedämmung Luftltg DN160 Gebäude 0,040W/(mK) einlagig D 30mm kaschiert Alu-Folie**
STLB-Bau 2025-10 047
Stutzen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.16 Stutzen Mineralwolle AS-Qualität hydrophobiert Wärmedämmung Luftltg DN200 Gebäude 0,040W/(mK) einlagig D 30mm kaschiert Alu-Folie**
STLB-Bau 2025-10 047
Stutzen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 1,000 St
DOK DIN 276 2008 Aufteilung+BT: 431

**1.3.1.1.17 Reduzierung Mineralwolle AS-Qualität hydrophobiert Wärmedämmung Luftltg DN125 Gebäude 0,040W/(mK) einlagig D 30mm kaschiert Alu-Folie**
STLB-Bau 2025-10 047
Reduzierung aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.18 Reduzierung Mineralwolle AS-Qualität hydrophobiert Wärmedämmung Luftltg DN160 Gebäude 0,040W/(mK) einlagig D 30mm kaschiert Alu-Folie**
STLB-Bau 2025-10 047
Reduzierung aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.19 Reduzierung Mineralwolle AS-Qualität hydrophobiert Wärmedämmung Luftltg DN200 Gebäude 0,040W/(mK) einlagig D 30mm kaschiert Alu-Folie**
STLB-Bau 2025-10 047
Reduzierung aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 1,000 St
DOK DIN 276 2008 Aufteilung+BT: 431

**1.3.1.1.20 Endstelle Wärmedämmung Luftltg DN100 Gebäude Mineralwolle AS-Qualität hydrophobiert D 30mm kaschiert Alu-Folie**
STLB-Bau 2025-10 047
Endstelle für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 431

**1.3.1.1.21 Ausschnitt Wärmedämmung Luftltg DN100 Gebäude Mineralwolle AS-Qualität hydrophobiert D 30mm kaschiert Alu-Folie**
STLB-Bau 2025-10 047
Ausschnitt für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 12,000 St
DOK DIN 276 2008 Aufteilung+BT: 431

**1.3.1.1.22 Ausschnitt Wärmedämmung Luftltg DN125 Gebäude Mineralwolle AS-Qualität hydrophobiert D 30mm kaschiert Alu-Folie**
STLB-Bau 2025-10 047
Ausschnitt für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 8,000 St
DOK DIN 276 2008 Aufteilung+BT: 431

**1.3.1.1.23 Ausschnitt Wärmedämmung Luftltg DN160 Gebäude Mineralwolle AS-Qualität hydrophobiert D 30mm kaschiert Alu-Folie**
STLB-Bau 2025-10 047
Ausschnitt für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 20,000 St
DOK DIN 276 2008 Aufteilung+BT: 431

**1.3.1.1.24 Ausschnitt Wärmedämmung Luftltg DN200 Gebäude Mineralwolle AS-Qualität hydrophobiert D 30mm kaschiert Alu-Folie**
STLB-Bau 2025-10 047
Ausschnitt für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 4,000 St
DOK DIN 276 2008 Aufteilung+BT: 431

### 2 Technische Wärmedämmung GEH II

#### 2.1 410 DÄMMUNG SANITÄRTECHNIK

##### 2.1.1 411 Abwasseranlagen

*Hinweis: Für die Dämmung von Abwasserleitungsinstallation im Rahmen dieses Bauvorhabens wurde gezielt ein bestimmtes Material als Dämmsystem vorgesehen.*
Für die Dämmung von Abwasserleitungsinstallation im Rahmen dieses Bauvorhabens wurde gezielt ein bestimmtes Material als Dämmsystem vorgesehen.

Die Auswahl basiert auf einer fundierten Bewertung technischer, hygienischer und wirtschaftlicher Aspekte – insbesondere im Hinblick auf Schallschutz, Tauwasservermeidung und den Schutz angrenzender Bauteile.

*Hinweis: Kriterien für Auswahl alukaschierter Mineralwolle:*
Kriterien für Auswahl alukaschierter Mineralwolle:

1. Effektiver Tauwasserschutz
- Regenwasserleitungen führen kaltes Wasser, wodurch bei ungedämmten Rohren Kondenswasser entstehen kann. Die alukaschierte Mineralwolle wirkt als Dampfbremse und verhindert zuverlässig die Bildung von Tauwasser auf der Rohroberfläche. Dies schützt angrenzende Bauteile vor Feuchtigkeitsschäden und Schimmelbildung.
3. Hervorragender Schallschutz
- In sensiblen Bereichen wie Krankenhäusern ist Ruhe essenziell. Die offenporige Struktur der Mineralwolle absorbiert Fließ- und Körperschall effektiv, wodurch Geräusche von abfließendem Regenwasser deutlich reduziert werden .
5. Hoher Brandschutz
- Alukaschierte Mineralwolle ist nicht brennbar. Mit einem Schmelzpunkt von über 1.000 °C trägt sie maßgeblich zur Erhöhung der Brandsicherheit in Gebäuden bei.
7. Langlebigkeit und Wartungsfreiheit
- Die Kombination aus Mineralwolle und Aluminiumkaschierung ist äußerst robust und widerstandsfähig gegenüber mechanischen Belastungen. Sie behält ihre Dämmwirkung über viele Jahre hinweg bei minimalem Wartungsaufwand .
9. Einfache und saubere Montage
- Alukaschierte Dämmmaterialien lassen sich leicht zuschneiden und anpassen. Die Aluminiumoberfläche ermöglicht eine saubere Verarbeitung und schützt gleichzeitig vor mechanischen Beschädigungen während der Installation.
11. Nachhaltigkeit und Umweltverträglichkeit
- Mineralwolle besteht überwiegend aus natürlichen Rohstoffen und ist recycelbar. Die lange Lebensdauer und die Energieeinsparungen durch verbesserte Dämmung tragen zusätzlich zur positiven Ökobilanz bei.

###### 2.1.1.1 Mineralwolle ohne Ummantelung für Gussrohre

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Dämmung an Schmutzwasserentlüftungen (letzten 2,0 m vor Dachaustritt) und Regenwasserleitungen ohne Ummantelung.*

*Hinweis: Hinweis zu Verbindungen bei Rohrleitungen*
In den nachfolgenden Positionen ist bei der Dämmung zu berücksichtigen, dass alle Rohrleitungen sowie Form- und Passstücke wie folgt verbunden
werden:
- Gussrohrleitungen mit Spannverbindern und zusätzlichen Sicherungskrallen

**2.1.1.1.1 Wärmedämmung Rohr DN80 Gebäude Mineralwolle AS-Qualität hydrophobiert Matte D 30mm**
STLB-Bau 2025-10 047
Wärmedämmung ohne Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 30,000 m
DOK DIN 276 2008 Aufteilung+BT: 412

**2.1.1.1.2 Wärmedämmung Rohr DN100 Gebäude Mineralwolle AS-Qualität hydrophobiert Matte D 30mm**
STLB-Bau 2025-10 047
Wärmedämmung ohne Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 655,000 m
DOK DIN 276 2008 Aufteilung+BT: 412

**2.1.1.1.3 Wärmedämmung Rohr DN125 Gebäude Mineralwolle AS-Qualität hydrophobiert Matte D 30mm**
STLB-Bau 2025-10 047
Wärmedämmung ohne Ummantelung DIN 4140 an haus- und betriebstechnischen Anlagen, an Rohrleitung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 90,000 m
DOK DIN 276 2008 Aufteilung+BT: 412

**2.1.1.1.4 Wärmedämmung Rohr DN150 Gebäude Mineralwolle AS-Qualität hydrophobiert Matte D 30mm**
STLB-Bau 2025-10 047
Wärmedämmung ohne Ummantelung DIN 4140 an haus- und betriebstechnischen Anlagen, an Rohrleitung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 90,000 m
DOK DIN 276 2008 Aufteilung+BT: 412

**2.1.1.1.5 Passstück Mineralwolle AS-Qualität hydrophobiert Wärmedämmung Rohr DN80 Gebäude 0,040W/(mK) einlagig D 30mm kaschiert Alu-Folie**
STLB-Bau 2025-10 047
Passstück aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.1.1.6 Passstück Mineralwolle AS-Qualität hydrophobiert Wärmedämmung Rohr DN100 Gebäude 0,040W/(mK) einlagig D 30mm kaschiert Alu-Folie**
STLB-Bau 2025-10 047
Passstück aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 450,000 St
DOK DIN 276 2008 Aufteilung+BT: 412

**2.1.1.1.7 Passstück Mineralwolle AS-Qualität hydrophobiert Wärmedämmung Rohr DN125 Gebäude 0,040W/(mK) einlagig D 30mm kaschiert Alu-Folie**
STLB-Bau 2025-10 047
Passstück aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.1.1.8 Passstück Mineralwolle AS-Qualität hydrophobiert Wärmedämmung Rohr DN150 Gebäude 0,040W/(mK) einlagig D 30mm kaschiert Alu-Folie**
STLB-Bau 2025-10 047
Passstück aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.1.1.9 Bogen Mineralwolle AS-Qualität hydrophobiert Wärmedämmung Rohr DN80 Gebäude 0,040W/(mK) einlagig D 30mm kaschiert Alu-Folie**
STLB-Bau 2025-10 047
Bogen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 24,000 St
DOK DIN 276 2008 Aufteilung+BT: 412

**2.1.1.1.10 Bogen Mineralwolle AS-Qualität hydrophobiert Wärmedämmung Rohr DN100 Gebäude 0,040W/(mK) einlagig D 30mm kaschiert Alu-Folie**
STLB-Bau 2025-10 047
Bogen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 556,000 St
DOK DIN 276 2008 Aufteilung+BT: 412

**2.1.1.1.11 Bogen Mineralwolle AS-Qualität hydrophobiert Wärmedämmung Rohr DN125 Gebäude 0,040W/(mK) einlagig D 30mm kaschiert Alu-Folie**
STLB-Bau 2025-10 047
Bogen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 92,000 St
DOK DIN 276 2008 Aufteilung+BT: 412

**2.1.1.1.12 Bogen Mineralwolle AS-Qualität hydrophobiert Wärmedämmung Rohr DN150 Gebäude 0,040W/(mK) einlagig D 30mm kaschiert Alu-Folie**
STLB-Bau 2025-10 047
Bogen aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 64,000 St
DOK DIN 276 2008 Aufteilung+BT: 412

**2.1.1.1.13 Stutzen Mineralwolle AS-Qualität hydrophobiert Wärmedämmung Rohr DN80 Gebäude 0,040W/(mK) einlagig D 30mm kaschiert Alu-Folie**
STLB-Bau 2025-10 047
Stutzen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 36,000 St
DOK DIN 276 2008 Aufteilung+BT: 412

**2.1.1.1.14 Stutzen Mineralwolle AS-Qualität hydrophobiert Wärmedämmung Rohr DN100 Gebäude 0,040W/(mK) einlagig D 30mm kaschiert Alu-Folie**
STLB-Bau 2025-10 047
Stutzen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 412

**2.1.1.1.15 Stutzen Mineralwolle AS-Qualität hydrophobiert Wärmedämmung Rohr DN125 Gebäude 0,040W/(mK) einlagig D 30mm kaschiert Alu-Folie**
STLB-Bau 2025-10 047
Stutzen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 98,000 St
DOK DIN 276 2008 Aufteilung+BT: 412

**2.1.1.1.16 Stutzen Mineralwolle AS-Qualität hydrophobiert Wärmedämmung Rohr DN150 Gebäude 0,040W/(mK) einlagig D 30mm kaschiert Alu-Folie**
STLB-Bau 2025-10 047
Stutzen aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DOK DIN 276 2008 Aufteilung+BT: 412

**2.1.1.1.17 Reduzierung Mineralwolle AS-Qualität hydrophobiert Wärmedämmung Rohr DN100 Gebäude 0,040W/(mK) einlagig D 30mm kaschiert Alu-Folie**
STLB-Bau 2025-10 047
Reduzierung aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.1.1.18 Reduzierung Mineralwolle AS-Qualität hydrophobiert Wärmedämmung Rohr DN125 Gebäude 0,040W/(mK) einlagig D 30mm kaschiert Alu-Folie**
STLB-Bau 2025-10 047
Reduzierung aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.1.1.19 Reduzierung Mineralwolle AS-Qualität hydrophobiert Wärmedämmung Rohr DN150 Gebäude 0,040W/(mK) einlagig D 30mm kaschiert Alu-Folie**
STLB-Bau 2025-10 047
Reduzierung aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.1.1.20 Kappe Mineralwolle AS-Qualität hydrophobiert Wärmedämmung Rohr DN80 Gebäude 0,040W/(mK) einlagig D 30mm kaschiert Alu-Folie**
STLB-Bau 2025-10 047
Kappe aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.21 Kappe Mineralwolle AS-Qualität hydrophobiert Wärmedämmung Rohr DN100 Gebäude 0,040W/(mK) einlagig D 30mm kaschiert Alu-Folie**
STLB-Bau 2025-10 047
Kappe aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.22 Kappe Mineralwolle AS-Qualität hydrophobiert Wärmedämmung Rohr DN125 Gebäude 0,040W/(mK) einlagig D 30mm kaschiert Alu-Folie**
STLB-Bau 2025-10 047
Kappe aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.23 Kappe Mineralwolle AS-Qualität hydrophobiert Wärmedämmung Rohr DN150 Gebäude 0,040W/(mK) einlagig D 30mm kaschiert Alu-Folie**
STLB-Bau 2025-10 047
Kappe aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.24 Abflachung Wärmedämmung Rohr DN80 Gebäude Mineralwolle AS-Qualität hydrophobiert D 30mm kaschiert Alu-Folie**
STLB-Bau 2025-10 047
Abflachung für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.25 Abflachung Wärmedämmung Rohr DN100 Gebäude Mineralwolle AS-Qualität hydrophobiert D 30mm kaschiert Alu-Folie**
STLB-Bau 2025-10 047
Abflachung für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.26 Abflachung Wärmedämmung Rohr DN125 Gebäude Mineralwolle AS-Qualität hydrophobiert D 30mm kaschiert Alu-Folie**
STLB-Bau 2025-10 047
Abflachung für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.27 Abflachung Wärmedämmung Rohr DN150 Gebäude Mineralwolle AS-Qualität hydrophobiert D 30mm kaschiert Alu-Folie**
STLB-Bau 2025-10 047
Abflachung für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.1.28 Endstelle Wärmedämmung Rohr DN80 Gebäude Mineralwolle AS-Qualität hydrophobiert D 30mm kaschiert Alu-Folie**
STLB-Bau 2025-10 047
Endstelle für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.1.1.29 Endstelle Wärmedämmung Rohr DN100 Gebäude Mineralwolle AS-Qualität hydrophobiert D 30mm kaschiert Alu-Folie**
STLB-Bau 2025-10 047
Endstelle für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 160,000 St
DOK DIN 276 2008 Aufteilung+BT: 412

**2.1.1.1.30 Endstelle Wärmedämmung Rohr DN125 Gebäude Mineralwolle AS-Qualität hydrophobiert D 30mm kaschiert Alu-Folie**
STLB-Bau 2025-10 047
Endstelle für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 412

**2.1.1.1.31 Endstelle Wärmedämmung Rohr DN150 Gebäude Mineralwolle AS-Qualität hydrophobiert D 30mm kaschiert Alu-Folie**
STLB-Bau 2025-10 047
Endstelle für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 40,000 St
DOK DIN 276 2008 Aufteilung+BT: 412

**2.1.1.1.32 Ausschnitt Wärmedämmung Rohr DN80 Gebäude Mineralwolle AS-Qualität hydrophobiert D 30mm kaschiert Alu-Folie**
STLB-Bau 2025-10 047
Ausschnitt für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 60,000 St
DOK DIN 276 2008 Aufteilung+BT: 412

**2.1.1.1.33 Ausschnitt Wärmedämmung Rohr DN100 Gebäude Mineralwolle AS-Qualität hydrophobiert D 30mm kaschiert Alu-Folie**
STLB-Bau 2025-10 047
Ausschnitt für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 2700,000 St
DOK DIN 276 2008 Aufteilung+BT: 412

**2.1.1.1.34 Ausschnitt Wärmedämmung Rohr DN125 Gebäude Mineralwolle AS-Qualität hydrophobiert D 30mm kaschiert Alu-Folie**
STLB-Bau 2025-10 047
Ausschnitt für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 100,000 St
DOK DIN 276 2008 Aufteilung+BT: 412

**2.1.1.1.35 Ausschnitt Wärmedämmung Rohr DN150 Gebäude Mineralwolle AS-Qualität hydrophobiert D 30mm kaschiert Alu-Folie**
STLB-Bau 2025-10 047
Ausschnitt für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 80,000 St
DOK DIN 276 2008 Aufteilung+BT: 412

**2.1.1.1.36 Beidseitige diffusionsdichte Anschlussdämmung DIN 4140 an haus- und betriebstechnischen Anlagen, an Brandschott, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 50,000 St
DOK DIN 276 2008 Aufteilung+BT: 412

**2.1.1.1.37 Beidseitige diffusionsdichte Anschlussdämmung DIN 4140 an haus- und betriebstechnischen Anlagen, an Brandschott, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 730,000 St
DOK DIN 276 2008 Aufteilung+BT: 412

**2.1.1.1.38 Beidseitige diffusionsdichte Anschlussdämmung DIN 4140 an haus- und betriebstechnischen Anlagen, an Brandschott, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 90,000 St
DOK DIN 276 2008 Aufteilung+BT: 412

**2.1.1.1.39 Beidseitige diffusionsdichte Anschlussdämmung DIN 4140 an haus- und betriebstechnischen Anlagen, an Brandschott, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 120,000 St
DOK DIN 276 2008 Aufteilung+BT: 412

**2.1.1.1.40 Beidseitige diffusionsdichte Anschlussdämmung DIN 4140 an haus- und betriebstechnischen Anlagen, an Stutzen Dachablauf, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 2,000 St
DOK DIN 276 2008 Aufteilung+BT: 412

**2.1.1.1.41 Beidseitige diffusionsdichte Anschlussdämmung DIN 4140 an haus- und betriebstechnischen Anlagen, an Stutzen Dachablauf, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 16,000 St
DOK DIN 276 2008 Aufteilung+BT: 412

**2.1.1.1.42 Beidseitige diffusionsdichte Anschlussdämmung DIN 4140 an haus- und betriebstechnischen Anlagen, an Stutzen Dachablauf, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 2,000 St
DOK DIN 276 2008 Aufteilung+BT: 412

**2.1.1.1.43 Beidseitige diffusionsdichte Anschlussdämmung DIN 4140 an haus- und betriebstechnischen Anlagen, an Stutzen Dachablauf, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 5,000 St
DOK DIN 276 2008 Aufteilung+BT: 412

**2.1.1.1.44 Wärmedämmung Aufdopplung Halterung DN80 Gebäude Mineralwolle AS-Qualität hydrophobiert Matte D 30mm**
STLB-Bau 2025-10 047
Wärmedämmung ohne Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 25,000 St
DOK DIN 276 2008 Aufteilung+BT: 412

**2.1.1.1.45 Wärmedämmung Aufdopplung Halterung DN100 Gebäude Mineralwolle AS-Qualität hydrophobiert Matte D 30mm**
STLB-Bau 2025-10 047
Wärmedämmung ohne Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 950,000 St
DOK DIN 276 2008 Aufteilung+BT: 412

**2.1.1.1.46 Wärmedämmung Aufdopplung Halterung DN125 Gebäude Mineralwolle AS-Qualität hydrophobiert Matte D 30mm**
STLB-Bau 2025-10 047
Wärmedämmung ohne Ummantelung DIN 4140 an haus- und betriebstechnischen Anlagen, an Aufdopplung für Halterung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 60,000 St
DOK DIN 276 2008 Aufteilung+BT: 412

**2.1.1.1.47 Wärmedämmung Aufdopplung Halterung DN150 Gebäude Mineralwolle AS-Qualität hydrophobiert Matte D 30mm**
STLB-Bau 2025-10 047
Wärmedämmung ohne Ummantelung DIN 4140 an haus- und betriebstechnischen Anlagen, an Aufdopplung für Halterung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 60,000 St
DOK DIN 276 2008 Aufteilung+BT: 412

###### 2.1.1.2 Mineralwolle mit Ummantelung für Gussrohre

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung an Schmutzwasserentlüftungen (letzten 2,0 m vor Dachaustritt) und Regenwasserleitungen mit Ummantelung.*

*Hinweis: Hinweis zu Verbindungen bei Rohrleitungen*
In den nachfolgenden Positionen ist bei der Dämmung zu berücksichtigen, dass alle Rohrleitungen sowie Form- und Passstücke wie folgt verbunden
werden:
- Gussrohrleitungen mit Spannverbindern und zusätzlichen Sicherungskrallen

**2.1.1.2.1 Wärmedämmung Ummantelung Rohr DN80 Gebäude Mineralwolle AS-Qualität hydrophobiert Matte D 30mm Mantel Blech Stahl verz**
STLB-Bau 2025-10 047
Wärmedämmung einschl. Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Arbeitshöhe des Montageortes bis 2,5 m über der Standfläche des hierfür erforderlichen Gerüstes. Mit Luftspalt zwischen Dämmung und Ummantelung. Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 6,000 m
DOK DIN 276 2008 Aufteilung+BT: 412

**2.1.1.2.2 Wärmedämmung Ummantelung Rohr DN100 Gebäude Mineralwolle AS-Qualität hydrophobiert Matte D 30mm Mantel Blech Stahl verz**
STLB-Bau 2025-10 047
Wärmedämmung einschl. Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 140,000 m
DOK DIN 276 2008 Aufteilung+BT: 412

**2.1.1.2.3 Wärmedämmung Ummantelung Rohr DN125 Gebäude Mineralwolle AS-Qualität hydrophobiert Matte D 30mm Mantel Blech Stahl verz**
STLB-Bau 2025-10 047
Wärmedämmung einschl. Ummantelung DIN 4140 an haus- und betriebstechnischen Anlagen, an Rohrleitung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 9,000 m
DOK DIN 276 2008 Aufteilung+BT: 412

**2.1.1.2.4 Wärmedämmung Ummantelung Rohr DN150 Gebäude Mineralwolle AS-Qualität hydrophobiert Matte D 30mm Mantel Blech Stahl verz**
STLB-Bau 2025-10 047
Wärmedämmung einschl. Ummantelung DIN 4140 an haus- und betriebstechnischen Anlagen, an Rohrleitung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben'.
Menge: 9,000 m
DOK DIN 276 2008 Aufteilung+BT: 412

**2.1.1.2.5 Passstück Mineralwolle AS-Qualität hydrophobiert Wärmedämmung Ummantelung Rohr DN80 Gebäude 0,040W/(mK) einlagig D 30mm kaschiert Alu-Folie Mantel Blech Stahl verz D 0,5mm verschrauben**
STLB-Bau 2025-10 047
Passstück aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.1.2.6 Passstück Mineralwolle AS-Qualität hydrophobiert Wärmedämmung Ummantelung Rohr DN100 Gebäude 0,040W/(mK) einlagig D 30mm kaschiert Alu-Folie Mantel Blech Stahl verz D 0,6mm verschrauben**
STLB-Bau 2025-10 047
Passstück aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 71,000 St
DOK DIN 276 2008 Aufteilung+BT: 412

**2.1.1.2.7 Passstück Mineralwolle AS-Qualität hydrophobiert Wärmedämmung Ummantelung Rohr DN125 Gebäude 0,040W/(mK) einlagig D 30mm kaschiert Alu-Folie Mantel Blech Stahl verz D 0,6mm verschrauben**
STLB-Bau 2025-10 047
Passstück aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.1.2.8 Passstück Mineralwolle AS-Qualität hydrophobiert Wärmedämmung Ummantelung Rohr DN150 Gebäude 0,040W/(mK) einlagig D 30mm kaschiert Alu-Folie Mantel Blech Stahl verz D 0,6mm verschrauben**
STLB-Bau 2025-10 047
Passstück aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.1.2.9 Bogen Mineralwolle AS-Qualität hydrophobiert Wärmedämmung Ummantelung Rohr DN80 Gebäude 0,040W/(mK) einlagig D 30mm kaschiert Alu-Folie Mantel Blech Stahl verz D 0,5mm verschrauben**
STLB-Bau 2025-10 047
Bogen aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.2.10 Bogen Mineralwolle AS-Qualität hydrophobiert Wärmedämmung Ummantelung Rohr DN100 Gebäude 0,040W/(mK) einlagig D 30mm kaschiert Alu-Folie Mantel Blech Stahl verz D 0,6mm verschrauben**
STLB-Bau 2025-10 047
Bogen aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 412

**2.1.1.2.11 Bogen Mineralwolle AS-Qualität hydrophobiert Wärmedämmung Ummantelung Rohr DN125 Gebäude 0,040W/(mK) einlagig D 30mm kaschiert Alu-Folie Mantel Blech Stahl verz D 0,6mm verschrauben**
STLB-Bau 2025-10 047
Bogen aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 9,000 St
DOK DIN 276 2008 Aufteilung+BT: 412

**2.1.1.2.12 Bogen Mineralwolle AS-Qualität hydrophobiert Wärmedämmung Ummantelung Rohr DN150 Gebäude 0,040W/(mK) einlagig D 30mm kaschiert Alu-Folie Mantel Blech Stahl verz D 0,6mm verschrauben**
STLB-Bau 2025-10 047
Bogen aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.1.2.13 Stutzen Mineralwolle AS-Qualität hydrophobiert Wärmedämmung Ummantelung Rohr DN80 Gebäude 0,040W/(mK) einlagig D 30mm kaschiert Alu-Folie Mantel Blech Stahl verz D 0,5mm verschrauben**
STLB-Bau 2025-10 047
Stutzen aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.14 Stutzen Mineralwolle AS-Qualität hydrophobiert Wärmedämmung Ummantelung Rohr DN100 Gebäude 0,040W/(mK) einlagig D 30mm kaschiert Alu-Folie Mantel Blech Stahl verz D 0,6mm verschrauben**
STLB-Bau 2025-10 047
Stutzen aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.2.15 Stutzen Mineralwolle AS-Qualität hydrophobiert Wärmedämmung Ummantelung Rohr DN125 Gebäude 0,040W/(mK) einlagig D 30mm kaschiert Alu-Folie Mantel Blech Stahl verz D 0,6mm verschrauben**
STLB-Bau 2025-10 047
Stutzen aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.16 Stutzen Mineralwolle AS-Qualität hydrophobiert Wärmedämmung Ummantelung Rohr DN150 Gebäude 0,040W/(mK) einlagig D 30mm kaschiert Alu-Folie Mantel Blech Stahl verz D 0,6mm verschrauben**
STLB-Bau 2025-10 047
Stutzen aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.1.2.17 Reduzierung Mineralwolle AS-Qualität hydrophobiert Wärmedämmung Ummantelung Rohr DN100 Gebäude 0,040W/(mK) einlagig D 30mm kaschiert Alu-Folie Mantel Blech Stahl verz D 0,6mm verschrauben**
STLB-Bau 2025-10 047
Reduzierung aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.18 Reduzierung Mineralwolle AS-Qualität hydrophobiert Wärmedämmung Ummantelung Rohr DN125 Gebäude 0,040W/(mK) einlagig D 30mm kaschiert Alu-Folie Mantel Blech Stahl verz D 0,6mm verschrauben**
STLB-Bau 2025-10 047
Reduzierung aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.1.2.19 Reduzierung Mineralwolle AS-Qualität hydrophobiert Wärmedämmung Ummantelung Rohr DN150 Gebäude 0,040W/(mK) einlagig D 30mm kaschiert Alu-Folie Mantel Blech Stahl verz D 0,6mm verschrauben**
STLB-Bau 2025-10 047
Reduzierung aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.20 Kappe Mineralwolle AS-Qualität hydrophobiert Wärmedämmung Ummantelung Rohr DN80 Gebäude 0,040W/(mK) einlagig D 30mm kaschiert Alu-Folie Mantel Blech Stahl verz D 0,5mm verschrauben**
STLB-Bau 2025-10 047
Kappe aus Mineralwolle DIN EN 14303, AS-Qualität und hydrophobiert, Wärmedämmung einschl. Ummantelung DIN 4140 an haus- und betriebstechnischen Anlagen, an Rohrleitung, DN 80, Mindestabstände DIN 4140 sind nicht eingehalten, im Gebäude, keine ausreichende Konvektion bzw. unzureichender Abstand zu Objekten, Brandverhaltensklasse DIN EN 13501-1 A1 (nichtbrennbar), Wärmeleitfähigkeit 0,040 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 412

**2.1.1.2.21 Kappe Mineralwolle AS-Qualität hydrophobiert Wärmedämmung Ummantelung Rohr DN100 Gebäude 0,040W/(mK) einlagig D 30mm kaschiert Alu-Folie Mantel Blech Stahl verz D 0,6mm verschrauben**
STLB-Bau 2025-10 047
Kappe aus Mineralwolle DIN EN 14303, AS-Qualität und hydrophobiert, Wärmedämmung einschl. Ummantelung DIN 4140 an haus- und betriebstechnischen Anlagen, an Rohrleitung, DN 100, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 412

**2.1.1.2.22 Kappe Mineralwolle AS-Qualität hydrophobiert Wärmedämmung Ummantelung Rohr DN125 Gebäude 0,040W/(mK) einlagig D 30mm kaschiert Alu-Folie Mantel Blech Stahl verz D 0,6mm verschrauben**
STLB-Bau 2025-10 047
Kappe aus Mineralwolle DIN EN 14303, AS-Qualität und hydrophobiert, Wärmedämmung einschl. Ummantelung DIN 4140 an haus- und betriebstechnischen Anlagen, an Rohrleitung, DN 125, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.23 Kappe Mineralwolle AS-Qualität hydrophobiert Wärmedämmung Ummantelung Rohr DN150 Gebäude 0,040W/(mK) einlagig D 30mm kaschiert Alu-Folie Mantel Blech Stahl verz D 0,6mm verschrauben**
STLB-Bau 2025-10 047
Kappe aus Mineralwolle DIN EN 14303, AS-Qualität und hydrophobiert, Wärmedämmung einschl. Ummantelung DIN 4140 an haus- und betriebstechnischen Anlagen, an Rohrleitung, DN 150, Mindestabstände DIN 4140 sind nicht eingehalten, im Gebäude, keine ausreichende Konvektion bzw. unzureichender Abstand zu Objekten, Brandverhaltensklasse DIN EN 13501-1 A1 (nichtbrennbar), Wärmeleitfähigkeit 0,040 W/(mK) bei 40 Grad C Mitteltemperatur DIN EN 12667, einlagig, Dämmschichtdicke 30 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.24 Abflachung Wärmedämmung Ummantelung Rohr DN80 Gebäude Mineralwolle AS-Qualität hydrophobiert D 30mm kaschiert Alu-Folie Mantel Blech Stahl verz D 0,5mm verschrauben**
STLB-Bau 2025-10 047
Abflachung für Wärmedämmung einschl. Ummantelung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.25 Abflachung Wärmedämmung Ummantelung Rohr DN100 Gebäude Mineralwolle AS-Qualität hydrophobiert D 30mm kaschiert Alu-Folie Mantel Blech Stahl verz D 0,6mm verschrauben**
STLB-Bau 2025-10 047
Abflachung für Wärmedämmung einschl. Ummantelung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.26 Abflachung Wärmedämmung Ummantelung Rohr DN125 Gebäude Mineralwolle AS-Qualität hydrophobiert D 30mm kaschiert Alu-Folie Mantel Blech Stahl verz D 0,6mm verschrauben**
STLB-Bau 2025-10 047
Abflachung für Wärmedämmung einschl. Ummantelung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.27 Abflachung Wärmedämmung Ummantelung Rohr DN150 Gebäude Mineralwolle AS-Qualität hydrophobiert D 30mm kaschiert Alu-Folie Mantel Blech Stahl verz D 0,6mm verschrauben**
STLB-Bau 2025-10 047
Abflachung für Wärmedämmung einschl. Ummantelung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.28 Endstelle Wärmedämmung Ummantelung Rohr DN80 Gebäude Mineralwolle AS-Qualität hydrophobiert D 30mm kaschiert Alu-Folie Mantel Blech Stahl verz D 0,5mm verschrauben**
STLB-Bau 2025-10 047
Endstelle für Wärmedämmung einschl. Ummantelung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.1.2.29 Endstelle Wärmedämmung Ummantelung Rohr DN100 Gebäude Mineralwolle AS-Qualität hydrophobiert D 30mm kaschiert Alu-Folie Mantel Blech Stahl verz D 0,6mm verschrauben**
STLB-Bau 2025-10 047
Endstelle für Wärmedämmung einschl. Ummantelung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.1.2.30 Endstelle Wärmedämmung Ummantelung Rohr DN125 Gebäude Mineralwolle AS-Qualität hydrophobiert D 30mm kaschiert Alu-Folie Mantel Blech Stahl verz D 0,6mm verschrauben**
STLB-Bau 2025-10 047
Endstelle für Wärmedämmung einschl. Ummantelung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.1.2.31 Endstelle Wärmedämmung Ummantelung Rohr DN150 Gebäude Mineralwolle AS-Qualität hydrophobiert D 30mm kaschiert Alu-Folie Mantel Blech Stahl verz D 0,6mm verschrauben**
STLB-Bau 2025-10 047
Endstelle für Wärmedämmung einschl. Ummantelung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.1.2.32 Ausschnitt Wärmedämmung Ummantelung Rohr DN80 Gebäude Mineralwolle AS-Qualität hydrophobiert D 30mm kaschiert Alu-Folie Mantel Blech Stahl verz D 0,5mm verschrauben**
STLB-Bau 2025-10 047
Ausschnitt für Wärmedämmung einschl. Ummantelung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 6,000 St
DOK DIN 276 2008 Aufteilung+BT: 412

**2.1.1.2.33 Ausschnitt Wärmedämmung Ummantelung Rohr DN100 Gebäude Mineralwolle AS-Qualität hydrophobiert D 30mm kaschiert Alu-Folie Mantel Blech Stahl verz D 0,6mm verschrauben**
STLB-Bau 2025-10 047
Ausschnitt für Wärmedämmung einschl. Ummantelung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 270,000 St
DOK DIN 276 2008 Aufteilung+BT: 412

**2.1.1.2.34 Ausschnitt Wärmedämmung Ummantelung Rohr DN125 Gebäude Mineralwolle AS-Qualität hydrophobiert D 30mm kaschiert Alu-Folie Mantel Blech Stahl verz D 0,6mm verschrauben**
STLB-Bau 2025-10 047
Ausschnitt für Wärmedämmung einschl. Ummantelung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 10,000 St
DOK DIN 276 2008 Aufteilung+BT: 412

**2.1.1.2.35 Ausschnitt Wärmedämmung Ummantelung Rohr DN150 Gebäude Mineralwolle AS-Qualität hydrophobiert D 30mm kaschiert Alu-Folie Mantel Blech Stahl verz D 0,6mm verschrauben**
STLB-Bau 2025-10 047
Ausschnitt für Wärmedämmung einschl. Ummantelung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ummantelung aus nichtprofiliertem Blech, Stahl, feuerverzinkt, Blechdicke 0,6 mm, verschrauben, Ausführung gemäß Einzelbeschreibung,
Einzelbeschreibungs-Nr 'Durchdringungen durch die Dämmung sind mit selbstklebendem Aluminiumband dicht abzukleben. Durchdringungen durch die Ummantelung sind zu entgraten (Schnittkanten), Kantenschutzband verwenden, saubere Ausführung der Ausschnitte'.
Menge: 8,000 St
DOK DIN 276 2008 Aufteilung+BT: 412

**2.1.1.2.36 Beidseitige diffusionsdichte Anschlussdämmung mit Ummantelung DIN 4140 an haus- und betriebstechnischen Anlagen, an Brandschott, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten.**
Menge: 5,000 St
DOK DIN 276 2008 Aufteilung+BT: 412

**2.1.1.2.37 Beidseitige diffusionsdichte Anschlussdämmung mit Ummantelung DIN 4140 an haus- und betriebstechnischen Anlagen, an Brandschott, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 70,000 St
DOK DIN 276 2008 Aufteilung+BT: 412

**2.1.1.2.38 Beidseitige diffusionsdichte Anschlussdämmung mit Ummantelung DIN 4140 an haus- und betriebstechnischen Anlagen, an Brandschott, DN 125 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 10,000 St
DOK DIN 276 2008 Aufteilung+BT: 412

**2.1.1.2.39 Beidseitige diffusionsdichte Anschlussdämmung mit Ummantelung DIN 4140 an haus- und betriebstechnischen Anlagen, an Brandschott, DN 150 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,6 mm, Überlappungen verschrauben. Verarbeitung nach Herstellerangabe des Brandschott ist einzuhalten.**
Menge: 12,000 St
DOK DIN 276 2008 Aufteilung+BT: 412

**2.1.1.2.40 Wärmedämmung Ummantelung Aufdopplung Halterung DN80 Gebäude Mineralwolle AS-Qualität hydrophobiert Matte D 30mm Mantel Blech Stahl verz**
STLB-Bau 2025-10 047
Wärmedämmung einschl. Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben'.
Menge: 6,000 St
DOK DIN 276 2008 Aufteilung+BT: 412

**2.1.1.2.41 Wärmedämmung Ummantelung Aufdopplung Halterung DN100 Gebäude Mineralwolle AS-Qualität hydrophobiert Matte D 30mm Mantel Blech Stahl verz**
STLB-Bau 2025-10 047
Wärmedämmung einschl. Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben'.
Menge: 410,000 St
DOK DIN 276 2008 Aufteilung+BT: 412

**2.1.1.2.42 Wärmedämmung Ummantelung Aufdopplung Halterung DN125 Gebäude Mineralwolle AS-Qualität hydrophobiert Matte D 30mm Mantel Blech Stahl verz**
STLB-Bau 2025-10 047
Wärmedämmung einschl. Ummantelung DIN 4140 an haus- und betriebstechnischen Anlagen, an Aufdopplung für Halterung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben'.
Menge: 67,000 St
DOK DIN 276 2008 Aufteilung+BT: 412

**2.1.1.2.43 Wärmedämmung Ummantelung Aufdopplung Halterung DN150 Gebäude Mineralwolle AS-Qualität hydrophobiert Matte D 30mm Mantel Blech Stahl verz**
STLB-Bau 2025-10 047
Wärmedämmung einschl. Ummantelung DIN 4140 an haus- und betriebstechnischen Anlagen, an Aufdopplung für Halterung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben'.
Menge: 28,000 St
DOK DIN 276 2008 Aufteilung+BT: 412

##### 2.1.2 412 Wasseranlagen

*Hinweis: Für die Dämmung von Wasserleitungen im Rahmen dieses Bauvorhabens wurde gezielt ein bestimmtes Material als Dämmsystem vorgesehen.*
Für die Dämmung von Wasserleitungen im Rahmen dieses Bauvorhabens wurde gezielt ein bestimmtes Material als Dämmsystem vorgesehen.

Die Auswahl basiert auf einer fundierten Bewertung technischer, hygienischer und wirtschaftlicher Aspekte – insbesondere im Hinblick auf Energieeffizienz, Tauwasserschutz, Schallschutz und die Einhaltung geltender Normen.

*Hinweis: Kriterien für Auswahl alukaschierter Mineralwolle:*
Kriterien für Auswahl alukaschierter Mineralwolle:

1. Energieeffizienz und Wärmeschutz
- Die Dämmung von Warmwasserleitungen mit alukaschierter Mineralwolle reduziert Wärmeverluste erheblich und trägt somit zur Energieeinsparung bei. Dies ist besonders in Krankenhäusern wichtig, um eine konstante Warmwasserversorgung sicherzustellen und den Energieverbrauch zu minimieren.
3. Vermeidung von Tauwasserbildung
- Kaltwasserleitungen können bei unzureichender Dämmung zur Bildung von Kondenswasser führen. Die alukaschierte Mineralwolle wirkt als Dampfbremse und verhindert zuverlässig die Bildung von Tauwasser auf der Rohroberfläche. Dies schützt angrenzende Bauteile vor Feuchtigkeitsschäden und Schimmelbildung.
5. Hygienische Unbedenklichkeit
- Die Dämmung von Kaltwasserleitungen verhindert eine ungewollte Erwärmung des Trinkwassers über 25 °C, wodurch das Risiko der Legionellenbildung reduziert wird. Dies ist besonders in sensiblen Bereichen wie Krankenhäusern von großer Bedeutung.
7. Hervorragender Schallschutz
- Die offenporige Struktur der Mineralwolle absorbiert Fließ- und Körperschall effektiv, wodurch Geräusche von fließendem Wasser deutlich reduziert werden. In sensiblen Bereichen wie Krankenhäusern trägt dies zu einer ruhigen Umgebung bei.
9. Hoher Brandschutz
- Alukaschierte Mineralwolle ist nicht brennbar. Mit einem Schmelzpunkt von über 1.000 °C trägt sie maßgeblich zur Erhöhung der Brandsicherheit in Gebäuden bei.
11. Langlebigkeit und Wartungsfreiheit
- Die Kombination aus Mineralwolle und Aluminiumkaschierung ist äußerst robust und widerstandsfähig gegenüber mechanischen Belastungen. Sie behält ihre Dämmwirkung über viele Jahre hinweg bei minimalem Wartungsaufwand.
7. Einfache und saubere Montage
- Alukaschierte Dämmmaterialien lassen sich leicht zuschneiden und anpassen. Die Aluminiumoberfläche ermöglicht eine saubere Verarbeitung und schützt gleichzeitig vor mechanischen Beschädigungen während der Installation.
9. Nachhaltigkeit und Umweltverträglichkeit
- Mineralwolle besteht überwiegend aus natürlichen Rohstoffen und ist recycelbar. Die lange Lebensdauer und die Energieeinsparungen durch verbesserte Dämmung tragen zusätzlich zur positiven Ökobilanz bei.

###### 2.1.2.1 Mineralwolle ohne Ummantelung für Edelstahl- und/oder Kupferrohre, Warm- u. Zirkulationswasser

*Hinweis: Betriebs- und Umgebungsbedingungen: Winterfall: Min. Medium-Betriebstemperatur +75 Grad C, Max. Umgebungstemperatur im Gebäude +32 Grad C, Max. relative Luftfeuchte der Umgebung im Gebäude 75%. Sommerfall: Max. Medium-Betriebstemperatur +75 Grad C, Max. Umgebungstemperatur im Gebäude +32 Grad C, Max. relative Luftfeuchte der Umgebung im Gebäude 75%.*

*Hinweis: Hinweis zu Verbindungen*
In den nachfolgenden Positionen ist bei der Dämmung zu berücksichtigen, dass alle Rohrleitungen sowie Form- und Passstücke mit Pressverbindungen verbunden werden.

**2.1.2.1.1 Wärmedämmung Rohr DN12 Gebäude Mineralwolle AS-Qualität hydrophobiert Rohrschale D 20mm**
STLB-Bau 2025-10 047
Wärmedämmung ohne Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 6,000 m
DOK DIN 276 2008 Aufteilung+BT: 412

**2.1.2.1.2 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 4350,000 m
DOK DIN 276 2008 Aufteilung+BT: 412

**2.1.2.1.3 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1320,000 m
DOK DIN 276 2008 Aufteilung+BT: 412

**2.1.2.1.4 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 510,000 m
DOK DIN 276 2008 Aufteilung+BT: 412

**2.1.2.1.5 Wärmedämmung Rohr DN32 Gebäude Mineralwolle AS-Qualität hydrophobiert Rohrschale D 30mm**
STLB-Bau 2025-10 047
Wärmedämmung ohne Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 480,000 m
DOK DIN 276 2008 Aufteilung+BT: 412

**2.1.2.1.6 Wärmedämmung Rohr DN40 Gebäude Mineralwolle AS-Qualität hydrophobiert Rohrschale D 40mm**
STLB-Bau 2025-10 047
Wärmedämmung ohne Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1500,000 m
DOK DIN 276 2008 Aufteilung+BT: 412

**2.1.2.1.7 Wärmedämmung Rohr DN50 Gebäude Mineralwolle AS-Qualität hydrophobiert Rohrschale D 60mm**
STLB-Bau 2025-10 047
Wärmedämmung ohne Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 140,000 m
DOK DIN 276 2008 Aufteilung+BT: 412

**2.1.2.1.8 Wärmedämmung Rohr DN65 Gebäude Mineralwolle AS-Qualität hydrophobiert Rohrschale D 80mm**
STLB-Bau 2025-10 047
Wärmedämmung ohne Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 90,000 m
DOK DIN 276 2008 Aufteilung+BT: 412

**2.1.2.1.9 Wärmedämmung Rohr DN80 Gebäude Mineralwolle AS-Qualität hydrophobiert Rohrschale D 100mm**
STLB-Bau 2025-10 047
Wärmedämmung ohne Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 100,000 m
DOK DIN 276 2008 Aufteilung+BT: 412

**2.1.2.1.10 Passstück Mineralwolle AS-Qualität hydrophobiert Wärmedämmung Rohr DN12 Gebäude 0,035W/(mK) einlagig D 20mm kaschiert Alu-Folie**
STLB-Bau 2025-10 047
Passstück aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 86,000 St
DOK DIN 276 2008 Aufteilung+BT: 412

**2.1.2.1.11 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 430,000 St
DOK DIN 276 2008 Aufteilung+BT: 412

**2.1.2.1.12 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 180,000 St
DOK DIN 276 2008 Aufteilung+BT: 412

**2.1.2.1.13 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 140,000 St
DOK DIN 276 2008 Aufteilung+BT: 412

**2.1.2.1.14 Passstück Mineralwolle AS-Qualität hydrophobiert Wärmedämmung Rohr DN32 Gebäude 0,035W/(mK) einlagig D 30mm kaschiert Alu-Folie**
STLB-Bau 2025-10 047
Passstück aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 90,000 St
DOK DIN 276 2008 Aufteilung+BT: 412

**2.1.2.1.15 Passstück Mineralwolle AS-Qualität hydrophobiert Wärmedämmung Rohr DN40 Gebäude 0,035W/(mK) einlagig D 40mm kaschiert Alu-Folie**
STLB-Bau 2025-10 047
Passstück aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.2.1.16 Passstück Mineralwolle AS-Qualität hydrophobiert Wärmedämmung Rohr DN50 Gebäude 0,035W/(mK) einlagig D 60mm kaschiert Alu-Folie**
STLB-Bau 2025-10 047
Passstück aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.17 Passstück Mineralwolle AS-Qualität hydrophobiert Wärmedämmung Rohr DN65 Gebäude 0,035W/(mK) einlagig D 80mm kaschiert Alu-Folie**
STLB-Bau 2025-10 047
Passstück aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.18 Passstück Mineralwolle AS-Qualität hydrophobiert Wärmedämmung Rohr DN80 Gebäude 0,035W/(mK) einlagig D 100mm kaschiert Alu-Folie**
STLB-Bau 2025-10 047
Passstück aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.1.19 Bogen Mineralwolle AS-Qualität hydrophobiert Wärmedämmung Rohr DN12 Gebäude 0,035W/(mK) einlagig D 20mm kaschiert Alu-Folie**
STLB-Bau 2025-10 047
Bogen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.1.20 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6200,000 St
DOK DIN 276 2008 Aufteilung+BT: 412

**2.1.2.1.21 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 1660,000 St
DOK DIN 276 2008 Aufteilung+BT: 412

**2.1.2.1.22 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1260,000 St
DOK DIN 276 2008 Aufteilung+BT: 412

**2.1.2.1.23 Bogen Mineralwolle AS-Qualität hydrophobiert Wärmedämmung Rohr DN32 Gebäude 0,035W/(mK) einlagig D 30mm kaschiert Alu-Folie**
STLB-Bau 2025-10 047
Bogen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 380,000 St
DOK DIN 276 2008 Aufteilung+BT: 412

**2.1.2.1.24 Bogen Mineralwolle AS-Qualität hydrophobiert Wärmedämmung Rohr DN40 Gebäude 0,035W/(mK) einlagig D 40mm kaschiert Alu-Folie**
STLB-Bau 2025-10 047
Bogen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 170,000 St
DOK DIN 276 2008 Aufteilung+BT: 412

**2.1.2.1.25 Bogen Mineralwolle AS-Qualität hydrophobiert Wärmedämmung Rohr DN50 Gebäude 0,035W/(mK) einlagig D 60mm kaschiert Alu-Folie**
STLB-Bau 2025-10 047
Bogen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 90,000 St
DOK DIN 276 2008 Aufteilung+BT: 412

**2.1.2.1.26 Bogen Mineralwolle AS-Qualität hydrophobiert Wärmedämmung Rohr DN65 Gebäude 0,035W/(mK) einlagig D 80mm kaschiert Alu-Folie**
STLB-Bau 2025-10 047
Bogen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.1.27 Bogen Mineralwolle AS-Qualität hydrophobiert Wärmedämmung Rohr DN80 Gebäude 0,035W/(mK) einlagig D 100mm kaschiert Alu-Folie**
STLB-Bau 2025-10 047
Bogen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.28 Stutzen Mineralwolle AS-Qualität hydrophobiert Wärmedämmung Rohr DN12 Gebäude 0,035W/(mK) einlagig D 20mm kaschiert Alu-Folie**
STLB-Bau 2025-10 047
Stutzen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.29 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 1050,000 St
DOK DIN 276 2008 Aufteilung+BT: 412

**2.1.2.1.30 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 430,000 St
DOK DIN 276 2008 Aufteilung+BT: 412

**2.1.2.1.31 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 150,000 St
DOK DIN 276 2008 Aufteilung+BT: 412

**2.1.2.1.32 Stutzen Mineralwolle AS-Qualität hydrophobiert Wärmedämmung Rohr DN32 Gebäude 0,035W/(mK) einlagig D 30mm kaschiert Alu-Folie**
STLB-Bau 2025-10 047
Stutzen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 412

**2.1.2.1.33 Stutzen Mineralwolle AS-Qualität hydrophobiert Wärmedämmung Rohr DN40 Gebäude 0,035W/(mK) einlagig D 40mm kaschiert Alu-Folie**
STLB-Bau 2025-10 047
Stutzen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 412

**2.1.2.1.34 Stutzen Mineralwolle AS-Qualität hydrophobiert Wärmedämmung Rohr DN50 Gebäude 0,035W/(mK) einlagig D 60mm kaschiert Alu-Folie**
STLB-Bau 2025-10 047
Stutzen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.1.35 Stutzen Mineralwolle AS-Qualität hydrophobiert Wärmedämmung Rohr DN65 Gebäude 0,035W/(mK) einlagig D 80mm kaschiert Alu-Folie**
STLB-Bau 2025-10 047
Stutzen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.36 Stutzen Mineralwolle AS-Qualität hydrophobiert Wärmedämmung Rohr DN80 Gebäude 0,035W/(mK) einlagig D 100mm kaschiert Alu-Folie**
STLB-Bau 2025-10 047
Stutzen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.1.37 Reduzierung Mineralwolle AS-Qualität hydrophobiert Wärmedämmung Rohr DN15 Gebäude 0,035W/(mK) einlagig D 20mm kaschiert Alu-Folie**
STLB-Bau 2025-10 047
Reduzierung aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.38 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 540,000 St
DOK DIN 276 2008 Aufteilung+BT: 412

**2.1.2.1.39 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 40,000 St
DOK DIN 276 2008 Aufteilung+BT: 412

**2.1.2.1.40 Reduzierung Mineralwolle AS-Qualität hydrophobiert Wärmedämmung Rohr DN32 Gebäude 0,035W/(mK) einlagig D 30mm kaschiert Alu-Folie**
STLB-Bau 2025-10 047
Reduzierung aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 412

**2.1.2.1.41 Reduzierung Mineralwolle AS-Qualität hydrophobiert Wärmedämmung Rohr DN40 Gebäude 0,035W/(mK) einlagig D 40mm kaschiert Alu-Folie**
STLB-Bau 2025-10 047
Reduzierung aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.42 Reduzierung Mineralwolle AS-Qualität hydrophobiert Wärmedämmung Rohr DN50 Gebäude 0,035W/(mK) einlagig D 60mm kaschiert Alu-Folie**
STLB-Bau 2025-10 047
Reduzierung aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 412

**2.1.2.1.43 Reduzierung Mineralwolle AS-Qualität hydrophobiert Wärmedämmung Rohr DN65 Gebäude 0,035W/(mK) einlagig D 80mm kaschiert Alu-Folie**
STLB-Bau 2025-10 047
Reduzierung aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.44 Reduzierung Mineralwolle AS-Qualität hydrophobiert Wärmedämmung Rohr DN80 Gebäude 0,035W/(mK) einlagig D 100mm kaschiert Alu-Folie**
STLB-Bau 2025-10 047
Reduzierung aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.45 Kappe Mineralwolle AS-Qualität hydrophobiert Wärmedämmung Rohr DN15 Gebäude 0,035W/(mK) einlagig D 20mm kaschiert Alu-Folie**
STLB-Bau 2025-10 047
Kappe aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.2.1.46 Kappe Mineralwolle AS-Qualität hydrophobiert Wärmedämmung Rohr DN20 Gebäude 0,035W/(mK) einlagig D 20mm kaschiert Alu-Folie**
STLB-Bau 2025-10 047
Kappe aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 7,000 St
DOK DIN 276 2008 Aufteilung+BT: 412

**2.1.2.1.47 Kappe Mineralwolle AS-Qualität hydrophobiert Wärmedämmung Rohr DN25 Gebäude 0,035W/(mK) einlagig D 30mm kaschiert Alu-Folie**
STLB-Bau 2025-10 047
Kappe aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.1.48 Kappe Mineralwolle AS-Qualität hydrophobiert Wärmedämmung Rohr DN32 Gebäude 0,035W/(mK) einlagig D 30mm kaschiert Alu-Folie**
STLB-Bau 2025-10 047
Kappe aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.49 Kappe Mineralwolle AS-Qualität hydrophobiert Wärmedämmung Rohr DN40 Gebäude 0,035W/(mK) einlagig D 40mm kaschiert Alu-Folie**
STLB-Bau 2025-10 047
Kappe aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.1.50 Kappe Mineralwolle AS-Qualität hydrophobiert Wärmedämmung Rohr DN50 Gebäude 0,035W/(mK) einlagig D 60mm kaschiert Alu-Folie**
STLB-Bau 2025-10 047
Kappe aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.1.51 Kappe Mineralwolle AS-Qualität hydrophobiert Wärmedämmung Rohr DN65 Gebäude 0,035W/(mK) einlagig D 80mm kaschiert Alu-Folie**
STLB-Bau 2025-10 047
Kappe aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.52 Kappe Mineralwolle AS-Qualität hydrophobiert Wärmedämmung Rohr DN80 Gebäude 0,035W/(mK) einlagig D 100mm kaschiert Alu-Folie**
STLB-Bau 2025-10 047
Kappe aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.53 Abflachung Wärmedämmung Rohr DN15 Gebäude Mineralwolle AS-Qualität hydrophobiert D 20mm kaschiert Alu-Folie**
STLB-Bau 2025-10 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 22,000 St
DOK DIN 276 2008 Aufteilung+BT: 412

**2.1.2.1.54 Abflachung Wärmedämmung Rohr DN20 Gebäude Mineralwolle AS-Qualität hydrophobiert D 20mm kaschiert Alu-Folie**
STLB-Bau 2025-10 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.2.1.55 Abflachung Wärmedämmung Rohr DN25 Gebäude Mineralwolle AS-Qualität hydrophobiert D 30mm kaschiert Alu-Folie**
STLB-Bau 2025-10 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.1.56 Abflachung Wärmedämmung Rohr DN32 Gebäude Mineralwolle AS-Qualität hydrophobiert D 30mm kaschiert Alu-Folie**
STLB-Bau 2025-10 047
Abflachung für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.1.57 Abflachung Wärmedämmung Rohr DN40 Gebäude Mineralwolle AS-Qualität hydrophobiert D 40mm kaschiert Alu-Folie**
STLB-Bau 2025-10 047
Abflachung für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 412

**2.1.2.1.58 Abflachung Wärmedämmung Rohr DN50 Gebäude Mineralwolle AS-Qualität hydrophobiert D 60mm kaschiert Alu-Folie**
STLB-Bau 2025-10 047
Abflachung für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.59 Abflachung Wärmedämmung Rohr DN65 Gebäude Mineralwolle AS-Qualität hydrophobiert D 80mm kaschiert Alu-Folie**
STLB-Bau 2025-10 047
Abflachung für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.60 Abflachung Wärmedämmung Rohr DN80 Gebäude Mineralwolle AS-Qualität hydrophobiert D 100mm kaschiert Alu-Folie**
STLB-Bau 2025-10 047
Abflachung für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.61 Endstelle Wärmedämmung Rohr DN12 Gebäude Mineralwolle AS-Qualität hydrophobiert D 20mm kaschiert Alu-Folie**
STLB-Bau 2025-10 047
Endstelle für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.62 Endstelle Wärmedämmung Rohr DN15 Gebäude Mineralwolle AS-Qualität hydrophobiert D 20mm kaschiert Alu-Folie**
STLB-Bau 2025-10 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 600,000 St
DOK DIN 276 2008 Aufteilung+BT: 412

**2.1.2.1.63 Endstelle Wärmedämmung Rohr DN20 Gebäude Mineralwolle AS-Qualität hydrophobiert D 20mm kaschiert Alu-Folie**
STLB-Bau 2025-10 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 210,000 St
DOK DIN 276 2008 Aufteilung+BT: 412

**2.1.2.1.64 Endstelle Wärmedämmung Rohr DN25 Gebäude Mineralwolle AS-Qualität hydrophobiert D 30mm kaschiert Alu-Folie**
STLB-Bau 2025-10 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 94,000 St
DOK DIN 276 2008 Aufteilung+BT: 412

**2.1.2.1.65 Endstelle Wärmedämmung Rohr DN32 Gebäude Mineralwolle AS-Qualität hydrophobiert D 30mm kaschiert Alu-Folie**
STLB-Bau 2025-10 047
Endstelle für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DOK DIN 276 2008 Aufteilung+BT: 412

**2.1.2.1.66 Endstelle Wärmedämmung Rohr DN40 Gebäude Mineralwolle AS-Qualität hydrophobiert D 40mm kaschiert Alu-Folie**
STLB-Bau 2025-10 047
Endstelle für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 412

**2.1.2.1.67 Endstelle Wärmedämmung Rohr DN50 Gebäude Mineralwolle AS-Qualität hydrophobiert D 60mm kaschiert Alu-Folie**
STLB-Bau 2025-10 047
Endstelle für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.1.68 Endstelle Wärmedämmung Rohr DN65 Gebäude Mineralwolle AS-Qualität hydrophobiert D 80mm kaschiert Alu-Folie**
STLB-Bau 2025-10 047
Endstelle für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.69 Endstelle Wärmedämmung Rohr DN80 Gebäude Mineralwolle AS-Qualität hydrophobiert D 100mm kaschiert Alu-Folie**
STLB-Bau 2025-10 047
Endstelle für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.70 Ausschnitt Wärmedämmung Rohr DN12 Gebäude Mineralwolle AS-Qualität hydrophobiert D 20mm kaschiert Alu-Folie**
STLB-Bau 2025-10 047
Ausschnitt für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 10,000 St
DOK DIN 276 2008 Aufteilung+BT: 412

**2.1.2.1.71 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 3570,000 St
DOK DIN 276 2008 Aufteilung+BT: 412

**2.1.2.1.72 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 1450,000 St
DOK DIN 276 2008 Aufteilung+BT: 412

**2.1.2.1.73 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 1100,000 St
DOK DIN 276 2008 Aufteilung+BT: 412

**2.1.2.1.74 Ausschnitt Wärmedämmung Rohr DN32 Gebäude Mineralwolle AS-Qualität hydrophobiert D 30mm kaschiert Alu-Folie**
STLB-Bau 2025-10 047
Ausschnitt für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 700,000 St
DOK DIN 276 2008 Aufteilung+BT: 412

**2.1.2.1.75 Ausschnitt Wärmedämmung Rohr DN40 Gebäude Mineralwolle AS-Qualität hydrophobiert D 40mm kaschiert Alu-Folie**
STLB-Bau 2025-10 047
Ausschnitt für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Durchdringungen durch die Dämmung sind mit selbstklebendem Aluminiumband dicht abzukleben'.
Menge: 300,000 St
DOK DIN 276 2008 Aufteilung+BT: 412

**2.1.2.1.76 Ausschnitt Wärmedämmung Rohr DN50 Gebäude Mineralwolle AS-Qualität hydrophobiert D 60mm kaschiert Alu-Folie**
STLB-Bau 2025-10 047
Ausschnitt für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Durchdringungen durch die Dämmung sind mit selbstklebendem Aluminiumband dicht abzukleben'.
Menge: 140,000 St
DOK DIN 276 2008 Aufteilung+BT: 412

**2.1.2.1.77 Ausschnitt Wärmedämmung Rohr DN65 Gebäude Mineralwolle AS-Qualität hydrophobiert D 80mm kaschiert Alu-Folie**
STLB-Bau 2025-10 047
Ausschnitt für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Durchdringungen durch die Dämmung sind mit selbstklebendem Aluminiumband dicht abzukleben'.
Menge: 140,000 St
DOK DIN 276 2008 Aufteilung+BT: 412

**2.1.2.1.78 Ausschnitt Wärmedämmung Rohr DN80 Gebäude Mineralwolle AS-Qualität hydrophobiert D 80mm kaschiert Alu-Folie**
STLB-Bau 2025-10 047
Ausschnitt für Wärmedämmung DIN 4140 an haus- und betriebstechnischen Anlagen, an Rohrleitung, DN 80, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Durchdringungen durch die Dämmung sind mit selbstklebendem Aluminiumband dicht abzukleben'.
Menge: 70,000 St
DOK DIN 276 2008 Aufteilung+BT: 412

**2.1.2.1.79 Beidseitige Anschlussdämmung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 4,000 St
DOK DIN 276 2008 Aufteilung+BT: 412

**2.1.2.1.80 Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 1240,000 St
DOK DIN 276 2008 Aufteilung+BT: 412

**2.1.2.1.81 Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 320,000 St
DOK DIN 276 2008 Aufteilung+BT: 412

**2.1.2.1.82 Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 220,000 St
DOK DIN 276 2008 Aufteilung+BT: 412

**2.1.2.1.83 Beidseitige Anschlussdämmung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige Anschlussdämmung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 50,000 St
DOK DIN 276 2008 Aufteilung+BT: 412

**2.1.2.1.84 Beidseitige Anschlussdämmung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie.**
Beidseitige Anschlussdämmung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie.
Verarbeitung nach Herstellerangabe des Brandschott ist einzuhalten.
Menge: 60,000 St
DOK DIN 276 2008 Aufteilung+BT: 412

**2.1.2.1.85 Beidseitige Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.**
Beidseitige Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.
Verarbeitung nach Herstellerangabe des Brandschott ist einzuhalten.
Menge: 50,000 St
DOK DIN 276 2008 Aufteilung+BT: 412

**2.1.2.1.86 Beidseitige Anschlussdämmung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie.**
Beidseitige Anschlussdämmung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie.
Verarbeitung nach Herstellerangabe des Brandschott ist einzuhalten.
Menge: 26,000 St
DOK DIN 276 2008 Aufteilung+BT: 412

**2.1.2.1.87 Beidseitige Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.**
Beidseitige Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.
Verarbeitung nach Herstellerangabe des Brandschott ist einzuhalten.
Menge: 12,000 St
DOK DIN 276 2008 Aufteilung+BT: 412

**2.1.2.1.88 Wärmedämmung Schrägsitzarmatur DN15 Gebäude Mineralwolle AS-Qualität hydrophobiert Matte D 20mm**
STLB-Bau 2025-10 047
Wärmedämmung ohne Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 162,000 St
DOK DIN 276 2008 Aufteilung+BT: 412

**2.1.2.1.89 Wärmedämmung Schrägsitzarmatur DN20 Gebäude Mineralwolle AS-Qualität hydrophobiert Matte D 20mm**
STLB-Bau 2025-10 047
Wärmedämmung ohne Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 38,000 St
DOK DIN 276 2008 Aufteilung+BT: 412

**2.1.2.1.90 Wärmedämmung Schrägsitzarmatur DN25 Gebäude Mineralwolle AS-Qualität hydrophobiert Matte D 30mm**
STLB-Bau 2025-10 047
Wärmedämmung ohne Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.91 Wärmedämmung Schrägsitzarmatur DN32 Gebäude Mineralwolle AS-Qualität hydrophobiert Matte D 30mm**
STLB-Bau 2025-10 047
Wärmedämmung ohne Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.92 Wärmedämmung Schrägsitzarmatur DN40 Gebäude Mineralwolle AS-Qualität hydrophobiert Matte D 40mm**
STLB-Bau 2025-10 047
Wärmedämmung ohne Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.1.93 Wärmedämmung Schrägsitzarmatur DN50 Gebäude Mineralwolle AS-Qualität hydrophobiert Matte D 60mm**
STLB-Bau 2025-10 047
Wärmedämmung ohne Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 5,000 St
DOK DIN 276 2008 Aufteilung+BT: 412

**2.1.2.1.94 Wärmedämmung Geradsitzarmatur DN15 Gebäude Mineralwolle AS-Qualität hydrophobiert Matte D 20mm**
STLB-Bau 2025-10 047
Wärmedämmung ohne Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.95 Wärmedämmung Geradsitzarmatur DN20 Gebäude Mineralwolle AS-Qualität hydrophobiert Matte D 20mm**
STLB-Bau 2025-10 047
Wärmedämmung ohne Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 412

**2.1.2.1.96 Wärmedämmung Geradsitzarmatur DN25 Gebäude Mineralwolle AS-Qualität hydrophobiert Matte D 30mm**
STLB-Bau 2025-10 047
Wärmedämmung ohne Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.1.97 Wärmedämmung Geradsitzarmatur DN32 Gebäude Mineralwolle AS-Qualität hydrophobiert Matte D 30mm**
STLB-Bau 2025-10 047
Wärmedämmung ohne Ummantelung DIN 4140 an haus- und betriebstechnischen Anlagen, an Geradsitzarmatur, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.1.98 Wärmedämmung Geradsitzarmatur DN40 Gebäude Mineralwolle AS-Qualität hydrophobiert Matte D 40mm**
STLB-Bau 2025-10 047
Wärmedämmung ohne Ummantelung DIN 4140 an haus- und betriebstechnischen Anlagen, an Geradsitzarmatur, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.1.99 Wärmedämmung Geradsitzarmatur DN50 Gebäude Mineralwolle AS-Qualität hydrophobiert Matte D 60mm**
STLB-Bau 2025-10 047
Wärmedämmung ohne Ummantelung DIN 4140 an haus- und betriebstechnischen Anlagen, an Geradsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.1.100 Wärmedämmung Geradsitzarmatur DN65 Gebäude Mineralwolle AS-Qualität hydrophobiert Matte D 80mm**
STLB-Bau 2025-10 047
Wärmedämmung ohne Ummantelung DIN 4140 an haus- und betriebstechnischen Anlagen, an Geradsitzarmatur, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

###### 2.1.2.2 Mineralwolle ohne Ummantelung für Edelstahl- und/oder Kupferrohre, Kaltwasser

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Hinweis zu Verbindungen*
In den nachfolgenden Positionen ist bei der Dämmung zu berücksichtigen, dass alle Rohrleitungen sowie Form- und Passstücke mit Pressverbindungen verbunden werden.

**2.1.2.2.1 Wärmedämmung Rohr DN12 Gebäude Mineralwolle AS-Qualität hydrophobiert Rohrschale D 20mm**
STLB-Bau 2025-10 047
Wärmedämmung ohne Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 6,000 m
DOK DIN 276 2008 Aufteilung+BT: 412

**2.1.2.2.2 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 5320,000 m
DOK DIN 276 2008 Aufteilung+BT: 412

**2.1.2.2.3 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1620,000 m
DOK DIN 276 2008 Aufteilung+BT: 412

**2.1.2.2.4 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 620,000 m
DOK DIN 276 2008 Aufteilung+BT: 412

**2.1.2.2.5 Wärmedämmung Rohr DN32 Gebäude Mineralwolle AS-Qualität hydrophobiert Rohrschale D 30mm**
STLB-Bau 2025-10 047
Wärmedämmung ohne Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 580,000 m
DOK DIN 276 2008 Aufteilung+BT: 412

**2.1.2.2.6 Wärmedämmung Rohr DN40 Gebäude Mineralwolle AS-Qualität hydrophobiert Rohrschale D 40mm**
STLB-Bau 2025-10 047
Wärmedämmung ohne Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 700,000 m
DOK DIN 276 2008 Aufteilung+BT: 412

**2.1.2.2.7 Wärmedämmung Rohr DN50 Gebäude Mineralwolle AS-Qualität hydrophobiert Rohrschale D 60mm**
STLB-Bau 2025-10 047
Wärmedämmung ohne Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 160,000 m
DOK DIN 276 2008 Aufteilung+BT: 412

**2.1.2.2.8 Wärmedämmung Rohr DN65 Gebäude Mineralwolle AS-Qualität hydrophobiert Rohrschale D 80mm**
STLB-Bau 2025-10 047
Wärmedämmung ohne Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 110,000 m
DOK DIN 276 2008 Aufteilung+BT: 412

**2.1.2.2.9 Wärmedämmung Rohr DN80 Gebäude Mineralwolle AS-Qualität hydrophobiert Rohrschale D 100mm**
STLB-Bau 2025-10 047
Wärmedämmung ohne Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 130,000 m
DOK DIN 276 2008 Aufteilung+BT: 412

**2.1.2.2.10 Passstück Mineralwolle AS-Qualität hydrophobiert Wärmedämmung Rohr DN12 Gebäude 0,035W/(mK) einlagig D 20mm kaschiert Alu-Folie**
STLB-Bau 2025-10 047
Passstück aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 412

**2.1.2.2.11 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 500,000 St
DOK DIN 276 2008 Aufteilung+BT: 412

**2.1.2.2.12 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 412

**2.1.2.2.13 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 170,000 St
DOK DIN 276 2008 Aufteilung+BT: 412

**2.1.2.2.14 Passstück Mineralwolle AS-Qualität hydrophobiert Wärmedämmung Rohr DN32 Gebäude 0,035W/(mK) einlagig D 30mm kaschiert Alu-Folie**
STLB-Bau 2025-10 047
Passstück aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 412

**2.1.2.2.15 Passstück Mineralwolle AS-Qualität hydrophobiert Wärmedämmung Rohr DN40 Gebäude 0,035W/(mK) einlagig D 40mm kaschiert Alu-Folie**
STLB-Bau 2025-10 047
Passstück aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 412

**2.1.2.2.16 Passstück Mineralwolle AS-Qualität hydrophobiert Wärmedämmung Rohr DN50 Gebäude 0,035W/(mK) einlagig D 60mm kaschiert Alu-Folie**
STLB-Bau 2025-10 047
Passstück aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.17 Passstück Mineralwolle AS-Qualität hydrophobiert Wärmedämmung Rohr DN65 Gebäude 0,035W/(mK) einlagig D 80mm kaschiert Alu-Folie**
STLB-Bau 2025-10 047
Passstück aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.18 Passstück Mineralwolle AS-Qualität hydrophobiert Wärmedämmung Rohr DN80 Gebäude 0,035W/(mK) einlagig D 100mm kaschiert Alu-Folie**
STLB-Bau 2025-10 047
Passstück aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.19 Bogen Mineralwolle AS-Qualität hydrophobiert Wärmedämmung Rohr DN12 Gebäude 0,035W/(mK) einlagig D 20mm kaschiert Alu-Folie**
STLB-Bau 2025-10 047
Bogen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.20 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 7580,000 St
DOK DIN 276 2008 Aufteilung+BT: 412

**2.1.2.2.21 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2000,000 St
DOK DIN 276 2008 Aufteilung+BT: 412

**2.1.2.2.22 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 1530,000 St
DOK DIN 276 2008 Aufteilung+BT: 412

**2.1.2.2.23 Bogen Mineralwolle AS-Qualität hydrophobiert Wärmedämmung Rohr DN32 Gebäude 0,035W/(mK) einlagig D 30mm kaschiert Alu-Folie**
STLB-Bau 2025-10 047
Bogen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 460,000 St
DOK DIN 276 2008 Aufteilung+BT: 412

**2.1.2.2.24 Bogen Mineralwolle AS-Qualität hydrophobiert Wärmedämmung Rohr DN40 Gebäude 0,035W/(mK) einlagig D 40mm kaschiert Alu-Folie**
STLB-Bau 2025-10 047
Bogen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 412

**2.1.2.2.25 Bogen Mineralwolle AS-Qualität hydrophobiert Wärmedämmung Rohr DN50 Gebäude 0,035W/(mK) einlagig D 60mm kaschiert Alu-Folie**
STLB-Bau 2025-10 047
Bogen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 412

**2.1.2.2.26 Bogen Mineralwolle AS-Qualität hydrophobiert Wärmedämmung Rohr DN65 Gebäude 0,035W/(mK) einlagig D 80mm kaschiert Alu-Folie**
STLB-Bau 2025-10 047
Bogen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DOK DIN 276 2008 Aufteilung+BT: 412

**2.1.2.2.27 Bogen Mineralwolle AS-Qualität hydrophobiert Wärmedämmung Rohr DN80 Gebäude 0,035W/(mK) einlagig D 100mm kaschiert Alu-Folie**
STLB-Bau 2025-10 047
Bogen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 412

**2.1.2.2.28 Stutzen Mineralwolle AS-Qualität hydrophobiert Wärmedämmung Rohr DN12 Gebäude 0,035W/(mK) einlagig D 20mm kaschiert Alu-Folie**
STLB-Bau 2025-10 047
Stutzen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.29 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 1290,000 St
DOK DIN 276 2008 Aufteilung+BT: 412

**2.1.2.2.30 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 530,000 St
DOK DIN 276 2008 Aufteilung+BT: 412

**2.1.2.2.31 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 190,000 St
DOK DIN 276 2008 Aufteilung+BT: 412

**2.1.2.2.32 Stutzen Mineralwolle AS-Qualität hydrophobiert Wärmedämmung Rohr DN32 Gebäude 0,035W/(mK) einlagig D 30mm kaschiert Alu-Folie**
STLB-Bau 2025-10 047
Stutzen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 130,000 St
DOK DIN 276 2008 Aufteilung+BT: 412

**2.1.2.2.33 Stutzen Mineralwolle AS-Qualität hydrophobiert Wärmedämmung Rohr DN40 Gebäude 0,035W/(mK) einlagig D 40mm kaschiert Alu-Folie**
STLB-Bau 2025-10 047
Stutzen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 90,000 St
DOK DIN 276 2008 Aufteilung+BT: 412

**2.1.2.2.34 Stutzen Mineralwolle AS-Qualität hydrophobiert Wärmedämmung Rohr DN50 Gebäude 0,035W/(mK) einlagig D 60mm kaschiert Alu-Folie**
STLB-Bau 2025-10 047
Stutzen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 40,000 St
DOK DIN 276 2008 Aufteilung+BT: 412

**2.1.2.2.35 Stutzen Mineralwolle AS-Qualität hydrophobiert Wärmedämmung Rohr DN65 Gebäude 0,035W/(mK) einlagig D 80mm kaschiert Alu-Folie**
STLB-Bau 2025-10 047
Stutzen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.36 Stutzen Mineralwolle AS-Qualität hydrophobiert Wärmedämmung Rohr DN80 Gebäude 0,035W/(mK) einlagig D 100mm kaschiert Alu-Folie**
STLB-Bau 2025-10 047
Stutzen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.37 Reduzierung Mineralwolle AS-Qualität hydrophobiert Wärmedämmung Rohr DN15 Gebäude 0,035W/(mK) einlagig D 20mm kaschiert Alu-Folie**
STLB-Bau 2025-10 047
Reduzierung aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.2.38 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 664,000 St
DOK DIN 276 2008 Aufteilung+BT: 412

**2.1.2.2.39 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.2.2.40 Reduzierung Mineralwolle AS-Qualität hydrophobiert Wärmedämmung Rohr DN32 Gebäude 0,035W/(mK) einlagig D 30mm kaschiert Alu-Folie**
STLB-Bau 2025-10 047
Reduzierung aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 86,000 St
DOK DIN 276 2008 Aufteilung+BT: 412

**2.1.2.2.41 Reduzierung Mineralwolle AS-Qualität hydrophobiert Wärmedämmung Rohr DN40 Gebäude 0,035W/(mK) einlagig D 40mm kaschiert Alu-Folie**
STLB-Bau 2025-10 047
Reduzierung aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.42 Reduzierung Mineralwolle AS-Qualität hydrophobiert Wärmedämmung Rohr DN50 Gebäude 0,035W/(mK) einlagig D 60mm kaschiert Alu-Folie**
STLB-Bau 2025-10 047
Reduzierung aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.43 Reduzierung Mineralwolle AS-Qualität hydrophobiert Wärmedämmung Rohr DN65 Gebäude 0,035W/(mK) einlagig D 80mm kaschiert Alu-Folie**
STLB-Bau 2025-10 047
Reduzierung aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.44 Reduzierung Mineralwolle AS-Qualität hydrophobiert Wärmedämmung Rohr DN80 Gebäude 0,035W/(mK) einlagig D 100mm kaschiert Alu-Folie**
STLB-Bau 2025-10 047
Reduzierung aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.2.45 Kappe Mineralwolle AS-Qualität hydrophobiert Wärmedämmung Rohr DN15 Gebäude 0,035W/(mK) einlagig D 20mm kaschiert Alu-Folie**
STLB-Bau 2025-10 047
Kappe aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DOK DIN 276 2008 Aufteilung+BT: 412

**2.1.2.2.46 Kappe Mineralwolle AS-Qualität hydrophobiert Wärmedämmung Rohr DN20 Gebäude 0,035W/(mK) einlagig D 20mm kaschiert Alu-Folie**
STLB-Bau 2025-10 047
Kappe aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.47 Kappe Mineralwolle AS-Qualität hydrophobiert Wärmedämmung Rohr DN25 Gebäude 0,035W/(mK) einlagig D 30mm kaschiert Alu-Folie**
STLB-Bau 2025-10 047
Kappe aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.2.48 Kappe Mineralwolle AS-Qualität hydrophobiert Wärmedämmung Rohr DN32 Gebäude 0,035W/(mK) einlagig D 30mm kaschiert Alu-Folie**
STLB-Bau 2025-10 047
Kappe aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.2.49 Kappe Mineralwolle AS-Qualität hydrophobiert Wärmedämmung Rohr DN40 Gebäude 0,035W/(mK) einlagig D 40mm kaschiert Alu-Folie**
STLB-Bau 2025-10 047
Kappe aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.50 Kappe Mineralwolle AS-Qualität hydrophobiert Wärmedämmung Rohr DN50 Gebäude 0,035W/(mK) einlagig D 60mm kaschiert Alu-Folie**
STLB-Bau 2025-10 047
Kappe aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.51 Kappe Mineralwolle AS-Qualität hydrophobiert Wärmedämmung Rohr DN65 Gebäude 0,035W/(mK) einlagig D 80mm kaschiert Alu-Folie**
STLB-Bau 2025-10 047
Kappe aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.2.52 Kappe Mineralwolle AS-Qualität hydrophobiert Wärmedämmung Rohr DN80 Gebäude 0,035W/(mK) einlagig D 100mm kaschiert Alu-Folie**
STLB-Bau 2025-10 047
Kappe aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.2.53 Abflachung Wärmedämmung Rohr DN15 Gebäude Mineralwolle AS-Qualität hydrophobiert D 20mm kaschiert Alu-Folie**
STLB-Bau 2025-10 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.54 Abflachung Wärmedämmung Rohr DN20 Gebäude Mineralwolle AS-Qualität hydrophobiert D 20mm kaschiert Alu-Folie**
STLB-Bau 2025-10 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 14,000 St
DOK DIN 276 2008 Aufteilung+BT: 412

**2.1.2.2.55 Abflachung Wärmedämmung Rohr DN25 Gebäude Mineralwolle AS-Qualität hydrophobiert D 30mm kaschiert Alu-Folie**
STLB-Bau 2025-10 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.56 Abflachung Wärmedämmung Rohr DN32 Gebäude Mineralwolle AS-Qualität hydrophobiert D 30mm kaschiert Alu-Folie**
STLB-Bau 2025-10 047
Abflachung für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.57 Abflachung Wärmedämmung Rohr DN40 Gebäude Mineralwolle AS-Qualität hydrophobiert D 40mm kaschiert Alu-Folie**
STLB-Bau 2025-10 047
Abflachung für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DOK DIN 276 2008 Aufteilung+BT: 412

**2.1.2.2.58 Abflachung Wärmedämmung Rohr DN50 Gebäude Mineralwolle AS-Qualität hydrophobiert D 60mm kaschiert Alu-Folie**
STLB-Bau 2025-10 047
Abflachung für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.59 Abflachung Wärmedämmung Rohr DN65 Gebäude Mineralwolle AS-Qualität hydrophobiert D 80mm kaschiert Alu-Folie**
STLB-Bau 2025-10 047
Abflachung für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.60 Abflachung Wärmedämmung Rohr DN80 Gebäude Mineralwolle AS-Qualität hydrophobiert D 100mm kaschiert Alu-Folie**
STLB-Bau 2025-10 047
Abflachung für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.61 Endstelle Wärmedämmung Rohr DN12 Gebäude Mineralwolle AS-Qualität hydrophobiert D 20mm kaschiert Alu-Folie**
STLB-Bau 2025-10 047
Endstelle für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 412

**2.1.2.2.62 Endstelle Wärmedämmung Rohr DN15 Gebäude Mineralwolle AS-Qualität hydrophobiert D 20mm kaschiert Alu-Folie**
STLB-Bau 2025-10 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 720,000 St
DOK DIN 276 2008 Aufteilung+BT: 412

**2.1.2.2.63 Endstelle Wärmedämmung Rohr DN20 Gebäude Mineralwolle AS-Qualität hydrophobiert D 20mm kaschiert Alu-Folie**
STLB-Bau 2025-10 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 270,000 St
DOK DIN 276 2008 Aufteilung+BT: 412

**2.1.2.2.64 Endstelle Wärmedämmung Rohr DN25 Gebäude Mineralwolle AS-Qualität hydrophobiert D 30mm kaschiert Alu-Folie**
STLB-Bau 2025-10 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 412

**2.1.2.2.65 Endstelle Wärmedämmung Rohr DN32 Gebäude Mineralwolle AS-Qualität hydrophobiert D 30mm kaschiert Alu-Folie**
STLB-Bau 2025-10 047
Endstelle für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.2.2.66 Endstelle Wärmedämmung Rohr DN40 Gebäude Mineralwolle AS-Qualität hydrophobiert D 40mm kaschiert Alu-Folie**
STLB-Bau 2025-10 047
Endstelle für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 34,000 St
DOK DIN 276 2008 Aufteilung+BT: 412

**2.1.2.2.67 Endstelle Wärmedämmung Rohr DN50 Gebäude Mineralwolle AS-Qualität hydrophobiert D 60mm kaschiert Alu-Folie**
STLB-Bau 2025-10 047
Endstelle für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.68 Endstelle Wärmedämmung Rohr DN65 Gebäude Mineralwolle AS-Qualität hydrophobiert D 80mm kaschiert Alu-Folie**
STLB-Bau 2025-10 047
Endstelle für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.69 Endstelle Wärmedämmung Rohr DN80 Gebäude Mineralwolle AS-Qualität hydrophobiert D 100mm kaschiert Alu-Folie**
STLB-Bau 2025-10 047
Endstelle für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.70 Ausschnitt Wärmedämmung Rohr DN12 Gebäude Mineralwolle AS-Qualität hydrophobiert D 20mm kaschiert Alu-Folie**
STLB-Bau 2025-10 047
Ausschnitt für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 20,000 St
DOK DIN 276 2008 Aufteilung+BT: 412

**2.1.2.2.71 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 4420,000 St
DOK DIN 276 2008 Aufteilung+BT: 412

**2.1.2.2.72 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 1790,000 St
DOK DIN 276 2008 Aufteilung+BT: 412

**2.1.2.2.73 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 1360,000 St
DOK DIN 276 2008 Aufteilung+BT: 412

**2.1.2.2.74 Ausschnitt Wärmedämmung Rohr DN32 Gebäude Mineralwolle AS-Qualität hydrophobiert D 30mm kaschiert Alu-Folie**
STLB-Bau 2025-10 047
Ausschnitt für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 850,000 St
DOK DIN 276 2008 Aufteilung+BT: 412

**2.1.2.2.75 Ausschnitt Wärmedämmung Rohr DN40 Gebäude Mineralwolle AS-Qualität hydrophobiert D 40mm kaschiert Alu-Folie**
STLB-Bau 2025-10 047
Ausschnitt für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Durchdringungen durch die Dämmung sind mit selbstklebendem Aluminiumband dicht abzukleben'.
Menge: 370,000 St
DOK DIN 276 2008 Aufteilung+BT: 412

**2.1.2.2.76 Ausschnitt Wärmedämmung Rohr DN50 Gebäude Mineralwolle AS-Qualität hydrophobiert D 60mm kaschiert Alu-Folie**
STLB-Bau 2025-10 047
Ausschnitt für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Durchdringungen durch die Dämmung sind mit selbstklebendem Aluminiumband dicht abzukleben'.
Menge: 170,000 St
DOK DIN 276 2008 Aufteilung+BT: 412

**2.1.2.2.77 Ausschnitt Wärmedämmung Rohr DN65 Gebäude Mineralwolle AS-Qualität hydrophobiert D 80mm kaschiert Alu-Folie**
STLB-Bau 2025-10 047
Ausschnitt für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Durchdringungen durch die Dämmung sind mit selbstklebendem Aluminiumband dicht abzukleben'.
Menge: 170,000 St
DOK DIN 276 2008 Aufteilung+BT: 412

**2.1.2.2.78 Ausschnitt Wärmedämmung Rohr DN80 Gebäude Mineralwolle AS-Qualität hydrophobiert D 100mm kaschiert Alu-Folie**
STLB-Bau 2025-10 047
Ausschnitt für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Durchdringungen durch die Dämmung sind mit selbstklebendem Aluminiumband dicht abzukleben'.
Menge: 90,000 St
DOK DIN 276 2008 Aufteilung+BT: 412

**2.1.2.2.79 Beidseitige diffusionsdichte Anschlussdämmung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige diffusionsdichte Anschlussdämmung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 10,000 St
DOK DIN 276 2008 Aufteilung+BT: 412

**2.1.2.2.80 Beidseitige diffusionsdichte Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige diffusionsdichte Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 1530,000 St
DOK DIN 276 2008 Aufteilung+BT: 412

**2.1.2.2.81 Beidseitige diffusionsdichte Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige diffusionsdichte Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 430,000 St
DOK DIN 276 2008 Aufteilung+BT: 412

**2.1.2.2.82 Beidseitige diffusionsdichte Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige diffusionsdichte Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 270,000 St
DOK DIN 276 2008 Aufteilung+BT: 412

**2.1.2.2.83 Beidseitige diffusionsdichte Anschlussdämmung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige diffusionsdichte Anschlussdämmung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 60,000 St
DOK DIN 276 2008 Aufteilung+BT: 412

**2.1.2.2.84 Beidseitige diffusionsdichte Anschlussdämmung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie.**
Beidseitige diffusionsdichte Anschlussdämmung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie.
Verarbeitung nach Herstellerangabe des Brandschott ist einzuhalten.
Menge: 80,000 St
DOK DIN 276 2008 Aufteilung+BT: 412

**2.1.2.2.85 Beidseitige diffusionsdichte Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.**
Beidseitige diffusionsdichte Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.
Verarbeitung nach Herstellerangabe des Brandschott ist einzuhalten.
Menge: 70,000 St
DOK DIN 276 2008 Aufteilung+BT: 412

**2.1.2.2.86 Beidseitige diffusionsdichte Anschlussdämmung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie.**
Beidseitige diffusionsdichte Anschlussdämmung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie.
Verarbeitung nach Herstellerangabe des Brandschott ist einzuhalten.
Menge: 40,000 St
DOK DIN 276 2008 Aufteilung+BT: 412

**2.1.2.2.87 Beidseitige diffusionsdichte Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.**
Beidseitige diffusionsdichte Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.
Verarbeitung nach Herstellerangabe des Brandschott ist einzuhalten.
Menge: 20,000 St
DOK DIN 276 2008 Aufteilung+BT: 412

**2.1.2.2.88 Wärmedämmung Aufdopplung Halterung DN15 Gebäude Mineralwolle AS-Qualität hydrophobiert Matte D 20mm**
STLB-Bau 2025-10 047
Wärmedämmung ohne Ummantelung DIN 4140 an haus- und betriebstechnischen Anlagen, an Aufdopplung für Halterung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4080,000 St
DOK DIN 276 2008 Aufteilung+BT: 412

**2.1.2.2.89 Wärmedämmung Aufdopplung Halterung DN20 Gebäude Mineralwolle AS-Qualität hydrophobiert Matte D 30mm**
STLB-Bau 2025-10 047
Wärmedämmung ohne Ummantelung DIN 4140 an haus- und betriebstechnischen Anlagen, an Aufdopplung für Halterung, DN 20, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1620,000 St
DOK DIN 276 2008 Aufteilung+BT: 412

**2.1.2.2.90 Wärmedämmung Aufdopplung Halterung DN25 Gebäude Mineralwolle AS-Qualität hydrophobiert Matte D 30mm**
STLB-Bau 2025-10 047
Wärmedämmung ohne Ummantelung DIN 4140 an haus- und betriebstechnischen Anlagen, an Aufdopplung für Halterung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1360,000 St
DOK DIN 276 2008 Aufteilung+BT: 412

**2.1.2.2.91 Wärmedämmung Aufdopplung Halterung DN32 Gebäude Mineralwolle AS-Qualität hydrophobiert Matte D 30mm**
STLB-Bau 2025-10 047
Wärmedämmung ohne Ummantelung DIN 4140 an haus- und betriebstechnischen Anlagen, an Aufdopplung für Halterung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 820,000 St
DOK DIN 276 2008 Aufteilung+BT: 412

**2.1.2.2.92 Wärmedämmung Aufdopplung Halterung DN40 Gebäude Mineralwolle AS-Qualität hydrophobiert Matte D 30mm**
STLB-Bau 2025-10 047
Wärmedämmung ohne Ummantelung DIN 4140 an haus- und betriebstechnischen Anlagen, an Aufdopplung für Halterung, DN 40, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 340,000 St
DOK DIN 276 2008 Aufteilung+BT: 412

**2.1.2.2.93 Wärmedämmung Aufdopplung Halterung DN50 Gebäude Mineralwolle AS-Qualität hydrophobiert Matte D 30mm**
STLB-Bau 2025-10 047
Wärmedämmung ohne Ummantelung DIN 4140 an haus- und betriebstechnischen Anlagen, an Aufdopplung für Halterung, DN 50, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 170,000 St
DOK DIN 276 2008 Aufteilung+BT: 412

**2.1.2.2.94 Wärmedämmung Aufdopplung Halterung DN65 Gebäude Mineralwolle AS-Qualität hydrophobiert Matte D 30mm**
STLB-Bau 2025-10 047
Wärmedämmung ohne Ummantelung DIN 4140 an haus- und betriebstechnischen Anlagen, an Aufdopplung für Halterung, DN 65, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 170,000 St
DOK DIN 276 2008 Aufteilung+BT: 412

**2.1.2.2.95 Wärmedämmung Aufdopplung Halterung DN80 Gebäude Mineralwolle AS-Qualität hydrophobiert Matte D 30mm**
STLB-Bau 2025-10 047
Wärmedämmung ohne Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 85,000 St
DOK DIN 276 2008 Aufteilung+BT: 412

**2.1.2.2.96 Wärmedämmung Schrägsitzarmatur DN15 Gebäude Mineralwolle AS-Qualität hydrophobiert Matte D 20mm**
STLB-Bau 2025-10 047
Wärmedämmung ohne Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 412

**2.1.2.2.97 Wärmedämmung Schrägsitzarmatur DN20 Gebäude Mineralwolle AS-Qualität hydrophobiert Matte D 20mm**
STLB-Bau 2025-10 047
Wärmedämmung ohne Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 412

**2.1.2.2.98 Wärmedämmung Schrägsitzarmatur DN25 Gebäude Mineralwolle AS-Qualität hydrophobiert Matte D 30mm**
STLB-Bau 2025-10 047
Wärmedämmung ohne Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.99 Wärmedämmung Schrägsitzarmatur DN32 Gebäude Mineralwolle AS-Qualität hydrophobiert Matte D 30mm**
STLB-Bau 2025-10 047
Wärmedämmung ohne Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.2.100 Wärmedämmung Schrägsitzarmatur DN40 Gebäude Mineralwolle AS-Qualität hydrophobiert Matte D 40mm**
STLB-Bau 2025-10 047
Wärmedämmung ohne Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.101 Wärmedämmung Schrägsitzarmatur DN50 Gebäude Mineralwolle AS-Qualität hydrophobiert Matte D 60mm**
STLB-Bau 2025-10 047
Wärmedämmung ohne Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.2.102 Wärmedämmung Geradsitzarmatur DN15 Gebäude Mineralwolle AS-Qualität hydrophobiert Matte D 20mm**
STLB-Bau 2025-10 047
Wärmedämmung ohne Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.2.103 Wärmedämmung Geradsitzarmatur DN20 Gebäude Mineralwolle AS-Qualität hydrophobiert Matte D 20mm**
STLB-Bau 2025-10 047
Wärmedämmung ohne Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.2.104 Wärmedämmung Geradsitzarmatur DN25 Gebäude Mineralwolle AS-Qualität hydrophobiert Matte D 30mm**
STLB-Bau 2025-10 047
Wärmedämmung ohne Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.2.105 Wärmedämmung Geradsitzarmatur DN32 Gebäude Mineralwolle AS-Qualität hydrophobiert Matte D 30mm**
STLB-Bau 2025-10 047
Wärmedämmung ohne Ummantelung DIN 4140 an haus- und betriebstechnischen Anlagen, an Geradsitzarmatur, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.106 Wärmedämmung Geradsitzarmatur DN40 Gebäude Mineralwolle AS-Qualität hydrophobiert Matte D 40mm**
STLB-Bau 2025-10 047
Wärmedämmung ohne Ummantelung DIN 4140 an haus- und betriebstechnischen Anlagen, an Geradsitzarmatur, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.2.107 Wärmedämmung Geradsitzarmatur DN50 Gebäude Mineralwolle AS-Qualität hydrophobiert Matte D 60mm**
STLB-Bau 2025-10 047
Wärmedämmung ohne Ummantelung DIN 4140 an haus- und betriebstechnischen Anlagen, an Geradsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.2.108 Wärmedämmung Geradsitzarmatur DN65 Gebäude Mineralwolle AS-Qualität hydrophobiert Matte D 80mm**
STLB-Bau 2025-10 047
Wärmedämmung ohne Ummantelung DIN 4140 an haus- und betriebstechnischen Anlagen, an Geradsitzarmatur, DN 65, Mindestabstände DIN 4140 sind nicht eingehalten, im Gebäude, keine ausreichende Konvektion bzw. unzureichender Abstand zu Objekten, Dämmung aus Mineralwolle DIN EN 14303, AS-Qualität und hydrophobiert, als Lamellenmatte, einlagig, Dämmschichtdicke 80 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

###### 2.1.2.3 Mineralwolle mit Ummantelung für Edelstahl- und/oder Kupferrohre, Warm- u. Zirkulationswasser

*Hinweis: Betriebs- und Umgebungsbedingungen: Winterfall: Min. Medium-Betriebstemperatur +75 Grad C, Max. Umgebungstemperatur im Gebäude +32 Grad C, Max. relative Luftfeuchte der Umgebung im Gebäude 75%. Sommerfall: Max. Medium-Betriebstemperatur +75 Grad C, Max. Umgebungstemperatur im Gebäude +32 Grad C, Max. relative Luftfeuchte der Umgebung im Gebäude 75%.*

*Hinweis: Hinweis zu Verbindungen*
In den nachfolgenden Positionen ist bei der Dämmung zu berücksichtigen, dass alle Rohrleitungen sowie Form- und Passstücke mit Pressverbindungen verbunden werden.

**2.1.2.3.1 Wärmedämmung Ummantelung Rohr DN12 Gebäude Mineralwolle AS-Qualität hydrophobiert Rohrschale D 20mm Mantel Blech Stahl verz**
STLB-Bau 2025-10 047
Wärmedämmung einschl. Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 2,000 m
DOK DIN 276 2008 Aufteilung+BT: 412

**2.1.2.3.2 Wärmedämmung Ummantelung Rohr DN15 Gebäude Mineralwolle AS-Qualität hydrophobiert Rohrschale D 20mm Mantel Blech Stahl verz**
STLB-Bau 2025-10 047
Wärmedämmung einschl. Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 770,000 m
DOK DIN 276 2008 Aufteilung+BT: 412

**2.1.2.3.3 Wärmedämmung Ummantelung Rohr DN20 Gebäude Mineralwolle AS-Qualität hydrophobiert Rohrschale D 20mm Mantel Blech Stahl verz**
STLB-Bau 2025-10 047
Wärmedämmung einschl. Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 230,000 m
DOK DIN 276 2008 Aufteilung+BT: 412

**2.1.2.3.4 Wärmedämmung Ummantelung Rohr DN25 Gebäude Mineralwolle AS-Qualität hydrophobiert Rohrschale D 30mm Mantel Blech Stahl verz**
STLB-Bau 2025-10 047
Wärmedämmung einschl. Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 90,000 m
DOK DIN 276 2008 Aufteilung+BT: 412

**2.1.2.3.5 Wärmedämmung Ummantelung Rohr DN32 Gebäude Mineralwolle AS-Qualität hydrophobiert Rohrschale D 30mm Mantel Blech Stahl verz**
STLB-Bau 2025-10 047
Wärmedämmung einschl. Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 80,000 m
DOK DIN 276 2008 Aufteilung+BT: 412

**2.1.2.3.6 Wärmedämmung Ummantelung Rohr DN40 Gebäude Mineralwolle AS-Qualität hydrophobiert Rohrschale D 40mm Mantel Blech Stahl verz**
STLB-Bau 2025-10 047
Wärmedämmung einschl. Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 260,000 m
DOK DIN 276 2008 Aufteilung+BT: 412

**2.1.2.3.7 Wärmedämmung Ummantelung Rohr DN50 Gebäude Mineralwolle AS-Qualität hydrophobiert Rohrschale D 60mm Mantel Blech Stahl verz**
STLB-Bau 2025-10 047
Wärmedämmung einschl. Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 24,000 m
DOK DIN 276 2008 Aufteilung+BT: 412

**2.1.2.3.8 Wärmedämmung Ummantelung Rohr DN65 Gebäude Mineralwolle AS-Qualität hydrophobiert Rohrschale D 80mm Mantel Blech Stahl verz**
STLB-Bau 2025-10 047
Wärmedämmung einschl. Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 20,000 m
DOK DIN 276 2008 Aufteilung+BT: 412

**2.1.2.3.9 Wärmedämmung Ummantelung Rohr DN80 Gebäude Mineralwolle AS-Qualität hydrophobiert Rohrschale D 100mm Mantel Blech Stahl verz**
STLB-Bau 2025-10 047
Wärmedämmung einschl. Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 18,000 m
DOK DIN 276 2008 Aufteilung+BT: 412

**2.1.2.3.10 Passstück Mineralwolle AS-Qualität hydrophobiert Wärmedämmung Ummantelung Rohr DN12 Gebäude 0,035W/(mK) einlagig D 20mm kaschiert Alu-Folie Mantel Blech Stahl verz D 0,5mm verschrauben**
STLB-Bau 2025-10 047
Passstück aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 412

**2.1.2.3.11 Passstück Mineralwolle AS-Qualität hydrophobiert Wärmedämmung Ummantelung Rohr DN15 Gebäude 0,035W/(mK) einlagig D 20mm kaschiert Alu-Folie Mantel Blech Stahl verz D 0,5mm verschrauben**
STLB-Bau 2025-10 047
Passstück aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 80,000 St
DOK DIN 276 2008 Aufteilung+BT: 412

**2.1.2.3.12 Passstück Mineralwolle AS-Qualität hydrophobiert Wärmedämmung Ummantelung Rohr DN20 Gebäude 0,035W/(mK) einlagig D 20mm kaschiert Alu-Folie Mantel Blech Stahl verz D 0,5mm verschrauben**
STLB-Bau 2025-10 047
Passstück aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.3.13 Passstück Mineralwolle AS-Qualität hydrophobiert Wärmedämmung Ummantelung Rohr DN25 Gebäude 0,035W/(mK) einlagig D 30mm kaschiert Alu-Folie Mantel Blech Stahl verz D 0,5mm verschrauben**
STLB-Bau 2025-10 047
Passstück aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 24,000 St
DOK DIN 276 2008 Aufteilung+BT: 412

**2.1.2.3.14 Passstück Mineralwolle AS-Qualität hydrophobiert Wärmedämmung Ummantelung Rohr DN32 Gebäude 0,035W/(mK) einlagig D 30mm kaschiert Alu-Folie Mantel Blech Stahl verz D 0,5mm verschrauben**
STLB-Bau 2025-10 047
Passstück aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 412

**2.1.2.3.15 Passstück Mineralwolle AS-Qualität hydrophobiert Wärmedämmung Ummantelung Rohr DN40 Gebäude 0,035W/(mK) einlagig D 40mm kaschiert Alu-Folie Mantel Blech Stahl verz D 0,5mm verschrauben**
STLB-Bau 2025-10 047
Passstück aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**2.1.2.3.16 Passstück Mineralwolle AS-Qualität hydrophobiert Wärmedämmung Ummantelung Rohr DN50 Gebäude 0,035W/(mK) einlagig D 60mm kaschiert Alu-Folie Mantel Blech Stahl verz D 0,6mm verschrauben**
STLB-Bau 2025-10 047
Passstück aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.17 Passstück Mineralwolle AS-Qualität hydrophobiert Wärmedämmung Ummantelung Rohr DN65 Gebäude 0,035W/(mK) einlagig D 80mm kaschiert Alu-Folie Mantel Blech Stahl verz D 0,6mm verschrauben**
STLB-Bau 2025-10 047
Passstück aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.18 Passstück Mineralwolle AS-Qualität hydrophobiert Wärmedämmung Ummantelung Rohr DN80 Gebäude 0,035W/(mK) einlagig D 100mm kaschiert Alu-Folie Mantel Blech Stahl verz D 0,6mm verschrauben**
STLB-Bau 2025-10 047
Passstück aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.19 Bogen Mineralwolle AS-Qualität hydrophobiert Wärmedämmung Ummantelung Rohr DN12 Gebäude 0,035W/(mK) einlagig D 20mm kaschiert Alu-Folie Mantel Blech Stahl verz D 0,5mm verschrauben**
STLB-Bau 2025-10 047
Bogen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.20 Bogen Mineralwolle AS-Qualität hydrophobiert Wärmedämmung Ummantelung Rohr DN15 Gebäude 0,035W/(mK) einlagig D 20mm kaschiert Alu-Folie Mantel Blech Stahl verz D 0,5mm verschrauben**
STLB-Bau 2025-10 047
Bogen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 1100,000 St
DOK DIN 276 2008 Aufteilung+BT: 412

**2.1.2.3.21 Bogen Mineralwolle AS-Qualität hydrophobiert Wärmedämmung Ummantelung Rohr DN20 Gebäude 0,035W/(mK) einlagig D 20mm kaschiert Alu-Folie Mantel Blech Stahl verz D 0,5mm verschrauben**
STLB-Bau 2025-10 047
Bogen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 290,000 St
DOK DIN 276 2008 Aufteilung+BT: 412

**2.1.2.3.22 Bogen Mineralwolle AS-Qualität hydrophobiert Wärmedämmung Ummantelung Rohr DN25 Gebäude 0,035W/(mK) einlagig D 30mm kaschiert Alu-Folie Mantel Blech Stahl verz D 0,5mm verschrauben**
STLB-Bau 2025-10 047
Bogen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 220,000 St
DOK DIN 276 2008 Aufteilung+BT: 412

**2.1.2.3.23 Bogen Mineralwolle AS-Qualität hydrophobiert Wärmedämmung Ummantelung Rohr DN32 Gebäude 0,035W/(mK) einlagig D 30mm kaschiert Alu-Folie Mantel Blech Stahl verz D 0,5mm verschrauben**
STLB-Bau 2025-10 047
Bogen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 412

**2.1.2.3.24 Bogen Mineralwolle AS-Qualität hydrophobiert Wärmedämmung Ummantelung Rohr DN40 Gebäude 0,035W/(mK) einlagig D 40mm kaschiert Alu-Folie Mantel Blech Stahl verz D 0,5mm verschrauben**
STLB-Bau 2025-10 047
Bogen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.3.25 Bogen Mineralwolle AS-Qualität hydrophobiert Wärmedämmung Ummantelung Rohr DN50 Gebäude 0,035W/(mK) einlagig D 60mm kaschiert Alu-Folie Mantel Blech Stahl verz D 0,6mm verschrauben**
STLB-Bau 2025-10 047
Bogen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 412

**2.1.2.3.26 Bogen Mineralwolle AS-Qualität hydrophobiert Wärmedämmung Ummantelung Rohr DN65 Gebäude 0,035W/(mK) einlagig D 80mm kaschiert Alu-Folie Mantel Blech Stahl verz D 0,6mm verschrauben**
STLB-Bau 2025-10 047
Bogen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.3.27 Bogen Mineralwolle AS-Qualität hydrophobiert Wärmedämmung Ummantelung Rohr DN80 Gebäude 0,035W/(mK) einlagig D 100mm kaschiert Alu-Folie Mantel Blech Stahl verz D 0,6mm verschrauben**
STLB-Bau 2025-10 047
Bogen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.28 Stutzen Mineralwolle AS-Qualität hydrophobiert Wärmedämmung Ummantelung Rohr DN12 Gebäude 0,035W/(mK) einlagig D 20mm kaschiert Alu-Folie Mantel Blech Stahl verz D 0,5mm verschrauben**
STLB-Bau 2025-10 047
Stutzen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.29 Stutzen Mineralwolle AS-Qualität hydrophobiert Wärmedämmung Ummantelung Rohr DN15 Gebäude 0,035W/(mK) einlagig D 20mm kaschiert Alu-Folie Mantel Blech Stahl verz D 0,5mm verschrauben**
STLB-Bau 2025-10 047
Stutzen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 190,000 St
DOK DIN 276 2008 Aufteilung+BT: 412

**2.1.2.3.30 Stutzen Mineralwolle AS-Qualität hydrophobiert Wärmedämmung Ummantelung Rohr DN20 Gebäude 0,035W/(mK) einlagig D 20mm kaschiert Alu-Folie Mantel Blech Stahl verz D 0,5mm verschrauben**
STLB-Bau 2025-10 047
Stutzen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 76,000 St
DOK DIN 276 2008 Aufteilung+BT: 412

**2.1.2.3.31 Stutzen Mineralwolle AS-Qualität hydrophobiert Wärmedämmung Ummantelung Rohr DN25 Gebäude 0,035W/(mK) einlagig D 30mm kaschiert Alu-Folie Mantel Blech Stahl verz D 0,5mm verschrauben**
STLB-Bau 2025-10 047
Stutzen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 28,000 St
DOK DIN 276 2008 Aufteilung+BT: 412

**2.1.2.3.32 Stutzen Mineralwolle AS-Qualität hydrophobiert Wärmedämmung Ummantelung Rohr DN32 Gebäude 0,035W/(mK) einlagig D 30mm kaschiert Alu-Folie Mantel Blech Stahl verz D 0,5mm verschrauben**
STLB-Bau 2025-10 047
Stutzen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 18,000 St
DOK DIN 276 2008 Aufteilung+BT: 412

**2.1.2.3.33 Stutzen Mineralwolle AS-Qualität hydrophobiert Wärmedämmung Ummantelung Rohr DN40 Gebäude 0,035W/(mK) einlagig D 40mm kaschiert Alu-Folie Mantel Blech Stahl verz D 0,5mm verschrauben**
STLB-Bau 2025-10 047
Stutzen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.2.3.34 Stutzen Mineralwolle AS-Qualität hydrophobiert Wärmedämmung Ummantelung Rohr DN50 Gebäude 0,035W/(mK) einlagig D 60mm kaschiert Alu-Folie Mantel Blech Stahl verz D 0,6mm verschrauben**
STLB-Bau 2025-10 047
Stutzen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.3.35 Stutzen Mineralwolle AS-Qualität hydrophobiert Wärmedämmung Ummantelung Rohr DN65 Gebäude 0,035W/(mK) einlagig D 80mm kaschiert Alu-Folie Mantel Blech Stahl verz D 0,6mm verschrauben**
STLB-Bau 2025-10 047
Stutzen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.36 Stutzen Mineralwolle AS-Qualität hydrophobiert Wärmedämmung Ummantelung Rohr DN80 Gebäude 0,035W/(mK) einlagig D 100mm kaschiert Alu-Folie Mantel Blech Stahl verz D 0,6mm verschrauben**
STLB-Bau 2025-10 047
Stutzen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.37 Reduzierung Mineralwolle AS-Qualität hydrophobiert Wärmedämmung Ummantelung Rohr DN20 Gebäude 0,035W/(mK) einlagig D 20mm kaschiert Alu-Folie Mantel Blech Stahl verz D 0,5mm verschrauben**
STLB-Bau 2025-10 047
Reduzierung aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 96,000 St
DOK DIN 276 2008 Aufteilung+BT: 412

**2.1.2.3.38 Reduzierung Mineralwolle AS-Qualität hydrophobiert Wärmedämmung Ummantelung Rohr DN25 Gebäude 0,035W/(mK) einlagig D 30mm kaschiert Alu-Folie Mantel Blech Stahl verz D 0,5mm verschrauben**
STLB-Bau 2025-10 047
Reduzierung aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.3.39 Reduzierung Mineralwolle AS-Qualität hydrophobiert Wärmedämmung Ummantelung Rohr DN32 Gebäude 0,035W/(mK) einlagig D 30mm kaschiert Alu-Folie Mantel Blech Stahl verz D 0,5mm verschrauben**
STLB-Bau 2025-10 047
Reduzierung aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 412

**2.1.2.3.40 Reduzierung Mineralwolle AS-Qualität hydrophobiert Wärmedämmung Ummantelung Rohr DN40 Gebäude 0,035W/(mK) einlagig D 40mm kaschiert Alu-Folie Mantel Blech Stahl verz D 0,5mm verschrauben**
STLB-Bau 2025-10 047
Reduzierung aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.41 Reduzierung Mineralwolle AS-Qualität hydrophobiert Wärmedämmung Ummantelung Rohr DN50 Gebäude 0,035W/(mK) einlagig D 60mm kaschiert Alu-Folie Mantel Blech Stahl verz D 0,6mm verschrauben**
STLB-Bau 2025-10 047
Reduzierung aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.3.42 Reduzierung Mineralwolle AS-Qualität hydrophobiert Wärmedämmung Ummantelung Rohr DN65 Gebäude 0,035W/(mK) einlagig D 80mm kaschiert Alu-Folie Mantel Blech Stahl verz D 0,6mm verschrauben**
STLB-Bau 2025-10 047
Reduzierung aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.43 Reduzierung Mineralwolle AS-Qualität hydrophobiert Wärmedämmung Ummantelung Rohr DN80 Gebäude 0,035W/(mK) einlagig D 100mm kaschiert Alu-Folie Mantel Blech Stahl verz D 0,6mm verschrauben**
STLB-Bau 2025-10 047
Reduzierung aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.44 Kappe Mineralwolle AS-Qualität hydrophobiert Wärmedämmung Ummantelung Rohr DN15 Gebäude 0,035W/(mK) einlagig D 20mm kaschiert Alu-Folie Mantel Blech Stahl verz D 0,5mm verschrauben**
STLB-Bau 2025-10 047
Kappe aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.45 Kappe Mineralwolle AS-Qualität hydrophobiert Wärmedämmung Ummantelung Rohr DN20 Gebäude 0,035W/(mK) einlagig D 20mm kaschiert Alu-Folie Mantel Blech Stahl verz D 0,5mm verschrauben**
STLB-Bau 2025-10 047
Kappe aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.46 Kappe Mineralwolle AS-Qualität hydrophobiert Wärmedämmung Ummantelung Rohr DN25 Gebäude 0,035W/(mK) einlagig D 30mm kaschiert Alu-Folie Mantel Blech Stahl verz D 0,5mm verschrauben**
STLB-Bau 2025-10 047
Kappe aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.47 Kappe Mineralwolle AS-Qualität hydrophobiert Wärmedämmung Ummantelung Rohr DN32 Gebäude 0,035W/(mK) einlagig D 30mm kaschiert Alu-Folie Mantel Blech Stahl verz D 0,5mm verschrauben**
STLB-Bau 2025-10 047
Kappe aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.48 Kappe Mineralwolle AS-Qualität hydrophobiert Wärmedämmung Ummantelung Rohr DN40 Gebäude 0,035W/(mK) einlagig D 40mm kaschiert Alu-Folie Mantel Blech Stahl verz D 0,5mm verschrauben**
STLB-Bau 2025-10 047
Kappe aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.49 Kappe Mineralwolle AS-Qualität hydrophobiert Wärmedämmung Ummantelung Rohr DN50 Gebäude 0,035W/(mK) einlagig D 60mm kaschiert Alu-Folie Mantel Blech Stahl verz D 0,6mm verschrauben**
STLB-Bau 2025-10 047
Kappe aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.50 Kappe Mineralwolle AS-Qualität hydrophobiert Wärmedämmung Ummantelung Rohr DN65 Gebäude 0,035W/(mK) einlagig D 80mm kaschiert Alu-Folie Mantel Blech Stahl verz D 0,6mm verschrauben**
STLB-Bau 2025-10 047
Kappe aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.51 Kappe Mineralwolle AS-Qualität hydrophobiert Wärmedämmung Ummantelung Rohr DN80 Gebäude 0,035W/(mK) einlagig D 80mm kaschiert Alu-Folie Mantel Blech Stahl verz D 0,7mm verschrauben**
STLB-Bau 2025-10 047
Kappe aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 80 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.52 Abflachung Wärmedämmung Ummantelung Rohr DN15 Gebäude Mineralwolle AS-Qualität hydrophobiert D 20mm kaschiert Alu-Folie Mantel Blech Stahl verz D 0,5mm verschrauben**
STLB-Bau 2025-10 047
Abflachung für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.53 Abflachung Wärmedämmung Ummantelung Rohr DN20 Gebäude Mineralwolle AS-Qualität hydrophobiert D 20mm kaschiert Alu-Folie Mantel Blech Stahl verz D 0,5mm verschrauben**
STLB-Bau 2025-10 047
Abflachung für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.54 Abflachung Wärmedämmung Ummantelung Rohr DN25 Gebäude Mineralwolle AS-Qualität hydrophobiert D 30mm kaschiert Alu-Folie Mantel Blech Stahl verz D 0,5mm verschrauben**
STLB-Bau 2025-10 047
Abflachung für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.55 Abflachung Wärmedämmung Ummantelung Rohr DN32 Gebäude Mineralwolle AS-Qualität hydrophobiert D 30mm kaschiert Alu-Folie Mantel Blech Stahl verz D 0,5mm verschrauben**
STLB-Bau 2025-10 047
Abflachung für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.56 Abflachung Wärmedämmung Ummantelung Rohr DN40 Gebäude Mineralwolle AS-Qualität hydrophobiert D 40mm kaschiert Alu-Folie Mantel Blech Stahl verz D 0,5mm verschrauben**
STLB-Bau 2025-10 047
Abflachung für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.57 Abflachung Wärmedämmung Ummantelung Rohr DN50 Gebäude Mineralwolle AS-Qualität hydrophobiert D 60mm kaschiert Alu-Folie Mantel Blech Stahl verz D 0,6mm verschrauben**
STLB-Bau 2025-10 047
Abflachung für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.58 Abflachung Wärmedämmung Ummantelung Rohr DN65 Gebäude Mineralwolle AS-Qualität hydrophobiert D 80mm kaschiert Alu-Folie Mantel Blech Stahl verz D 0,6mm verschrauben**
STLB-Bau 2025-10 047
Abflachung für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.59 Abflachung Wärmedämmung Ummantelung Rohr DN80 Gebäude Mineralwolle AS-Qualität hydrophobiert D 100mm kaschiert Alu-Folie Mantel Blech Stahl verz D 0,6mm verschrauben**
STLB-Bau 2025-10 047
Abflachung für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.60 Endstelle Wärmedämmung Ummantelung Rohr DN12 Gebäude Mineralwolle AS-Qualität hydrophobiert D 20mm kaschiert Alu-Folie Mantel Blech Stahl verz D 0,5mm verschrauben**
STLB-Bau 2025-10 047
Endstelle für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.61 Endstelle Wärmedämmung Ummantelung Rohr DN15 Gebäude Mineralwolle AS-Qualität hydrophobiert D 20mm kaschiert Alu-Folie Mantel Blech Stahl verz D 0,5mm verschrauben**
STLB-Bau 2025-10 047
Endstelle für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 412

**2.1.2.3.62 Endstelle Wärmedämmung Ummantelung Rohr DN20 Gebäude Mineralwolle AS-Qualität hydrophobiert D 20mm kaschiert Alu-Folie Mantel Blech Stahl verz D 0,5mm verschrauben**
STLB-Bau 2025-10 047
Endstelle für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 40,000 St
DOK DIN 276 2008 Aufteilung+BT: 412

**2.1.2.3.63 Endstelle Wärmedämmung Ummantelung Rohr DN25 Gebäude Mineralwolle AS-Qualität hydrophobiert D 30mm kaschiert Alu-Folie Mantel Blech Stahl verz D 0,5mm verschrauben**
STLB-Bau 2025-10 047
Endstelle für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 18,000 St
DOK DIN 276 2008 Aufteilung+BT: 412

**2.1.2.3.64 Endstelle Wärmedämmung Ummantelung Rohr DN32 Gebäude Mineralwolle AS-Qualität hydrophobiert D 30mm kaschiert Alu-Folie Mantel Blech Stahl verz D 0,5mm verschrauben**
STLB-Bau 2025-10 047
Endstelle für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.3.65 Endstelle Wärmedämmung Ummantelung Rohr DN40 Gebäude Mineralwolle AS-Qualität hydrophobiert D 40mm kaschiert Alu-Folie Mantel Blech Stahl verz D 0,5mm verschrauben**
STLB-Bau 2025-10 047
Endstelle für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**2.1.2.3.66 Endstelle Wärmedämmung Ummantelung Rohr DN50 Gebäude Mineralwolle AS-Qualität hydrophobiert D 60mm kaschiert Alu-Folie Mantel Blech Stahl verz D 0,6mm verschrauben**
STLB-Bau 2025-10 047
Endstelle für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.67 Endstelle Wärmedämmung Ummantelung Rohr DN65 Gebäude Mineralwolle AS-Qualität hydrophobiert D 80mm kaschiert Alu-Folie Mantel Blech Stahl verz D 0,6mm verschrauben**
STLB-Bau 2025-10 047
Endstelle für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.68 Ausschnitt Wärmedämmung Ummantelung Rohr DN12 Gebäude Mineralwolle AS-Qualität hydrophobiert D 20mm kaschiert Alu-Folie Mantel Blech Stahl verz D 0,5mm verschrauben**
STLB-Bau 2025-10 047
Ausschnitt für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 2,000 St
DOK DIN 276 2008 Aufteilung+BT: 412

**2.1.2.3.69 Ausschnitt Wärmedämmung Ummantelung Rohr DN15 Gebäude Mineralwolle AS-Qualität hydrophobiert D 20mm kaschiert Alu-Folie Mantel Blech Stahl verz D 0,5mm verschrauben**
STLB-Bau 2025-10 047
Ausschnitt für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 1630,000 St
DOK DIN 276 2008 Aufteilung+BT: 412

**2.1.2.3.70 Ausschnitt Wärmedämmung Ummantelung Rohr DN20 Gebäude Mineralwolle AS-Qualität hydrophobiert D 20mm kaschiert Alu-Folie Mantel Blech Stahl verz D 0,5mm verschrauben**
STLB-Bau 2025-10 047
Ausschnitt für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 260,000 St
DOK DIN 276 2008 Aufteilung+BT: 412

**2.1.2.3.71 Ausschnitt Wärmedämmung Ummantelung Rohr DN25 Gebäude Mineralwolle AS-Qualität hydrophobiert D 30mm kaschiert Alu-Folie Mantel Blech Stahl verz D 0,5mm verschrauben**
STLB-Bau 2025-10 047
Ausschnitt für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 200,000 St
DOK DIN 276 2008 Aufteilung+BT: 412

**2.1.2.3.72 Ausschnitt Wärmedämmung Ummantelung Rohr DN32 Gebäude Mineralwolle AS-Qualität hydrophobiert D 30mm kaschiert Alu-Folie Mantel Blech Stahl verz D 0,5mm verschrauben**
STLB-Bau 2025-10 047
Ausschnitt für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 120,000 St
DOK DIN 276 2008 Aufteilung+BT: 412

**2.1.2.3.73 Ausschnitt Wärmedämmung Ummantelung Rohr DN40 Gebäude Mineralwolle AS-Qualität hydrophobiert D 40mm kaschiert Alu-Folie Mantel Blech Stahl verz D 0,5mm verschrauben**
STLB-Bau 2025-10 047
Ausschnitt für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Durchdringungen durch die Dämmung sind mit selbstklebendem Aluminiumband dicht abzukleben. Durchdringungen durch die Ummantelung sind zu entgraten (Schnittkanten), Kantenschutzband verwenden, saubere Ausführung der Ausschnitte'.
Menge: 60,000 St
DOK DIN 276 2008 Aufteilung+BT: 412

**2.1.2.3.74 Ausschnitt Wärmedämmung Ummantelung Rohr DN50 Gebäude Mineralwolle AS-Qualität hydrophobiert D 60mm kaschiert Alu-Folie Mantel Blech Stahl verz D 0,6mm verschrauben**
STLB-Bau 2025-10 047
Ausschnitt für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Durchdringungen durch die Dämmung sind mit selbstklebendem Aluminiumband dicht abzukleben. Durchdringungen durch die Ummantelung sind zu entgraten (Schnittkanten), Kantenschutzband verwenden, saubere Ausführung der Ausschnitte'.
Menge: 24,000 St
DOK DIN 276 2008 Aufteilung+BT: 412

**2.1.2.3.75 Ausschnitt Wärmedämmung Ummantelung Rohr DN65 Gebäude Mineralwolle AS-Qualität hydrophobiert D 80mm kaschiert Alu-Folie Mantel Blech Stahl verz D 0,6mm verschrauben**
STLB-Bau 2025-10 047
Ausschnitt für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Durchdringungen durch die Dämmung sind mit selbstklebendem Aluminiumband dicht abzukleben. Durchdringungen durch die Ummantelung sind zu entgraten (Schnittkanten), Kantenschutzband verwenden, saubere Ausführung der Ausschnitte'.
Menge: 24,000 St
DOK DIN 276 2008 Aufteilung+BT: 412

**2.1.2.3.76 Ausschnitt Wärmedämmung Ummantelung Rohr DN80 Gebäude Mineralwolle AS-Qualität hydrophobiert D 100mm kaschiert Alu-Folie Mantel Blech Stahl verz D 0,6mm verschrauben**
STLB-Bau 2025-10 047
Ausschnitt für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Durchdringungen durch die Dämmung sind mit selbstklebendem Aluminiumband dicht abzukleben. Durchdringungen durch die Ummantelung sind zu entgraten (Schnittkanten), Kantenschutzband verwenden, saubere Ausführung der Ausschnitte'.
Menge: 12,000 St
DOK DIN 276 2008 Aufteilung+BT: 412

**2.1.2.3.77 Beidseitige Anschlussdämmung mit Ummantelung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.**
Beidseitige Anschlussdämmung mit Ummantelung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.
Verarbeitung nach Herstellerangabe des Brandschott ist einzuhalten.
Menge: 2,000 St
DOK DIN 276 2008 Aufteilung+BT: 412

**2.1.2.3.78 Beidseitige Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.**
Beidseitige Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.
Verarbeitung nach Herstellerangabe des Brandschott ist einzuhalten.
Menge: 220,000 St
DOK DIN 276 2008 Aufteilung+BT: 412

**2.1.2.3.79 Beidseitige Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.**
Beidseitige Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.
Verarbeitung nach Herstellerangabe des Brandschott ist einzuhalten.
Menge: 60,000 St
DOK DIN 276 2008 Aufteilung+BT: 412

**2.1.2.3.80 Beidseitige Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.**
Beidseitige Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.
Verarbeitung nach Herstellerangabe des Brandschott ist einzuhalten.
Menge: 40,000 St
DOK DIN 276 2008 Aufteilung+BT: 412

**2.1.2.3.81 Beidseitige Anschlussdämmung mit Ummantelung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.**
Beidseitige Anschlussdämmung mit Ummantelung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.
Verarbeitung nach Herstellerangabe des Brandschott ist einzuhalten.
Menge: 10,000 St
DOK DIN 276 2008 Aufteilung+BT: 412

**2.1.2.3.82 Beidseitige Anschlussdämmung mit Ummantelung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben.**
Beidseitige Anschlussdämmung mit Ummantelung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben.
Verarbeitung nach Herstellerangabe des Brandschott ist einzuhalten.
Menge: 12,000 St
DOK DIN 276 2008 Aufteilung+BT: 412

**2.1.2.3.83 Beidseitige Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,5 mm, Überlappungen verschrauben.**
Beidseitige Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,5 mm, Überlappungen verschrauben.
Verarbeitung nach Herstellerangabe des Brandschott ist einzuhalten.
Menge: 10,000 St
DOK DIN 276 2008 Aufteilung+BT: 412

**2.1.2.3.84 Beidseitige Anschlussdämmung mit Ummantelung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie, Ummantelung aus nichtprofiliertem Blech, Stahl, feuerverzinkt, Blechdicke 0,5 mm, Überlappungen verschrauben.**
Beidseitige Anschlussdämmung mit Ummantelung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie, Ummantelung aus nichtprofiliertem Blech, Stahl, feuerverzinkt, Blechdicke 0,5 mm, Überlappungen verschrauben.
Verarbeitung nach Herstellerangabe des Brandschott ist einzuhalten.
Menge: 6,000 St
DOK DIN 276 2008 Aufteilung+BT: 412

**2.1.2.3.85 Beidseitige Anschlussdämmung mit Ummantelung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,5 mm, Überlappungen verschrauben.**
Beidseitige Anschlussdämmung mit Ummantelung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,5 mm, Überlappungen verschrauben.
Verarbeitung nach Herstellerangabe des Brandschott ist einzuhalten.
Menge: 2,000 St
DOK DIN 276 2008 Aufteilung+BT: 412

**2.1.2.3.86 Wärmedämmung Ummantelung Schrägsitzarmatur DN15 Gebäude Mineralwolle AS-Qualität hydrophobiert Matte D 20mm Mantel Blech Stahl verz**
STLB-Bau 2025-10 047
Wärmedämmung einschl. Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 412

**2.1.2.3.87 Wärmedämmung Ummantelung Schrägsitzarmatur DN20 Gebäude Mineralwolle AS-Qualität hydrophobiert Matte D 20mm Mantel Blech Stahl verz**
STLB-Bau 2025-10 047
Wärmedämmung einschl. Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 412

**2.1.2.3.88 Wärmedämmung Ummantelung Schrägsitzarmatur DN25 Gebäude Mineralwolle AS-Qualität hydrophobiert Matte D 30mm Mantel Blech Stahl verz**
STLB-Bau 2025-10 047
Wärmedämmung einschl. Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.89 Wärmedämmung Ummantelung Schrägsitzarmatur DN32 Gebäude Mineralwolle AS-Qualität hydrophobiert Matte D 30mm Mantel Blech Stahl verz**
STLB-Bau 2025-10 047
Wärmedämmung einschl. Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.90 Wärmedämmung Ummantelung Schrägsitzarmatur DN40 Gebäude Mineralwolle AS-Qualität hydrophobiert Matte D 40mm Mantel Blech Stahl verz**
STLB-Bau 2025-10 047
Wärmedämmung einschl. Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.91 Wärmedämmung Ummantelung Schrägsitzarmatur DN50 Gebäude Mineralwolle AS-Qualität hydrophobiert Matte D 60mm Mantel Blech Stahl verz**
STLB-Bau 2025-10 047
Wärmedämmung einschl. Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.92 Wärmedämmung Ummantelung Geradsitzarmatur DN15 Gebäude Mineralwolle AS-Qualität hydrophobiert Matte D 20mm Mantel Blech Stahl verz**
STLB-Bau 2025-10 047
Wärmedämmung einschl. Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.93 Wärmedämmung Ummantelung Geradsitzarmatur DN20 Gebäude Mineralwolle AS-Qualität hydrophobiert Matte D 20mm Mantel Blech Stahl verz**
STLB-Bau 2025-10 047
Wärmedämmung einschl. Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**2.1.2.3.94 Wärmedämmung Ummantelung Geradsitzarmatur DN25 Gebäude Mineralwolle AS-Qualität hydrophobiert Matte D 30mm Mantel Blech Stahl verz**
STLB-Bau 2025-10 047
Wärmedämmung einschl. Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.95 Wärmedämmung Ummantelung Geradsitzarmatur DN32 Gebäude Mineralwolle AS-Qualität hydrophobiert Matte D 30mm Mantel Blech Stahl verz**
STLB-Bau 2025-10 047
Wärmedämmung einschl. Ummantelung DIN 4140 an haus- und betriebstechnischen Anlagen, an Geradsitzarmatur, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**2.1.2.3.96 Wärmedämmung Ummantelung Geradsitzarmatur DN40 Gebäude Mineralwolle AS-Qualität hydrophobiert Matte D 40mm Mantel Blech Stahl verz**
STLB-Bau 2025-10 047
Wärmedämmung einschl. Ummantelung DIN 4140 an haus- und betriebstechnischen Anlagen, an Geradsitzarmatur, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

###### 2.1.2.4 Mineralwolle mit Ummantelung für Edelstahl- und/oder Kupferrohre, Kaltwasser

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Hinweis zu Verbindungen*
In den nachfolgenden Positionen ist bei der Dämmung zu berücksichtigen, dass alle Rohrleitungen sowie Form- und Passstücke mit Pressverbindungen verbunden werden.

**2.1.2.4.1 Wärmedämmung Ummantelung Rohr DN12 Gebäude Mineralwolle AS-Qualität hydrophobiert Rohrschale D 20mm Mantel Blech Stahl verz**
STLB-Bau 2025-10 047
Wärmedämmung einschl. Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 m
DOK DIN 276 2008 Aufteilung+BT: 412

**2.1.2.4.2 Wärmedämmung Ummantelung Rohr DN15 Gebäude Mineralwolle AS-Qualität hydrophobiert Rohrschale D 20mm Mantel Blech Stahl verz**
STLB-Bau 2025-10 047
Wärmedämmung einschl. Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 940,000 m
DOK DIN 276 2008 Aufteilung+BT: 412

**2.1.2.4.3 Wärmedämmung Ummantelung Rohr DN20 Gebäude Mineralwolle AS-Qualität hydrophobiert Rohrschale D 20mm Mantel Blech Stahl verz**
STLB-Bau 2025-10 047
Wärmedämmung einschl. Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 290,000 m
DOK DIN 276 2008 Aufteilung+BT: 412

**2.1.2.4.4 Wärmedämmung Ummantelung Rohr DN25 Gebäude Mineralwolle AS-Qualität hydrophobiert Rohrschale D 30mm Mantel Blech Stahl verz**
STLB-Bau 2025-10 047
Wärmedämmung einschl. Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 110,000 m
DOK DIN 276 2008 Aufteilung+BT: 412

**2.1.2.4.5 Wärmedämmung Ummantelung Rohr DN32 Gebäude Mineralwolle AS-Qualität hydrophobiert Rohrschale D 30mm Mantel Blech Stahl verz**
STLB-Bau 2025-10 047
Wärmedämmung einschl. Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 100,000 m
DOK DIN 276 2008 Aufteilung+BT: 412

**2.1.2.4.6 Wärmedämmung Ummantelung Rohr DN40 Gebäude Mineralwolle AS-Qualität hydrophobiert Rohrschale D 40mm Mantel Blech Stahl verz**
STLB-Bau 2025-10 047
Wärmedämmung einschl. Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1240,000 m
DOK DIN 276 2008 Aufteilung+BT: 412

**2.1.2.4.7 Wärmedämmung Ummantelung Rohr DN50 Gebäude Mineralwolle AS-Qualität hydrophobiert Rohrschale D 60mm Mantel Blech Stahl verz**
STLB-Bau 2025-10 047
Wärmedämmung einschl. Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 m
DOK DIN 276 2008 Aufteilung+BT: 412

**2.1.2.4.8 Wärmedämmung Ummantelung Rohr DN65 Gebäude Mineralwolle AS-Qualität hydrophobiert Rohrschale D 80mm Mantel Blech Stahl verz**
STLB-Bau 2025-10 047
Wärmedämmung einschl. Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 m
DOK DIN 276 2008 Aufteilung+BT: 412

**2.1.2.4.9 Wärmedämmung Ummantelung Rohr DN80 Gebäude Mineralwolle AS-Qualität hydrophobiert Rohrschale D 100mm Mantel Blech Stahl verz**
STLB-Bau 2025-10 047
Wärmedämmung einschl. Ummantelung DIN 4140 an haus- und betriebstechnischen Anlagen, an Rohrleitung, DN 80, Rohrverbindung als Pressverbindung, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 m
DOK DIN 276 2008 Aufteilung+BT: 412

**2.1.2.4.10 Passstück Mineralwolle AS-Qualität hydrophobiert Wärmedämmung Ummantelung Rohr DN12 Gebäude 0,035W/(mK) einlagig D 20mm kaschiert Alu-Folie Mantel Blech Stahl verz D 0,5mm verschrauben**
STLB-Bau 2025-10 047
Passstück aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.11 Passstück Mineralwolle AS-Qualität hydrophobiert Wärmedämmung Ummantelung Rohr DN15 Gebäude 0,035W/(mK) einlagig D 20mm kaschiert Alu-Folie Mantel Blech Stahl verz D 0,5mm verschrauben**
STLB-Bau 2025-10 047
Passstück aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 940,000 St
DOK DIN 276 2008 Aufteilung+BT: 412

**2.1.2.4.12 Passstück Mineralwolle AS-Qualität hydrophobiert Wärmedämmung Ummantelung Rohr DN20 Gebäude 0,035W/(mK) einlagig D 20mm kaschiert Alu-Folie Mantel Blech Stahl verz D 0,5mm verschrauben**
STLB-Bau 2025-10 047
Passstück aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 290,000 St
DOK DIN 276 2008 Aufteilung+BT: 412

**2.1.2.4.13 Passstück Mineralwolle AS-Qualität hydrophobiert Wärmedämmung Ummantelung Rohr DN25 Gebäude 0,035W/(mK) einlagig D 30mm kaschiert Alu-Folie Mantel Blech Stahl verz D 0,5mm verschrauben**
STLB-Bau 2025-10 047
Passstück aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 110,000 St
DOK DIN 276 2008 Aufteilung+BT: 412

**2.1.2.4.14 Passstück Mineralwolle AS-Qualität hydrophobiert Wärmedämmung Ummantelung Rohr DN32 Gebäude 0,035W/(mK) einlagig D 30mm kaschiert Alu-Folie Mantel Blech Stahl verz D 0,5mm verschrauben**
STLB-Bau 2025-10 047
Passstück aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 100,000 St
DOK DIN 276 2008 Aufteilung+BT: 412

**2.1.2.4.15 Passstück Mineralwolle AS-Qualität hydrophobiert Wärmedämmung Ummantelung Rohr DN40 Gebäude 0,035W/(mK) einlagig D 40mm kaschiert Alu-Folie Mantel Blech Stahl verz D 0,5mm verschrauben**
STLB-Bau 2025-10 047
Passstück aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1240,000 St
DOK DIN 276 2008 Aufteilung+BT: 412

**2.1.2.4.16 Passstück Mineralwolle AS-Qualität hydrophobiert Wärmedämmung Ummantelung Rohr DN50 Gebäude 0,035W/(mK) einlagig D 60mm kaschiert Alu-Folie Mantel Blech Stahl verz D 0,6mm verschrauben**
STLB-Bau 2025-10 047
Passstück aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 St
DOK DIN 276 2008 Aufteilung+BT: 412

**2.1.2.4.17 Passstück Mineralwolle AS-Qualität hydrophobiert Wärmedämmung Ummantelung Rohr DN65 Gebäude 0,035W/(mK) einlagig D 80mm kaschiert Alu-Folie Mantel Blech Stahl verz D 0,6mm verschrauben**
STLB-Bau 2025-10 047
Passstück aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 412

**2.1.2.4.18 Passstück Mineralwolle AS-Qualität hydrophobiert Wärmedämmung Ummantelung Rohr DN80 Gebäude 0,035W/(mK) einlagig D 100mm kaschiert Alu-Folie Mantel Blech Stahl verz D 0,6mm verschrauben**
STLB-Bau 2025-10 047
Passstück aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 412

**2.1.2.4.19 Bogen Mineralwolle AS-Qualität hydrophobiert Wärmedämmung Ummantelung Rohr DN12 Gebäude 0,035W/(mK) einlagig D 20mm kaschiert Alu-Folie Mantel Blech Stahl verz D 0,5mm verschrauben**
STLB-Bau 2025-10 047
Bogen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 412

**2.1.2.4.20 Bogen Mineralwolle AS-Qualität hydrophobiert Wärmedämmung Ummantelung Rohr DN15 Gebäude 0,035W/(mK) einlagig D 20mm kaschiert Alu-Folie Mantel Blech Stahl verz D 0,5mm verschrauben**
STLB-Bau 2025-10 047
Bogen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 90,000 St
DOK DIN 276 2008 Aufteilung+BT: 412

**2.1.2.4.21 Bogen Mineralwolle AS-Qualität hydrophobiert Wärmedämmung Ummantelung Rohr DN20 Gebäude 0,035W/(mK) einlagig D 20mm kaschiert Alu-Folie Mantel Blech Stahl verz D 0,5mm verschrauben**
STLB-Bau 2025-10 047
Bogen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 40,000 St
DOK DIN 276 2008 Aufteilung+BT: 412

**2.1.2.4.22 Bogen Mineralwolle AS-Qualität hydrophobiert Wärmedämmung Ummantelung Rohr DN25 Gebäude 0,035W/(mK) einlagig D 30mm kaschiert Alu-Folie Mantel Blech Stahl verz D 0,5mm verschrauben**
STLB-Bau 2025-10 047
Bogen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 St
DOK DIN 276 2008 Aufteilung+BT: 412

**2.1.2.4.23 Bogen Mineralwolle AS-Qualität hydrophobiert Wärmedämmung Ummantelung Rohr DN32 Gebäude 0,035W/(mK) einlagig D 30mm kaschiert Alu-Folie Mantel Blech Stahl verz D 0,5mm verschrauben**
STLB-Bau 2025-10 047
Bogen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 412

**2.1.2.4.24 Bogen Mineralwolle AS-Qualität hydrophobiert Wärmedämmung Ummantelung Rohr DN40 Gebäude 0,035W/(mK) einlagig D 40mm kaschiert Alu-Folie Mantel Blech Stahl verz D 0,5mm verschrauben**
STLB-Bau 2025-10 047
Bogen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DOK DIN 276 2008 Aufteilung+BT: 412

**2.1.2.4.25 Bogen Mineralwolle AS-Qualität hydrophobiert Wärmedämmung Ummantelung Rohr DN50 Gebäude 0,035W/(mK) einlagig D 60mm kaschiert Alu-Folie Mantel Blech Stahl verz D 0,6mm verschrauben**
STLB-Bau 2025-10 047
Bogen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.26 Bogen Mineralwolle AS-Qualität hydrophobiert Wärmedämmung Ummantelung Rohr DN65 Gebäude 0,035W/(mK) einlagig D 80mm kaschiert Alu-Folie Mantel Blech Stahl verz D 0,6mm verschrauben**
STLB-Bau 2025-10 047
Bogen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.27 Bogen Mineralwolle AS-Qualität hydrophobiert Wärmedämmung Ummantelung Rohr DN80 Gebäude 0,035W/(mK) einlagig D 100mm kaschiert Alu-Folie Mantel Blech Stahl verz D 0,6mm verschrauben**
STLB-Bau 2025-10 047
Bogen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.28 Stutzen Mineralwolle AS-Qualität hydrophobiert Wärmedämmung Ummantelung Rohr DN12 Gebäude 0,035W/(mK) einlagig D 20mm kaschiert Alu-Folie Mantel Blech Stahl verz D 0,5mm verschrauben**
STLB-Bau 2025-10 047
Stutzen aus Mineralwolle DIN EN 14303, AS-Qualität und hydrophobiert, Wärmedämmung einschl. Ummantelung DIN 4140 an haus- und betriebstechnischen Anlagen, an Rohrleitung, DN 12, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.29 Stutzen Mineralwolle AS-Qualität hydrophobiert Wärmedämmung Ummantelung Rohr DN15 Gebäude 0,035W/(mK) einlagig D 20mm kaschiert Alu-Folie Mantel Blech Stahl verz D 0,5mm verschrauben**
STLB-Bau 2025-10 047
Stutzen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1340,000 St
DOK DIN 276 2008 Aufteilung+BT: 412

**2.1.2.4.30 Stutzen Mineralwolle AS-Qualität hydrophobiert Wärmedämmung Ummantelung Rohr DN20 Gebäude 0,035W/(mK) einlagig D 20mm kaschiert Alu-Folie Mantel Blech Stahl verz D 0,5mm verschrauben**
STLB-Bau 2025-10 047
Stutzen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 360,000 St
DOK DIN 276 2008 Aufteilung+BT: 412

**2.1.2.4.31 Stutzen Mineralwolle AS-Qualität hydrophobiert Wärmedämmung Ummantelung Rohr DN25 Gebäude 0,035W/(mK) einlagig D 30mm kaschiert Alu-Folie Mantel Blech Stahl verz D 0,5mm verschrauben**
STLB-Bau 2025-10 047
Stutzen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 270,000 St
DOK DIN 276 2008 Aufteilung+BT: 412

**2.1.2.4.32 Stutzen Mineralwolle AS-Qualität hydrophobiert Wärmedämmung Ummantelung Rohr DN32 Gebäude 0,035W/(mK) einlagig D 30mm kaschiert Alu-Folie Mantel Blech Stahl verz D 0,5mm verschrauben**
STLB-Bau 2025-10 047
Stutzen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 80,000 St
DOK DIN 276 2008 Aufteilung+BT: 412

**2.1.2.4.33 Stutzen Mineralwolle AS-Qualität hydrophobiert Wärmedämmung Ummantelung Rohr DN40 Gebäude 0,035W/(mK) einlagig D 40mm kaschiert Alu-Folie Mantel Blech Stahl verz D 0,5mm verschrauben**
STLB-Bau 2025-10 047
Stutzen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 36,000 St
DOK DIN 276 2008 Aufteilung+BT: 412

**2.1.2.4.34 Stutzen Mineralwolle AS-Qualität hydrophobiert Wärmedämmung Ummantelung Rohr DN50 Gebäude 0,035W/(mK) einlagig D 60mm kaschiert Alu-Folie Mantel Blech Stahl verz D 0,6mm verschrauben**
STLB-Bau 2025-10 047
Stutzen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 18,000 St
DOK DIN 276 2008 Aufteilung+BT: 412

**2.1.2.4.35 Stutzen Mineralwolle AS-Qualität hydrophobiert Wärmedämmung Ummantelung Rohr DN65 Gebäude 0,035W/(mK) einlagig D 80mm kaschiert Alu-Folie Mantel Blech Stahl verz D 0,6mm verschrauben**
STLB-Bau 2025-10 047
Stutzen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.36 Stutzen Mineralwolle AS-Qualität hydrophobiert Wärmedämmung Ummantelung Rohr DN80 Gebäude 0,035W/(mK) einlagig D 100mm kaschiert Alu-Folie Mantel Blech Stahl verz D 0,6mm verschrauben**
STLB-Bau 2025-10 047
Stutzen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.37 Reduzierung Mineralwolle AS-Qualität hydrophobiert Wärmedämmung Ummantelung Rohr DN20 Gebäude 0,035W/(mK) einlagig D 20mm kaschiert Alu-Folie Mantel Blech Stahl verz D 0,5mm verschrauben**
STLB-Bau 2025-10 047
Reduzierung aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 120,000 St
DOK DIN 276 2008 Aufteilung+BT: 412

**2.1.2.4.38 Reduzierung Mineralwolle AS-Qualität hydrophobiert Wärmedämmung Ummantelung Rohr DN25 Gebäude 0,035W/(mK) einlagig D 30mm kaschiert Alu-Folie Mantel Blech Stahl verz D 0,5mm verschrauben**
STLB-Bau 2025-10 047
Reduzierung aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DOK DIN 276 2008 Aufteilung+BT: 412

**2.1.2.4.39 Reduzierung Mineralwolle AS-Qualität hydrophobiert Wärmedämmung Ummantelung Rohr DN32 Gebäude 0,035W/(mK) einlagig D 30mm kaschiert Alu-Folie Mantel Blech Stahl verz D 0,5mm verschrauben**
STLB-Bau 2025-10 047
Reduzierung aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 16,000 St
DOK DIN 276 2008 Aufteilung+BT: 412

**2.1.2.4.40 Reduzierung Mineralwolle AS-Qualität hydrophobiert Wärmedämmung Ummantelung Rohr DN40 Gebäude 0,035W/(mK) einlagig D 40mm kaschiert Alu-Folie Mantel Blech Stahl verz D 0,5mm verschrauben**
STLB-Bau 2025-10 047
Reduzierung aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.41 Reduzierung Mineralwolle AS-Qualität hydrophobiert Wärmedämmung Ummantelung Rohr DN50 Gebäude 0,035W/(mK) einlagig D 60mm kaschiert Alu-Folie Mantel Blech Stahl verz D 0,6mm verschrauben**
STLB-Bau 2025-10 047
Reduzierung aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.42 Reduzierung Mineralwolle AS-Qualität hydrophobiert Wärmedämmung Ummantelung Rohr DN65 Gebäude 0,035W/(mK) einlagig D 80mm kaschiert Alu-Folie Mantel Blech Stahl verz D 0,6mm verschrauben**
STLB-Bau 2025-10 047
Reduzierung aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 80 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.43 Reduzierung Mineralwolle AS-Qualität hydrophobiert Wärmedämmung Ummantelung Rohr DN80 Gebäude 0,035W/(mK) einlagig D 100mm kaschiert Alu-Folie Mantel Blech Stahl verz D 0,6mm verschrauben**
STLB-Bau 2025-10 047
Reduzierung aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.44 Kappe Mineralwolle AS-Qualität hydrophobiert Wärmedämmung Ummantelung Rohr DN15 Gebäude 0,035W/(mK) einlagig D 20mm kaschiert Alu-Folie Mantel Blech Stahl verz D 0,5mm verschrauben**
STLB-Bau 2025-10 047
Kappe aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.45 Kappe Mineralwolle AS-Qualität hydrophobiert Wärmedämmung Ummantelung Rohr DN20 Gebäude 0,035W/(mK) einlagig D 20mm kaschiert Alu-Folie Mantel Blech Stahl verz D 0,5mm verschrauben**
STLB-Bau 2025-10 047
Kappe aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.46 Kappe Mineralwolle AS-Qualität hydrophobiert Wärmedämmung Ummantelung Rohr DN25 Gebäude 0,035W/(mK) einlagig D 30mm kaschiert Alu-Folie Mantel Blech Stahl verz D 0,5mm verschrauben**
STLB-Bau 2025-10 047
Kappe aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.47 Kappe Mineralwolle AS-Qualität hydrophobiert Wärmedämmung Ummantelung Rohr DN32 Gebäude 0,035W/(mK) einlagig D 30mm kaschiert Alu-Folie Mantel Blech Stahl verz D 0,5mm verschrauben**
STLB-Bau 2025-10 047
Kappe aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.48 Kappe Mineralwolle AS-Qualität hydrophobiert Wärmedämmung Ummantelung Rohr DN40 Gebäude 0,035W/(mK) einlagig D 40mm kaschiert Alu-Folie Mantel Blech Stahl verz D 0,5mm verschrauben**
STLB-Bau 2025-10 047
Kappe aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.49 Kappe Mineralwolle AS-Qualität hydrophobiert Wärmedämmung Ummantelung Rohr DN50 Gebäude 0,035W/(mK) einlagig D 60mm kaschiert Alu-Folie Mantel Blech Stahl verz D 0,6mm verschrauben**
STLB-Bau 2025-10 047
Kappe aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.50 Abflachung Wärmedämmung Ummantelung Rohr DN15 Gebäude Mineralwolle AS-Qualität hydrophobiert D 20mm kaschiert Alu-Folie Mantel Blech Stahl verz D 0,5mm verschrauben**
STLB-Bau 2025-10 047
Abflachung für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.51 Abflachung Wärmedämmung Ummantelung Rohr DN20 Gebäude Mineralwolle AS-Qualität hydrophobiert D 20mm kaschiert Alu-Folie Mantel Blech Stahl verz D 0,5mm verschrauben**
STLB-Bau 2025-10 047
Abflachung für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.52 Abflachung Wärmedämmung Ummantelung Rohr DN25 Gebäude Mineralwolle AS-Qualität hydrophobiert D 30mm kaschiert Alu-Folie Mantel Blech Stahl verz D 0,5mm verschrauben**
STLB-Bau 2025-10 047
Abflachung für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.53 Abflachung Wärmedämmung Ummantelung Rohr DN32 Gebäude Mineralwolle AS-Qualität hydrophobiert D 30mm kaschiert Alu-Folie Mantel Blech Stahl verz D 0,5mm verschrauben**
STLB-Bau 2025-10 047
Abflachung für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.54 Abflachung Wärmedämmung Ummantelung Rohr DN40 Gebäude Mineralwolle AS-Qualität hydrophobiert D 40mm kaschiert Alu-Folie Mantel Blech Stahl verz D 0,5mm verschrauben**
STLB-Bau 2025-10 047
Abflachung für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.55 Abflachung Wärmedämmung Ummantelung Rohr DN50 Gebäude Mineralwolle AS-Qualität hydrophobiert D 60mm kaschiert Alu-Folie Mantel Blech Stahl verz D 0,6mm verschrauben**
STLB-Bau 2025-10 047
Abflachung für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.56 Abflachung Wärmedämmung Ummantelung Rohr DN65 Gebäude Mineralwolle AS-Qualität hydrophobiert D 80mm kaschiert Alu-Folie Mantel Blech Stahl verz D 0,6mm verschrauben**
STLB-Bau 2025-10 047
Abflachung für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.57 Abflachung Wärmedämmung Ummantelung Rohr DN80 Gebäude Mineralwolle AS-Qualität hydrophobiert D 100mm kaschiert Alu-Folie Mantel Blech Stahl verz D 0,6mm verschrauben**
STLB-Bau 2025-10 047
Abflachung für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.58 Endstelle Wärmedämmung Ummantelung Rohr DN12 Gebäude Mineralwolle AS-Qualität hydrophobiert D 20mm kaschiert Alu-Folie Mantel Blech Stahl verz D 0,5mm verschrauben**
STLB-Bau 2025-10 047
Endstelle für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.59 Endstelle Wärmedämmung Ummantelung Rohr DN15 Gebäude Mineralwolle AS-Qualität hydrophobiert D 20mm kaschiert Alu-Folie Mantel Blech Stahl verz D 0,5mm verschrauben**
STLB-Bau 2025-10 047
Endstelle für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 130,000 St
DOK DIN 276 2008 Aufteilung+BT: 412

**2.1.2.4.60 Endstelle Wärmedämmung Ummantelung Rohr DN20 Gebäude Mineralwolle AS-Qualität hydrophobiert D 20mm kaschiert Alu-Folie Mantel Blech Stahl verz D 0,5mm verschrauben**
STLB-Bau 2025-10 047
Endstelle für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 50,000 St
DOK DIN 276 2008 Aufteilung+BT: 412

**2.1.2.4.61 Endstelle Wärmedämmung Ummantelung Rohr DN25 Gebäude Mineralwolle AS-Qualität hydrophobiert D 30mm kaschiert Alu-Folie Mantel Blech Stahl verz D 0,5mm verschrauben**
STLB-Bau 2025-10 047
Endstelle für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 412

**2.1.2.4.62 Endstelle Wärmedämmung Ummantelung Rohr DN32 Gebäude Mineralwolle AS-Qualität hydrophobiert D 30mm kaschiert Alu-Folie Mantel Blech Stahl verz D 0,5mm verschrauben**
STLB-Bau 2025-10 047
Endstelle für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DOK DIN 276 2008 Aufteilung+BT: 412

**2.1.2.4.63 Endstelle Wärmedämmung Ummantelung Rohr DN40 Gebäude Mineralwolle AS-Qualität hydrophobiert D 40mm kaschiert Alu-Folie Mantel Blech Stahl verz D 0,5mm verschrauben**
STLB-Bau 2025-10 047
Endstelle für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.64 Endstelle Wärmedämmung Ummantelung Rohr DN50 Gebäude Mineralwolle AS-Qualität hydrophobiert D 60mm kaschiert Alu-Folie Mantel Blech Stahl verz D 0,6mm verschrauben**
STLB-Bau 2025-10 047
Endstelle für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.65 Endstelle Wärmedämmung Ummantelung Rohr DN65 Gebäude Mineralwolle AS-Qualität hydrophobiert D 80mm kaschiert Alu-Folie Mantel Blech Stahl verz D 0,6mm verschrauben**
STLB-Bau 2025-10 047
Endstelle für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.66 Endstelle Wärmedämmung Ummantelung Rohr DN80 Gebäude Mineralwolle AS-Qualität hydrophobiert D 100mm kaschiert Alu-Folie Mantel Blech Stahl verz D 0,6mm verschrauben**
STLB-Bau 2025-10 047
Endstelle für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.67 Ausschnitt Wärmedämmung Ummantelung Rohr DN12 Gebäude Mineralwolle AS-Qualität hydrophobiert D 20mm kaschiert Alu-Folie Mantel Blech Stahl verz D 0,5mm verschrauben**
STLB-Bau 2025-10 047
Ausschnitt für Wärmedämmung einschl. Ummantelung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 4,000 St
DOK DIN 276 2008 Aufteilung+BT: 412

**2.1.2.4.68 Ausschnitt Wärmedämmung Ummantelung Rohr DN15 Gebäude Mineralwolle AS-Qualität hydrophobiert D 20mm kaschiert Alu-Folie Mantel Blech Stahl verz D 0,5mm verschrauben**
STLB-Bau 2025-10 047
Ausschnitt für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 780,000 St
DOK DIN 276 2008 Aufteilung+BT: 412

**2.1.2.4.69 Ausschnitt Wärmedämmung Ummantelung Rohr DN20 Gebäude Mineralwolle AS-Qualität hydrophobiert D 20mm kaschiert Alu-Folie Mantel Blech Stahl verz D 0,5mm verschrauben**
STLB-Bau 2025-10 047
Ausschnitt für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 320,000 St
DOK DIN 276 2008 Aufteilung+BT: 412

**2.1.2.4.70 Ausschnitt Wärmedämmung Ummantelung Rohr DN25 Gebäude Mineralwolle AS-Qualität hydrophobiert D 30mm kaschiert Alu-Folie Mantel Blech Stahl verz D 0,5mm verschrauben**
STLB-Bau 2025-10 047
Ausschnitt für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 240,000 St
DOK DIN 276 2008 Aufteilung+BT: 412

**2.1.2.4.71 Ausschnitt Wärmedämmung Ummantelung Rohr DN32 Gebäude Mineralwolle AS-Qualität hydrophobiert D 30mm kaschiert Alu-Folie Mantel Blech Stahl verz D 0,5mm verschrauben**
STLB-Bau 2025-10 047
Ausschnitt für Wärmedämmung einschl. Ummantelung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 150,000 St
DOK DIN 276 2008 Aufteilung+BT: 412

**2.1.2.4.72 Ausschnitt Wärmedämmung Ummantelung Rohr DN40 Gebäude Mineralwolle AS-Qualität hydrophobiert D 40mm kaschiert Alu-Folie Mantel Blech Stahl verz D 0,5mm verschrauben**
STLB-Bau 2025-10 047
Ausschnitt für Wärmedämmung einschl. Ummantelung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Durchdringungen durch die Dämmung sind mit selbstklebendem Aluminiumband dicht abzukleben. Durchdringungen durch die Ummantelung sind zu entgraten (Schnittkanten), Kantenschutzband verwenden, saubere Ausführung der Ausschnitte'.
Menge: 70,000 St
DOK DIN 276 2008 Aufteilung+BT: 412

**2.1.2.4.73 Ausschnitt Wärmedämmung Ummantelung Rohr DN50 Gebäude Mineralwolle AS-Qualität hydrophobiert D 60mm kaschiert Alu-Folie Mantel Blech Stahl verz D 0,6mm verschrauben**
STLB-Bau 2025-10 047
Ausschnitt für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Durchdringungen durch die Dämmung sind mit selbstklebendem Aluminiumband dicht abzukleben. Durchdringungen durch die Ummantelung sind zu entgraten (Schnittkanten), Kantenschutzband verwenden, saubere Ausführung der Ausschnitte'.
Menge: 30,000 St
DOK DIN 276 2008 Aufteilung+BT: 412

**2.1.2.4.74 Ausschnitt Wärmedämmung Ummantelung Rohr DN65 Gebäude Mineralwolle AS-Qualität hydrophobiert D 80mm kaschiert Alu-Folie Mantel Blech Stahl verz D 0,6mm verschrauben**
STLB-Bau 2025-10 047
Ausschnitt für Wärmedämmung einschl. Ummantelung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ummantelung aus nichtprofiliertem Blech, Stahl, feuerverzinkt, Blechdicke 0,6 mm, verschrauben, Ausführung gemäß Einzelbeschreibung,
Einzelbeschreibungs-Nr 'Durchdringungen durch die Dämmung sind mit selbstklebendem Aluminiumband dicht abzukleben. Durchdringungen durch die Ummantelung sind zu entgraten (Schnittkanten), Kantenschutzband verwenden, saubere Ausführung der Ausschnitte'.
Menge: 30,000 St
DOK DIN 276 2008 Aufteilung+BT: 412

**2.1.2.4.75 Ausschnitt Wärmedämmung Ummantelung Rohr DN80 Gebäude Mineralwolle AS-Qualität hydrophobiert D 100mm kaschiert Alu-Folie Mantel Blech Stahl verz D 0,6mm verschrauben**
STLB-Bau 2025-10 047
Ausschnitt für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Durchdringungen durch die Dämmung sind mit selbstklebendem Aluminiumband dicht abzukleben. Durchdringungen durch die Ummantelung sind zu entgraten (Schnittkanten), Kantenschutzband verwenden, saubere Ausführung der Ausschnitte'.
Menge: 15,000 St
DOK DIN 276 2008 Aufteilung+BT: 412

**2.1.2.4.76 Beidseitige diffusionsdichte Anschlussdämmung mit Ummantelung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 12 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 2,000 St
DOK DIN 276 2008 Aufteilung+BT: 412

**2.1.2.4.77 Beidseitige diffusionsdichte Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 270,000 St
DOK DIN 276 2008 Aufteilung+BT: 412

**2.1.2.4.78 Beidseitige diffusionsdichte Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 76,000 St
DOK DIN 276 2008 Aufteilung+BT: 412

**2.1.2.4.79 Beidseitige diffusionsdichte Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 48,000 St
DOK DIN 276 2008 Aufteilung+BT: 412

**2.1.2.4.80 Beidseitige diffusionsdichte Anschlussdämmung mit Ummantelung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 32 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben. Verarbeitung nach Herstellerangabe des Brandschott ist einzuhalten.  Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 12,000 St
DOK DIN 276 2008 Aufteilung+BT: 412

**2.1.2.4.81 Beidseitige diffusionsdichte Anschlussdämmung mit Ummantelung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 40 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben. Verarbeitung nach Herstellerangabe des Brandschott ist einzuhalten.  Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 14,000 St
DOK DIN 276 2008 Aufteilung+BT: 412

**2.1.2.4.82 Beidseitige diffusionsdichte Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 12,000 St
DOK DIN 276 2008 Aufteilung+BT: 412

**2.1.2.4.83 Beidseitige diffusionsdichte Anschlussdämmung mit Ummantelung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 65 mit Abschottungsverklebung, Mindestabstände DIN 4140 sind nicht eingehalten, im Gebäude, keine ausreichende Konvektion bzw. unzureichender Abstand zu Objekten, Dämmung aus Mineralwolle DIN EN 14303, AS-Qualität und hydrophobiert, als Lamellenmatte, einlagig, Dämmschichtdicke 80 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 6,000 St
DOK DIN 276 2008 Aufteilung+BT: 412

**2.1.2.4.84 Beidseitige diffusionsdichte Anschlussdämmung mit Ummantelung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,5 mm, Überlappungen verschrauben. Verarbeitung nach Herstellerangabe des Brandschott ist einzuhalten. Ausführung gemäß Einzelbeschreibung, Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.**
Beidseitige diffusionsdichte Anschlussdämmung mit Ummantelung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,5 mm, Überlappungen verschrauben. Verarbeitung nach Herstellerangabe des Brandschott ist einzuhalten. Ausführung gemäß Einzelbeschreibung,
Einzelbeschreibungs-Nr Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen.
Menge: 4,000 St
DOK DIN 276 2008 Aufteilung+BT: 412

**2.1.2.4.85 Wärmedämmung Ummantelung Aufdopplung Halterung DN15 Gebäude Mineralwolle AS-Qualität hydrophobiert Matte D 20mm Mantel Blech Stahl verz**
STLB-Bau 2025-10 047
Wärmedämmung einschl. Ummantelung DIN 4140 an haus- und betriebstechnischen Anlagen, an Aufdopplung für Halterung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 720,000 St
DOK DIN 276 2008 Aufteilung+BT: 412

**2.1.2.4.86 Wärmedämmung Ummantelung Aufdopplung Halterung DN20 Gebäude Mineralwolle AS-Qualität hydrophobiert Matte D 30mm Mantel Blech Stahl verz**
STLB-Bau 2025-10 047
Wärmedämmung einschl. Ummantelung DIN 4140 an haus- und betriebstechnischen Anlagen, an Aufdopplung für Halterung, DN 20, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 290,000 St
DOK DIN 276 2008 Aufteilung+BT: 412

**2.1.2.4.87 Wärmedämmung Ummantelung Aufdopplung Halterung DN25 Gebäude Mineralwolle AS-Qualität hydrophobiert Matte D 30mm Mantel Blech Stahl verz**
STLB-Bau 2025-10 047
Wärmedämmung einschl. Ummantelung DIN 4140 an haus- und betriebstechnischen Anlagen, an Aufdopplung für Halterung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 240,000 St
DOK DIN 276 2008 Aufteilung+BT: 412

**2.1.2.4.88 Wärmedämmung Ummantelung Aufdopplung Halterung DN32 Gebäude Mineralwolle AS-Qualität hydrophobiert Matte D 30mm Mantel Blech Stahl verz**
STLB-Bau 2025-10 047
Wärmedämmung einschl. Ummantelung DIN 4140 an haus- und betriebstechnischen Anlagen, an Aufdopplung für Halterung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 150,000 St
DOK DIN 276 2008 Aufteilung+BT: 412

**2.1.2.4.89 Wärmedämmung Ummantelung Aufdopplung Halterung DN40 Gebäude Mineralwolle AS-Qualität hydrophobiert Matte D 30mm Mantel Blech Stahl verz**
STLB-Bau 2025-10 047
Wärmedämmung einschl. Ummantelung DIN 4140 an haus- und betriebstechnischen Anlagen, an Aufdopplung für Halterung, DN 40, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 60,000 St
DOK DIN 276 2008 Aufteilung+BT: 412

**2.1.2.4.90 Wärmedämmung Ummantelung Aufdopplung Halterung DN50 Gebäude Mineralwolle AS-Qualität hydrophobiert Matte D 30mm Mantel Blech Stahl verz**
STLB-Bau 2025-10 047
Wärmedämmung einschl. Ummantelung DIN 4140 an haus- und betriebstechnischen Anlagen, an Aufdopplung für Halterung, DN 50, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 St
DOK DIN 276 2008 Aufteilung+BT: 412

**2.1.2.4.91 Wärmedämmung Ummantelung Aufdopplung Halterung DN65 Gebäude Mineralwolle AS-Qualität hydrophobiert Matte D 30mm Mantel Blech Stahl verz**
STLB-Bau 2025-10 047
Wärmedämmung einschl. Ummantelung DIN 4140 an haus- und betriebstechnischen Anlagen, an Aufdopplung für Halterung, DN 65, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 St
DOK DIN 276 2008 Aufteilung+BT: 412

**2.1.2.4.92 Wärmedämmung Ummantelung Aufdopplung Halterung DN80 Gebäude Mineralwolle AS-Qualität hydrophobiert Matte D 30mm Mantel Blech Stahl verz**
STLB-Bau 2025-10 047
Wärmedämmung einschl. Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 16,000 St
DOK DIN 276 2008 Aufteilung+BT: 412

**2.1.2.4.93 Wärmedämmung Ummantelung Schrägsitzarmatur DN15 Gebäude Mineralwolle AS-Qualität hydrophobiert Matte D 20mm Mantel Blech Stahl verz**
STLB-Bau 2025-10 047
Wärmedämmung einschl. Ummantelung DIN 4140 an haus- und betriebstechnischen Anlagen, an Schrägsitzarmatur, mit Entleerung, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 36,000 St
DOK DIN 276 2008 Aufteilung+BT: 412

**2.1.2.4.94 Wärmedämmung Ummantelung Schrägsitzarmatur DN20 Gebäude Mineralwolle AS-Qualität hydrophobiert Matte D 20mm Mantel Blech Stahl verz**
STLB-Bau 2025-10 047
Wärmedämmung einschl. Ummantelung DIN 4140 an haus- und betriebstechnischen Anlagen, an Schrägsitzarmatur, mit Entleerung, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 10,000 St
DOK DIN 276 2008 Aufteilung+BT: 412

**2.1.2.4.95 Wärmedämmung Ummantelung Schrägsitzarmatur DN25 Gebäude Mineralwolle AS-Qualität hydrophobiert Matte D 30mm Mantel Blech Stahl verz**
STLB-Bau 2025-10 047
Wärmedämmung einschl. Ummantelung DIN 4140 an haus- und betriebstechnischen Anlagen, an Schrägsitzarmatur, mit Entleerung, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.96 Wärmedämmung Ummantelung Schrägsitzarmatur DN32 Gebäude Mineralwolle AS-Qualität hydrophobiert Matte D 30mm Mantel Blech Stahl verz**
STLB-Bau 2025-10 047
Wärmedämmung einschl. Ummantelung DIN 4140 an haus- und betriebstechnischen Anlagen, an Schrägsitzarmatur, mit Entleerung, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

**2.1.2.4.97 Wärmedämmung Ummantelung Schrägsitzarmatur DN40 Gebäude Mineralwolle AS-Qualität hydrophobiert Matte D 40mm Mantel Blech Stahl verz**
STLB-Bau 2025-10 047
Wärmedämmung einschl. Ummantelung DIN 4140 an haus- und betriebstechnischen Anlagen, an Schrägsitzarmatur, mit Entleerung, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.98 Wärmedämmung Ummantelung Schrägsitzarmatur DN50 Gebäude Mineralwolle AS-Qualität hydrophobiert Matte D 60mm Mantel Blech Stahl verz**
STLB-Bau 2025-10 047
Wärmedämmung einschl. Ummantelung DIN 4140 an haus- und betriebstechnischen Anlagen, an Schrägsitzarmatur, mit Entleerung, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.99 Wärmedämmung Ummantelung Geradsitzarmatur DN12 Gebäude Mineralwolle AS-Qualität hydrophobiert Matte D 20mm Mantel Blech Stahl verz**
STLB-Bau 2025-10 047
Wärmedämmung einschl. Ummantelung DIN 4140 an haus- und betriebstechnischen Anlagen, an Geradsitzarmatur, DN 12, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.100 Wärmedämmung Ummantelung Geradsitzarmatur DN15 Gebäude Mineralwolle AS-Qualität hydrophobiert Matte D 20mm Mantel Blech Stahl verz**
STLB-Bau 2025-10 047
Wärmedämmung einschl. Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.101 Wärmedämmung Ummantelung Geradsitzarmatur DN20 Gebäude Mineralwolle AS-Qualität hydrophobiert Matte D 20mm Mantel Blech Stahl verz**
STLB-Bau 2025-10 047
Wärmedämmung einschl. Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 412

**2.1.2.4.102 Wärmedämmung Ummantelung Geradsitzarmatur DN25 Gebäude Mineralwolle AS-Qualität hydrophobiert Matte D 30mm Mantel Blech Stahl verz**
STLB-Bau 2025-10 047
Wärmedämmung einschl. Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.103 Wärmedämmung Ummantelung Geradsitzarmatur DN32 Gebäude Mineralwolle AS-Qualität hydrophobiert Matte D 30mm Mantel Blech Stahl verz**
STLB-Bau 2025-10 047
Wärmedämmung einschl. Ummantelung DIN 4140 an haus- und betriebstechnischen Anlagen, an Geradsitzarmatur, DN 32, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.104 Wärmedämmung Ummantelung Geradsitzarmatur DN40 Gebäude Mineralwolle AS-Qualität hydrophobiert Matte D 40mm Mantel Blech Stahl verz**
STLB-Bau 2025-10 047
Wärmedämmung einschl. Ummantelung DIN 4140 an haus- und betriebstechnischen Anlagen, an Geradsitzarmatur, DN 40, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

**2.1.2.4.105 Wärmedämmung Ummantelung Geradsitzarmatur DN50 Gebäude Mineralwolle AS-Qualität hydrophobiert Matte D 60mm Mantel Blech Stahl verz**
STLB-Bau 2025-10 047
Wärmedämmung einschl. Ummantelung DIN 4140 an haus- und betriebstechnischen Anlagen, an Geradsitzarmatur, DN 50, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,6 mm, befestigen mit aluminiumplattierten Stahlbändern und Klemmhebelverschluss, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 412

#### 2.2 420 DÄMMUNG HEIZUNGSTECHNIK

##### 2.2.1 422 Wärmeverteilnetze

*Hinweis: Für die Dämmung von Heizungsnetze im Rahmen dieses Bauvorhabens wurde gezielt ein bestimmtes Material als Dämmsystem vorgesehen.*
Für die Dämmung von Heizungsnetze im Rahmen dieses Bauvorhabens wurde gezielt ein bestimmtes Material als Dämmsystem vorgesehen.

Die Auswahl basiert auf einer fundierten Bewertung technischer, energetischer und wirtschaftlicher Aspekte – insbesondere im Hinblick auf die Minimierung von Wärmeverlusten, die Einhaltung gesetzlicher Vorgaben und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,035 W/(m·K) bei  40 °C sorgt für eine effektive Minimierung von Wärmeverlusten. Dies führt zu einer verbesserten Energieeffizienz der Heizungsanlage und unterstützt die Einhaltung der Anforderungen des Gebäudeenergiegesetzes (GEG).
5. Effektiver Schallschutz
- Die faserige Struktur der Mineralwolle absorbiert Schallwellen und reduziert somit Fließ- und Körperschall in den Rohrleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Rohrschalen aus alukaschierter Mineralwolle lassen sich passgenau anbringen und ermöglichen eine zügige Installation. Dies reduziert den Montageaufwand und minimiert die Beeinträchtigung des Krankenhausbetriebs während der Installationsphase.
13. Nachhaltigkeit und Umweltverträglichkeit
- Mineralwolle besteht überwiegend aus natürlichen Rohstoffen und ist recycelbar. Die lange Lebensdauer und die Energieeinsparungen durch verbesserte Dämmung tragen zusätzlich zur positiven Ökobilanz bei.

###### 2.2.1.1 Mineralwolle ohne Ummantelung für Stahlrohr

*Hinweis: Betriebs- und Umgebungsbedingungen: Winterfall: Min. Medium-Betriebstemperatur +110 Grad C, Max. Umgebungstemperatur im Gebäude +32 Grad C, Max. relative Luftfeuchte der Umgebung im Gebäude 75%. Sommerfall: Max. Medium-Betriebstemperatur +110 Grad C, Max. Umgebungstemperatur im Gebäude +32 Grad C, Max. relative Luftfeuchte der Umgebung im Gebäude 75%.*

*Hinweis: Hinweis zu Verbindungen*
In den nachfolgenden Positionen ist bei der Dämmung zu berücksichtigen, dass alle Rohrleitungen sowie Form- und Passstücke mit Schweißverbindungen verbunden werden.

**2.2.1.1.1 Wärmedämmung Rohr DN15 Gebäude Mineralwolle AS-Qualität hydrophobiert Rohrschale D 20mm**
STLB-Bau 2025-10 047
Wärmedämmung ohne Ummantelung DIN 4140 an haus- und betriebstechnischen Anlagen, an Rohrleitung, DN 15, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 9650,000 m
DOK DIN 276 2008 Aufteilung+BT: 422

**2.2.1.1.2 Wärmedämmung Rohr DN20 Gebäude Mineralwolle AS-Qualität hydrophobiert Rohrschale D 20mm**
STLB-Bau 2025-10 047
Wärmedämmung ohne Ummantelung DIN 4140 an haus- und betriebstechnischen Anlagen, an Rohrleitung, DN 20, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 3240,000 m
DOK DIN 276 2008 Aufteilung+BT: 422

**2.2.1.1.3 Wärmedämmung Rohr DN25 Gebäude Mineralwolle AS-Qualität hydrophobiert Rohrschale D 30mm**
STLB-Bau 2025-10 047
Wärmedämmung ohne Ummantelung DIN 4140 an haus- und betriebstechnischen Anlagen, an Rohrleitung, DN 25, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 2100,000 m
DOK DIN 276 2008 Aufteilung+BT: 422

**2.2.1.1.4 Wärmedämmung Rohr DN32 Gebäude Mineralwolle AS-Qualität hydrophobiert Rohrschale D 40mm**
STLB-Bau 2025-10 047
Wärmedämmung ohne Ummantelung DIN 4140 an haus- und betriebstechnischen Anlagen, an Rohrleitung, DN 32, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 650,000 m
DOK DIN 276 2008 Aufteilung+BT: 422

**2.2.1.1.5 Wärmedämmung Rohr DN40 Gebäude Mineralwolle AS-Qualität hydrophobiert Rohrschale D 50mm**
STLB-Bau 2025-10 047
Wärmedämmung ohne Ummantelung DIN 4140 an haus- und betriebstechnischen Anlagen, an Rohrleitung, DN 40, Mindestabstände DIN 4140 sind nicht eingehalten, im Gebäude, keine ausreichende Konvektion bzw. unzureichender Abstand zu Objekten, Dämmung aus Mineralwolle DIN EN 14303, AS-Qualität und hydrophobiert, als Rohrschale, Dämmschichtdicke 50 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 120,000 m
DOK DIN 276 2008 Aufteilung+BT: 422

**2.2.1.1.6 Wärmedämmung Rohr DN50 Gebäude Mineralwolle AS-Qualität hydrophobiert Rohrschale D 60mm**
STLB-Bau 2025-10 047
Wärmedämmung ohne Ummantelung DIN 4140 an haus- und betriebstechnischen Anlagen, an Rohrleitung, DN 50, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 1400,000 m
DOK DIN 276 2008 Aufteilung+BT: 422

**2.2.1.1.7 Wärmedämmung Rohr DN65 Gebäude Mineralwolle AS-Qualität hydrophobiert Rohrschale D 70mm**
STLB-Bau 2025-10 047
Wärmedämmung ohne Ummantelung DIN 4140 an haus- und betriebstechnischen Anlagen, an Rohrleitung, DN 65, Mindestabstände DIN 4140 sind nicht eingehalten, im Gebäude, keine ausreichende Konvektion bzw. unzureichender Abstand zu Objekten, Dämmung aus Mineralwolle DIN EN 14303, AS-Qualität und hydrophobiert, als Rohrschale, Dämmschichtdicke 70 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 760,000 m
DOK DIN 276 2008 Aufteilung+BT: 422

**2.2.1.1.8 Wärmedämmung Rohr DN80 Gebäude Mineralwolle AS-Qualität hydrophobiert Rohrschale D 100mm**
STLB-Bau 2025-10 047
Wärmedämmung ohne Ummantelung DIN 4140 an haus- und betriebstechnischen Anlagen, an Rohrleitung, DN 80, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 320,000 m
DOK DIN 276 2008 Aufteilung+BT: 422

**2.2.1.1.9 Wärmedämmung Rohr DN100 Gebäude Mineralwolle AS-Qualität hydrophobiert Rohrschale D 100mm**
STLB-Bau 2025-10 047
Wärmedämmung ohne Ummantelung DIN 4140 an haus- und betriebstechnischen Anlagen, an Rohrleitung, DN 100, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 360,000 m
DOK DIN 276 2008 Aufteilung+BT: 422

**2.2.1.1.10 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 460,000 St
DOK DIN 276 2008 Aufteilung+BT: 422

**2.2.1.1.11 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 540,000 St
DOK DIN 276 2008 Aufteilung+BT: 422

**2.2.1.1.12 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 90,000 St
DOK DIN 276 2008 Aufteilung+BT: 422

**2.2.1.1.13 Passstück Mineralwolle AS-Qualität hydrophobiert Wärmedämmung Rohr DN32 Gebäude 0,035W/(mK) einlagig D 40mm kaschiert Alu-Folie**
STLB-Bau 2025-10 047
Passstück aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 422

**2.2.1.1.14 Passstück Mineralwolle AS-Qualität hydrophobiert Wärmedämmung Rohr DN40 Gebäude 0,035W/(mK) einlagig D 50mm kaschiert Alu-Folie**
STLB-Bau 2025-10 047
Passstück aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 50 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.15 Passstück Mineralwolle AS-Qualität hydrophobiert Wärmedämmung Rohr DN50 Gebäude 0,035W/(mK) einlagig D 60mm kaschiert Alu-Folie**
STLB-Bau 2025-10 047
Passstück aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.16 Passstück Mineralwolle AS-Qualität hydrophobiert Wärmedämmung Rohr DN65 Gebäude 0,035W/(mK) einlagig D 70mm kaschiert Alu-Folie**
STLB-Bau 2025-10 047
Passstück aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 70 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.1.17 Passstück Mineralwolle AS-Qualität hydrophobiert Wärmedämmung Rohr DN80 Gebäude 0,035W/(mK) einlagig D 100mm kaschiert Alu-Folie**
STLB-Bau 2025-10 047
Passstück aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.1.18 Passstück Mineralwolle AS-Qualität hydrophobiert Wärmedämmung Rohr DN100 Gebäude 0,035W/(mK) einlagig D 100mm kaschiert Alu-Folie**
STLB-Bau 2025-10 047
Passstück aus Mineralwolle DIN EN 14303, AS-Qualität und hydrophobiert, Wärmedämmung DIN 4140 an haus- und betriebstechnischen Anlagen, an Rohrleitung, DN 100, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.1.19 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6500,000 St
DOK DIN 276 2008 Aufteilung+BT: 422

**2.2.1.1.20 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2300,000 St
DOK DIN 276 2008 Aufteilung+BT: 422

**2.2.1.1.21 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 900,000 St
DOK DIN 276 2008 Aufteilung+BT: 422

**2.2.1.1.22 Bogen Mineralwolle AS-Qualität hydrophobiert Wärmedämmung Rohr DN32 Gebäude 0,035W/(mK) einlagig D 40mm kaschiert Alu-Folie**
STLB-Bau 2025-10 047
Bogen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 220,000 St
DOK DIN 276 2008 Aufteilung+BT: 422

**2.2.1.1.23 Bogen Mineralwolle AS-Qualität hydrophobiert Wärmedämmung Rohr DN40 Gebäude 0,035W/(mK) einlagig D 50mm kaschiert Alu-Folie**
STLB-Bau 2025-10 047
Bogen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 50 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 422

**2.2.1.1.24 Bogen Mineralwolle AS-Qualität hydrophobiert Wärmedämmung Rohr DN50 Gebäude 0,035W/(mK) einlagig D 60mm kaschiert Alu-Folie**
STLB-Bau 2025-10 047
Bogen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 840,000 St
DOK DIN 276 2008 Aufteilung+BT: 422

**2.2.1.1.25 Bogen Mineralwolle AS-Qualität hydrophobiert Wärmedämmung Rohr DN65 Gebäude 0,035W/(mK) einlagig D 70mm kaschiert Alu-Folie**
STLB-Bau 2025-10 047
Bogen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 70 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 422

**2.2.1.1.26 Bogen Mineralwolle AS-Qualität hydrophobiert Wärmedämmung Rohr DN80 Gebäude 0,035W/(mK) einlagig D 100mm kaschiert Alu-Folie**
STLB-Bau 2025-10 047
Bogen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 422

**2.2.1.1.27 Bogen Mineralwolle AS-Qualität hydrophobiert Wärmedämmung Rohr DN100 Gebäude 0,035W/(mK) einlagig D 100mm kaschiert Alu-Folie**
STLB-Bau 2025-10 047
Bogen aus Mineralwolle DIN EN 14303, AS-Qualität und hydrophobiert, Wärmedämmung DIN 4140 an haus- und betriebstechnischen Anlagen, an Rohrleitung, DN 100, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.28 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 1800,000 St
DOK DIN 276 2008 Aufteilung+BT: 422

**2.2.1.1.29 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 280,000 St
DOK DIN 276 2008 Aufteilung+BT: 422

**2.2.1.1.30 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 422

**2.2.1.1.31 Stutzen Mineralwolle AS-Qualität hydrophobiert Wärmedämmung Rohr DN32 Gebäude 0,035W/(mK) einlagig D 40mm kaschiert Alu-Folie**
STLB-Bau 2025-10 047
Stutzen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 422

**2.2.1.1.32 Stutzen Mineralwolle AS-Qualität hydrophobiert Wärmedämmung Rohr DN40 Gebäude 0,035W/(mK) einlagig D 50mm kaschiert Alu-Folie**
STLB-Bau 2025-10 047
Stutzen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 50 mm, kaschiert mit Aluminiumfolie, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 422

**2.2.1.1.33 Stutzen Mineralwolle AS-Qualität hydrophobiert Wärmedämmung Rohr DN50 Gebäude 0,035W/(mK) einlagig D 60mm kaschiert Alu-Folie**
STLB-Bau 2025-10 047
Stutzen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.34 Stutzen Mineralwolle AS-Qualität hydrophobiert Wärmedämmung Rohr DN65 Gebäude 0,035W/(mK) einlagig D 70mm kaschiert Alu-Folie**
STLB-Bau 2025-10 047
Stutzen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 70 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.1.35 Stutzen Mineralwolle AS-Qualität hydrophobiert Wärmedämmung Rohr DN80 Gebäude 0,035W/(mK) einlagig D 100mm kaschiert Alu-Folie**
STLB-Bau 2025-10 047
Stutzen aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.1.36 Stutzen Mineralwolle AS-Qualität hydrophobiert Wärmedämmung Rohr DN100 Gebäude 0,035W/(mK) einlagig D 100mm kaschiert Alu-Folie**
STLB-Bau 2025-10 047
Stutzen aus Mineralwolle DIN EN 14303, AS-Qualität und hydrophobiert, Wärmedämmung DIN 4140 an haus- und betriebstechnischen Anlagen, an Rohrleitung, DN 100, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.1.37 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 422

**2.2.1.1.38 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 130,000 St
DOK DIN 276 2008 Aufteilung+BT: 422

**2.2.1.1.39 Reduzierung Mineralwolle AS-Qualität hydrophobiert Wärmedämmung Rohr DN32 Gebäude 0,035W/(mK) einlagig D 40mm kaschiert Alu-Folie**
STLB-Bau 2025-10 047
Reduzierung aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 422

**2.2.1.1.40 Reduzierung Mineralwolle AS-Qualität hydrophobiert Wärmedämmung Rohr DN40 Gebäude 0,035W/(mK) einlagig D 50mm kaschiert Alu-Folie**
STLB-Bau 2025-10 047
Reduzierung aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 50 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.41 Reduzierung Mineralwolle AS-Qualität hydrophobiert Wärmedämmung Rohr DN50 Gebäude 0,035W/(mK) einlagig D 60mm kaschiert Alu-Folie**
STLB-Bau 2025-10 047
Reduzierung aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
DOK DIN 276 2008 Aufteilung+BT: 422

**2.2.1.1.42 Reduzierung Mineralwolle AS-Qualität hydrophobiert Wärmedämmung Rohr DN65 Gebäude 0,035W/(mK) einlagig D 70mm kaschiert Alu-Folie**
STLB-Bau 2025-10 047
Reduzierung aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 70 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.43 Reduzierung Mineralwolle AS-Qualität hydrophobiert Wärmedämmung Rohr DN80 Gebäude 0,035W/(mK) einlagig D 100mm kaschiert Alu-Folie**
STLB-Bau 2025-10 047
Reduzierung aus Mineralwolle DIN EN 14303, AS-Qualität und hydrophobiert, Wärmedämmung DIN 4140 an haus- und betriebstechnischen Anlagen, an Rohrleitung, DN 80, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 35,000 St
DOK DIN 276 2008 Aufteilung+BT: 422

**2.2.1.1.44 Reduzierung Mineralwolle AS-Qualität hydrophobiert Wärmedämmung Rohr DN100 Gebäude 0,035W/(mK) einlagig D 100mm kaschiert Alu-Folie**
STLB-Bau 2025-10 047
Reduzierung aus Mineralwolle DIN EN 14303, AS-Qualität und hydrophobiert, Wärmedämmung DIN 4140 an haus- und betriebstechnischen Anlagen, an Rohrleitung, DN 100, Mindestabstände DIN 4140 sind nicht eingehalten, im Gebäude, keine ausreichende Konvektion bzw. unzureichender Abstand zu Objekten, Brandverhaltensklasse DIN EN 13501-1 A2 -s1, d0 (nichtbrennbar), Wärmeleitfähigkeit 0,035 W/(mK) bei 40 Grad C Mitteltemperatur DIN EN 12667, einlagig, Dämmschichtdicke 100 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.45 Abflachung Wärmedämmung Rohr DN15 Gebäude Mineralwolle AS-Qualität hydrophobiert D 20mm kaschiert Alu-Folie**
STLB-Bau 2025-10 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 422

**2.2.1.1.46 Abflachung Wärmedämmung Rohr DN20 Gebäude Mineralwolle AS-Qualität hydrophobiert D 20mm kaschiert Alu-Folie**
STLB-Bau 2025-10 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 35,000 St
DOK DIN 276 2008 Aufteilung+BT: 422

**2.2.1.1.47 Abflachung Wärmedämmung Rohr DN25 Gebäude Mineralwolle AS-Qualität hydrophobiert D 30mm kaschiert Alu-Folie**
STLB-Bau 2025-10 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.1.48 Abflachung Wärmedämmung Rohr DN32 Gebäude Mineralwolle AS-Qualität hydrophobiert D 40mm kaschiert Alu-Folie**
STLB-Bau 2025-10 047
Abflachung für Wärmedämmung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.1.49 Abflachung Wärmedämmung Rohr DN40 Gebäude Mineralwolle AS-Qualität hydrophobiert D 50mm kaschiert Alu-Folie**
STLB-Bau 2025-10 047
Abflachung für Wärmedämmung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 15,000 St
DOK DIN 276 2008 Aufteilung+BT: 422

**2.2.1.1.50 Abflachung Wärmedämmung Rohr DN50 Gebäude Mineralwolle AS-Qualität hydrophobiert D 60mm kaschiert Alu-Folie**
STLB-Bau 2025-10 047
Abflachung für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 25,000 St
DOK DIN 276 2008 Aufteilung+BT: 422

**2.2.1.1.51 Abflachung Wärmedämmung Rohr DN65 Gebäude Mineralwolle AS-Qualität hydrophobiert D 70mm kaschiert Alu-Folie**
STLB-Bau 2025-10 047
Abflachung für Wärmedämmung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**2.2.1.1.52 Abflachung Wärmedämmung Rohr DN80 Gebäude Mineralwolle AS-Qualität hydrophobiert D 100mm kaschiert Alu-Folie**
STLB-Bau 2025-10 047
Abflachung für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**2.2.1.1.53 Abflachung Wärmedämmung Rohr DN100 Gebäude Mineralwolle AS-Qualität hydrophobiert D 100mm kaschiert Alu-Folie**
STLB-Bau 2025-10 047
Abflachung für Wärmedämmung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.1.54 Endstelle Wärmedämmung Rohr DN15 Gebäude Mineralwolle AS-Qualität hydrophobiert D 20mm kaschiert Alu-Folie**
STLB-Bau 2025-10 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2000,000 St
DOK DIN 276 2008 Aufteilung+BT: 422

**2.2.1.1.55 Endstelle Wärmedämmung Rohr DN20 Gebäude Mineralwolle AS-Qualität hydrophobiert D 20mm kaschiert Alu-Folie**
STLB-Bau 2025-10 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 900,000 St
DOK DIN 276 2008 Aufteilung+BT: 422

**2.2.1.1.56 Endstelle Wärmedämmung Rohr DN25 Gebäude Mineralwolle AS-Qualität hydrophobiert D 30mm kaschiert Alu-Folie**
STLB-Bau 2025-10 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 450,000 St
DOK DIN 276 2008 Aufteilung+BT: 422

**2.2.1.1.57 Endstelle Wärmedämmung Rohr DN32 Gebäude Mineralwolle AS-Qualität hydrophobiert D 40mm kaschiert Alu-Folie**
STLB-Bau 2025-10 047
Endstelle für Wärmedämmung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 400,000 St
DOK DIN 276 2008 Aufteilung+BT: 422

**2.2.1.1.58 Endstelle Wärmedämmung Rohr DN40 Gebäude Mineralwolle AS-Qualität hydrophobiert D 50mm kaschiert Alu-Folie**
STLB-Bau 2025-10 047
Endstelle für Wärmedämmung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 400,000 St
DOK DIN 276 2008 Aufteilung+BT: 422

**2.2.1.1.59 Endstelle Wärmedämmung Rohr DN50 Gebäude Mineralwolle AS-Qualität hydrophobiert D 60mm kaschiert Alu-Folie**
STLB-Bau 2025-10 047
Endstelle für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 300,000 St
DOK DIN 276 2008 Aufteilung+BT: 422

**2.2.1.1.60 Endstelle Wärmedämmung Rohr DN65 Gebäude Mineralwolle AS-Qualität hydrophobiert D 70mm kaschiert Alu-Folie**
STLB-Bau 2025-10 047
Endstelle für Wärmedämmung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 250,000 St
DOK DIN 276 2008 Aufteilung+BT: 422

**2.2.1.1.61 Endstelle Wärmedämmung Rohr DN80 Gebäude Mineralwolle AS-Qualität hydrophobiert D 100mm kaschiert Alu-Folie**
STLB-Bau 2025-10 047
Endstelle für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 70,000 St
DOK DIN 276 2008 Aufteilung+BT: 422

**2.2.1.1.62 Endstelle Wärmedämmung Rohr DN100 Gebäude Mineralwolle AS-Qualität hydrophobiert D 100mm kaschiert Alu-Folie**
STLB-Bau 2025-10 047
Endstelle für Wärmedämmung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 422

**2.2.1.1.63 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 13800,000 St
DOK DIN 276 2008 Aufteilung+BT: 422

**2.2.1.1.64 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 1200,000 St
DOK DIN 276 2008 Aufteilung+BT: 422

**2.2.1.1.65 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 1800,000 St
DOK DIN 276 2008 Aufteilung+BT: 422

**2.2.1.1.66 Ausschnitt Wärmedämmung Rohr DN32 Gebäude Mineralwolle AS-Qualität hydrophobiert D 40mm kaschiert Alu-Folie**
STLB-Bau 2025-10 047
Ausschnitt für Wärmedämmung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Durchdringungen durch die Dämmung sind mit selbstklebendem Aluminiumband dicht abzukleben'.
Menge: 720,000 St
DOK DIN 276 2008 Aufteilung+BT: 422

**2.2.1.1.67 Ausschnitt Wärmedämmung Rohr DN40 Gebäude Mineralwolle AS-Qualität hydrophobiert D 50mm kaschiert Alu-Folie**
STLB-Bau 2025-10 047
Ausschnitt für Wärmedämmung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ausführung gemäß Einzelbeschreibung,
Einzelbeschreibungs-Nr 'Durchdringungen durch die Dämmung sind mit selbstklebendem Aluminiumband dicht abzukleben'.
Menge: 130,000 St
DOK DIN 276 2008 Aufteilung+BT: 422

**2.2.1.1.68 Ausschnitt Wärmedämmung Rohr DN50 Gebäude Mineralwolle AS-Qualität hydrophobiert D 60mm kaschiert Alu-Folie**
STLB-Bau 2025-10 047
Ausschnitt für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Durchdringungen durch die Dämmung sind mit selbstklebendem Aluminiumband dicht abzukleben'.
Menge: 420,000 St
DOK DIN 276 2008 Aufteilung+BT: 422

**2.2.1.1.69 Ausschnitt Wärmedämmung Rohr DN65 Gebäude Mineralwolle AS-Qualität hydrophobiert D 70mm kaschiert Alu-Folie**
STLB-Bau 2025-10 047
Ausschnitt für Wärmedämmung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ausführung gemäß Einzelbeschreibung,
Einzelbeschreibungs-Nr 'Durchdringungen durch die Dämmung sind mit selbstklebendem Aluminiumband dicht abzukleben'.
Menge: 780,000 St
DOK DIN 276 2008 Aufteilung+BT: 422

**2.2.1.1.70 Ausschnitt Wärmedämmung Rohr DN80 Gebäude Mineralwolle AS-Qualität hydrophobiert D 100mm kaschiert Alu-Folie**
STLB-Bau 2025-10 047
Ausschnitt für Wärmedämmung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Durchdringungen durch die Dämmung sind mit selbstklebendem Aluminiumband dicht abzukleben'.
Menge: 360,000 St
DOK DIN 276 2008 Aufteilung+BT: 422

**2.2.1.1.71 Ausschnitt Wärmedämmung Rohr DN100 Gebäude Mineralwolle AS-Qualität hydrophobiert D 100mm kaschiert Alu-Folie**
STLB-Bau 2025-10 047
Ausschnitt für Wärmedämmung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ausführung gemäß Einzelbeschreibung,
Einzelbeschreibungs-Nr 'Durchdringungen durch die Dämmung sind mit selbstklebendem Aluminiumband dicht abzukleben'.
Menge: 460,000 St
DOK DIN 276 2008 Aufteilung+BT: 422

**2.2.1.1.72 Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 750,000 St
DOK DIN 276 2008 Aufteilung+BT: 422

**2.2.1.1.73 Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 210,000 St
DOK DIN 276 2008 Aufteilung+BT: 422

**2.2.1.1.74 Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 175,000 St
DOK DIN 276 2008 Aufteilung+BT: 422

**2.2.1.1.75 Beidseitige Anschlussdämmung DIN 4140 an haus- und betriebstechnischen Anlagen, an Brandschott, DN 32 mit Abschottungsverklebung, Mindestabstände DIN 4140 sind nicht eingehalten, im Gebäude, keine ausreichende Konvektion bzw. unzureichender Abstand zu Objekten, Dämmung aus Mineralwolle DIN EN 14303, AS-Qualität und hydrophobiert, als Lamellenmatte, einlagig, Dämmschichtdicke 40 mm, Brandverhaltensklasse DIN EN 13501-1 A1 (nichtbrennbar), Wärmeleitfähigkeit 0,040 W/(mK) bei 40 Grad C Mitteltemperatur DIN EN 12667, kaschiert mit Alufolie.**
Beidseitige Anschlussdämmung DIN 4140 an haus- und betriebstechnischen Anlagen, an Brandschott, DN 32 mit Abschottungsverklebung, Mindestabstände DIN 4140 sind nicht eingehalten, im Gebäude, keine ausreichende Konvektion bzw. unzureichender Abstand zu Objekten, Dämmung aus Mineralwolle DIN EN 14303, AS-Qualität und hydrophobiert, als Lamellenmatte, einlagig, Dämmschichtdicke 40 mm, Brandverhaltensklasse DIN EN 13501-1 A1 (nichtbrennbar), Wärmeleitfähigkeit 0,040 W/(mK) bei 40 Grad C Mitteltemperatur DIN EN 12667, kaschiert mit Alufolie.
Verarbeitung nach Herstellerangabe des Brandschott ist einzuhalten.
Menge: 75,000 St
DOK DIN 276 2008 Aufteilung+BT: 422

**2.2.1.1.76 Beidseitige Anschlussdämmung DIN 4140 an haus- und betriebstechnischen Anlagen, an Brandschott, DN 40 mit Abschottungsverklebung, Mindestabstände DIN 4140 sind nicht eingehalten, im Gebäude, keine ausreichende Konvektion bzw. unzureichender Abstand zu Objekten, Dämmung aus Mineralwolle DIN EN 14303, AS-Qualität und hydrophobiert, als Lamellenmatte, einlagig, Dämmschichtdicke 50 mm, Brandverhaltensklasse DIN EN 13501-1 A1 (nichtbrennbar), Wärmeleitfähigkeit 0,040 W/(mK) bei 40 Grad C Mitteltemperatur DIN EN 12667, kaschiert mit Alufolie.**
Beidseitige Anschlussdämmung DIN 4140 an haus- und betriebstechnischen Anlagen, an Brandschott, DN 40 mit Abschottungsverklebung, Mindestabstände DIN 4140 sind nicht eingehalten, im Gebäude, keine ausreichende Konvektion bzw. unzureichender Abstand zu Objekten, Dämmung aus Mineralwolle DIN EN 14303, AS-Qualität und hydrophobiert, als Lamellenmatte, einlagig, Dämmschichtdicke 50 mm, Brandverhaltensklasse DIN EN 13501-1 A1 (nichtbrennbar), Wärmeleitfähigkeit 0,040 W/(mK) bei 40 Grad C Mitteltemperatur DIN EN 12667, kaschiert mit Alufolie.
Verarbeitung nach Herstellerangabe des Brandschott ist einzuhalten.
Menge: 100,000 St
DOK DIN 276 2008 Aufteilung+BT: 422

**2.2.1.1.77 Beidseitige Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.**
Beidseitige Anschlussdämmung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie.
Verarbeitung nach Herstellerangabe des Brandschott ist einzuhalten.
Menge: 150,000 St
DOK DIN 276 2008 Aufteilung+BT: 422

**2.2.1.1.78 Beidseitige Anschlussdämmung DIN 4140 an haus- und betriebstechnischen Anlagen, an Brandschott, DN 65 mit Abschottungsverklebung, Mindestabstände DIN 4140 sind nicht eingehalten, im Gebäude, keine ausreichende Konvektion bzw. unzureichender Abstand zu Objekten, Dämmung aus Mineralwolle DIN EN 14303, AS-Qualität und hydrophobiert, als Lamellenmatte, einlagig, Dämmschichtdicke 70 mm, Brandverhaltensklasse DIN EN 13501-1 A1 (nichtbrennbar), Wärmeleitfähigkeit 0,040 W/(mK) bei 40 Grad C Mitteltemperatur DIN EN 12667, kaschiert mit Alufolie.**
Beidseitige Anschlussdämmung DIN 4140 an haus- und betriebstechnischen Anlagen, an Brandschott, DN 65 mit Abschottungsverklebung, Mindestabstände DIN 4140 sind nicht eingehalten, im Gebäude, keine ausreichende Konvektion bzw. unzureichender Abstand zu Objekten, Dämmung aus Mineralwolle DIN EN 14303, AS-Qualität und hydrophobiert, als Lamellenmatte, einlagig, Dämmschichtdicke 70 mm, Brandverhaltensklasse DIN EN 13501-1 A1 (nichtbrennbar), Wärmeleitfähigkeit 0,040 W/(mK) bei 40 Grad C Mitteltemperatur DIN EN 12667, kaschiert mit Alufolie.
Verarbeitung nach Herstellerangabe des Brandschott ist einzuhalten.
Menge: 100,000 St
DOK DIN 276 2008 Aufteilung+BT: 422

**2.2.1.1.79 Beidseitige Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.**
Beidseitige Anschlussdämmung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie.
Verarbeitung nach Herstellerangabe des Brandschott ist einzuhalten.
Menge: 35,000 St
DOK DIN 276 2008 Aufteilung+BT: 422

**2.2.1.1.80 Beidseitige Anschlussdämmung DIN 4140 an haus- und betriebstechnischen Anlagen, an Brandschott, DN 100 mit Abschottungsverklebung, Mindestabstände DIN 4140 sind nicht eingehalten, im Gebäude, keine ausreichende Konvektion bzw. unzureichender Abstand zu Objekten, Dämmung aus Mineralwolle DIN EN 14303, AS-Qualität und hydrophobiert, als Lamellenmatte, einlagig, Dämmschichtdicke 100 mm, Brandverhaltensklasse DIN EN 13501-1 A1 (nichtbrennbar), Wärmeleitfähigkeit 0,040 W/(mK) bei 40 Grad C Mitteltemperatur DIN EN 12667, kaschiert mit Alufolie.**
Beidseitige Anschlussdämmung DIN 4140 an haus- und betriebstechnischen Anlagen, an Brandschott, DN 100 mit Abschottungsverklebung, Mindestabstände DIN 4140 sind nicht eingehalten, im Gebäude, keine ausreichende Konvektion bzw. unzureichender Abstand zu Objekten, Dämmung aus Mineralwolle DIN EN 14303, AS-Qualität und hydrophobiert, als Lamellenmatte, einlagig, Dämmschichtdicke 100 mm, Brandverhaltensklasse DIN EN 13501-1 A1 (nichtbrennbar), Wärmeleitfähigkeit 0,040 W/(mK) bei 40 Grad C Mitteltemperatur DIN EN 12667, kaschiert mit Alufolie.
Verarbeitung nach Herstellerangabe des Brandschott ist einzuhalten.
Menge: 25,000 St
DOK DIN 276 2008 Aufteilung+BT: 422

**2.2.1.1.81 Wärmedämmung Geradsitzarmatur DN15 Gebäude Mineralwolle AS-Qualität hydrophobiert Matte D 20mm**
STLB-Bau 2025-10 047
Wärmedämmung ohne Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 66,000 St
DOK DIN 276 2008 Aufteilung+BT: 422

**2.2.1.1.82 Wärmedämmung Geradsitzarmatur DN20 Gebäude Mineralwolle AS-Qualität hydrophobiert Matte D 20mm**
STLB-Bau 2025-10 047
Wärmedämmung ohne Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 46,000 St
DOK DIN 276 2008 Aufteilung+BT: 422

**2.2.1.1.83 Wärmedämmung Geradsitzarmatur DN25 Gebäude Mineralwolle AS-Qualität hydrophobiert Matte D 30mm**
STLB-Bau 2025-10 047
Wärmedämmung ohne Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 46,000 St
DOK DIN 276 2008 Aufteilung+BT: 422

**2.2.1.1.84 Wärmedämmung Geradsitzarmatur DN32 Gebäude Mineralwolle AS-Qualität hydrophobiert Matte D 40mm**
STLB-Bau 2025-10 047
Wärmedämmung ohne Ummantelung DIN 4140 an haus- und betriebstechnischen Anlagen, an Geradsitzarmatur, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 46,000 St
DOK DIN 276 2008 Aufteilung+BT: 422

**2.2.1.1.85 Wärmedämmung Geradsitzarmatur DN40 Gebäude Mineralwolle AS-Qualität hydrophobiert Matte D 50mm**
STLB-Bau 2025-10 047
Wärmedämmung ohne Ummantelung DIN 4140 an haus- und betriebstechnischen Anlagen, an Geradsitzarmatur, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 422

**2.2.1.1.86 Wärmedämmung Geradsitzarmatur DN50 Gebäude Mineralwolle AS-Qualität hydrophobiert Matte D 60mm**
STLB-Bau 2025-10 047
Wärmedämmung ohne Ummantelung DIN 4140 an haus- und betriebstechnischen Anlagen, an Geradsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 56,000 St
DOK DIN 276 2008 Aufteilung+BT: 422

**2.2.1.1.87 Wärmedämmung Geradsitzarmatur DN65 Gebäude Mineralwolle AS-Qualität hydrophobiert Matte D 70mm**
STLB-Bau 2025-10 047
Wärmedämmung ohne Ummantelung DIN 4140 an haus- und betriebstechnischen Anlagen, an Geradsitzarmatur, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 422

**2.2.1.1.88 Wärmedämmung Geradsitzarmatur DN80 Gebäude Mineralwolle AS-Qualität hydrophobiert Matte D 100mm**
STLB-Bau 2025-10 047
Wärmedämmung ohne Ummantelung DIN 4140 an haus- und betriebstechnischen Anlagen, an Geradsitzarmatur, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.1.89 Wärmedämmung Geradsitzarmatur DN100 Gebäude Mineralwolle AS-Qualität hydrophobiert Matte D 100mm**
STLB-Bau 2025-10 047
Wärmedämmung ohne Ummantelung DIN 4140 an haus- und betriebstechnischen Anlagen, an Geradsitzarmatur, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 422

**2.2.1.1.90 Wärmedämmung Schrägsitzarmatur DN15 Gebäude Mineralwolle AS-Qualität hydrophobiert Matte D 20mm**
STLB-Bau 2025-10 047
Wärmedämmung ohne Ummantelung DIN 4140 an haus- und betriebstechnischen Anlagen, an Schrägsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 422

**2.2.1.1.91 Wärmedämmung Schrägsitzarmatur DN20 Gebäude Mineralwolle AS-Qualität hydrophobiert Matte D 20mm**
STLB-Bau 2025-10 047
Wärmedämmung ohne Ummantelung DIN 4140 an haus- und betriebstechnischen Anlagen, an Schrägsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 422

**2.2.1.1.92 Wärmedämmung Schrägsitzarmatur DN25 Gebäude Mineralwolle AS-Qualität hydrophobiert Matte D 30mm**
STLB-Bau 2025-10 047
Wärmedämmung ohne Ummantelung DIN 4140 an haus- und betriebstechnischen Anlagen, an Schrägsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 422

**2.2.1.1.93 Wärmedämmung Schrägsitzarmatur DN32 Gebäude Mineralwolle AS-Qualität hydrophobiert Matte D 40mm**
STLB-Bau 2025-10 047
Wärmedämmung ohne Ummantelung DIN 4140 an haus- und betriebstechnischen Anlagen, an Schrägsitzarmatur, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 422

**2.2.1.1.94 Wärmedämmung Schrägsitzarmatur DN40 Gebäude Mineralwolle AS-Qualität hydrophobiert Matte D 50mm**
STLB-Bau 2025-10 047
Wärmedämmung ohne Ummantelung DIN 4140 an haus- und betriebstechnischen Anlagen, an Schrägsitzarmatur, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 26,000 St
DOK DIN 276 2008 Aufteilung+BT: 422

**2.2.1.1.95 Wärmedämmung Schrägsitzarmatur DN50 Gebäude Mineralwolle AS-Qualität hydrophobiert Matte D 60mm**
STLB-Bau 2025-10 047
Wärmedämmung ohne Ummantelung DIN 4140 an haus- und betriebstechnischen Anlagen, an Schrägsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 422

**2.2.1.1.96 Wärmedämmung Schrägsitzarmatur DN65 Gebäude Mineralwolle AS-Qualität hydrophobiert Matte D 70mm**
STLB-Bau 2025-10 047
Wärmedämmung ohne Ummantelung DIN 4140 an haus- und betriebstechnischen Anlagen, an Schrägsitzarmatur, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.1.97 Wärmedämmung Schrägsitzarmatur DN80 Gebäude Mineralwolle AS-Qualität hydrophobiert Matte D 100mm**
STLB-Bau 2025-10 047
Wärmedämmung ohne Ummantelung DIN 4140 an haus- und betriebstechnischen Anlagen, an Schrägsitzarmatur, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.1.98 Wärmedämmung Schrägsitzarmatur DN100 Gebäude Mineralwolle AS-Qualität hydrophobiert Matte D 100mm**
STLB-Bau 2025-10 047
Wärmedämmung ohne Ummantelung DIN 4140 an haus- und betriebstechnischen Anlagen, an Schrägsitzarmatur, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 3,000 St
DOK DIN 276 2008 Aufteilung+BT: 422

**2.2.1.1.99 Wärmedämmung Absperrklappe DN25 Gebäude Mineralwolle AS-Qualität hydrophobiert Matte D 30mm**
STLB-Bau 2025-10 047
Wärmedämmung ohne Ummantelung DIN 4140 an haus- und betriebstechnischen Anlagen, an Absperrklappe, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.1.100 Wärmedämmung Absperrklappe DN32 Gebäude Mineralwolle AS-Qualität hydrophobiert Matte D 40mm**
STLB-Bau 2025-10 047
Wärmedämmung ohne Ummantelung DIN 4140 an haus- und betriebstechnischen Anlagen, an Absperrklappe, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.1.101 Wärmedämmung Absperrklappe DN40 Gebäude Mineralwolle AS-Qualität hydrophobiert Matte D 50mm**
STLB-Bau 2025-10 047
Wärmedämmung ohne Ummantelung DIN 4140 an haus- und betriebstechnischen Anlagen, an Absperrklappe, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.1.102 Wärmedämmung Absperrklappe DN50 Gebäude Mineralwolle AS-Qualität hydrophobiert Matte D 60mm**
STLB-Bau 2025-10 047
Wärmedämmung ohne Ummantelung DIN 4140 an haus- und betriebstechnischen Anlagen, an Absperrklappe, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.1.103 Wärmedämmung Absperrklappe DN65 Gebäude Mineralwolle AS-Qualität hydrophobiert Matte D 70mm**
STLB-Bau 2025-10 047
Wärmedämmung ohne Ummantelung DIN 4140 an haus- und betriebstechnischen Anlagen, an Absperrklappe, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.1.104 Wärmedämmung Absperrklappe DN80 Gebäude Mineralwolle AS-Qualität hydrophobiert Matte D 100mm**
STLB-Bau 2025-10 047
Wärmedämmung ohne Ummantelung DIN 4140 an haus- und betriebstechnischen Anlagen, an Absperrklappe, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.1.105 Wärmedämmung Absperrklappe DN100 Gebäude Mineralwolle AS-Qualität hydrophobiert Matte D 100mm**
STLB-Bau 2025-10 047
Wärmedämmung ohne Ummantelung DIN 4140 an haus- und betriebstechnischen Anlagen, an Absperrklappe, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.1.106 Wärmedämmung Flanschenpaar DN15 Gebäude Mineralwolle AS-Qualität hydrophobiert Matte D 20mm**
STLB-Bau 2025-10 047
Wärmedämmung ohne Ummantelung DIN 4140 an haus- und betriebstechnischen Anlagen, an Flanschenpaar, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.1.107 Wärmedämmung Flanschenpaar DN20 Gebäude Mineralwolle AS-Qualität hydrophobiert Matte D 20mm**
STLB-Bau 2025-10 047
Wärmedämmung ohne Ummantelung DIN 4140 an haus- und betriebstechnischen Anlagen, an Flanschenpaar, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 422

**2.2.1.1.108 Wärmedämmung Flanschenpaar DN25 Gebäude Mineralwolle AS-Qualität hydrophobiert Matte D 30mm**
STLB-Bau 2025-10 047
Wärmedämmung ohne Ummantelung DIN 4140 an haus- und betriebstechnischen Anlagen, an Flanschenpaar, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 116,000 St
DOK DIN 276 2008 Aufteilung+BT: 422

**2.2.1.1.109 Wärmedämmung Flanschenpaar DN32 Gebäude Mineralwolle AS-Qualität hydrophobiert Matte D 40mm**
STLB-Bau 2025-10 047
Wärmedämmung ohne Ummantelung DIN 4140 an haus- und betriebstechnischen Anlagen, an Flanschenpaar, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 124,000 St
DOK DIN 276 2008 Aufteilung+BT: 422

**2.2.1.1.110 Wärmedämmung Flanschenpaar DN40 Gebäude Mineralwolle AS-Qualität hydrophobiert Matte D 50mm**
STLB-Bau 2025-10 047
Wärmedämmung ohne Ummantelung DIN 4140 an haus- und betriebstechnischen Anlagen, an Flanschenpaar, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 180,000 St
DOK DIN 276 2008 Aufteilung+BT: 422

**2.2.1.1.111 Wärmedämmung Flanschenpaar DN50 Gebäude Mineralwolle AS-Qualität hydrophobiert Matte D 60mm**
STLB-Bau 2025-10 047
Wärmedämmung ohne Ummantelung DIN 4140 an haus- und betriebstechnischen Anlagen, an Flanschenpaar, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 126,000 St
DOK DIN 276 2008 Aufteilung+BT: 422

**2.2.1.1.112 Wärmedämmung Flanschenpaar DN65 Gebäude Mineralwolle AS-Qualität hydrophobiert Matte D 70mm**
STLB-Bau 2025-10 047
Wärmedämmung ohne Ummantelung DIN 4140 an haus- und betriebstechnischen Anlagen, an Flanschenpaar, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 422

**2.2.1.1.113 Wärmedämmung Flanschenpaar DN80 Gebäude Mineralwolle AS-Qualität hydrophobiert Matte D 100mm**
STLB-Bau 2025-10 047
Wärmedämmung ohne Ummantelung DIN 4140 an haus- und betriebstechnischen Anlagen, an Flanschenpaar, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 76,000 St
DOK DIN 276 2008 Aufteilung+BT: 422

**2.2.1.1.114 Wärmedämmung Flanschenpaar DN100 Gebäude Mineralwolle AS-Qualität hydrophobiert Matte D 100mm**
STLB-Bau 2025-10 047
Wärmedämmung ohne Ummantelung DIN 4140 an haus- und betriebstechnischen Anlagen, an Flanschenpaar, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 76,000 St
DOK DIN 276 2008 Aufteilung+BT: 422

**2.2.1.1.115 Wärmedämmung Lufttopf DN65 Gebäude Mineralwolle AS-Qualität hydrophobiert Matte D 70mm**
STLB-Bau 2025-10 047
Wärmedämmung ohne Ummantelung DIN 4140 an haus- und betriebstechnischen Anlagen, an Lufttopf, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ausführung gemäß Einzelbeschreibung,
Einzelbeschreibungs-Nr 'Länge Lufttopf 200 mm für anzuschließende Rohrleitung DN 20. Dämmschalen oder Dämmmatten sind gemäß DIN 4140 mit verzinktem Bindedraht, mindestens 6 Windungen pro Meter Leitungslänge, zu befestigen. Die Drahtenden dürfen die Aluminiumfolie nicht beschädigen und sind mit selbstklebendem Aluminiumband abzukleben. Alle Dämmstofffugen sind mit 50-100 mm breitem, selbstklebendem Aluminiumband dicht zu verkleben'.
Menge: 4,000 St
DOK DIN 276 2008 Aufteilung+BT: 422

**2.2.1.1.116 Wärmedämmung Lufttopf DN80 Gebäude Mineralwolle AS-Qualität hydrophobiert Matte D 100mm**
STLB-Bau 2025-10 047
Wärmedämmung ohne Ummantelung DIN 4140 an haus- und betriebstechnischen Anlagen, an Lufttopf, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 250 mm für anzuschließende Rohrleitung DN 25. Dämmschalen oder Dämmmatten sind gemäß DIN 4140 mit verzinktem Bindedraht, mindestens 6 Windungen pro Meter Leitungslänge, zu befestigen. Die Drahtenden dürfen die Aluminiumfolie nicht beschädigen und sind mit selbstklebendem Aluminiumband abzukleben. Alle Dämmstofffugen sind mit 50-100 mm breitem, selbstklebendem Aluminiumband dicht zu verkleben'.
Menge: 4,000 St
DOK DIN 276 2008 Aufteilung+BT: 422

**2.2.1.1.117 Wärmedämmung Lufttopf DN80 Gebäude Mineralwolle AS-Qualität hydrophobiert Matte D 100mm**
STLB-Bau 2025-10 047
Wärmedämmung ohne Ummantelung DIN 4140 an haus- und betriebstechnischen Anlagen, an Lufttopf, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 300 mm für anzuschließende Rohrleitung DN 32. Dämmschalen oder Dämmmatten sind gemäß DIN 4140 mit verzinktem Bindedraht, mindestens 6 Windungen pro Meter Leitungslänge, zu befestigen. Die Drahtenden dürfen die Aluminiumfolie nicht beschädigen und sind mit selbstklebendem Aluminiumband abzukleben. Alle Dämmstofffugen sind mit 50-100 mm breitem, selbstklebendem Aluminiumband dicht zu verkleben'.
Menge: 8,000 St
DOK DIN 276 2008 Aufteilung+BT: 422

**2.2.1.1.118 Wärmedämmung Lufttopf DN100 Gebäude Mineralwolle AS-Qualität hydrophobiert Matte D 100mm**
STLB-Bau 2025-10 047
Wärmedämmung ohne Ummantelung DIN 4140 an haus- und betriebstechnischen Anlagen, an Lufttopf, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 350 mm für anzuschließende Rohrleitung DN 40. Dämmschalen oder Dämmmatten sind gemäß DIN 4140 mit verzinktem Bindedraht, mindestens 6 Windungen pro Meter Leitungslänge, zu befestigen. Die Drahtenden dürfen die Aluminiumfolie nicht beschädigen und sind mit selbstklebendem Aluminiumband abzukleben. Alle Dämmstofffugen sind mit 50-100 mm breitem, selbstklebendem Aluminiumband dicht zu verkleben'.
Menge: 4,000 St
DOK DIN 276 2008 Aufteilung+BT: 422

**2.2.1.1.119 Wärmedämmung Lufttopf DN125 Gebäude Mineralwolle AS-Qualität hydrophobiert Matte D 100mm**
STLB-Bau 2025-10 047
Wärmedämmung ohne Ummantelung DIN 4140 an haus- und betriebstechnischen Anlagen, an Lufttopf, DN 125, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 450 mm für anzuschließende Rohrleitung DN 50. Dämmschalen oder Dämmmatten sind gemäß DIN 4140 mit verzinktem Bindedraht, mindestens 6 Windungen pro Meter Leitungslänge, zu befestigen. Die Drahtenden dürfen die Aluminiumfolie nicht beschädigen und sind mit selbstklebendem Aluminiumband abzukleben. Alle Dämmstofffugen sind mit 50-100 mm breitem, selbstklebendem Aluminiumband dicht zu verkleben'.
Menge: 6,000 St
DOK DIN 276 2008 Aufteilung+BT: 422

**2.2.1.1.120 Wärmedämmung Lufttopf DN150 Gebäude Mineralwolle AS-Qualität hydrophobiert Matte D 100mm**
STLB-Bau 2025-10 047
Wärmedämmung ohne Ummantelung DIN 4140 an haus- und betriebstechnischen Anlagen, an Lufttopf, DN 150, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 500 mm für anzuschließende Rohrleitung DN 65. Dämmschalen oder Dämmmatten sind gemäß DIN 4140 mit verzinktem Bindedraht, mindestens 6 Windungen pro Meter Leitungslänge, zu befestigen. Die Drahtenden dürfen die Aluminiumfolie nicht beschädigen und sind mit selbstklebendem Aluminiumband abzukleben. Alle Dämmstofffugen sind mit 50-100 mm breitem, selbstklebendem Aluminiumband dicht zu verkleben'.
Menge: 4,000 St
DOK DIN 276 2008 Aufteilung+BT: 422

**2.2.1.1.121 Wärmedämmung Lufttopf DN200 Gebäude Mineralwolle AS-Qualität hydrophobiert Matte D 100mm**
STLB-Bau 2025-10 047
Wärmedämmung ohne Ummantelung DIN 4140 an haus- und betriebstechnischen Anlagen, an Lufttopf, DN 200, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 600 mm für anzuschließende Rohrleitung DN 80. Dämmschalen oder Dämmmatten sind gemäß DIN 4140 mit verzinktem Bindedraht, mindestens 6 Windungen pro Meter Leitungslänge, zu befestigen. Die Drahtenden dürfen die Aluminiumfolie nicht beschädigen und sind mit selbstklebendem Aluminiumband abzukleben. Alle Dämmstofffugen sind mit 50-100 mm breitem, selbstklebendem Aluminiumband dicht zu verkleben'.
Menge: 4,000 St
DOK DIN 276 2008 Aufteilung+BT: 422

**2.2.1.1.122 Wärmedämmung Lufttopf DN250 Gebäude Mineralwolle AS-Qualität hydrophobiert Matte D 100mm**
STLB-Bau 2025-10 047
Wärmedämmung ohne Ummantelung DIN 4140 an haus- und betriebstechnischen Anlagen, an Lufttopf, DN 250, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ausführung gemäß Einzelbeschreibung,
Einzelbeschreibungs-Nr 'Länge Lufttopf 700 mm für anzuschließende Rohrleitung DN 100. Dämmschalen oder Dämmmatten sind gemäß DIN 4140 mit verzinktem Bindedraht, mindestens 6 Windungen pro Meter Leitungslänge, zu befestigen. Die Drahtenden dürfen die Aluminiumfolie nicht beschädigen und sind mit selbstklebendem Aluminiumband abzukleben. Alle Dämmstofffugen sind mit 50-100 mm breitem, selbstklebendem Aluminiumband dicht zu verkleben'.
Menge: 6,000 St
DOK DIN 276 2008 Aufteilung+BT: 422

###### 2.2.1.2 Mineralwolle mit Ummantelung für Stahlrohr

*Hinweis: Betriebs- und Umgebungsbedingungen: Winterfall: Min. Medium-Betriebstemperatur +110 Grad C, Max. Umgebungstemperatur im Gebäude +32 Grad C, Max. relative Luftfeuchte der Umgebung im Gebäude 75%. Sommerfall: Max. Medium-Betriebstemperatur +110 Grad C, Max. Umgebungstemperatur im Gebäude +32 Grad C, Max. relative Luftfeuchte der Umgebung im Gebäude 75%.*

*Hinweis: Hinweis zu Verbindungen*
In den nachfolgenden Positionen ist bei der Dämmung zu berücksichtigen, dass alle Rohrleitungen sowie Form- und Passstücke mit Schweißverbindungen verbunden werden.

**2.2.1.2.1 Wärmedämmung Ummantelung Rohr DN15 Gebäude Mineralwolle AS-Qualität hydrophobiert Rohrschale D 20mm Mantel Blech Stahl verz**
STLB-Bau 2025-10 047
Wärmedämmung einschl. Ummantelung DIN 4140 an haus- und betriebstechnischen Anlagen, an Rohrleitung, DN 15, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 1000,000 m
DOK DIN 276 2008 Aufteilung+BT: 422

**2.2.1.2.2 Wärmedämmung Ummantelung Rohr DN20 Gebäude Mineralwolle AS-Qualität hydrophobiert Rohrschale D 20mm Mantel Blech Stahl verz**
STLB-Bau 2025-10 047
Wärmedämmung einschl. Ummantelung DIN 4140 an haus- und betriebstechnischen Anlagen, an Rohrleitung, DN 20, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 360,000 m
DOK DIN 276 2008 Aufteilung+BT: 422

**2.2.1.2.3 Wärmedämmung Ummantelung Rohr DN25 Gebäude Mineralwolle AS-Qualität hydrophobiert Rohrschale D 30mm Mantel Blech Stahl verz**
STLB-Bau 2025-10 047
Wärmedämmung einschl. Ummantelung DIN 4140 an haus- und betriebstechnischen Anlagen, an Rohrleitung, DN 25, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 230,000 m
DOK DIN 276 2008 Aufteilung+BT: 422

**2.2.1.2.4 Wärmedämmung Ummantelung Rohr DN32 Gebäude Mineralwolle AS-Qualität hydrophobiert Rohrschale D 40mm Mantel Blech Stahl verz**
STLB-Bau 2025-10 047
Wärmedämmung einschl. Ummantelung DIN 4140 an haus- und betriebstechnischen Anlagen, an Rohrleitung, DN 32, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 70,000 m
DOK DIN 276 2008 Aufteilung+BT: 422

**2.2.1.2.5 Wärmedämmung Ummantelung Rohr DN40 Gebäude Mineralwolle AS-Qualität hydrophobiert Rohrschale D 50mm Mantel Blech Stahl verz**
STLB-Bau 2025-10 047
Wärmedämmung einschl. Ummantelung DIN 4140 an haus- und betriebstechnischen Anlagen, an Rohrleitung, DN 40, Mindestabstände DIN 4140 sind nicht eingehalten, im Gebäude, keine ausreichende Konvektion bzw. unzureichender Abstand zu Objekten, Dämmung aus Mineralwolle DIN EN 14303, AS-Qualität und hydrophobiert, als Rohrschale, Dämmschichtdicke 50 mm, Brandverhaltensklasse DIN EN 13501-1 A2 -s1, d0 (nichtbrennbar), Schmelzpunkt größer 1000 Grad C, DIN 4102-17, Wärmeleitfähigkeit 0,035 W/(mK) bei 40 Grad C Mitteltemperatur DIN EN 12667, kaschiert mit Alufolie, Ummantelung aus nichtprofiliertem Blech, Stahl, feuerverzinkt, Blechdicke 0,5 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 20,000 m
DOK DIN 276 2008 Aufteilung+BT: 422

**2.2.1.2.6 Wärmedämmung Ummantelung Rohr DN50 Gebäude Mineralwolle AS-Qualität hydrophobiert Rohrschale D 60mm Mantel Blech Stahl verz**
STLB-Bau 2025-10 047
Wärmedämmung einschl. Ummantelung DIN 4140 an haus- und betriebstechnischen Anlagen, an Rohrleitung, DN 50, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 160,000 m
DOK DIN 276 2008 Aufteilung+BT: 422

**2.2.1.2.7 Wärmedämmung Ummantelung Rohr DN65 Gebäude Mineralwolle AS-Qualität hydrophobiert Rohrschale D 70mm Mantel Blech Stahl verz**
STLB-Bau 2025-10 047
Wärmedämmung einschl. Ummantelung DIN 4140 an haus- und betriebstechnischen Anlagen, an Rohrleitung, DN 65, Mindestabstände DIN 4140 sind nicht eingehalten, im Gebäude, keine ausreichende Konvektion bzw. unzureichender Abstand zu Objekten, Dämmung aus Mineralwolle DIN EN 14303, AS-Qualität und hydrophobiert, als Rohrschale, Dämmschichtdicke 70 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 90,000 m
DOK DIN 276 2008 Aufteilung+BT: 422

**2.2.1.2.8 Wärmedämmung Ummantelung Rohr DN80 Gebäude Mineralwolle AS-Qualität hydrophobiert Rohrschale D 100mm Mantel Blech Stahl verz**
STLB-Bau 2025-10 047
Wärmedämmung einschl. Ummantelung DIN 4140 an haus- und betriebstechnischen Anlagen, an Rohrleitung, DN 80, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Ummantelung aus nichtprofiliertem Blech, Stahl, feuerverzinkt, Blechdicke 0,6 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 30,000 m
DOK DIN 276 2008 Aufteilung+BT: 422

**2.2.1.2.9 Wärmedämmung Ummantelung Rohr DN100 Gebäude Mineralwolle AS-Qualität hydrophobiert Rohrschale D 100mm Mantel Blech Stahl verz**
STLB-Bau 2025-10 047
Wärmedämmung einschl. Ummantelung DIN 4140 an haus- und betriebstechnischen Anlagen, an Rohrleitung, DN 100, Mindestabstände DIN 4140 sind nicht eingehalten, im Gebäude, keine ausreichende Konvektion bzw. unzureichender Abstand zu Objekten, Dämmung aus Mineralwolle DIN EN 14303, AS-Qualität und hydrophobiert, als Rohrschale, Dämmschichtdicke 100 mm, Brandverhaltensklasse DIN EN 13501-1 A2 -s1, d0 (nichtbrennbar), Schmelzpunkt größer 1000 Grad C, DIN 4102-17, Wärmeleitfähigkeit 0,035 W/(mK) bei 40 Grad C Mitteltemperatur DIN EN 12667, kaschiert mit Alufolie, Ummantelung aus nichtprofiliertem Blech, Stahl, feuerverzinkt, Blechdicke 0,7 mm, Überlappungen verschrauben, Ausführung gemäß Einzelbeschreibung,
Einzelbeschreibungs-Nr 'Arbeitshöhe des Montageortes bis 2,5 m über der Standfläche des hierfür erforderlichen Gerüstes. Dämmschalen oder Dämmmatten sind gemäß DIN 4140 mit verzinktem Bindedraht, mindestens 6 Windungen pro Meter Leitungslänge, zu befestigen. Die Drahtenden dürfen die Aluminiumfolie nicht beschädigen und sind mit selbstklebendem Aluminiumband abzukleben. Alle Dämmstofffugen sind mit 50-100 mm breitem, selbstklebendem Aluminiumband dicht zu verkleben'.
Menge: 40,000 m
DOK DIN 276 2008 Aufteilung+BT: 422

**2.2.1.2.10 Passstück Mineralwolle AS-Qualität hydrophobiert Wärmedämmung Ummantelung Rohr DN15 Gebäude 0,035W/(mK) einlagig D 20mm kaschiert Alu-Folie Mantel Blech Stahl verz D 0,5mm verschrauben**
STLB-Bau 2025-10 047
Passstück aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 422

**2.2.1.2.11 Passstück Mineralwolle AS-Qualität hydrophobiert Wärmedämmung Ummantelung Rohr DN20 Gebäude 0,035W/(mK) einlagig D 20mm kaschiert Alu-Folie Mantel Blech Stahl verz D 0,5mm verschrauben**
STLB-Bau 2025-10 047
Passstück aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 422

**2.2.1.2.12 Passstück Mineralwolle AS-Qualität hydrophobiert Wärmedämmung Ummantelung Rohr DN25 Gebäude 0,035W/(mK) einlagig D 30mm kaschiert Alu-Folie Mantel Blech Stahl verz D 0,5mm verschrauben**
STLB-Bau 2025-10 047
Passstück aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.13 Passstück Mineralwolle AS-Qualität hydrophobiert Wärmedämmung Ummantelung Rohr DN32 Gebäude 0,035W/(mK) einlagig D 40mm kaschiert Alu-Folie Mantel Blech Stahl verz D 0,5mm verschrauben**
STLB-Bau 2025-10 047
Passstück aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.14 Passstück Mineralwolle AS-Qualität hydrophobiert Wärmedämmung Ummantelung Rohr DN40 Gebäude 0,035W/(mK) einlagig D 50mm kaschiert Alu-Folie Mantel Blech Stahl verz D 0,5mm verschrauben**
STLB-Bau 2025-10 047
Passstück aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 50 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.15 Passstück Mineralwolle AS-Qualität hydrophobiert Wärmedämmung Ummantelung Rohr DN50 Gebäude 0,035W/(mK) einlagig D 60mm kaschiert Alu-Folie Mantel Blech Stahl verz D 0,6mm verschrauben**
STLB-Bau 2025-10 047
Passstück aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.16 Passstück Mineralwolle AS-Qualität hydrophobiert Wärmedämmung Ummantelung Rohr DN65 Gebäude 0,035W/(mK) einlagig D 70mm kaschiert Alu-Folie Mantel Blech Stahl verz D 0,6mm verschrauben**
STLB-Bau 2025-10 047
Passstück aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 70 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.17 Passstück Mineralwolle AS-Qualität hydrophobiert Wärmedämmung Ummantelung Rohr DN80 Gebäude 0,035W/(mK) einlagig D 100mm kaschiert Alu-Folie Mantel Blech Stahl verz D 0,6mm verschrauben**
STLB-Bau 2025-10 047
Passstück aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.18 Passstück Mineralwolle AS-Qualität hydrophobiert Wärmedämmung Ummantelung Rohr DN100 Gebäude 0,035W/(mK) einlagig D 100mm kaschiert Alu-Folie Mantel Blech Stahl verz D 0,7mm verschrauben**
STLB-Bau 2025-10 047
Passstück aus Mineralwolle DIN EN 14303, AS-Qualität und hydrophobiert, Wärmedämmung einschl. Ummantelung DIN 4140 an haus- und betriebstechnischen Anlagen, an Rohrleitung, DN 100, Mindestabstände DIN 4140 sind nicht eingehalten, im Gebäude, keine ausreichende Konvektion bzw. unzureichender Abstand zu Objekten, Brandverhaltensklasse DIN EN 13501-1 A2 -s1, d0 (nichtbrennbar), Wärmeleitfähigkeit 0,035 W/(mK) bei 40 Grad C Mitteltemperatur DIN EN 12667, einlagig, Dämmschichtdicke 100 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.19 Bogen Mineralwolle AS-Qualität hydrophobiert Wärmedämmung Ummantelung Rohr DN15 Gebäude 0,035W/(mK) einlagig D 20mm kaschiert Alu-Folie Mantel Blech Stahl verz D 0,5mm verschrauben**
STLB-Bau 2025-10 047
Bogen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 300,000 St
DOK DIN 276 2008 Aufteilung+BT: 422

**2.2.1.2.20 Bogen Mineralwolle AS-Qualität hydrophobiert Wärmedämmung Ummantelung Rohr DN20 Gebäude 0,035W/(mK) einlagig D 20mm kaschiert Alu-Folie Mantel Blech Stahl verz D 0,5mm verschrauben**
STLB-Bau 2025-10 047
Bogen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 250,000 St
DOK DIN 276 2008 Aufteilung+BT: 422

**2.2.1.2.21 Bogen Mineralwolle AS-Qualität hydrophobiert Wärmedämmung Ummantelung Rohr DN25 Gebäude 0,035W/(mK) einlagig D 30mm kaschiert Alu-Folie Mantel Blech Stahl verz D 0,5mm verschrauben**
STLB-Bau 2025-10 047
Bogen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 422

**2.2.1.2.22 Bogen Mineralwolle AS-Qualität hydrophobiert Wärmedämmung Ummantelung Rohr DN32 Gebäude 0,035W/(mK) einlagig D 40mm kaschiert Alu-Folie Mantel Blech Stahl verz D 0,5mm verschrauben**
STLB-Bau 2025-10 047
Bogen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.2.23 Bogen Mineralwolle AS-Qualität hydrophobiert Wärmedämmung Ummantelung Rohr DN40 Gebäude 0,035W/(mK) einlagig D 50mm kaschiert Alu-Folie Mantel Blech Stahl verz D 0,5mm verschrauben**
STLB-Bau 2025-10 047
Bogen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 50 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.24 Bogen Mineralwolle AS-Qualität hydrophobiert Wärmedämmung Ummantelung Rohr DN50 Gebäude 0,035W/(mK) einlagig D 60mm kaschiert Alu-Folie Mantel Blech Stahl verz D 0,6mm verschrauben**
STLB-Bau 2025-10 047
Bogen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 90,000 St
DOK DIN 276 2008 Aufteilung+BT: 422

**2.2.1.2.25 Bogen Mineralwolle AS-Qualität hydrophobiert Wärmedämmung Ummantelung Rohr DN65 Gebäude 0,035W/(mK) einlagig D 70mm kaschiert Alu-Folie Mantel Blech Stahl verz D 0,6mm verschrauben**
STLB-Bau 2025-10 047
Bogen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 70 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.26 Bogen Mineralwolle AS-Qualität hydrophobiert Wärmedämmung Ummantelung Rohr DN80 Gebäude 0,035W/(mK) einlagig D 100mm kaschiert Alu-Folie Mantel Blech Stahl verz D 0,6mm verschrauben**
STLB-Bau 2025-10 047
Bogen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.27 Bogen Mineralwolle AS-Qualität hydrophobiert Wärmedämmung Ummantelung Rohr DN100 Gebäude 0,035W/(mK) einlagig D 100mm kaschiert Alu-Folie Mantel Blech Stahl verz D 0,7mm verschrauben**
STLB-Bau 2025-10 047
Bogen aus Mineralwolle DIN EN 14303, AS-Qualität und hydrophobiert, Wärmedämmung einschl. Ummantelung DIN 4140 an haus- und betriebstechnischen Anlagen, an Rohrleitung, DN 100, Mindestabstände DIN 4140 sind nicht eingehalten, im Gebäude, keine ausreichende Konvektion bzw. unzureichender Abstand zu Objekten, Brandverhaltensklasse DIN EN 13501-1 A2 -s1, d0 (nichtbrennbar), Wärmeleitfähigkeit 0,035 W/(mK) bei 40 Grad C Mitteltemperatur DIN EN 12667, einlagig, Dämmschichtdicke 100 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.28 Stutzen Mineralwolle AS-Qualität hydrophobiert Wärmedämmung Ummantelung Rohr DN15 Gebäude 0,035W/(mK) einlagig D 20mm kaschiert Alu-Folie Mantel Blech Stahl verz D 0,5mm verschrauben**
STLB-Bau 2025-10 047
Stutzen aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 422

**2.2.1.2.29 Stutzen Mineralwolle AS-Qualität hydrophobiert Wärmedämmung Ummantelung Rohr DN20 Gebäude 0,035W/(mK) einlagig D 20mm kaschiert Alu-Folie Mantel Blech Stahl verz D 0,5mm verschrauben**
STLB-Bau 2025-10 047
Stutzen aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.2.30 Stutzen Mineralwolle AS-Qualität hydrophobiert Wärmedämmung Ummantelung Rohr DN25 Gebäude 0,035W/(mK) einlagig D 30mm kaschiert Alu-Folie Mantel Blech Stahl verz D 0,5mm verschrauben**
STLB-Bau 2025-10 047
Stutzen aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 14,000 St
DOK DIN 276 2008 Aufteilung+BT: 422

**2.2.1.2.31 Stutzen Mineralwolle AS-Qualität hydrophobiert Wärmedämmung Ummantelung Rohr DN32 Gebäude 0,035W/(mK) einlagig D 40mm kaschiert Alu-Folie Mantel Blech Stahl verz D 0,5mm verschrauben**
STLB-Bau 2025-10 047
Stutzen aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 422

**2.2.1.2.32 Stutzen Mineralwolle AS-Qualität hydrophobiert Wärmedämmung Ummantelung Rohr DN40 Gebäude 0,035W/(mK) einlagig D 50mm kaschiert Alu-Folie Mantel Blech Stahl verz D 0,5mm verschrauben**
STLB-Bau 2025-10 047
Stutzen aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 50 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.33 Stutzen Mineralwolle AS-Qualität hydrophobiert Wärmedämmung Ummantelung Rohr DN50 Gebäude 0,035W/(mK) einlagig D 60mm kaschiert Alu-Folie Mantel Blech Stahl verz D 0,6mm verschrauben**
STLB-Bau 2025-10 047
Stutzen aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.34 Stutzen Mineralwolle AS-Qualität hydrophobiert Wärmedämmung Ummantelung Rohr DN65 Gebäude 0,035W/(mK) einlagig D 70mm kaschiert Alu-Folie Mantel Blech Stahl verz D 0,6mm verschrauben**
STLB-Bau 2025-10 047
Stutzen aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 70 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.35 Stutzen Mineralwolle AS-Qualität hydrophobiert Wärmedämmung Ummantelung Rohr DN80 Gebäude 0,035W/(mK) einlagig D 100mm kaschiert Alu-Folie Mantel Blech Stahl verz D 0,6mm verschrauben**
STLB-Bau 2025-10 047
Stutzen aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.36 Stutzen Mineralwolle AS-Qualität hydrophobiert Wärmedämmung Ummantelung Rohr DN100 Gebäude 0,035W/(mK) einlagig D 100mm kaschiert Alu-Folie Mantel Blech Stahl verz D 0,7mm verschrauben**
STLB-Bau 2025-10 047
Stutzen aus Mineralwolle DIN EN 14303, AS-Qualität und hydrophobiert, Wärmedämmung einschl. Ummantelung DIN 4140 an haus- und betriebstechnischen Anlagen, an Rohrleitung, DN 100, Mindestabstände DIN 4140 sind nicht eingehalten, im Gebäude, keine ausreichende Konvektion bzw. unzureichender Abstand zu Objekten, Brandverhaltensklasse DIN EN 13501-1 A2 -s1, d0 (nichtbrennbar), Wärmeleitfähigkeit 0,035 W/(mK) bei 40 Grad C Mitteltemperatur DIN EN 12667, einlagig, Dämmschichtdicke 100 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.37 Reduzierung Mineralwolle AS-Qualität hydrophobiert Wärmedämmung Ummantelung Rohr DN20 Gebäude 0,035W/(mK) einlagig D 20mm kaschiert Alu-Folie Mantel Blech Stahl verz D 0,5mm verschrauben**
STLB-Bau 2025-10 047
Reduzierung aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**2.2.1.2.38 Reduzierung Mineralwolle AS-Qualität hydrophobiert Wärmedämmung Ummantelung Rohr DN25 Gebäude 0,035W/(mK) einlagig D 30mm kaschiert Alu-Folie Mantel Blech Stahl verz D 0,5mm verschrauben**
STLB-Bau 2025-10 047
Reduzierung aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 14,000 St
DOK DIN 276 2008 Aufteilung+BT: 422

**2.2.1.2.39 Reduzierung Mineralwolle AS-Qualität hydrophobiert Wärmedämmung Ummantelung Rohr DN32 Gebäude 0,035W/(mK) einlagig D 40mm kaschiert Alu-Folie Mantel Blech Stahl verz D 0,5mm verschrauben**
STLB-Bau 2025-10 047
Reduzierung aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.40 Reduzierung Mineralwolle AS-Qualität hydrophobiert Wärmedämmung Ummantelung Rohr DN40 Gebäude 0,035W/(mK) einlagig D 50mm kaschiert Alu-Folie Mantel Blech Stahl verz D 0,5mm verschrauben**
STLB-Bau 2025-10 047
Reduzierung aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 50 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.41 Reduzierung Mineralwolle AS-Qualität hydrophobiert Wärmedämmung Ummantelung Rohr DN50 Gebäude 0,035W/(mK) einlagig D 60mm kaschiert Alu-Folie Mantel Blech Stahl verz D 0,6mm verschrauben**
STLB-Bau 2025-10 047
Reduzierung aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 14,000 St
DOK DIN 276 2008 Aufteilung+BT: 422

**2.2.1.2.42 Reduzierung Mineralwolle AS-Qualität hydrophobiert Wärmedämmung Ummantelung Rohr DN65 Gebäude 0,035W/(mK) einlagig D 70mm kaschiert Alu-Folie Mantel Blech Stahl verz D 0,6mm verschrauben**
STLB-Bau 2025-10 047
Reduzierung aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 70 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.43 Reduzierung Mineralwolle AS-Qualität hydrophobiert Wärmedämmung Ummantelung Rohr DN80 Gebäude 0,035W/(mK) einlagig D 100mm kaschiert Alu-Folie Mantel Blech Stahl verz D 0,6mm verschrauben**
STLB-Bau 2025-10 047
Reduzierung aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.44 Reduzierung Mineralwolle AS-Qualität hydrophobiert Wärmedämmung Ummantelung Rohr DN100 Gebäude 0,035W/(mK) einlagig D 100mm kaschiert Alu-Folie Mantel Blech Stahl verz D 0,7mm verschrauben**
STLB-Bau 2025-10 047
Reduzierung aus Mineralwolle DIN EN 14303, AS-Qualität und hydrophobiert, Wärmedämmung einschl. Ummantelung DIN 4140 an haus- und betriebstechnischen Anlagen, an Rohrleitung, DN 100, Mindestabstände DIN 4140 sind nicht eingehalten, im Gebäude, keine ausreichende Konvektion bzw. unzureichender Abstand zu Objekten, Brandverhaltensklasse DIN EN 13501-1 A2 -s1, d0 (nichtbrennbar), Wärmeleitfähigkeit 0,035 W/(mK) bei 40 Grad C Mitteltemperatur DIN EN 12667, einlagig, Dämmschichtdicke 100 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.45 Kappe Mineralwolle AS-Qualität hydrophobiert Wärmedämmung Ummantelung Rohr DN15 Gebäude 0,035W/(mK) einlagig D 20mm kaschiert Alu-Folie Mantel Blech Stahl verz D 0,5mm verschrauben**
STLB-Bau 2025-10 047
Kappe aus Mineralwolle DIN EN 14303, AS-Qualität und hydrophobiert, Wärmedämmung einschl. Ummantelung DIN 4140 an haus- und betriebstechnischen Anlagen, an Rohrleitung, DN 15, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.46 Kappe Mineralwolle AS-Qualität hydrophobiert Wärmedämmung Ummantelung Rohr DN20 Gebäude 0,035W/(mK) einlagig D 20mm kaschiert Alu-Folie Mantel Blech Stahl verz D 0,5mm verschrauben**
STLB-Bau 2025-10 047
Kappe aus Mineralwolle DIN EN 14303, AS-Qualität und hydrophobiert, Wärmedämmung einschl. Ummantelung DIN 4140 an haus- und betriebstechnischen Anlagen, an Rohrleitung, DN 20, Mindestabstände DIN 4140 sind nicht eingehalten, im Gebäude, keine ausreichende Konvektion bzw. unzureichender Abstand zu Objekten, Brandverhaltensklasse DIN EN 13501-1 A2 -s1, d0 (nichtbrennbar), Wärmeleitfähigkeit 0,035 W/(mK) bei 40 Grad C Mitteltemperatur DIN EN 12667, einlagig, Dämmschichtdicke 20 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.47 Kappe Mineralwolle AS-Qualität hydrophobiert Wärmedämmung Ummantelung Rohr DN25 Gebäude 0,035W/(mK) einlagig D 30mm kaschiert Alu-Folie Mantel Blech Stahl verz D 0,5mm verschrauben**
STLB-Bau 2025-10 047
Kappe aus Mineralwolle DIN EN 14303, AS-Qualität und hydrophobiert, Wärmedämmung einschl. Ummantelung DIN 4140 an haus- und betriebstechnischen Anlagen, an Rohrleitung, DN 25, Mindestabstände DIN 4140 sind nicht eingehalten, im Gebäude, keine ausreichende Konvektion bzw. unzureichender Abstand zu Objekten, Brandverhaltensklasse DIN EN 13501-1 A2 -s1, d0 (nichtbrennbar), Wärmeleitfähigkeit 0,035 W/(mK) bei 40 Grad C Mitteltemperatur DIN EN 12667, einlagig, Dämmschichtdicke 30 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.48 Kappe Mineralwolle AS-Qualität hydrophobiert Wärmedämmung Ummantelung Rohr DN32 Gebäude 0,035W/(mK) einlagig D 40mm kaschiert Alu-Folie Mantel Blech Stahl verz D 0,5mm verschrauben**
STLB-Bau 2025-10 047
Kappe aus Mineralwolle DIN EN 14303, AS-Qualität und hydrophobiert, Wärmedämmung einschl. Ummantelung DIN 4140 an haus- und betriebstechnischen Anlagen, an Rohrleitung, DN 32, Mindestabstände DIN 4140 sind nicht eingehalten, im Gebäude, keine ausreichende Konvektion bzw. unzureichender Abstand zu Objekten, Brandverhaltensklasse DIN EN 13501-1 A2 -s1, d0 (nichtbrennbar), Wärmeleitfähigkeit 0,035 W/(mK) bei 40 Grad C Mitteltemperatur DIN EN 12667, einlagig, Dämmschichtdicke 40 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.49 Kappe Mineralwolle AS-Qualität hydrophobiert Wärmedämmung Ummantelung Rohr DN40 Gebäude 0,035W/(mK) einlagig D 50mm kaschiert Alu-Folie Mantel Blech Stahl verz D 0,5mm verschrauben**
STLB-Bau 2025-10 047
Kappe aus Mineralwolle DIN EN 14303, AS-Qualität und hydrophobiert, Wärmedämmung einschl. Ummantelung DIN 4140 an haus- und betriebstechnischen Anlagen, an Rohrleitung, DN 40, Mindestabstände DIN 4140 sind nicht eingehalten, im Gebäude, keine ausreichende Konvektion bzw. unzureichender Abstand zu Objekten, Brandverhaltensklasse DIN EN 13501-1 A2 -s1, d0 (nichtbrennbar), Wärmeleitfähigkeit 0,035 W/(mK) bei 40 Grad C Mitteltemperatur DIN EN 12667, einlagig, Dämmschichtdicke 50 mm, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.50 Kappe Mineralwolle AS-Qualität hydrophobiert Wärmedämmung Ummantelung Rohr DN50 Gebäude 0,035W/(mK) einlagig D 60mm kaschiert Alu-Folie Mantel Blech Stahl verz D 0,6mm verschrauben**
STLB-Bau 2025-10 047
Kappe aus Mineralwolle DIN EN 14303, AS-Qualität und hydrophobiert, Wärmedämmung einschl. Ummantelung DIN 4140 an haus- und betriebstechnischen Anlagen, an Rohrleitung, DN 50, Mindestabstände DIN 4140 sind nicht eingehalten, im Gebäude, keine ausreichende Konvektion bzw. unzureichender Abstand zu Objekten, Brandverhaltensklasse DIN EN 13501-1 A2 -s1, d0 (nichtbrennbar), Wärmeleitfähigkeit 0,035 W/(mK) bei 40 Grad C Mitteltemperatur DIN EN 12667, einlagig, Dämmschichtdicke 60 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.51 Kappe Mineralwolle AS-Qualität hydrophobiert Wärmedämmung Ummantelung Rohr DN65 Gebäude 0,035W/(mK) einlagig D 70mm kaschiert Alu-Folie Mantel Blech Stahl verz D 0,6mm verschrauben**
STLB-Bau 2025-10 047
Kappe aus Mineralwolle DIN EN 14303, AS-Qualität und hydrophobiert, Wärmedämmung einschl. Ummantelung DIN 4140 an haus- und betriebstechnischen Anlagen, an Rohrleitung, DN 65, Mindestabstände DIN 4140 sind nicht eingehalten, im Gebäude, keine ausreichende Konvektion bzw. unzureichender Abstand zu Objekten, Brandverhaltensklasse DIN EN 13501-1 A2 -s1, d0 (nichtbrennbar), Wärmeleitfähigkeit 0,035 W/(mK) bei 40 Grad C Mitteltemperatur DIN EN 12667, einlagig, Dämmschichtdicke 70 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.52 Kappe Mineralwolle AS-Qualität hydrophobiert Wärmedämmung Ummantelung Rohr DN80 Gebäude 0,035W/(mK) einlagig D 100mm kaschiert Alu-Folie Mantel Blech Stahl verz D 0,6mm verschrauben**
STLB-Bau 2025-10 047
Kappe aus Mineralwolle DIN EN 14303, AS-Qualität und hydrophobiert, Wärmedämmung einschl. Ummantelung DIN 4140 an haus- und betriebstechnischen Anlagen, an Rohrleitung, DN 80, Mindestabstände DIN 4140 sind nicht eingehalten, im Gebäude, keine ausreichende Konvektion bzw. unzureichender Abstand zu Objekten, Brandverhaltensklasse DIN EN 13501-1 A2 -s1, d0 (nichtbrennbar), Wärmeleitfähigkeit 0,035 W/(mK) bei 40 Grad C Mitteltemperatur DIN EN 12667, einlagig, Dämmschichtdicke 100 mm, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.53 Kappe Mineralwolle AS-Qualität hydrophobiert Wärmedämmung Ummantelung Rohr DN100 Gebäude 0,035W/(mK) einlagig D 100mm kaschiert Alu-Folie Mantel Blech Stahl verz D 0,7mm verschrauben**
STLB-Bau 2025-10 047
Kappe aus Mineralwolle DIN EN 14303, AS-Qualität und hydrophobiert, Wärmedämmung einschl. Ummantelung DIN 4140 an haus- und betriebstechnischen Anlagen, an Rohrleitung, DN 100, Mindestabstände DIN 4140 sind nicht eingehalten, im Gebäude, keine ausreichende Konvektion bzw. unzureichender Abstand zu Objekten, Brandverhaltensklasse DIN EN 13501-1 A2 -s1, d0 (nichtbrennbar), Wärmeleitfähigkeit 0,035 W/(mK) bei 40 Grad C Mitteltemperatur DIN EN 12667, einlagig, Dämmschichtdicke 100 mm, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.54 Abflachung Wärmedämmung Ummantelung Rohr DN15 Gebäude Mineralwolle AS-Qualität hydrophobiert D 20mm kaschiert Alu-Folie Mantel Blech Stahl verz D 0,5mm verschrauben**
STLB-Bau 2025-10 047
Abflachung für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.55 Abflachung Wärmedämmung Ummantelung Rohr DN20 Gebäude Mineralwolle AS-Qualität hydrophobiert D 20mm kaschiert Alu-Folie Mantel Blech Stahl verz D 0,5mm verschrauben**
STLB-Bau 2025-10 047
Abflachung für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.56 Abflachung Wärmedämmung Ummantelung Rohr DN25 Gebäude Mineralwolle AS-Qualität hydrophobiert D 30mm kaschiert Alu-Folie Mantel Blech Stahl verz D 0,5mm verschrauben**
STLB-Bau 2025-10 047
Abflachung für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.57 Abflachung Wärmedämmung Ummantelung Rohr DN32 Gebäude Mineralwolle AS-Qualität hydrophobiert D 40mm kaschiert Alu-Folie Mantel Blech Stahl verz D 0,5mm verschrauben**
STLB-Bau 2025-10 047
Abflachung für Wärmedämmung einschl. Ummantelung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.58 Abflachung Wärmedämmung Ummantelung Rohr DN40 Gebäude Mineralwolle AS-Qualität hydrophobiert D 50mm kaschiert Alu-Folie Mantel Blech Stahl verz D 0,5mm verschrauben**
STLB-Bau 2025-10 047
Abflachung für Wärmedämmung einschl. Ummantelung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.59 Abflachung Wärmedämmung Ummantelung Rohr DN50 Gebäude Mineralwolle AS-Qualität hydrophobiert D 60mm kaschiert Alu-Folie Mantel Blech Stahl verz D 0,6mm verschrauben**
STLB-Bau 2025-10 047
Abflachung für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.60 Abflachung Wärmedämmung Ummantelung Rohr DN65 Gebäude Mineralwolle AS-Qualität hydrophobiert D 70mm kaschiert Alu-Folie Mantel Blech Stahl verz D 0,6mm verschrauben**
STLB-Bau 2025-10 047
Abflachung für Wärmedämmung einschl. Ummantelung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.61 Abflachung Wärmedämmung Ummantelung Rohr DN80 Gebäude Mineralwolle AS-Qualität hydrophobiert D 100mm kaschiert Alu-Folie Mantel Blech Stahl verz D 0,6mm verschrauben**
STLB-Bau 2025-10 047
Abflachung für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.62 Abflachung Wärmedämmung Ummantelung Rohr DN100 Gebäude Mineralwolle AS-Qualität hydrophobiert D 100mm kaschiert Alu-Folie Mantel Blech Stahl verz D 0,7mm verschrauben**
STLB-Bau 2025-10 047
Abflachung für Wärmedämmung einschl. Ummantelung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.63 Endstelle Wärmedämmung Ummantelung Rohr DN15 Gebäude Mineralwolle AS-Qualität hydrophobiert D 20mm kaschiert Alu-Folie Mantel Blech Stahl verz D 0,5mm verschrauben**
STLB-Bau 2025-10 047
Endstelle für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 200,000 St
DOK DIN 276 2008 Aufteilung+BT: 422

**2.2.1.2.64 Endstelle Wärmedämmung Ummantelung Rohr DN20 Gebäude Mineralwolle AS-Qualität hydrophobiert D 20mm kaschiert Alu-Folie Mantel Blech Stahl verz D 0,5mm verschrauben**
STLB-Bau 2025-10 047
Endstelle für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 100,000 St
DOK DIN 276 2008 Aufteilung+BT: 422

**2.2.1.2.65 Endstelle Wärmedämmung Ummantelung Rohr DN25 Gebäude Mineralwolle AS-Qualität hydrophobiert D 30mm kaschiert Alu-Folie Mantel Blech Stahl verz D 0,5mm verschrauben**
STLB-Bau 2025-10 047
Endstelle für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 422

**2.2.1.2.66 Endstelle Wärmedämmung Ummantelung Rohr DN32 Gebäude Mineralwolle AS-Qualität hydrophobiert D 40mm kaschiert Alu-Folie Mantel Blech Stahl verz D 0,5mm verschrauben**
STLB-Bau 2025-10 047
Endstelle für Wärmedämmung einschl. Ummantelung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 50,000 St
DOK DIN 276 2008 Aufteilung+BT: 422

**2.2.1.2.67 Endstelle Wärmedämmung Ummantelung Rohr DN40 Gebäude Mineralwolle AS-Qualität hydrophobiert D 50mm kaschiert Alu-Folie Mantel Blech Stahl verz D 0,5mm verschrauben**
STLB-Bau 2025-10 047
Endstelle für Wärmedämmung einschl. Ummantelung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ummantelung aus nichtprofiliertem Blech, Stahl, feuerverzinkt, Blechdicke 0,5 mm, verschrauben, Ausführung gemäß Einzelbeschreibung,
Einzelbeschreibungs-Nr 'Dämmschalen oder Dämmmatten sind gemäß DIN 4140 mit verzinktem Bindedraht, mindestens 6 Windungen pro Meter Leitungslänge, zu befestigen. Die Drahtenden dürfen die Aluminiumfolie nicht beschädigen und sind mit selbstklebendem Aluminiumband abzukleben. Alle Dämmstofffugen sind mit 50-100 mm breitem, selbstklebendem Aluminiumband dicht zu verkleben'.
Menge: 40,000 St
DOK DIN 276 2008 Aufteilung+BT: 422

**2.2.1.2.68 Endstelle Wärmedämmung Ummantelung Rohr DN50 Gebäude Mineralwolle AS-Qualität hydrophobiert D 60mm kaschiert Alu-Folie Mantel Blech Stahl verz D 0,6mm verschrauben**
STLB-Bau 2025-10 047
Endstelle für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.2.69 Endstelle Wärmedämmung Ummantelung Rohr DN65 Gebäude Mineralwolle AS-Qualität hydrophobiert D 70mm kaschiert Alu-Folie Mantel Blech Stahl verz D 0,6mm verschrauben**
STLB-Bau 2025-10 047
Endstelle für Wärmedämmung einschl. Ummantelung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**2.2.1.2.70 Endstelle Wärmedämmung Ummantelung Rohr DN80 Gebäude Mineralwolle AS-Qualität hydrophobiert D 100mm kaschiert Alu-Folie Mantel Blech Stahl verz D 0,6mm verschrauben**
STLB-Bau 2025-10 047
Endstelle für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 422

**2.2.1.2.71 Endstelle Wärmedämmung Ummantelung Rohr DN100 Gebäude Mineralwolle AS-Qualität hydrophobiert D 100mm kaschiert Alu-Folie Mantel Blech Stahl verz D 0,7mm verschrauben**
STLB-Bau 2025-10 047
Endstelle für Wärmedämmung einschl. Ummantelung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,7 mm, verschrauben, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 422

**2.2.1.2.72 Ausschnitt Wärmedämmung Ummantelung Rohr DN15 Gebäude Mineralwolle AS-Qualität hydrophobiert D 20mm kaschiert Alu-Folie Mantel Blech Stahl verz D 0,5mm verschrauben**
STLB-Bau 2025-10 047
Ausschnitt für Wärmedämmung einschl. Ummantelung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 1400,000 St
DOK DIN 276 2008 Aufteilung+BT: 422

**2.2.1.2.73 Ausschnitt Wärmedämmung Ummantelung Rohr DN20 Gebäude Mineralwolle AS-Qualität hydrophobiert D 20mm kaschiert Alu-Folie Mantel Blech Stahl verz D 0,5mm verschrauben**
STLB-Bau 2025-10 047
Ausschnitt für Wärmedämmung einschl. Ummantelung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ummantelung aus nichtprofiliertem Blech, Stahl, feuerverzinkt, Blechdicke 0,5 mm, verschrauben, Ausführung gemäß Einzelbeschreibung,
Einzelbeschreibungs-Nr 'Durchdringungen durch die Dämmung sind mit selbstklebendem Aluminiumband dicht abzukleben. Durchdringungen durch die Ummantelung sind zu entgraten (Schnittkanten), Kantenschutzband verwenden, saubere Ausführung der Ausschnitte'.
Menge: 100,000 St
DOK DIN 276 2008 Aufteilung+BT: 422

**2.2.1.2.74 Ausschnitt Wärmedämmung Ummantelung Rohr DN25 Gebäude Mineralwolle AS-Qualität hydrophobiert D 30mm kaschiert Alu-Folie Mantel Blech Stahl verz D 0,5mm verschrauben**
STLB-Bau 2025-10 047
Ausschnitt für Wärmedämmung einschl. Ummantelung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ummantelung aus nichtprofiliertem Blech, Stahl, feuerverzinkt, Blechdicke 0,5 mm, verschrauben, Ausführung gemäß Einzelbeschreibung,
Einzelbeschreibungs-Nr 'Durchdringungen durch die Dämmung sind mit selbstklebendem Aluminiumband dicht abzukleben. Durchdringungen durch die Ummantelung sind zu entgraten (Schnittkanten), Kantenschutzband verwenden, saubere Ausführung der Ausschnitte'.
Menge: 200,000 St
DOK DIN 276 2008 Aufteilung+BT: 422

**2.2.1.2.75 Ausschnitt Wärmedämmung Ummantelung Rohr DN32 Gebäude Mineralwolle AS-Qualität hydrophobiert D 40mm kaschiert Alu-Folie Mantel Blech Stahl verz D 0,5mm verschrauben**
STLB-Bau 2025-10 047
Ausschnitt für Wärmedämmung einschl. Ummantelung DIN 4140 an haus- und betriebstechnischen Anlagen, an Rohrleitung, DN 32, im Gebäude, keine ausreichende Konvektion bzw. unzureichender Abstand zu Objekten, Dämmung aus Mineralwolle DIN EN 14303, AS-Qualität und hydrophobiert, Brandverhaltensklasse DIN EN 13501-1 A2 -s1, d0 (nichtbrennbar), Wärmeleitfähigkeit 0,035 W/(mK) bei 40 Grad C Mitteltemperatur DIN EN 12667, Gesamt-Dämmschichtdicke 40 mm, einlagig, kaschiert mit Aluminiumfolie, Ummantelung aus nichtprofiliertem Blech, Stahl, feuerverzinkt, Blechdicke 0,5 mm, verschrauben, Ausführung gemäß Einzelbeschreibung,
Einzelbeschreibungs-Nr 'Durchdringungen durch die Dämmung sind mit selbstklebendem Aluminiumband dicht abzukleben. Durchdringungen durch die Ummantelung sind zu entgraten (Schnittkanten), Kantenschutzband verwenden, saubere Ausführung der Ausschnitte'.
Menge: 80,000 St
DOK DIN 276 2008 Aufteilung+BT: 422

**2.2.1.2.76 Ausschnitt Wärmedämmung Ummantelung Rohr DN40 Gebäude Mineralwolle AS-Qualität hydrophobiert D 50mm kaschiert Alu-Folie Mantel Blech Stahl verz D 0,5mm verschrauben**
STLB-Bau 2025-10 047
Ausschnitt für Wärmedämmung einschl. Ummantelung DIN 4140 an haus- und betriebstechnischen Anlagen, an Rohrleitung, DN 40, im Gebäude, keine ausreichende Konvektion bzw. unzureichender Abstand zu Objekten, Dämmung aus Mineralwolle DIN EN 14303, AS-Qualität und hydrophobiert, Brandverhaltensklasse DIN EN 13501-1 A2 -s1, d0 (nichtbrennbar), Wärmeleitfähigkeit 0,035 W/(mK) bei 40 Grad C Mitteltemperatur DIN EN 12667, Gesamt-Dämmschichtdicke 50 mm, einlagig, kaschiert mit Aluminiumfolie, Ummantelung aus nichtprofiliertem Blech, Stahl, feuerverzinkt, Blechdicke 0,5 mm, verschrauben, Ausführung gemäß Einzelbeschreibung,
Einzelbeschreibungs-Nr 'Durchdringungen durch die Dämmung sind mit selbstklebendem Aluminiumband dicht abzukleben. Durchdringungen durch die Ummantelung sind zu entgraten (Schnittkanten), Kantenschutzband verwenden, saubere Ausführung der Ausschnitte'.
Menge: 30,000 St
DOK DIN 276 2008 Aufteilung+BT: 422

**2.2.1.2.77 Ausschnitt Wärmedämmung Ummantelung Rohr DN50 Gebäude Mineralwolle AS-Qualität hydrophobiert D 60mm kaschiert Alu-Folie Mantel Blech Stahl verz D 0,6mm verschrauben**
STLB-Bau 2025-10 047
Ausschnitt für Wärmedämmung einschl. Ummantelung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ummantelung aus nichtprofiliertem Blech, Stahl, feuerverzinkt, Blechdicke 0,6 mm, verschrauben, Ausführung gemäß Einzelbeschreibung,
Einzelbeschreibungs-Nr 'Durchdringungen durch die Dämmung sind mit selbstklebendem Aluminiumband dicht abzukleben. Durchdringungen durch die Ummantelung sind zu entgraten (Schnittkanten), Kantenschutzband verwenden, saubere Ausführung der Ausschnitte'.
Menge: 40,000 St
DOK DIN 276 2008 Aufteilung+BT: 422

**2.2.1.2.78 Ausschnitt Wärmedämmung Ummantelung Rohr DN65 Gebäude Mineralwolle AS-Qualität hydrophobiert D 70mm kaschiert Alu-Folie Mantel Blech Stahl verz D 0,6mm verschrauben**
STLB-Bau 2025-10 047
Ausschnitt für Wärmedämmung einschl. Ummantelung DIN 4140 an haus- und betriebstechnischen Anlagen, an Rohrleitung, DN 65, im Gebäude, keine ausreichende Konvektion bzw. unzureichender Abstand zu Objekten, Dämmung aus Mineralwolle DIN EN 14303, AS-Qualität und hydrophobiert, Brandverhaltensklasse DIN EN 13501-1 A2 -s1, d0 (nichtbrennbar), Wärmeleitfähigkeit 0,035 W/(mK) bei 40 Grad C Mitteltemperatur DIN EN 12667, Gesamt-Dämmschichtdicke 70 mm, einlagig, kaschiert mit Aluminiumfolie, Ummantelung aus nichtprofiliertem Blech, Stahl, feuerverzinkt, Blechdicke 0,6 mm, verschrauben, Ausführung gemäß Einzelbeschreibung,
Einzelbeschreibungs-Nr 'Durchdringungen durch die Dämmung sind mit selbstklebendem Aluminiumband dicht abzukleben. Durchdringungen durch die Ummantelung sind zu entgraten (Schnittkanten), Kantenschutzband verwenden, saubere Ausführung der Ausschnitte'.
Menge: 80,000 St
DOK DIN 276 2008 Aufteilung+BT: 422

**2.2.1.2.79 Ausschnitt Wärmedämmung Ummantelung Rohr DN80 Gebäude Mineralwolle AS-Qualität hydrophobiert D 100mm kaschiert Alu-Folie Mantel Blech Stahl verz D 0,6mm verschrauben**
STLB-Bau 2025-10 047
Ausschnitt für Wärmedämmung einschl. Ummantelung DIN 4140 an haus- und betriebstechnischen Anlagen, an Rohrleitung, DN 80, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,6 mm, verschrauben, Ausführung gemäß Einzelbeschreibung,
Einzelbeschreibungs-Nr 'Durchdringungen durch die Dämmung sind mit selbstklebendem Aluminiumband dicht abzukleben. Durchdringungen durch die Ummantelung sind zu entgraten (Schnittkanten), Kantenschutzband verwenden, saubere Ausführung der Ausschnitte'.
Menge: 40,000 St
DOK DIN 276 2008 Aufteilung+BT: 422

**2.2.1.2.80 Ausschnitt Wärmedämmung Ummantelung Rohr DN100 Gebäude Mineralwolle AS-Qualität hydrophobiert D 100mm kaschiert Alu-Folie Mantel Blech Stahl verz D 0,7mm verschrauben**
STLB-Bau 2025-10 047
Ausschnitt für Wärmedämmung einschl. Ummantelung DIN 4140 an haus- und betriebstechnischen Anlagen, an Rohrleitung, DN 100, im Gebäude, keine ausreichende Konvektion bzw. unzureichender Abstand zu Objekten, Dämmung aus Mineralwolle DIN EN 14303, AS-Qualität und hydrophobiert, Brandverhaltensklasse DIN EN 13501-1 A2 -s1, d0 (nichtbrennbar), Wärmeleitfähigkeit 0,035 W/(mK) bei 40 Grad C Mitteltemperatur DIN EN 12667, Gesamt-Dämmschichtdicke 100 mm, einlagig, kaschiert mit Aluminiumfolie, Ummantelung aus nichtprofiliertem Blech, Stahl, feuerverzinkt, Blechdicke 0,7 mm, verschrauben, Ausführung gemäß Einzelbeschreibung,
Einzelbeschreibungs-Nr 'Durchdringungen durch die Dämmung sind mit selbstklebendem Aluminiumband dicht abzukleben. Durchdringungen durch die Ummantelung sind zu entgraten (Schnittkanten), Kantenschutzband verwenden, saubere Ausführung der Ausschnitte'.
Menge: 40,000 St
DOK DIN 276 2008 Aufteilung+BT: 422

**2.2.1.2.81 Beidseitige Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.**
Beidseitige Anschlussdämmung mit Ummantelung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.
Verarbeitung nach Herstellerangabe des Brandschott ist einzuhalten.
Menge: 60,000 St
DOK DIN 276 2008 Aufteilung+BT: 422

**2.2.1.2.82 Beidseitige Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.**
Beidseitige Anschlussdämmung mit Ummantelung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie, Ummantelung aus nichtprofiliertem Blech, Stahl, feuerverzinkt, Blechdicke 0,5 mm, Überlappungen verschrauben.
Verarbeitung nach Herstellerangabe des Brandschott ist einzuhalten.
Menge: 20,000 St
DOK DIN 276 2008 Aufteilung+BT: 422

**2.2.1.2.83 Beidseitige Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.**
Beidseitige Anschlussdämmung mit Ummantelung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie, Ummantelung aus nichtprofiliertem Blech, Stahl, feuerverzinkt, Blechdicke 0,5 mm, Überlappungen verschrauben.
Verarbeitung nach Herstellerangabe des Brandschott ist einzuhalten.
Menge: 20,000 St
DOK DIN 276 2008 Aufteilung+BT: 422

**2.2.1.2.84 Beidseitige Anschlussdämmung mit Ummantelung DIN 4140 an haus- und betriebstechnischen Anlagen, an Brandschott, DN 32 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben.**
Beidseitige Anschlussdämmung mit Ummantelung DIN 4140 an haus- und betriebstechnischen Anlagen, an Brandschott, DN 32 mit Abschottungsverklebung, Mindestabstände DIN 4140 sind nicht eingehalten, im Gebäude, keine ausreichende Konvektion bzw. unzureichender Abstand zu Objekten, Dämmung aus Mineralwolle DIN EN 14303, AS-Qualität und hydrophobiert, als Lamellenmatte, einlagig, Dämmschichtdicke 40 mm, Brandverhaltensklasse DIN EN 13501-1 A1 (nichtbrennbar), Wärmeleitfähigkeit 0,040 W/(mK) bei 40 Grad C Mitteltemperatur DIN EN 12667, kaschiert mit Alufolie, Ummantelung aus nichtprofiliertem Blech, Stahl, feuerverzinkt, Blechdicke 0,5 mm, Überlappungen verschrauben.
Verarbeitung nach Herstellerangabe des Brandschott ist einzuhalten.
Menge: 10,000 St
DOK DIN 276 2008 Aufteilung+BT: 422

**2.2.1.2.85 Beidseitige Anschlussdämmung mit Ummantelung DIN 4140 an haus- und betriebstechnischen Anlagen, an Brandschott, DN 40 mit Abschottungsverklebung, Mindestabstände DIN 4140 sind nicht eingehalten, im Gebäude, keine ausreichende Konvektion bzw. unzureichender Abstand zu Objekten, Dämmung aus Mineralwolle DIN EN 14303, AS-Qualität und hydrophobiert, als Lamellenmatte, einlagig, Dämmschichtdicke 50 mm, Brandverhaltensklasse DIN EN 13501-1 A1 (nichtbrennbar), Wärmeleitfähigkeit 0,040 W/(mK) bei 40 Grad C Mitteltemperatur DIN EN 12667, kaschiert mit Alufolie, Ummantelung aus nichtprofiliertem Blech, Stahl, feuerverzinkt, Blechdicke 0,5 mm, Überlappungen verschrauben.**
Beidseitige Anschlussdämmung mit Ummantelung DIN 4140 an haus- und betriebstechnischen Anlagen, an Brandschott, DN 40 mit Abschottungsverklebung, Mindestabstände DIN 4140 sind nicht eingehalten, im Gebäude, keine ausreichende Konvektion bzw. unzureichender Abstand zu Objekten, Dämmung aus Mineralwolle DIN EN 14303, AS-Qualität und hydrophobiert, als Lamellenmatte, einlagig, Dämmschichtdicke 50 mm, Brandverhaltensklasse DIN EN 13501-1 A1 (nichtbrennbar), Wärmeleitfähigkeit 0,040 W/(mK) bei 40 Grad C Mitteltemperatur DIN EN 12667, kaschiert mit Alufolie, Ummantelung aus nichtprofiliertem Blech, Stahl, feuerverzinkt, Blechdicke 0,5 mm, Überlappungen verschrauben.
Verarbeitung nach Herstellerangabe des Brandschott ist einzuhalten.
Menge: 10,000 St
DOK DIN 276 2008 Aufteilung+BT: 422

**2.2.1.2.86 Beidseitige Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,6 mm, Überlappungen verschrauben.**
Beidseitige Anschlussdämmung mit Ummantelung DIN 4140 an haus- und betriebstechnischen Anlagen, an Brandschott, DN 50 mit Abschottungsverklebung, Mindestabstände DIN 4140 sind nicht eingehalten, im Gebäude, keine ausreichende Konvektion bzw. unzureichender Abstand zu Objekten, Dämmung aus Mineralwolle DIN EN 14303, AS-Qualität und hydrophobiert, als Lamellenmatte, einlagig, Dämmschichtdicke 60 mm, Brandverhaltensklasse DIN EN 13501-1 A1 (nichtbrennbar), Wärmeleitfähigkeit 0,040 W/(mK) bei 40 Grad C Mitteltemperatur DIN EN 12667, kaschiert mit Alufolie, Ummantelung aus nichtprofiliertem Blech, Stahl, feuerverzinkt, Blechdicke 0,6 mm, Überlappungen verschrauben.
Verarbeitung nach Herstellerangabe des Brandschott ist einzuhalten.
Menge: 16,000 St
DOK DIN 276 2008 Aufteilung+BT: 422

**2.2.1.2.87 Beidseitige Anschlussdämmung mit Ummantelung DIN 4140 an haus- und betriebstechnischen Anlagen, an Brandschott, DN 65 mit Abschottungsverklebung, Mindestabstände DIN 4140 sind nicht eingehalten, im Gebäude, keine ausreichende Konvektion bzw. unzureichender Abstand zu Objekten, Dämmung aus Mineralwolle DIN EN 14303, AS-Qualität und hydrophobiert, als Lamellenmatte, einlagig, Dämmschichtdicke 70 mm, Brandverhaltensklasse DIN EN 13501-1 A1 (nichtbrennbar), Wärmeleitfähigkeit 0,040 W/(mK) bei 40 Grad C Mitteltemperatur DIN EN 12667, kaschiert mit Alufolie, Ummantelung aus nichtprofiliertem Blech, Stahl, feuerverzinkt, Blechdicke 0,6 mm, Überlappungen verschrauben.**
Beidseitige Anschlussdämmung mit Ummantelung DIN 4140 an haus- und betriebstechnischen Anlagen, an Brandschott, DN 65 mit Abschottungsverklebung, Mindestabstände DIN 4140 sind nicht eingehalten, im Gebäude, keine ausreichende Konvektion bzw. unzureichender Abstand zu Objekten, Dämmung aus Mineralwolle DIN EN 14303, AS-Qualität und hydrophobiert, als Lamellenmatte, einlagig, Dämmschichtdicke 70 mm, Brandverhaltensklasse DIN EN 13501-1 A1 (nichtbrennbar), Wärmeleitfähigkeit 0,040 W/(mK) bei 40 Grad C Mitteltemperatur DIN EN 12667, kaschiert mit Alufolie, Ummantelung aus nichtprofiliertem Blech, Stahl, feuerverzinkt, Blechdicke 0,6 mm, Überlappungen verschrauben.
Verarbeitung nach Herstellerangabe des Brandschott ist einzuhalten.
Menge: 10,000 St
DOK DIN 276 2008 Aufteilung+BT: 422

**2.2.1.2.88 Beidseitige Anschlussdämmung mit Ummantelung DIN 4140 an haus- und betriebstechnischen Anlagen, an Brandschott, DN 80 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,6 mm, Überlappungen verschrauben. Verarbeitung nach Herstellerangabe des Brandschott ist einzuhalten.**
Menge: 4,000 St
DOK DIN 276 2008 Aufteilung+BT: 422

**2.2.1.2.89 Beidseitige Anschlussdämmung mit Ummantelung DIN 4140 an haus- und betriebstechnischen Anlagen, an Brandschott, DN 100 mit Abschottungsverklebung, Mindestabstände DIN 4140 sind nicht eingehalten, im Gebäude, keine ausreichende Konvektion bzw. unzureichender Abstand zu Objekten, Dämmung aus Mineralwolle DIN EN 14303, AS-Qualität und hydrophobiert, als Lamellenmatte, einlagig, Dämmschichtdicke 100 mm, Brandverhaltensklasse DIN EN 13501-1 A1 (nichtbrennbar), Wärmeleitfähigkeit 0,040 W/(mK) bei 40 Grad C Mitteltemperatur DIN EN 12667, kaschiert mit Alufolie, Ummantelung aus nichtprofiliertem Blech, Stahl, feuerverzinkt, Blechdicke 0,7 mm, Überlappungen verschrauben. Verarbeitung nach Herstellerangabe des Brandschott ist einzuhalten.**
Menge: 4,000 St
DOK DIN 276 2008 Aufteilung+BT: 422

**2.2.1.2.90 Wärmedämmung Ummantelung Geradsitzarmatur DN15 Gebäude Mineralwolle AS-Qualität hydrophobiert Matte D 20mm Mantel Blech Stahl verz**
STLB-Bau 2025-10 047
Wärmedämmung einschl. Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.91 Wärmedämmung Ummantelung Geradsitzarmatur DN20 Gebäude Mineralwolle AS-Qualität hydrophobiert Matte D 20mm Mantel Blech Stahl verz**
STLB-Bau 2025-10 047
Wärmedämmung einschl. Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.92 Wärmedämmung Ummantelung Geradsitzarmatur DN25 Gebäude Mineralwolle AS-Qualität hydrophobiert Matte D 30mm Mantel Blech Stahl verz**
STLB-Bau 2025-10 047
Wärmedämmung einschl. Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.93 Wärmedämmung Ummantelung Geradsitzarmatur DN32 Gebäude Mineralwolle AS-Qualität hydrophobiert Matte D 40mm Mantel Blech Stahl verz**
STLB-Bau 2025-10 047
Wärmedämmung einschl. Ummantelung DIN 4140 an haus- und betriebstechnischen Anlagen, an Geradsitzarmatur, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**2.2.1.2.94 Wärmedämmung Ummantelung Geradsitzarmatur DN40 Gebäude Mineralwolle AS-Qualität hydrophobiert Matte D 50mm Mantel Blech Stahl verz**
STLB-Bau 2025-10 047
Wärmedämmung einschl. Ummantelung DIN 4140 an haus- und betriebstechnischen Anlagen, an Geradsitzarmatur, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.95 Wärmedämmung Ummantelung Geradsitzarmatur DN50 Gebäude Mineralwolle AS-Qualität hydrophobiert Matte D 60mm Mantel Blech Stahl verz**
STLB-Bau 2025-10 047
Wärmedämmung einschl. Ummantelung DIN 4140 an haus- und betriebstechnischen Anlagen, an Geradsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**2.2.1.2.96 Wärmedämmung Ummantelung Geradsitzarmatur DN65 Gebäude Mineralwolle AS-Qualität hydrophobiert Matte D 70mm Mantel Blech Stahl verz**
STLB-Bau 2025-10 047
Wärmedämmung einschl. Ummantelung DIN 4140 an haus- und betriebstechnischen Anlagen, an Geradsitzarmatur, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.97 Wärmedämmung Ummantelung Geradsitzarmatur DN80 Gebäude Mineralwolle AS-Qualität hydrophobiert Matte D 100mm Mantel Blech Stahl verz**
STLB-Bau 2025-10 047
Wärmedämmung einschl. Ummantelung DIN 4140 an haus- und betriebstechnischen Anlagen, an Geradsitzarmatur, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.98 Wärmedämmung Ummantelung Geradsitzarmatur DN100 Gebäude Mineralwolle AS-Qualität hydrophobiert Matte D 100mm Mantel Blech Stahl verz**
STLB-Bau 2025-10 047
Wärmedämmung einschl. Ummantelung DIN 4140 an haus- und betriebstechnischen Anlagen, an Geradsitzarmatur, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,7 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.99 Wärmedämmung Ummantelung Schrägsitzarmatur DN15 Gebäude Mineralwolle AS-Qualität hydrophobiert Matte D 20mm Mantel Blech Stahl verz**
STLB-Bau 2025-10 047
Wärmedämmung einschl. Ummantelung DIN 4140 an haus- und betriebstechnischen Anlagen, an Schrägsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.100 Wärmedämmung Ummantelung Schrägsitzarmatur DN20 Gebäude Mineralwolle AS-Qualität hydrophobiert Matte D 20mm Mantel Blech Stahl verz**
STLB-Bau 2025-10 047
Wärmedämmung einschl. Ummantelung DIN 4140 an haus- und betriebstechnischen Anlagen, an Schrägsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.101 Wärmedämmung Ummantelung Schrägsitzarmatur DN25 Gebäude Mineralwolle AS-Qualität hydrophobiert Matte D 30mm Mantel Blech Stahl verz**
STLB-Bau 2025-10 047
Wärmedämmung einschl. Ummantelung DIN 4140 an haus- und betriebstechnischen Anlagen, an Schrägsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.102 Wärmedämmung Ummantelung Schrägsitzarmatur DN32 Gebäude Mineralwolle AS-Qualität hydrophobiert Matte D 40mm Mantel Blech Stahl verz**
STLB-Bau 2025-10 047
Wärmedämmung einschl. Ummantelung DIN 4140 an haus- und betriebstechnischen Anlagen, an Schrägsitzarmatur, DN 32, Mindestabstände DIN 4140 sind nicht eingehalten, im Gebäude, keine ausreichende Konvektion bzw. unzureichender Abstand zu Objekten, Dämmung aus Mineralwolle DIN EN 14303, AS-Qualität und hydrophobiert, als Lamellenmatte, einlagig, Dämmschichtdicke 40 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.103 Wärmedämmung Ummantelung Schrägsitzarmatur DN40 Gebäude Mineralwolle AS-Qualität hydrophobiert Matte D 50mm Mantel Blech Stahl verz**
STLB-Bau 2025-10 047
Wärmedämmung einschl. Ummantelung DIN 4140 an haus- und betriebstechnischen Anlagen, an Schrägsitzarmatur, DN 40, Mindestabstände DIN 4140 sind nicht eingehalten, im Gebäude, keine ausreichende Konvektion bzw. unzureichender Abstand zu Objekten, Dämmung aus Mineralwolle DIN EN 14303, AS-Qualität und hydrophobiert, als Lamellenmatte, einlagig, Dämmschichtdicke 50 mm, Brandverhaltensklasse DIN EN 13501-1 A1 (nichtbrennbar), Schmelzpunkt größer 1000 Grad C, DIN 4102-17, Wärmeleitfähigkeit 0,040 W/(mK) bei 40 Grad C Mitteltemperatur DIN EN 12667, kaschiert mit Alufolie, Ummantelung aus nichtprofiliertem Blech, Stahl, feuerverzinkt, Blechdicke 0,5 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.104 Wärmedämmung Ummantelung Schrägsitzarmatur DN50 Gebäude Mineralwolle AS-Qualität hydrophobiert Matte D 60mm Mantel Blech Stahl verz**
STLB-Bau 2025-10 047
Wärmedämmung einschl. Ummantelung DIN 4140 an haus- und betriebstechnischen Anlagen, an Schrägsitzarmatur, DN 50, Mindestabstände DIN 4140 sind nicht eingehalten, im Gebäude, keine ausreichende Konvektion bzw. unzureichender Abstand zu Objekten, Dämmung aus Mineralwolle DIN EN 14303, AS-Qualität und hydrophobiert, als Lamellenmatte, einlagig, Dämmschichtdicke 60 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.105 Wärmedämmung Ummantelung Schrägsitzarmatur DN65 Gebäude Mineralwolle AS-Qualität hydrophobiert Matte D 70mm Mantel Blech Stahl verz**
STLB-Bau 2025-10 047
Wärmedämmung einschl. Ummantelung DIN 4140 an haus- und betriebstechnischen Anlagen, an Schrägsitzarmatur, DN 65, Mindestabstände DIN 4140 sind nicht eingehalten, im Gebäude, keine ausreichende Konvektion bzw. unzureichender Abstand zu Objekten, Dämmung aus Mineralwolle DIN EN 14303, AS-Qualität und hydrophobiert, als Lamellenmatte, einlagig, Dämmschichtdicke 70 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.106 Wärmedämmung Ummantelung Schrägsitzarmatur DN80 Gebäude Mineralwolle AS-Qualität hydrophobiert Matte D 100mm Mantel Blech Stahl verz**
STLB-Bau 2025-10 047
Wärmedämmung einschl. Ummantelung DIN 4140 an haus- und betriebstechnischen Anlagen, an Schrägsitzarmatur, DN 80, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,6 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**2.2.1.2.107 Wärmedämmung Ummantelung Schrägsitzarmatur DN100 Gebäude Mineralwolle AS-Qualität hydrophobiert Matte D 100mm Mantel Blech Stahl verz**
STLB-Bau 2025-10 047
Wärmedämmung einschl. Ummantelung DIN 4140 an haus- und betriebstechnischen Anlagen, an Schrägsitzarmatur, DN 100, Mindestabstände DIN 4140 sind nicht eingehalten, im Gebäude, keine ausreichende Konvektion bzw. unzureichender Abstand zu Objekten, Dämmung aus Mineralwolle DIN EN 14303, AS-Qualität und hydrophobiert, als Lamellenmatte, einlagig, Dämmschichtdicke 100 mm, Brandverhaltensklasse DIN EN 13501-1 A1 (nichtbrennbar), Schmelzpunkt größer 1000 Grad C, DIN 4102-17, Wärmeleitfähigkeit 0,040 W/(mK) bei 40 Grad C Mitteltemperatur DIN EN 12667, kaschiert mit Alufolie, Ummantelung aus nichtprofiliertem Blech, Stahl, feuerverzinkt, Blechdicke 0,7 mm, befestigen mit aluminiumplattierten Stahlbändern und Klemmhebelverschluss, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

#### 2.3 430 DÄMMUNG RAUMLUFTTECHNIK

##### 2.3.1 Luftleitungen

*Hinweis: Für die Dämmung von Luftleitungen im Rahmen dieses Bauvorhabens wurde gezielt ein bestimmtes Material als Dämmsystem vorgesehen.*
Für die Dämmung von Luftleitungen im Rahmen dieses Bauvorhabens wurde gezielt ein bestimmtes Material als Dämmsystem vorgesehen.

Die Auswahl basiert auf einer fundierten Bewertung technischer, hygienischer und wirtschaftlicher Aspekte – insbesondere im Hinblick auf Energieeffizienz, Tauwasservermeidung, Schallschutz und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,040 W/(m·K) bei 40 Grad C sorgt für eine effektive Minimierung von Wärmeverlusten. Dies führt zu einer verbesserten Energieeffizienz der Lüftungsanlage und unterstützt die Einhaltung der Anforderungen des Gebäudeenergiegesetzes (GEG).
5. Effektiver Schallschutz
- Die faserige Struktur der Mineralwolle absorbiert Schallwellen und reduziert somit Fließ- und Körperschall in den Lüftungsleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Lamellenmatten aus alukaschierter Mineralwolle lassen sich passgenau anbringen und ermöglichen eine zügige Installation. Dies reduziert den Montageaufwand und minimiert die Beeinträchtigung des Krankenhausbetriebs während der Installationsphase.
13. Nachhaltigkeit und Umweltverträglichkeit
- Mineralwolle besteht überwiegend aus natürlichen Rohstoffen und ist recycelbar. Die lange Lebensdauer und die Energieeinsparungen durch verbesserte Dämmung tragen zusätzlich zur positiven Ökobilanz bei.

###### 2.3.1.1 Mineralwolle ohne Ummantelung für Zuluft, gekühlt

*Hinweis: Betriebs- und Umgebungsbedingungen: Sommer: Min. Medium-Betriebstemperatur +10 Grad C, max. relative Luftfeuchte 75%, max. Umgebungstemperatur +32 Grad C Winter: Max. Medium-Betriebstemperatur +26 Grad C, max. relative Luftfeuchte 40%, max. Umgebungstemperatur +32 Grad C*

**2.3.1.1.1 Wärmedämmung Luftltg Kanten-L bis 500mm Gebäude Mineralwolle AS-Qualität hydrophobiert Matte D 30mm**
STLB-Bau 2025-10 047
Wärmedämmung ohne Ummantelung DIN 4140 an haus- und betriebstechnischen Anlagen, an Luftleitung, rechteckig, Maße DIN EN 1505, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2460,000 m2
DOK DIN 276 2008 Aufteilung+BT: 432

**2.3.1.1.2 Wärmedämmung Luftltg Kanten-L 500-1000mm Gebäude Mineralwolle AS-Qualität hydrophobiert Matte D 30mm**
STLB-Bau 2025-10 047
Wärmedämmung ohne Ummantelung DIN 4140 an haus- und betriebstechnischen Anlagen, an Luftleitung, rechteckig, Maße DIN EN 1505, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2560,000 m2
DOK DIN 276 2008 Aufteilung+BT: 432

**2.3.1.1.3 Wärmedämmung Luftltg Kanten-L 1000-1500mm Gebäude Mineralwolle AS-Qualität hydrophobiert Matte D 30mm**
STLB-Bau 2025-10 047
Wärmedämmung ohne Ummantelung DIN 4140 an haus- und betriebstechnischen Anlagen, an Luftleitung, rechteckig, Maße DIN EN 1505, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 930,000 m2
DOK DIN 276 2008 Aufteilung+BT: 432

**2.3.1.1.4 Wärmedämmung Luftltg Kanten-L 1500-2000mm Gebäude Mineralwolle AS-Qualität hydrophobiert Matte D 30mm**
STLB-Bau 2025-10 047
Wärmedämmung ohne Ummantelung DIN 4140 an haus- und betriebstechnischen Anlagen, an Luftleitung, rechteckig, Maße DIN EN 1505, Kantenlänge über 1500 bis 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 240,000 m2
DOK DIN 276 2008 Aufteilung+BT: 432

**2.3.1.1.5 Wärmedämmung Luftltg Kanten-L ü. 2000mm Gebäude Mineralwolle AS-Qualität hydrophobiert Matte D 30mm**
STLB-Bau 2025-10 047
Wärmedämmung ohne Ummantelung DIN 4140 an haus- und betriebstechnischen Anlagen, an Luftleitung, rechteckig, Maße DIN EN 1505, Kantenlänge über 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 26,000 m2
DOK DIN 276 2008 Aufteilung+BT: 432

**2.3.1.1.6 Formstück Mineralwolle AS-Qualität hydrophobiert Wärmedämmung Luftltg Kanten-L bis 500mm Gebäude 0,040W/(mK) einlagig D 30mm kaschiert Alu-Folie**
STLB-Bau 2025-10 047
Formstück aus Mineralwolle DIN EN 14303, AS-Qualität und hydrophobiert, Wärmedämmung DIN 4140 an haus- und betriebstechnischen Anlagen, an Luftleitung, rechteckig, Kantenlänge bis 500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 800,000 m2
DOK DIN 276 2008 Aufteilung+BT: 432

**2.3.1.1.7 Formstück Mineralwolle AS-Qualität hydrophobiert Wärmedämmung Luftltg Kanten-L 500-1000mm Gebäude 0,040W/(mK) einlagig D 30mm kaschiert Alu-Folie**
STLB-Bau 2025-10 047
Formstück aus Mineralwolle DIN EN 14303, AS-Qualität und hydrophobiert, Wärmedämmung DIN 4140 an haus- und betriebstechnischen Anlagen, an Luftleitung, rechteckig, Kantenlänge über 500 bis 1000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 840,000 m2
DOK DIN 276 2008 Aufteilung+BT: 432

**2.3.1.1.8 Formstück Mineralwolle AS-Qualität hydrophobiert Wärmedämmung Luftltg Kanten-L 1000-1500mm Gebäude 0,040W/(mK) einlagig D 30mm kaschiert Alu-Folie**
STLB-Bau 2025-10 047
Formstück aus Mineralwolle DIN EN 14303, AS-Qualität und hydrophobiert, Wärmedämmung DIN 4140 an haus- und betriebstechnischen Anlagen, an Luftleitung, rechteckig, Kantenlänge über 1000 bis 1500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 680,000 m2
DOK DIN 276 2008 Aufteilung+BT: 432

**2.3.1.1.9 Formstück Mineralwolle AS-Qualität hydrophobiert Wärmedämmung Luftltg Kanten-L 1500-2000mm Gebäude 0,040W/(mK) einlagig D 30mm kaschiert Alu-Folie**
STLB-Bau 2025-10 047
Formstück aus Mineralwolle DIN EN 14303, AS-Qualität und hydrophobiert, Wärmedämmung DIN 4140 an haus- und betriebstechnischen Anlagen, an Luftleitung, rechteckig, Kantenlänge über 1500 bis 2000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 320,000 m2
DOK DIN 276 2008 Aufteilung+BT: 432

**2.3.1.1.10 Formstück Mineralwolle AS-Qualität hydrophobiert Wärmedämmung Luftltg Kanten-L ü. 2000mm Gebäude 0,040W/(mK) einlagig D 30mm kaschiert Alu-Folie**
STLB-Bau 2025-10 047
Formstück aus Mineralwolle DIN EN 14303, AS-Qualität und hydrophobiert, Wärmedämmung DIN 4140 an haus- und betriebstechnischen Anlagen, an Luftleitung, rechteckig, Kantenlänge über 2000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 240,000 m2
DOK DIN 276 2008 Aufteilung+BT: 432

**2.3.1.1.11 Abflachung Wärmedämmung Luftltg Kanten-L bis 500mm Gebäude Mineralwolle AS-Qualität hydrophobiert D 30mm kaschiert Alu-Folie**
STLB-Bau 2025-10 047
Abflachung für Wärmedämmung DIN 4140 an haus- und betriebstechnischen Anlagen, an Luftleitung, rechteckig, Maße DIN EN 1505, Kantenlänge bis 500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 990,000 St
DOK DIN 276 2008 Aufteilung+BT: 432

**2.3.1.1.12 Abflachung Wärmedämmung Luftltg Kanten-L 500-1000mm Gebäude Mineralwolle AS-Qualität hydrophobiert D 30mm kaschiert Alu-Folie**
STLB-Bau 2025-10 047
Abflachung für Wärmedämmung DIN 4140 an haus- und betriebstechnischen Anlagen, an Luftleitung, rechteckig, Maße DIN EN 1505, Kantenlänge über 500 bis 1000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 760,000 St
DOK DIN 276 2008 Aufteilung+BT: 432

**2.3.1.1.13 Abflachung Wärmedämmung Luftltg Kanten-L 1000-1500mm Gebäude Mineralwolle AS-Qualität hydrophobiert D 30mm kaschiert Alu-Folie**
STLB-Bau 2025-10 047
Abflachung für Wärmedämmung DIN 4140 an haus- und betriebstechnischen Anlagen, an Luftleitung, rechteckig, Maße DIN EN 1505, Kantenlänge über 1000 bis 1500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 270,000 St
DOK DIN 276 2008 Aufteilung+BT: 432

**2.3.1.1.14 Abflachung Wärmedämmung Luftltg Kanten-L 1500-2000mm Gebäude Mineralwolle AS-Qualität hydrophobiert D 30mm kaschiert Alu-Folie**
STLB-Bau 2025-10 047
Abflachung für Wärmedämmung DIN 4140 an haus- und betriebstechnischen Anlagen, an Luftleitung, rechteckig, Maße DIN EN 1505, Kantenlänge über 1500 bis 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 60,000 St
DOK DIN 276 2008 Aufteilung+BT: 432

**2.3.1.1.15 Abflachung Wärmedämmung Luftltg Kanten-L ü. 2000mm Gebäude Mineralwolle AS-Qualität hydrophobiert D 30mm kaschiert Alu-Folie**
STLB-Bau 2025-10 047
Abflachung für Wärmedämmung DIN 4140 an haus- und betriebstechnischen Anlagen, an Luftleitung, rechteckig, Maße DIN EN 1505, Kantenlänge über 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 20,000 St
DOK DIN 276 2008 Aufteilung+BT: 432

**2.3.1.1.16 Endstelle Wärmedämmung Luftltg Kanten-L bis 500mm Gebäude Mineralwolle AS-Qualität hydrophobiert D 30mm kaschiert Alu-Folie**
STLB-Bau 2025-10 047
Endstelle für Wärmedämmung DIN 4140 an haus- und betriebstechnischen Anlagen, an Luftleitung, rechteckig, Maße DIN EN 1505, Kantenlänge bis 500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 450,000 St
DOK DIN 276 2008 Aufteilung+BT: 432

**2.3.1.1.17 Endstelle Wärmedämmung Luftltg Kanten-L 500-1000mm Gebäude Mineralwolle AS-Qualität hydrophobiert D 30mm kaschiert Alu-Folie**
STLB-Bau 2025-10 047
Endstelle für Wärmedämmung DIN 4140 an haus- und betriebstechnischen Anlagen, an Luftleitung, rechteckig, Maße DIN EN 1505, Kantenlänge über 500 bis 1000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 120,000 St
DOK DIN 276 2008 Aufteilung+BT: 432

**2.3.1.1.18 Endstelle Wärmedämmung Luftltg Kanten-L 1000-1500mm Gebäude Mineralwolle AS-Qualität hydrophobiert D 30mm kaschiert Alu-Folie**
STLB-Bau 2025-10 047
Endstelle für Wärmedämmung DIN 4140 an haus- und betriebstechnischen Anlagen, an Luftleitung, rechteckig, Maße DIN EN 1505, Kantenlänge über 1000 bis 1500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 340,000 St
DOK DIN 276 2008 Aufteilung+BT: 432

**2.3.1.1.19 Endstelle Wärmedämmung Luftltg Kanten-L 1500-2000mm Gebäude Mineralwolle AS-Qualität hydrophobiert D 30mm kaschiert Alu-Folie**
STLB-Bau 2025-10 047
Endstelle für Wärmedämmung DIN 4140 an haus- und betriebstechnischen Anlagen, an Luftleitung, rechteckig, Maße DIN EN 1505, Kantenlänge über 1500 bis 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 180,000 St
DOK DIN 276 2008 Aufteilung+BT: 432

**2.3.1.1.20 Endstelle Wärmedämmung Luftltg Kanten-L ü. 2000mm Gebäude Mineralwolle AS-Qualität hydrophobiert D 30mm kaschiert Alu-Folie**
STLB-Bau 2025-10 047
Endstelle für Wärmedämmung DIN 4140 an haus- und betriebstechnischen Anlagen, an Luftleitung, rechteckig, Maße DIN EN 1505, Kantenlänge über 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 240,000 St
DOK DIN 276 2008 Aufteilung+BT: 432

**2.3.1.1.21 Ausschnitt Wärmedämmung Luftltg Kanten-L bis 500mm Gebäude Mineralwolle AS-Qualität hydrophobiert D 30mm kaschiert Alu-Folie**
STLB-Bau 2025-10 047
Ausschnitt für Wärmedämmung DIN 4140 an haus- und betriebstechnischen Anlagen, an Luftleitung, rechteckig, Maße DIN EN 1505, Kantenlänge bis 500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 110,000 St
DOK DIN 276 2008 Aufteilung+BT: 432

**2.3.1.1.22 Ausschnitt Wärmedämmung Luftltg Kanten-L 500-1000mm Gebäude Mineralwolle AS-Qualität hydrophobiert D 30mm kaschiert Alu-Folie**
STLB-Bau 2025-10 047
Ausschnitt für Wärmedämmung DIN 4140 an haus- und betriebstechnischen Anlagen, an Luftleitung, rechteckig, Maße DIN EN 1505, Kantenlänge über 500 bis 1000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 100,000 St
DOK DIN 276 2008 Aufteilung+BT: 432

**2.3.1.1.23 Ausschnitt Wärmedämmung Luftltg Kanten-L 1000-1500mm Gebäude Mineralwolle AS-Qualität hydrophobiert D 30mm kaschiert Alu-Folie**
STLB-Bau 2025-10 047
Ausschnitt für Wärmedämmung DIN 4140 an haus- und betriebstechnischen Anlagen, an Luftleitung, rechteckig, Maße DIN EN 1505, Kantenlänge über 1000 bis 1500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 50,000 St
DOK DIN 276 2008 Aufteilung+BT: 432

**2.3.1.1.24 Ausschnitt Wärmedämmung Luftltg Kanten-L 1500-2000mm Gebäude Mineralwolle AS-Qualität hydrophobiert D 30mm kaschiert Alu-Folie**
STLB-Bau 2025-10 047
Ausschnitt für Wärmedämmung DIN 4140 an haus- und betriebstechnischen Anlagen, an Luftleitung, rechteckig, Maße DIN EN 1505, Kantenlänge über 1500 bis 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 14,000 St
DOK DIN 276 2008 Aufteilung+BT: 432

**2.3.1.1.25 Ausschnitt Wärmedämmung Luftltg Kanten-L ü. 2000mm Gebäude Mineralwolle AS-Qualität hydrophobiert D 30mm kaschiert Alu-Folie**
STLB-Bau 2025-10 047
Ausschnitt für Wärmedämmung DIN 4140 an haus- und betriebstechnischen Anlagen, an Luftleitung, rechteckig, Maße DIN EN 1505, Kantenlänge über 2000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 4,000 St
DOK DIN 276 2008 Aufteilung+BT: 432

**2.3.1.1.26 Wärmedämmung Aufdopplung Flansch Kanten-L bis 500mm Gebäude Mineralwolle AS-Qualität hydrophobiert Matte D 30mm**
STLB-Bau 2025-10 047
Wärmedämmung ohne Ummantelung DIN 4140 an haus- und betriebstechnischen Anlagen, an Aufdopplung für Flansch von rechteckigen Luftleitungen, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 450,000 m
DOK DIN 276 2008 Aufteilung+BT: 432

**2.3.1.1.27 Wärmedämmung Aufdopplung Flansch Kanten-L 500-1000mm Gebäude Mineralwolle AS-Qualität hydrophobiert Matte D 30mm**
STLB-Bau 2025-10 047
Wärmedämmung ohne Ummantelung DIN 4140 an haus- und betriebstechnischen Anlagen, an Aufdopplung für Flansch von rechteckigen Luftleitungen, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 120,000 m
DOK DIN 276 2008 Aufteilung+BT: 432

**2.3.1.1.28 Wärmedämmung Aufdopplung Flansch Kanten-L 1000-1500mm Gebäude Mineralwolle AS-Qualität hydrophobiert Matte D 30mm**
STLB-Bau 2025-10 047
Wärmedämmung ohne Ummantelung DIN 4140 an haus- und betriebstechnischen Anlagen, an Aufdopplung für Flansch von rechteckigen Luftleitungen, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 360,000 m
DOK DIN 276 2008 Aufteilung+BT: 432

**2.3.1.1.29 Wärmedämmung Aufdopplung Flansch Kanten-L 1500-2000mm Gebäude Mineralwolle AS-Qualität hydrophobiert Matte D 30mm**
STLB-Bau 2025-10 047
Wärmedämmung ohne Ummantelung DIN 4140 an haus- und betriebstechnischen Anlagen, an Aufdopplung für Flansch von rechteckigen Luftleitungen, Kantenlänge über 1500 bis 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 180,000 m
DOK DIN 276 2008 Aufteilung+BT: 432

**2.3.1.1.30 Wärmedämmung Aufdopplung Flansch Kanten-L ü. 2000mm Gebäude Mineralwolle AS-Qualität hydrophobiert Matte D 30mm**
STLB-Bau 2025-10 047
Wärmedämmung ohne Ummantelung DIN 4140 an haus- und betriebstechnischen Anlagen, an Aufdopplung für Flansch von rechteckigen Luftleitungen, Kantenlänge über 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 240,000 m
DOK DIN 276 2008 Aufteilung+BT: 432

**2.3.1.1.31 Wärmedämmung Luftltg DN80 Gebäude Mineralwolle AS-Qualität hydrophobiert Matte D 30mm**
STLB-Bau 2025-10 047
Wärmedämmung ohne Ummantelung DIN 4140 an haus- und betriebstechnischen Anlagen, an Luftleitung, rund, Maße DIN EN 1506, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 8,000 m
DOK DIN 276 2008 Aufteilung+BT: 432

**2.3.1.1.32 Wärmedämmung Luftltg DN100 Gebäude Mineralwolle AS-Qualität hydrophobiert Matte D 30mm**
STLB-Bau 2025-10 047
Wärmedämmung ohne Ummantelung DIN 4140 an haus- und betriebstechnischen Anlagen, an Luftleitung, rund, Maße DIN EN 1506, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 160,000 m
DOK DIN 276 2008 Aufteilung+BT: 432

**2.3.1.1.33 Wärmedämmung Luftltg DN125 Gebäude Mineralwolle AS-Qualität hydrophobiert Matte D 30mm**
STLB-Bau 2025-10 047
Wärmedämmung ohne Ummantelung DIN 4140 an haus- und betriebstechnischen Anlagen, an Luftleitung, rund, Maße DIN EN 1506, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 120,000 m
DOK DIN 276 2008 Aufteilung+BT: 432

**2.3.1.1.34 Wärmedämmung Luftltg DN160 Gebäude Mineralwolle AS-Qualität hydrophobiert Matte D 30mm**
STLB-Bau 2025-10 047
Wärmedämmung ohne Ummantelung DIN 4140 an haus- und betriebstechnischen Anlagen, an Luftleitung, rund, Maße DIN EN 1506, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 540,000 m
DOK DIN 276 2008 Aufteilung+BT: 432

**2.3.1.1.35 Wärmedämmung Luftltg DN200 Gebäude Mineralwolle AS-Qualität hydrophobiert Matte D 30mm**
STLB-Bau 2025-10 047
Wärmedämmung ohne Ummantelung DIN 4140 an haus- und betriebstechnischen Anlagen, an Luftleitung, rund, Maße DIN EN 1506, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 540,000 m
DOK DIN 276 2008 Aufteilung+BT: 432

**2.3.1.1.36 Wärmedämmung Luftltg DN224 Gebäude Mineralwolle AS-Qualität hydrophobiert Matte D 30mm**
STLB-Bau 2025-10 047
Wärmedämmung ohne Ummantelung DIN 4140 an haus- und betriebstechnischen Anlagen, an Luftleitung, rund, Maße DIN EN 1506, DN 224, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 12,000 m
DOK DIN 276 2008 Aufteilung+BT: 432

**2.3.1.1.37 Wärmedämmung Luftltg DN250 Gebäude Mineralwolle AS-Qualität hydrophobiert Matte D 30mm**
STLB-Bau 2025-10 047
Wärmedämmung ohne Ummantelung DIN 4140 an haus- und betriebstechnischen Anlagen, an Luftleitung, rund, Maße DIN EN 1506, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 610,000 m
DOK DIN 276 2008 Aufteilung+BT: 432

**2.3.1.1.38 Wärmedämmung Luftltg DN280 Gebäude Mineralwolle AS-Qualität hydrophobiert Matte D 30mm**
STLB-Bau 2025-10 047
Wärmedämmung ohne Ummantelung DIN 4140 an haus- und betriebstechnischen Anlagen, an Luftleitung, rund, Maße DIN EN 1506, DN 280, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 2,000 m
DOK DIN 276 2008 Aufteilung+BT: 432

**2.3.1.1.39 Wärmedämmung Luftltg DN315 Gebäude Mineralwolle AS-Qualität hydrophobiert Matte D 30mm**
STLB-Bau 2025-10 047
Wärmedämmung ohne Ummantelung DIN 4140 an haus- und betriebstechnischen Anlagen, an Luftleitung, rund, Maße DIN EN 1506, DN 315, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 30,000 m
DOK DIN 276 2008 Aufteilung+BT: 432

**2.3.1.1.40 Wärmedämmung Luftltg DN355 Gebäude Mineralwolle AS-Qualität hydrophobiert Matte D 30mm**
STLB-Bau 2025-10 047
Wärmedämmung ohne Ummantelung DIN 4140 an haus- und betriebstechnischen Anlagen, an Luftleitung, rund, Maße DIN EN 1506, DN 355, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 110,000 m
DOK DIN 276 2008 Aufteilung+BT: 432

**2.3.1.1.41 Wärmedämmung Luftltg DN400 Gebäude Mineralwolle AS-Qualität hydrophobiert Matte D 30mm**
STLB-Bau 2025-10 047
Wärmedämmung ohne Ummantelung DIN 4140 an haus- und betriebstechnischen Anlagen, an Luftleitung, rund, Maße DIN EN 1506, DN 400, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 60,000 m
DOK DIN 276 2008 Aufteilung+BT: 432

**2.3.1.1.42 Wärmedämmung Luftltg DN500 Gebäude Mineralwolle AS-Qualität hydrophobiert Matte D 30mm**
STLB-Bau 2025-10 047
Wärmedämmung ohne Ummantelung DIN 4140 an haus- und betriebstechnischen Anlagen, an Luftleitung, rund, Maße DIN EN 1506, DN 500, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 20,000 m
DOK DIN 276 2008 Aufteilung+BT: 432

**2.3.1.1.43 Wärmedämmung Luftltg DN560 Gebäude Mineralwolle AS-Qualität hydrophobiert Matte D 30mm**
STLB-Bau 2025-10 047
Wärmedämmung ohne Ummantelung DIN 4140 an haus- und betriebstechnischen Anlagen, an Luftleitung, rund, Maße DIN EN 1506, DN 560, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 2,000 m
DOK DIN 276 2008 Aufteilung+BT: 432

**2.3.1.1.44 Passstück Mineralwolle AS-Qualität hydrophobiert Wärmedämmung Luftltg DN80 Gebäude 0,040W/(mK) einlagig D 30mm kaschiert Alu-Folie**
STLB-Bau 2025-10 047
Passstück aus Mineralwolle DIN EN 14303, AS-Qualität und hydrophobiert, Wärmedämmung DIN 4140 an haus- und betriebstechnischen Anlagen, an Luftleitung, rund, DN 80, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.45 Passstück Mineralwolle AS-Qualität hydrophobiert Wärmedämmung Luftltg DN100 Gebäude 0,040W/(mK) einlagig D 30mm kaschiert Alu-Folie**
STLB-Bau 2025-10 047
Passstück aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 240,000 St
DOK DIN 276 2008 Aufteilung+BT: 432

**2.3.1.1.46 Passstück Mineralwolle AS-Qualität hydrophobiert Wärmedämmung Luftltg DN125 Gebäude 0,040W/(mK) einlagig D 30mm kaschiert Alu-Folie**
STLB-Bau 2025-10 047
Passstück aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 620,000 St
DOK DIN 276 2008 Aufteilung+BT: 432

**2.3.1.1.47 Passstück Mineralwolle AS-Qualität hydrophobiert Wärmedämmung Luftltg DN160 Gebäude 0,040W/(mK) einlagig D 30mm kaschiert Alu-Folie**
STLB-Bau 2025-10 047
Passstück aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 370,000 St
DOK DIN 276 2008 Aufteilung+BT: 432

**2.3.1.1.48 Passstück Mineralwolle AS-Qualität hydrophobiert Wärmedämmung Luftltg DN200 Gebäude 0,040W/(mK) einlagig D 30mm kaschiert Alu-Folie**
STLB-Bau 2025-10 047
Passstück aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 200,000 St
DOK DIN 276 2008 Aufteilung+BT: 432

**2.3.1.1.49 Passstück Mineralwolle AS-Qualität hydrophobiert Wärmedämmung Luftltg DN224 Gebäude 0,040W/(mK) einlagig D 30mm kaschiert Alu-Folie**
STLB-Bau 2025-10 047
Passstück aus Mineralwolle DIN EN 14303, AS-Qualität und hydrophobiert, Wärmedämmung DIN 4140 an haus- und betriebstechnischen Anlagen, an Luftleitung, rund, DN 224, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 330,000 St
DOK DIN 276 2008 Aufteilung+BT: 432

**2.3.1.1.50 Passstück Mineralwolle AS-Qualität hydrophobiert Wärmedämmung Luftltg DN250 Gebäude 0,040W/(mK) einlagig D 30mm kaschiert Alu-Folie**
STLB-Bau 2025-10 047
Passstück aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 400,000 St
DOK DIN 276 2008 Aufteilung+BT: 432

**2.3.1.1.51 Passstück Mineralwolle AS-Qualität hydrophobiert Wärmedämmung Luftltg DN280 Gebäude 0,040W/(mK) einlagig D 30mm kaschiert Alu-Folie**
STLB-Bau 2025-10 047
Passstück aus Mineralwolle DIN EN 14303, AS-Qualität und hydrophobiert, Wärmedämmung DIN 4140 an haus- und betriebstechnischen Anlagen, an Luftleitung, rund, DN 280, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 40,000 St
DOK DIN 276 2008 Aufteilung+BT: 432

**2.3.1.1.52 Passstück Mineralwolle AS-Qualität hydrophobiert Wärmedämmung Luftltg DN315 Gebäude 0,040W/(mK) einlagig D 30mm kaschiert Alu-Folie**
STLB-Bau 2025-10 047
Passstück aus Mineralwolle DIN EN 14303, AS-Qualität und hydrophobiert, Wärmedämmung DIN 4140 an haus- und betriebstechnischen Anlagen, an Luftleitung, rund, DN 315, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**2.3.1.1.53 Passstück Mineralwolle AS-Qualität hydrophobiert Wärmedämmung Luftltg DN355 Gebäude 0,040W/(mK) einlagig D 30mm kaschiert Alu-Folie**
STLB-Bau 2025-10 047
Passstück aus Mineralwolle DIN EN 14303, AS-Qualität und hydrophobiert, Wärmedämmung DIN 4140 an haus- und betriebstechnischen Anlagen, an Luftleitung, rund, DN 355, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 30,000 St
DOK DIN 276 2008 Aufteilung+BT: 432

**2.3.1.1.54 Passstück Mineralwolle AS-Qualität hydrophobiert Wärmedämmung Luftltg DN400 Gebäude 0,040W/(mK) einlagig D 30mm kaschiert Alu-Folie**
STLB-Bau 2025-10 047
Passstück aus Mineralwolle DIN EN 14303, AS-Qualität und hydrophobiert, Wärmedämmung DIN 4140 an haus- und betriebstechnischen Anlagen, an Luftleitung, rund, DN 400, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 16,000 St
DOK DIN 276 2008 Aufteilung+BT: 432

**2.3.1.1.55 Passstück Mineralwolle AS-Qualität hydrophobiert Wärmedämmung Luftltg DN500 Gebäude 0,040W/(mK) einlagig D 30mm kaschiert Alu-Folie**
STLB-Bau 2025-10 047
Passstück aus Mineralwolle DIN EN 14303, AS-Qualität und hydrophobiert, Wärmedämmung DIN 4140 an haus- und betriebstechnischen Anlagen, an Luftleitung, rund, DN 500, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.56 Bogen Mineralwolle AS-Qualität hydrophobiert Wärmedämmung Luftltg DN80 Gebäude 0,040W/(mK) einlagig D 30mm kaschiert Alu-Folie**
STLB-Bau 2025-10 047
Bogen aus Mineralwolle DIN EN 14303, AS-Qualität und hydrophobiert, Wärmedämmung DIN 4140 an haus- und betriebstechnischen Anlagen, an Luftleitung, rund, DN 80, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.57 Bogen Mineralwolle AS-Qualität hydrophobiert Wärmedämmung Luftltg DN100 Gebäude 0,040W/(mK) einlagig D 30mm kaschiert Alu-Folie**
STLB-Bau 2025-10 047
Bogen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2400,000 St
DOK DIN 276 2008 Aufteilung+BT: 432

**2.3.1.1.58 Bogen Mineralwolle AS-Qualität hydrophobiert Wärmedämmung Luftltg DN125 Gebäude 0,040W/(mK) einlagig D 30mm kaschiert Alu-Folie**
STLB-Bau 2025-10 047
Bogen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 600,000 St
DOK DIN 276 2008 Aufteilung+BT: 432

**2.3.1.1.59 Bogen Mineralwolle AS-Qualität hydrophobiert Wärmedämmung Luftltg DN160 Gebäude 0,040W/(mK) einlagig D 30mm kaschiert Alu-Folie**
STLB-Bau 2025-10 047
Bogen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 370,000 St
DOK DIN 276 2008 Aufteilung+BT: 432

**2.3.1.1.60 Bogen Mineralwolle AS-Qualität hydrophobiert Wärmedämmung Luftltg DN200 Gebäude 0,040W/(mK) einlagig D 30mm kaschiert Alu-Folie**
STLB-Bau 2025-10 047
Bogen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 200,000 St
DOK DIN 276 2008 Aufteilung+BT: 432

**2.3.1.1.61 Bogen Mineralwolle AS-Qualität hydrophobiert Wärmedämmung Luftltg DN224 Gebäude 0,040W/(mK) einlagig D 30mm kaschiert Alu-Folie**
STLB-Bau 2025-10 047
Bogen aus Mineralwolle DIN EN 14303, AS-Qualität und hydrophobiert, Wärmedämmung DIN 4140 an haus- und betriebstechnischen Anlagen, an Luftleitung, rund, DN 224, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 330,000 St
DOK DIN 276 2008 Aufteilung+BT: 432

**2.3.1.1.62 Bogen Mineralwolle AS-Qualität hydrophobiert Wärmedämmung Luftltg DN250 Gebäude 0,040W/(mK) einlagig D 30mm kaschiert Alu-Folie**
STLB-Bau 2025-10 047
Bogen aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 390,000 St
DOK DIN 276 2008 Aufteilung+BT: 432

**2.3.1.1.63 Bogen Mineralwolle AS-Qualität hydrophobiert Wärmedämmung Luftltg DN280 Gebäude 0,040W/(mK) einlagig D 30mm kaschiert Alu-Folie**
STLB-Bau 2025-10 047
Bogen aus Mineralwolle DIN EN 14303, AS-Qualität und hydrophobiert, Wärmedämmung DIN 4140 an haus- und betriebstechnischen Anlagen, an Luftleitung, rund, DN 280, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 40,000 St
DOK DIN 276 2008 Aufteilung+BT: 432

**2.3.1.1.64 Bogen Mineralwolle AS-Qualität hydrophobiert Wärmedämmung Luftltg DN315 Gebäude 0,040W/(mK) einlagig D 30mm kaschiert Alu-Folie**
STLB-Bau 2025-10 047
Bogen aus Mineralwolle DIN EN 14303, AS-Qualität und hydrophobiert, Wärmedämmung DIN 4140 an haus- und betriebstechnischen Anlagen, an Luftleitung, rund, DN 315, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**2.3.1.1.65 Bogen Mineralwolle AS-Qualität hydrophobiert Wärmedämmung Luftltg DN355 Gebäude 0,040W/(mK) einlagig D 30mm kaschiert Alu-Folie**
STLB-Bau 2025-10 047
Bogen aus Mineralwolle DIN EN 14303, AS-Qualität und hydrophobiert, Wärmedämmung DIN 4140 an haus- und betriebstechnischen Anlagen, an Luftleitung, rund, DN 355, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 30,000 St
DOK DIN 276 2008 Aufteilung+BT: 432

**2.3.1.1.66 Bogen Mineralwolle AS-Qualität hydrophobiert Wärmedämmung Luftltg DN400 Gebäude 0,040W/(mK) einlagig D 30mm kaschiert Alu-Folie**
STLB-Bau 2025-10 047
Bogen aus Mineralwolle DIN EN 14303, AS-Qualität und hydrophobiert, Wärmedämmung DIN 4140 an haus- und betriebstechnischen Anlagen, an Luftleitung, rund, DN 400, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 16,000 St
DOK DIN 276 2008 Aufteilung+BT: 432

**2.3.1.1.67 Bogen Mineralwolle AS-Qualität hydrophobiert Wärmedämmung Luftltg DN500 Gebäude 0,040W/(mK) einlagig D 30mm kaschiert Alu-Folie**
STLB-Bau 2025-10 047
Bogen aus Mineralwolle DIN EN 14303, AS-Qualität und hydrophobiert, Wärmedämmung DIN 4140 an haus- und betriebstechnischen Anlagen, an Luftleitung, rund, DN 500, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.68 Stutzen Mineralwolle AS-Qualität hydrophobiert Wärmedämmung Luftltg DN80 Gebäude 0,040W/(mK) einlagig D 30mm kaschiert Alu-Folie**
STLB-Bau 2025-10 047
Stutzen aus Mineralwolle DIN EN 14303, AS-Qualität und hydrophobiert, Wärmedämmung DIN 4140 an haus- und betriebstechnischen Anlagen, an Luftleitung, rund, DN 80, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 3,000 St
DOK DIN 276 2008 Aufteilung+BT: 432

**2.3.1.1.69 Stutzen Mineralwolle AS-Qualität hydrophobiert Wärmedämmung Luftltg DN100 Gebäude 0,040W/(mK) einlagig D 30mm kaschiert Alu-Folie**
STLB-Bau 2025-10 047
Stutzen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 1220,000 St
DOK DIN 276 2008 Aufteilung+BT: 432

**2.3.1.1.70 Stutzen Mineralwolle AS-Qualität hydrophobiert Wärmedämmung Luftltg DN125 Gebäude 0,040W/(mK) einlagig D 30mm kaschiert Alu-Folie**
STLB-Bau 2025-10 047
Stutzen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 300,000 St
DOK DIN 276 2008 Aufteilung+BT: 432

**2.3.1.1.71 Stutzen Mineralwolle AS-Qualität hydrophobiert Wärmedämmung Luftltg DN160 Gebäude 0,040W/(mK) einlagig D 30mm kaschiert Alu-Folie**
STLB-Bau 2025-10 047
Stutzen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 190,000 St
DOK DIN 276 2008 Aufteilung+BT: 432

**2.3.1.1.72 Stutzen Mineralwolle AS-Qualität hydrophobiert Wärmedämmung Luftltg DN200 Gebäude 0,040W/(mK) einlagig D 30mm kaschiert Alu-Folie**
STLB-Bau 2025-10 047
Stutzen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.73 Stutzen Mineralwolle AS-Qualität hydrophobiert Wärmedämmung Luftltg DN224 Gebäude 0,040W/(mK) einlagig D 30mm kaschiert Alu-Folie**
STLB-Bau 2025-10 047
Stutzen aus Mineralwolle DIN EN 14303, AS-Qualität und hydrophobiert, Wärmedämmung DIN 4140 an haus- und betriebstechnischen Anlagen, an Luftleitung, rund, DN 224, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 160,000 St
DOK DIN 276 2008 Aufteilung+BT: 432

**2.3.1.1.74 Stutzen Mineralwolle AS-Qualität hydrophobiert Wärmedämmung Luftltg DN250 Gebäude 0,040W/(mK) einlagig D 30mm kaschiert Alu-Folie**
STLB-Bau 2025-10 047
Stutzen aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 200,000 St
DOK DIN 276 2008 Aufteilung+BT: 432

**2.3.1.1.75 Stutzen Mineralwolle AS-Qualität hydrophobiert Wärmedämmung Luftltg DN280 Gebäude 0,040W/(mK) einlagig D 30mm kaschiert Alu-Folie**
STLB-Bau 2025-10 047
Stutzen aus Mineralwolle DIN EN 14303, AS-Qualität und hydrophobiert, Wärmedämmung DIN 4140 an haus- und betriebstechnischen Anlagen, an Luftleitung, rund, DN 280, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 16,000 St
DOK DIN 276 2008 Aufteilung+BT: 432

**2.3.1.1.76 Stutzen Mineralwolle AS-Qualität hydrophobiert Wärmedämmung Luftltg DN315 Gebäude 0,040W/(mK) einlagig D 30mm kaschiert Alu-Folie**
STLB-Bau 2025-10 047
Stutzen aus Mineralwolle DIN EN 14303, AS-Qualität und hydrophobiert, Wärmedämmung DIN 4140 an haus- und betriebstechnischen Anlagen, an Luftleitung, rund, DN 315, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**2.3.1.1.77 Stutzen Mineralwolle AS-Qualität hydrophobiert Wärmedämmung Luftltg DN355 Gebäude 0,040W/(mK) einlagig D 30mm kaschiert Alu-Folie**
STLB-Bau 2025-10 047
Stutzen aus Mineralwolle DIN EN 14303, AS-Qualität und hydrophobiert, Wärmedämmung DIN 4140 an haus- und betriebstechnischen Anlagen, an Luftleitung, rund, DN 355, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 16,000 St
DOK DIN 276 2008 Aufteilung+BT: 432

**2.3.1.1.78 Stutzen Mineralwolle AS-Qualität hydrophobiert Wärmedämmung Luftltg DN400 Gebäude 0,040W/(mK) einlagig D 30mm kaschiert Alu-Folie**
STLB-Bau 2025-10 047
Stutzen aus Mineralwolle DIN EN 14303, AS-Qualität und hydrophobiert, Wärmedämmung DIN 4140 an haus- und betriebstechnischen Anlagen, an Luftleitung, rund, DN 400, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 8,000 St
DOK DIN 276 2008 Aufteilung+BT: 432

**2.3.1.1.79 Stutzen Mineralwolle AS-Qualität hydrophobiert Wärmedämmung Luftltg DN500 Gebäude 0,040W/(mK) einlagig D 30mm kaschiert Alu-Folie**
STLB-Bau 2025-10 047
Stutzen aus Mineralwolle DIN EN 14303, AS-Qualität und hydrophobiert, Wärmedämmung DIN 4140 an haus- und betriebstechnischen Anlagen, an Luftleitung, rund, DN 500, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.80 Reduzierung Mineralwolle AS-Qualität hydrophobiert Wärmedämmung Luftltg DN125 Gebäude 0,040W/(mK) einlagig D 30mm kaschiert Alu-Folie**
STLB-Bau 2025-10 047
Reduzierung aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 60,000 St
DOK DIN 276 2008 Aufteilung+BT: 432

**2.3.1.1.81 Reduzierung Mineralwolle AS-Qualität hydrophobiert Wärmedämmung Luftltg DN160 Gebäude 0,040W/(mK) einlagig D 30mm kaschiert Alu-Folie**
STLB-Bau 2025-10 047
Reduzierung aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 24,000 St
DOK DIN 276 2008 Aufteilung+BT: 432

**2.3.1.1.82 Reduzierung Mineralwolle AS-Qualität hydrophobiert Wärmedämmung Luftltg DN200 Gebäude 0,040W/(mK) einlagig D 30mm kaschiert Alu-Folie**
STLB-Bau 2025-10 047
Reduzierung aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 14,000 St
DOK DIN 276 2008 Aufteilung+BT: 432

**2.3.1.1.83 Reduzierung Mineralwolle AS-Qualität hydrophobiert Wärmedämmung Luftltg DN224 Gebäude 0,040W/(mK) einlagig D 30mm kaschiert Alu-Folie**
STLB-Bau 2025-10 047
Reduzierung aus Mineralwolle DIN EN 14303, AS-Qualität und hydrophobiert, Wärmedämmung DIN 4140 an haus- und betriebstechnischen Anlagen, an Luftleitung, rund, DN 224, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**2.3.1.1.84 Reduzierung Mineralwolle AS-Qualität hydrophobiert Wärmedämmung Luftltg DN250 Gebäude 0,040W/(mK) einlagig D 30mm kaschiert Alu-Folie**
STLB-Bau 2025-10 047
Reduzierung aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 12,000 St
DOK DIN 276 2008 Aufteilung+BT: 432

**2.3.1.1.85 Reduzierung Mineralwolle AS-Qualität hydrophobiert Wärmedämmung Luftltg DN280 Gebäude 0,040W/(mK) einlagig D 30mm kaschiert Alu-Folie**
STLB-Bau 2025-10 047
Reduzierung aus Mineralwolle DIN EN 14303, AS-Qualität und hydrophobiert, Wärmedämmung DIN 4140 an haus- und betriebstechnischen Anlagen, an Luftleitung, rund, DN 280, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 14,000 St
DOK DIN 276 2008 Aufteilung+BT: 432

**2.3.1.1.86 Reduzierung Mineralwolle AS-Qualität hydrophobiert Wärmedämmung Luftltg DN315 Gebäude 0,040W/(mK) einlagig D 30mm kaschiert Alu-Folie**
STLB-Bau 2025-10 047
Reduzierung aus Mineralwolle DIN EN 14303, AS-Qualität und hydrophobiert, Wärmedämmung DIN 4140 an haus- und betriebstechnischen Anlagen, an Luftleitung, rund, DN 315, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.87 Reduzierung Mineralwolle AS-Qualität hydrophobiert Wärmedämmung Luftltg DN355 Gebäude 0,040W/(mK) einlagig D 30mm kaschiert Alu-Folie**
STLB-Bau 2025-10 047
Reduzierung aus Mineralwolle DIN EN 14303, AS-Qualität und hydrophobiert, Wärmedämmung DIN 4140 an haus- und betriebstechnischen Anlagen, an Luftleitung, rund, DN 355, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.88 Abflachung Wärmedämmung Luftltg DN80 Gebäude Mineralwolle AS-Qualität hydrophobiert D 30mm kaschiert Alu-Folie**
STLB-Bau 2025-10 047
Abflachung für Wärmedämmung DIN 4140 an haus- und betriebstechnischen Anlagen, an Luftleitung, rund, Maße DIN EN 1506, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.89 Abflachung Wärmedämmung Luftltg DN100 Gebäude Mineralwolle AS-Qualität hydrophobiert D 30mm kaschiert Alu-Folie**
STLB-Bau 2025-10 047
Abflachung für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 140,000 St
DOK DIN 276 2008 Aufteilung+BT: 432

**2.3.1.1.90 Abflachung Wärmedämmung Luftltg DN125 Gebäude Mineralwolle AS-Qualität hydrophobiert D 30mm kaschiert Alu-Folie**
STLB-Bau 2025-10 047
Abflachung für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 90,000 St
DOK DIN 276 2008 Aufteilung+BT: 432

**2.3.1.1.91 Abflachung Wärmedämmung Luftltg DN160 Gebäude Mineralwolle AS-Qualität hydrophobiert D 30mm kaschiert Alu-Folie**
STLB-Bau 2025-10 047
Abflachung für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 450,000 St
DOK DIN 276 2008 Aufteilung+BT: 432

**2.3.1.1.92 Abflachung Wärmedämmung Luftltg DN200 Gebäude Mineralwolle AS-Qualität hydrophobiert D 30mm kaschiert Alu-Folie**
STLB-Bau 2025-10 047
Abflachung für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 540,000 St
DOK DIN 276 2008 Aufteilung+BT: 432

**2.3.1.1.93 Abflachung Wärmedämmung Luftltg DN224 Gebäude Mineralwolle AS-Qualität hydrophobiert D 30mm kaschiert Alu-Folie**
STLB-Bau 2025-10 047
Abflachung für Wärmedämmung DIN 4140 an haus- und betriebstechnischen Anlagen, an Luftleitung, rund, Maße DIN EN 1506, DN 224, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 14,000 St
DOK DIN 276 2008 Aufteilung+BT: 432

**2.3.1.1.94 Abflachung Wärmedämmung Luftltg DN250 Gebäude Mineralwolle AS-Qualität hydrophobiert D 30mm kaschiert Alu-Folie**
STLB-Bau 2025-10 047
Abflachung für Wärmedämmung DIN 4140 an haus- und betriebstechnischen Anlagen, an Luftleitung, rund, Maße DIN EN 1506, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 630,000 St
DOK DIN 276 2008 Aufteilung+BT: 432

**2.3.1.1.95 Abflachung Wärmedämmung Luftltg DN280 Gebäude Mineralwolle AS-Qualität hydrophobiert D 30mm kaschiert Alu-Folie**
STLB-Bau 2025-10 047
Abflachung für Wärmedämmung DIN 4140 an haus- und betriebstechnischen Anlagen, an Luftleitung, rund, Maße DIN EN 1506, DN 280, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**2.3.1.1.96 Abflachung Wärmedämmung Luftltg DN315 Gebäude Mineralwolle AS-Qualität hydrophobiert D 30mm kaschiert Alu-Folie**
STLB-Bau 2025-10 047
Abflachung für Wärmedämmung DIN 4140 an haus- und betriebstechnischen Anlagen, an Luftleitung, rund, Maße DIN EN 1506, DN 315, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 30,000 St
DOK DIN 276 2008 Aufteilung+BT: 432

**2.3.1.1.97 Abflachung Wärmedämmung Luftltg DN355 Gebäude Mineralwolle AS-Qualität hydrophobiert D 30mm kaschiert Alu-Folie**
STLB-Bau 2025-10 047
Abflachung für Wärmedämmung DIN 4140 an haus- und betriebstechnischen Anlagen, an Luftleitung, rund, Maße DIN EN 1506, DN 355, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 134,000 St
DOK DIN 276 2008 Aufteilung+BT: 432

**2.3.1.1.98 Endstelle Wärmedämmung Luftltg DN80 Gebäude Mineralwolle AS-Qualität hydrophobiert D 30mm kaschiert Alu-Folie**
STLB-Bau 2025-10 047
Endstelle für Wärmedämmung DIN 4140 an haus- und betriebstechnischen Anlagen, an Luftleitung, rund, Maße DIN EN 1506, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 20,000 St
DOK DIN 276 2008 Aufteilung+BT: 432

**2.3.1.1.99 Endstelle Wärmedämmung Luftltg DN100 Gebäude Mineralwolle AS-Qualität hydrophobiert D 30mm kaschiert Alu-Folie**
STLB-Bau 2025-10 047
Endstelle für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2520,000 St
DOK DIN 276 2008 Aufteilung+BT: 432

**2.3.1.1.100 Endstelle Wärmedämmung Luftltg DN125 Gebäude Mineralwolle AS-Qualität hydrophobiert D 30mm kaschiert Alu-Folie**
STLB-Bau 2025-10 047
Endstelle für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 710,000 St
DOK DIN 276 2008 Aufteilung+BT: 432

**2.3.1.1.101 Endstelle Wärmedämmung Luftltg DN160 Gebäude Mineralwolle AS-Qualität hydrophobiert D 30mm kaschiert Alu-Folie**
STLB-Bau 2025-10 047
Endstelle für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 470,000 St
DOK DIN 276 2008 Aufteilung+BT: 432

**2.3.1.1.102 Endstelle Wärmedämmung Luftltg DN200 Gebäude Mineralwolle AS-Qualität hydrophobiert D 30mm kaschiert Alu-Folie**
STLB-Bau 2025-10 047
Endstelle für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 250,000 St
DOK DIN 276 2008 Aufteilung+BT: 432

**2.3.1.1.103 Endstelle Wärmedämmung Luftltg DN224 Gebäude Mineralwolle AS-Qualität hydrophobiert D 30mm kaschiert Alu-Folie**
STLB-Bau 2025-10 047
Endstelle für Wärmedämmung DIN 4140 an haus- und betriebstechnischen Anlagen, an Luftleitung, rund, Maße DIN EN 1506, DN 224, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 50,000 St
DOK DIN 276 2008 Aufteilung+BT: 432

**2.3.1.1.104 Endstelle Wärmedämmung Luftltg DN250 Gebäude Mineralwolle AS-Qualität hydrophobiert D 30mm kaschiert Alu-Folie**
STLB-Bau 2025-10 047
Endstelle für Wärmedämmung DIN 4140 an haus- und betriebstechnischen Anlagen, an Luftleitung, rund, Maße DIN EN 1506, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 170,000 St
DOK DIN 276 2008 Aufteilung+BT: 432

**2.3.1.1.105 Endstelle Wärmedämmung Luftltg DN280 Gebäude Mineralwolle AS-Qualität hydrophobiert D 30mm kaschiert Alu-Folie**
STLB-Bau 2025-10 047
Endstelle für Wärmedämmung DIN 4140 an haus- und betriebstechnischen Anlagen, an Luftleitung, rund, Maße DIN EN 1506, DN 280, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.106 Endstelle Wärmedämmung Luftltg DN315 Gebäude Mineralwolle AS-Qualität hydrophobiert D 30mm kaschiert Alu-Folie**
STLB-Bau 2025-10 047
Endstelle für Wärmedämmung DIN 4140 an haus- und betriebstechnischen Anlagen, an Luftleitung, rund, Maße DIN EN 1506, DN 315, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.107 Endstelle Wärmedämmung Luftltg DN355 Gebäude Mineralwolle AS-Qualität hydrophobiert D 30mm kaschiert Alu-Folie**
STLB-Bau 2025-10 047
Endstelle für Wärmedämmung DIN 4140 an haus- und betriebstechnischen Anlagen, an Luftleitung, rund, Maße DIN EN 1506, DN 355, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 10,000 St
DOK DIN 276 2008 Aufteilung+BT: 432

**2.3.1.1.108 Endstelle Wärmedämmung Luftltg DN400 Gebäude Mineralwolle AS-Qualität hydrophobiert D 30mm kaschiert Alu-Folie**
STLB-Bau 2025-10 047
Endstelle für Wärmedämmung DIN 4140 an haus- und betriebstechnischen Anlagen, an Luftleitung, rund, Maße DIN EN 1506, DN 400, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.109 Endstelle Wärmedämmung Luftltg DN500 Gebäude Mineralwolle AS-Qualität hydrophobiert D 30mm kaschiert Alu-Folie**
STLB-Bau 2025-10 047
Endstelle für Wärmedämmung DIN 4140 an haus- und betriebstechnischen Anlagen, an Luftleitung, rund, Maße DIN EN 1506, DN 500, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**2.3.1.1.110 Ausschnitt Wärmedämmung Luftltg DN80 Gebäude Mineralwolle AS-Qualität hydrophobiert D 30mm kaschiert Alu-Folie**
STLB-Bau 2025-10 047
Ausschnitt für Wärmedämmung DIN 4140 an haus- und betriebstechnischen Anlagen, an Luftleitung, rund, Maße DIN EN 1506, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 10,000 St
DOK DIN 276 2008 Aufteilung+BT: 432

**2.3.1.1.111 Ausschnitt Wärmedämmung Luftltg DN100 Gebäude Mineralwolle AS-Qualität hydrophobiert D 30mm kaschiert Alu-Folie**
STLB-Bau 2025-10 047
Ausschnitt für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 1060,000 St
DOK DIN 276 2008 Aufteilung+BT: 432

**2.3.1.1.112 Ausschnitt Wärmedämmung Luftltg DN125 Gebäude Mineralwolle AS-Qualität hydrophobiert D 30mm kaschiert Alu-Folie**
STLB-Bau 2025-10 047
Ausschnitt für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 390,000 St
DOK DIN 276 2008 Aufteilung+BT: 432

**2.3.1.1.113 Ausschnitt Wärmedämmung Luftltg DN160 Gebäude Mineralwolle AS-Qualität hydrophobiert D 30mm kaschiert Alu-Folie**
STLB-Bau 2025-10 047
Ausschnitt für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 220,000 St
DOK DIN 276 2008 Aufteilung+BT: 432

**2.3.1.1.114 Ausschnitt Wärmedämmung Luftltg DN200 Gebäude Mineralwolle AS-Qualität hydrophobiert D 30mm kaschiert Alu-Folie**
STLB-Bau 2025-10 047
Ausschnitt für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 80,000 St
DOK DIN 276 2008 Aufteilung+BT: 432

**2.3.1.1.115 Ausschnitt Wärmedämmung Luftltg DN224 Gebäude Mineralwolle AS-Qualität hydrophobiert D 30mm kaschiert Alu-Folie**
STLB-Bau 2025-10 047
Ausschnitt für Wärmedämmung DIN 4140 an haus- und betriebstechnischen Anlagen, an Luftleitung, rund, Maße DIN EN 1506, DN 224, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 200,000 St
DOK DIN 276 2008 Aufteilung+BT: 432

**2.3.1.1.116 Ausschnitt Wärmedämmung Luftltg DN250 Gebäude Mineralwolle AS-Qualität hydrophobiert D 30mm kaschiert Alu-Folie**
STLB-Bau 2025-10 047
Ausschnitt für Wärmedämmung DIN 4140 an haus- und betriebstechnischen Anlagen, an Luftleitung, rund, Maße DIN EN 1506, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 210,000 St
DOK DIN 276 2008 Aufteilung+BT: 432

**2.3.1.1.117 Ausschnitt Wärmedämmung Luftltg DN280 Gebäude Mineralwolle AS-Qualität hydrophobiert D 30mm kaschiert Alu-Folie**
STLB-Bau 2025-10 047
Ausschnitt für Wärmedämmung DIN 4140 an haus- und betriebstechnischen Anlagen, an Luftleitung, rund, Maße DIN EN 1506, DN 280, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 20,000 St
DOK DIN 276 2008 Aufteilung+BT: 432

**2.3.1.1.118 Ausschnitt Wärmedämmung Luftltg DN315 Gebäude Mineralwolle AS-Qualität hydrophobiert D 30mm kaschiert Alu-Folie**
STLB-Bau 2025-10 047
Ausschnitt für Wärmedämmung DIN 4140 an haus- und betriebstechnischen Anlagen, an Luftleitung, rund, Maße DIN EN 1506, DN 315, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 4,000 St
DOK DIN 276 2008 Aufteilung+BT: 432

**2.3.1.1.119 Ausschnitt Wärmedämmung Luftltg DN355 Gebäude Mineralwolle AS-Qualität hydrophobiert D 30mm kaschiert Alu-Folie**
STLB-Bau 2025-10 047
Ausschnitt für Wärmedämmung DIN 4140 an haus- und betriebstechnischen Anlagen, an Luftleitung, rund, Maße DIN EN 1506, DN 355, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 18,000 St
DOK DIN 276 2008 Aufteilung+BT: 432

**2.3.1.1.120 Wärmedämmung Aufdopplung Halterung DN80 Gebäude Mineralwolle AS-Qualität hydrophobiert Matte D 30mm**
STLB-Bau 2025-10 047
Wärmedämmung ohne Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**2.3.1.1.121 Wärmedämmung Aufdopplung Halterung DN100 Gebäude Mineralwolle AS-Qualität hydrophobiert Matte D 30mm**
STLB-Bau 2025-10 047
Wärmedämmung ohne Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 130,000 St
DOK DIN 276 2008 Aufteilung+BT: 432

**2.3.1.1.122 Wärmedämmung Aufdopplung Halterung DN125 Gebäude Mineralwolle AS-Qualität hydrophobiert Matte D 30mm**
STLB-Bau 2025-10 047
Wärmedämmung ohne Ummantelung DIN 4140 an haus- und betriebstechnischen Anlagen, an Aufdopplung für Halterung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 94,000 St
DOK DIN 276 2008 Aufteilung+BT: 432

**2.3.1.1.123 Wärmedämmung Aufdopplung Halterung DN160 Gebäude Mineralwolle AS-Qualität hydrophobiert Matte D 30mm**
STLB-Bau 2025-10 047
Wärmedämmung ohne Ummantelung DIN 4140 an haus- und betriebstechnischen Anlagen, an Aufdopplung für Halterung, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 426,000 St
DOK DIN 276 2008 Aufteilung+BT: 432

**2.3.1.1.124 Wärmedämmung Aufdopplung Halterung DN200 Gebäude Mineralwolle AS-Qualität hydrophobiert Matte D 30mm**
STLB-Bau 2025-10 047
Wärmedämmung ohne Ummantelung DIN 4140 an haus- und betriebstechnischen Anlagen, an Aufdopplung für Halterung, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 540,000 St
DOK DIN 276 2008 Aufteilung+BT: 432

**2.3.1.1.125 Wärmedämmung Aufdopplung Halterung DN224 Gebäude Mineralwolle AS-Qualität hydrophobiert Matte D 30mm Mantel prof. Blech Stahl verz**
Wärmedämmung ohne Ummantelung DIN 4140 an haus- und betriebstechnischen Anlagen, an Aufdopplung für Halterung, DN 224, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,6 mm, Überlappungen verschrauben und mit plastischem Dichtstoff abdichten,
Ausführung gemäß Einzelbeschreibung,
Einzelbeschreibungs-Nr Dämmmatten sind gemäß DIN 4140 mit verzinktem Bindedraht, mindestens 6 Windungen pro Meter Leitungslänge, zu befestigen. Die Drahtenden dürfen die Aluminiumfolie nicht beschädigen und sind mit selbstklebendem Aluminiumband abzukleben. Alle Dämmstofffugen sind mit 50-100 mm breitem, selbstklebendem Aluminiumband dicht zu verkleben.
Menge: 14,000 St
DOK DIN 276 2008 Aufteilung+BT: 432

**2.3.1.1.126 Wärmedämmung Aufdopplung Halterung DN250 Gebäude Mineralwolle AS-Qualität hydrophobiert Matte D 30mm**
STLB-Bau 2025-10 047
Wärmedämmung ohne Ummantelung DIN 4140 an haus- und betriebstechnischen Anlagen, an Aufdopplung für Halterung, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 630,000 St
DOK DIN 276 2008 Aufteilung+BT: 432

**2.3.1.1.127 Wärmedämmung Aufdopplung Halterung DN280 Gebäude Mineralwolle AS-Qualität hydrophobiert Matte D 30mm Mantel prof. Blech Stahl verz**
Wärmedämmung ohne Ummantelung DIN 4140 an haus- und betriebstechnischen Anlagen, an Aufdopplung für Halterung, DN 280, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,7 mm, Überlappungen verschrauben und mit plastischem Dichtstoff abdichten,
Ausführung gemäß Einzelbeschreibung,
Einzelbeschreibungs-Nr Dämmmatten sind gemäß DIN 4140 mit verzinktem Bindedraht, mindestens 6 Windungen pro Meter Leitungslänge, zu befestigen. Die Drahtenden dürfen die Aluminiumfolie nicht beschädigen und sind mit selbstklebendem Aluminiumband abzukleben. Alle Dämmstofffugen sind mit 50-100 mm breitem, selbstklebendem Aluminiumband dicht zu verkleben.
Menge: 4,000 St
DOK DIN 276 2008 Aufteilung+BT: 432

**2.3.1.1.128 Wärmedämmung Aufdopplung Halterung DN315 Gebäude Mineralwolle AS-Qualität hydrophobiert Matte D 30mm**
STLB-Bau 2025-10 047
Wärmedämmung ohne Ummantelung DIN 4140 an haus- und betriebstechnischen Anlagen, an Aufdopplung für Halterung, DN 315, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 30,000 St
DOK DIN 276 2008 Aufteilung+BT: 432

**2.3.1.1.129 Wärmedämmung Aufdopplung Halterung DN355 Gebäude Mineralwolle AS-Qualität hydrophobiert Matte D 30mm Mantel prof. Blech Stahl verz**
Wärmedämmung ohne Ummantelung DIN 4140 an haus- und betriebstechnischen Anlagen, an Aufdopplung für Halterung, DN 355, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten,
Ausführung gemäß Einzelbeschreibung,
Einzelbeschreibungs-Nr Dämmmatten sind gemäß DIN 4140 mit verzinktem Bindedraht, mindestens 6 Windungen pro Meter Leitungslänge, zu befestigen. Die Drahtenden dürfen die Aluminiumfolie nicht beschädigen und sind mit selbstklebendem Aluminiumband abzukleben. Alle Dämmstofffugen sind mit 50-100 mm breitem, selbstklebendem Aluminiumband dicht zu verkleben.
Menge: 150,000 St
DOK DIN 276 2008 Aufteilung+BT: 432

**2.3.1.1.130 Wärmedämmung Aufdopplung Halterung DN400 Gebäude Mineralwolle AS-Qualität hydrophobiert Matte D 30mm Mantel prof. Blech Stahl verz**
Wärmedämmung ohne Ummantelung DIN 4140 an haus- und betriebstechnischen Anlagen, an Aufdopplung für Halterung, DN 400, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten,
Ausführung gemäß Einzelbeschreibung,
Einzelbeschreibungs-Nr Dämmmatten sind gemäß DIN 4140 mit verzinktem Bindedraht, mindestens 6 Windungen pro Meter Leitungslänge, zu befestigen. Die Drahtenden dürfen die Aluminiumfolie nicht beschädigen und sind mit selbstklebendem Aluminiumband abzukleben. Alle Dämmstofffugen sind mit 50-100 mm breitem, selbstklebendem Aluminiumband dicht zu verkleben.
Menge: 150,000 St
DOK DIN 276 2008 Aufteilung+BT: 432

**2.3.1.1.131 Wärmedämmung Aufdopplung Halterung DN500 Gebäude Mineralwolle AS-Qualität hydrophobiert Matte D 30mm Mantel prof. Blech Stahl verz**
Wärmedämmung ohne Ummantelung DIN 4140 an haus- und betriebstechnischen Anlagen, an Aufdopplung für Halterung, DN 500, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten,
Ausführung gemäß Einzelbeschreibung,
Einzelbeschreibungs-Nr Dämmmatten sind gemäß DIN 4140 mit verzinktem Bindedraht, mindestens 6 Windungen pro Meter Leitungslänge, zu befestigen. Die Drahtenden dürfen die Aluminiumfolie nicht beschädigen und sind mit selbstklebendem Aluminiumband abzukleben. Alle Dämmstofffugen sind mit 50-100 mm breitem, selbstklebendem Aluminiumband dicht zu verkleben.
Menge: 150,000 St
DOK DIN 276 2008 Aufteilung+BT: 432

**2.3.1.1.132 Wärmedämmung Aufdopplung Halterung DN560 Gebäude Mineralwolle AS-Qualität hydrophobiert Matte D 30mm Mantel prof. Blech Stahl verz**
Wärmedämmung ohne Ummantelung DIN 4140 an haus- und betriebstechnischen Anlagen, an Aufdopplung für Halterung, DN 560, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten,
Ausführung gemäß Einzelbeschreibung,
Einzelbeschreibungs-Nr Dämmmatten sind gemäß DIN 4140 mit verzinktem Bindedraht, mindestens 6 Windungen pro Meter Leitungslänge, zu befestigen. Die Drahtenden dürfen die Aluminiumfolie nicht beschädigen und sind mit selbstklebendem Aluminiumband abzukleben. Alle Dämmstofffugen sind mit 50-100 mm breitem, selbstklebendem Aluminiumband dicht zu verkleben.
Menge: 150,000 St
DOK DIN 276 2008 Aufteilung+BT: 432

*Hinweis: Kriterien für Auswahl verstärkter alukaschierter Mineralwolle:*
Kriterien für Auswahl verstärkter alukaschierter Mineralwolle:

1. Hoherr Brandschutz
- Das Dämmmaterial besteht aus nichtbrennbarer Steinwolle und erfüllt die Euroklasse A2-s1,d0 gemäß DIN EN 13501-1. Mit einem Schmelzpunkt von über 1.000 °C bietet sie einen zuverlässigen Schutz gegen Feuer und trägt maßgeblich zur Erhöhung der Gebäudesicherheit bei.
3. Effektiver Feuchteschutz
- Die hochfeste, glasfaserverstärkte Aluminiumkaschierung wirkt als Dampfsperre und schützt die Dämmung vor Feuchtigkeitseintritt. Dies verhindert die Bildung von Kondenswasser und schützt angrenzende Bauteile vor Feuchteschäden.
5. Energieeffizienz und Wärmeschutz
- Mit einer niedrigen Wärmeleitfähigkeit von etwa 0,037 W/(mK) bei 0 Grad C reduziert der Dämmstoff Wärmeverluste effektiv. Dies trägt zur Energieeinsparung bei und unterstützt die Einhaltung der Anforderungen des Gebäudeenergiegesetzes (GEG).
7. Einfache und schnelle Montage
- Die selbstklebende Beschichtung auf der Wollseite ermöglicht eine direkte und werkzeuglose Montage auf Stahlblech-Lüftungsleitungen. Dies reduziert den Montageaufwand und minimiert die Beeinträchtigung des Krankenhausbetriebs während der Installationsphase.
9. Langlebigkeit und Formstabilität
- Die vertikale Faserausrichtung der Steinwolle sorgt für hohe Druckfestigkeit und Formstabilität. Das Material behält ihre Dämmleistung über viele Jahre hinweg bei und ist resistent gegenüber Alterung.
11. Nachhaltigkeit und Umweltverträglichkeit
- Mineralwolle besteht überwiegend aus natürlichen Rohstoffen und ist recycelbar. Die lange Lebensdauer und die Energieeinsparungen durch verbesserte Dämmung tragen zusätzlich zur positiven Ökobilanz bei.

###### 2.3.1.2 Mineralwolle verstärkt ohne Ummantelung für Außen- und Fortluft

*Hinweis: Betriebs- und Umgebungsbedingungen: Winterfall: Min. Medium-Betriebstemperatur -14 Grad C, max. relative Luftfeuchte vom Medium 90%. Max. Umgebungstemperatur im Gebäude +32 Grad C, max. relative Luftfeuchte der Umgebung im Gebäude 75%. Sommerfall: Max. Medium-Betriebstemperatur +34 Grad C, max. relative Luftfeuchte vom Medium 50%. Max. Umgebungstemperatur im Gebäude +32 Grad C, max. relative Luftfeuchte der Umgebung im Gebäude 75%.*

*Hinweis: Hinweis zu diffusionsdichte Ausführung mit Dampfbremse*
In den nachfolgenden Positionen ist bei der Dämmung zu berücksichtigen, dass diese diffusionsdicht auszuführen ist und die Dampfbremse gesamtheitlich, ohne Unterbrechung, durchgezogen sein muss.

**2.3.1.2.1 Kältedämmung Luftltg Kanten-L bis 500mm Gebäude MW kaschiert Alufolie Matte D 50mm 0,040W/(mK)**
STLB-Bau 2025-10 047
Kältedämmung DIN 4140 an haus- und betriebstechnischen Anlagen, an Luftleitung, rechteckig, Maße DIN EN 1505, Kantenlänge bis 500 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 5,5 m über der Standfläche des hierfür erforderlichen Gerüstes, Gerüst wird gesondert vergütet, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 440,000 m2
DOK DIN 276 2008 Aufteilung+BT: 431

**2.3.1.2.2 Kältedämmung Luftltg Kanten-L 500-1000mm Gebäude MW kaschiert Alufolie Matte D 50mm 0,040W/(mK)**
STLB-Bau 2025-10 047
Kältedämmung DIN 4140 an haus- und betriebstechnischen Anlagen, an Luftleitung, rechteckig, Maße DIN EN 1505, Kantenlänge über 500 bis 1000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 5,5 m über der Standfläche des hierfür erforderlichen Gerüstes, Gerüst wird gesondert vergütet, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 460,000 m2
DOK DIN 276 2008 Aufteilung+BT: 431

**2.3.1.2.3 Kältedämmung Luftltg Kanten-L 1000-1500mm Gebäude MW kaschiert Alufolie Matte D 50mm 0,040W/(mK)**
STLB-Bau 2025-10 047
Kältedämmung DIN 4140 an haus- und betriebstechnischen Anlagen, an Luftleitung, rechteckig, Maße DIN EN 1505, Kantenlänge über 1000 bis 1500 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 5,5 m über der Standfläche des hierfür erforderlichen Gerüstes, Gerüst wird gesondert vergütet, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 170,000 m2
DOK DIN 276 2008 Aufteilung+BT: 431

**2.3.1.2.4 Kältedämmung Luftltg Kanten-L 1500-2000mm Gebäude MW kaschiert Alufolie Matte D 50mm 0,040W/(mK)**
STLB-Bau 2025-10 047
Kältedämmung DIN 4140 an haus- und betriebstechnischen Anlagen, an Luftleitung, rechteckig, Maße DIN EN 1505, Kantenlänge über 1500 bis 2000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 5,5 m über der Standfläche des hierfür erforderlichen Gerüstes, Gerüst wird gesondert vergütet, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 40,000 m2
DOK DIN 276 2008 Aufteilung+BT: 431

**2.3.1.2.5 Kältedämmung Luftltg Kanten-L ü. 2000mm Gebäude MW kaschiert Alufolie Matte D 50mm 0,040W/(mK)**
STLB-Bau 2025-10 047
Kältedämmung DIN 4140 an haus- und betriebstechnischen Anlagen, an Luftleitung, rechteckig, Maße DIN EN 1505, Kantenlänge über 2000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 5,5 m über der Standfläche des hierfür erforderlichen Gerüstes, Gerüst wird gesondert vergütet, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 6,000 m2
DOK DIN 276 2008 Aufteilung+BT: 431

**2.3.1.2.6 Formstück MW Kältedämmung Luftltg Kanten-L bis 500mm Gebäude 0,040W/(mK) einlagig D 50mm**
STLB-Bau 2025-10 047
Formstück aus Mineralwolle, Kältedämmung DIN 4140 an haus- und betriebstechnischen Anlagen, an Luftleitung, rechteckig, Maße DIN EN 1505, Kantenlänge bis 500 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 140,000 m2
DOK DIN 276 2008 Aufteilung+BT: 431

**2.3.1.2.7 Formstück MW Kältedämmung Luftltg Kanten-L 500-1000mm Gebäude 0,040W/(mK) einlagig D 50mm**
STLB-Bau 2025-10 047
Formstück aus Mineralwolle, Kältedämmung DIN 4140 an haus- und betriebstechnischen Anlagen, an Luftleitung, rechteckig, Maße DIN EN 1505, Kantenlänge über 500 bis 1000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 150,000 m2
DOK DIN 276 2008 Aufteilung+BT: 431

**2.3.1.2.8 Formstück MW Kältedämmung Luftltg Kanten-L 1000-1500mm Gebäude 0,040W/(mK) einlagig D 50mm**
STLB-Bau 2025-10 047
Formstück aus Mineralwolle, Kältedämmung DIN 4140 an haus- und betriebstechnischen Anlagen, an Luftleitung, rechteckig, Maße DIN EN 1505, Kantenlänge über 1000 bis 1500 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 120,000 m2
DOK DIN 276 2008 Aufteilung+BT: 431

**2.3.1.2.9 Formstück MW Kältedämmung Luftltg Kanten-L 1500-2000mm Gebäude 0,040W/(mK) einlagig D 50mm**
STLB-Bau 2025-10 047
Formstück aus Mineralwolle, Kältedämmung DIN 4140 an haus- und betriebstechnischen Anlagen, an Luftleitung, rechteckig, Maße DIN EN 1505, Kantenlänge über 1500 bis 2000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 60,000 m2
DOK DIN 276 2008 Aufteilung+BT: 431

**2.3.1.2.10 Formstück MW Kältedämmung Luftltg Kanten-L ü. 2000mm Gebäude 0,040W/(mK) einlagig D 50mm**
STLB-Bau 2025-10 047
Formstück aus Mineralwolle, Kältedämmung DIN 4140 an haus- und betriebstechnischen Anlagen, an Luftleitung, rechteckig, Maße DIN EN 1505, Kantenlänge über 2000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 40,000 m2
DOK DIN 276 2008 Aufteilung+BT: 431

**2.3.1.2.11 Abflachung Kältedämmung Luftltg Kanten-L bis 500mm Gebäude MW D 50mm**
STLB-Bau 2025-10 047
Abflachung für Kältedämmung DIN 4140 an haus- und betriebstechnischen Anlagen, an Luftleitung, rechteckig, Maße DIN EN 1505, Kantenlänge bis 500 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 180,000 St
DOK DIN 276 2008 Aufteilung+BT: 431

**2.3.1.2.12 Abflachung Kältedämmung Luftltg Kanten-L 500-1000mm Gebäude MW D 50mm**
STLB-Bau 2025-10 047
Abflachung für Kältedämmung DIN 4140 an haus- und betriebstechnischen Anlagen, an Luftleitung, rechteckig, Maße DIN EN 1505, Kantenlänge über 500 bis 1000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 140,000 St
DOK DIN 276 2008 Aufteilung+BT: 431

**2.3.1.2.13 Abflachung Kältedämmung Luftltg Kanten-L 1000-1500mm Gebäude MW D 50mm**
STLB-Bau 2025-10 047
Abflachung für Kältedämmung DIN 4140 an haus- und betriebstechnischen Anlagen, an Luftleitung, rechteckig, Maße DIN EN 1505, Kantenlänge über 1000 bis 1500 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 50,000 St
DOK DIN 276 2008 Aufteilung+BT: 431

**2.3.1.2.14 Abflachung Kältedämmung Luftltg Kanten-L 1500-2000mm Gebäude MW D 50mm**
STLB-Bau 2025-10 047
Abflachung für Kältedämmung DIN 4140 an haus- und betriebstechnischen Anlagen, an Luftleitung, rechteckig, Maße DIN EN 1505, Kantenlänge über 1500 bis 2000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 10,000 St
DOK DIN 276 2008 Aufteilung+BT: 431

**2.3.1.2.15 Abflachung Kältedämmung Luftltg Kanten-L ü. 2000mm Gebäude MW D 50mm**
STLB-Bau 2025-10 047
Abflachung für Kältedämmung DIN 4140 an haus- und betriebstechnischen Anlagen, an Luftleitung, rechteckig, Maße DIN EN 1505, Kantenlänge über 2000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 6,000 St
DOK DIN 276 2008 Aufteilung+BT: 431

**2.3.1.2.16 Endstelle Kältedämmung Luftltg Kanten-L bis 500mm Gebäude MW D 50mm**
STLB-Bau 2025-10 047
Endstelle für Kältedämmung DIN 4140 an haus- und betriebstechnischen Anlagen, an Luftleitung, rechteckig, Maße DIN EN 1505, Kantenlänge bis 500 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 80,000 St
DOK DIN 276 2008 Aufteilung+BT: 431

**2.3.1.2.17 Endstelle Kältedämmung Luftltg Kanten-L 500-1000mm Gebäude MW D 50mm**
STLB-Bau 2025-10 047
Endstelle für Kältedämmung DIN 4140 an haus- und betriebstechnischen Anlagen, an Luftleitung, rechteckig, Maße DIN EN 1505, Kantenlänge über 500 bis 1000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 20,000 St
DOK DIN 276 2008 Aufteilung+BT: 431

**2.3.1.2.18 Endstelle Kältedämmung Luftltg Kanten-L 1000-1500mm Gebäude MW D 50mm**
STLB-Bau 2025-10 047
Endstelle für Kältedämmung DIN 4140 an haus- und betriebstechnischen Anlagen, an Luftleitung, rechteckig, Maße DIN EN 1505, Kantenlänge über 1000 bis 1500 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 60,000 St
DOK DIN 276 2008 Aufteilung+BT: 431

**2.3.1.2.19 Endstelle Kältedämmung Luftltg Kanten-L 1500-2000mm Gebäude MW D 50mm**
STLB-Bau 2025-10 047
Endstelle für Kältedämmung DIN 4140 an haus- und betriebstechnischen Anlagen, an Luftleitung, rechteckig, Maße DIN EN 1505, Kantenlänge über 1500 bis 2000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 30,000 St
DOK DIN 276 2008 Aufteilung+BT: 431

**2.3.1.2.20 Endstelle Kältedämmung Luftltg Kanten-L ü. 2000mm Gebäude MW D 50mm**
STLB-Bau 2025-10 047
Endstelle für Kältedämmung DIN 4140 an haus- und betriebstechnischen Anlagen, an Luftleitung, rechteckig, Maße DIN EN 1505, Kantenlänge über 2000 mm, im Gebäude, keine ausreichende Konvektion bzw. unzureichender Abstand zu Objekten, Dämmung aus Mineralwolle, kaschiert mit Aluminiumfolie, Brandverhaltensklasse DIN EN 13501-1 A2 -s1, d0 (nichtbrennbar), Wärmeleitfähigkeit 0,040 W/(mK) bei 0 Grad C Mitteltemperatur DIN EN 12667, Gesamt-Dämmschichtdicke 50 mm, einlagig, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 40,000 St
DOK DIN 276 2008 Aufteilung+BT: 431

**2.3.1.2.21 Ausschnitt Kältedämmung Luftltg Kanten-L bis 500mm Gebäude MW D 50mm**
STLB-Bau 2025-10 047
Ausschnitt für Kältedämmung DIN 4140 an haus- und betriebstechnischen Anlagen, an Luftleitung, rechteckig, Maße DIN EN 1505, Kantenlänge bis 500 mm, im Gebäude, keine ausreichende Konvektion bzw. unzureichender Abstand zu Objekten, Dämmung aus Mineralwolle, kaschiert mit Aluminiumfolie, Brandverhaltensklasse DIN EN 13501-1 A2 -s1, d0 (nichtbrennbar), Wärmeleitfähigkeit 0,040 W/(mK) bei 0 Grad C Mitteltemperatur DIN EN 12667, Gesamt-Dämmschichtdicke 50 mm, einlagig, Ausführung gemäß Einzelbeschreibung,
Einzelbeschreibungs-Nr 'Durchdringungen durch die Dämmung sind mit selbstklebendem Aluminiumband dicht abzukleben'.
Menge: 20,000 St
DOK DIN 276 2008 Aufteilung+BT: 431

**2.3.1.2.22 Ausschnitt Kältedämmung Luftltg Kanten-L 500-1000mm Gebäude MW D 50mm**
STLB-Bau 2025-10 047
Ausschnitt für Kältedämmung DIN 4140 an haus- und betriebstechnischen Anlagen, an Luftleitung, rechteckig, Maße DIN EN 1505, Kantenlänge über 500 bis 1000 mm, im Gebäude, keine ausreichende Konvektion bzw. unzureichender Abstand zu Objekten, Dämmung aus Mineralwolle, kaschiert mit Aluminiumfolie, Brandverhaltensklasse DIN EN 13501-1 A2 -s1, d0 (nichtbrennbar), Wärmeleitfähigkeit 0,040 W/(mK) bei 0 Grad C Mitteltemperatur DIN EN 12667, Gesamt-Dämmschichtdicke 50 mm, einlagig, Ausführung gemäß Einzelbeschreibung,
Einzelbeschreibungs-Nr 'Durchdringungen durch die Dämmung sind mit selbstklebendem Aluminiumband dicht abzukleben'.
Menge: 20,000 St
DOK DIN 276 2008 Aufteilung+BT: 431

**2.3.1.2.23 Ausschnitt Kältedämmung Luftltg Kanten-L 1000-1500mm Gebäude MW D 50mm**
STLB-Bau 2025-10 047
Ausschnitt für Kältedämmung DIN 4140 an haus- und betriebstechnischen Anlagen, an Luftleitung, rechteckig, Maße DIN EN 1505, Kantenlänge über 1000 bis 1500 mm, im Gebäude, keine ausreichende Konvektion bzw. unzureichender Abstand zu Objekten, Dämmung aus Mineralwolle, kaschiert mit Aluminiumfolie, Brandverhaltensklasse DIN EN 13501-1 A2 -s1, d0 (nichtbrennbar), Wärmeleitfähigkeit 0,040 W/(mK) bei 0 Grad C Mitteltemperatur DIN EN 12667, Gesamt-Dämmschichtdicke 50 mm, einlagig, Ausführung gemäß Einzelbeschreibung,
Einzelbeschreibungs-Nr 'Durchdringungen durch die Dämmung sind mit selbstklebendem Aluminiumband dicht abzukleben'.
Menge: 10,000 St
DOK DIN 276 2008 Aufteilung+BT: 431

**2.3.1.2.24 Ausschnitt Kältedämmung Luftltg Kanten-L 1500-2000mm Gebäude MW D 50mm**
STLB-Bau 2025-10 047
Ausschnitt für Kältedämmung DIN 4140 an haus- und betriebstechnischen Anlagen, an Luftleitung, rechteckig, Maße DIN EN 1505, Kantenlänge über 1500 bis 2000 mm, im Gebäude, keine ausreichende Konvektion bzw. unzureichender Abstand zu Objekten, Dämmung aus Mineralwolle, kaschiert mit Aluminiumfolie, Brandverhaltensklasse DIN EN 13501-1 A2 -s1, d0 (nichtbrennbar), Wärmeleitfähigkeit 0,040 W/(mK) bei 0 Grad C Mitteltemperatur DIN EN 12667, Gesamt-Dämmschichtdicke 50 mm, einlagig, Ausführung gemäß Einzelbeschreibung,
Einzelbeschreibungs-Nr 'Durchdringungen durch die Dämmung sind mit selbstklebendem Aluminiumband dicht abzukleben'.
Menge: 2,000 St
DOK DIN 276 2008 Aufteilung+BT: 431

**2.3.1.2.25 Ausschnitt Kältedämmung Luftltg Kanten-L ü. 2000mm Gebäude MW D 50mm**
STLB-Bau 2025-10 047
Ausschnitt für Kältedämmung DIN 4140 an haus- und betriebstechnischen Anlagen, an Luftleitung, rechteckig, Maße DIN EN 1505, Kantenlänge über 2000 mm, im Gebäude, keine ausreichende Konvektion bzw. unzureichender Abstand zu Objekten, Dämmung aus Mineralwolle, kaschiert mit Aluminiumfolie, Brandverhaltensklasse DIN EN 13501-1 A2 -s1, d0 (nichtbrennbar), Wärmeleitfähigkeit 0,040 W/(mK) bei 0 Grad C Mitteltemperatur DIN EN 12667, Gesamt-Dämmschichtdicke 50 mm, einlagig, Ausführung gemäß Einzelbeschreibung,
Einzelbeschreibungs-Nr 'Durchdringungen durch die Dämmung sind mit selbstklebendem Aluminiumband dicht abzukleben'.
Menge: 2,000 St
DOK DIN 276 2008 Aufteilung+BT: 431

**2.3.1.2.26 Kältedämmung Aufdopplung Flansch Kanten-L bis 500mm Gebäude MW kaschiert Alufolie Matte D 30mm 0,040W/(mK)**
STLB-Bau 2025-10 047
Kältedämmung DIN 4140 an haus- und betriebstechnischen Anlagen, an Aufdopplung für Flansch von rechteckigen Luftleitungen, Kantenlänge bis 500 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 80,000 m
DOK DIN 276 2008 Aufteilung+BT: 431

**2.3.1.2.27 Kältedämmung Aufdopplung Flansch Kanten-L 500-1000mm Gebäude MW kaschiert Alufolie Matte D 30mm 0,040W/(mK)**
STLB-Bau 2025-10 047
Kältedämmung DIN 4140 an haus- und betriebstechnischen Anlagen, an Aufdopplung für Flansch von rechteckigen Luftleitungen, Kantenlänge über 500 bis 1000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 20,000 m
DOK DIN 276 2008 Aufteilung+BT: 431

**2.3.1.2.28 Kältedämmung Aufdopplung Flansch Kanten-L 1000-1500mm Gebäude MW kaschiert Alufolie Matte D 30mm 0,040W/(mK)**
STLB-Bau 2025-10 047
Kältedämmung DIN 4140 an haus- und betriebstechnischen Anlagen, an Aufdopplung für Flansch von rechteckigen Luftleitungen, Kantenlänge über 1000 bis 1500 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 60,000 m
DOK DIN 276 2008 Aufteilung+BT: 431

**2.3.1.2.29 Kältedämmung Aufdopplung Flansch Kanten-L 1500-2000mm Gebäude MW kaschiert Alufolie Matte D 30mm 0,040W/(mK)**
STLB-Bau 2025-10 047
Kältedämmung DIN 4140 an haus- und betriebstechnischen Anlagen, an Aufdopplung für Flansch von rechteckigen Luftleitungen, Kantenlänge über 1500 bis 2000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 30,000 m
DOK DIN 276 2008 Aufteilung+BT: 431

**2.3.1.2.30 Kältedämmung Aufdopplung Flansch Kanten-L ü. 2000mm Gebäude MW kaschiert Alufolie Matte D 30mm 0,040W/(mK)**
STLB-Bau 2025-10 047
Kältedämmung DIN 4140 an haus- und betriebstechnischen Anlagen, an Aufdopplung für Flansch von rechteckigen Luftleitungen, Kantenlänge über 2000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 40,000 m
DOK DIN 276 2008 Aufteilung+BT: 431

##### 2.3.2 Brandschutzverkleidungen

###### 2.3.2.1 Verkleidung von Lüftungskanälen L90

**2.3.2.1.1 Feuerbeständige Ummantelung L90, Luftkanal gerade**
*** Bezugsbeschreibung
Feuerbeständige Ummantelung in Feuerwiderstandsklasse L90 auf der Außenfläche eckiger oder runder Luftleitungen aus feuerverzinktem Stahl.
Die Ausführung muss in allen Details der DIN 4102, den Zulassungsvorschriften und Vorschriften der zuständigen Brandschutzbehörde entsprechen und zugelassen sein. Das Prüfzeugnis ist vor der Ausführung vorzulegen.
Feuerbeständige Platten, in einschaliger oder mehrschaliger Konstruktion, selbsttragend. Die L 90 Umkleidung ist getrennt und selbsttragend vom Kanal angehängt. Die Abhänger sind in Stahl, ohne elastische Zwischenglieder, die Spreizdübel sind in Stahl zur Befestigung in Massivdecken auszuführen.
Abhänger und Dübel müssen dem jeweiligen Zulassungsbescheid entsprechen (z.B. Mindestabstände und Dimensionen der Abhänger, Einbautiefe und Maximalbelastung der Dübel, Abdeckung der Ankerschienen, Dehnungsausgleich der Platten etc.). Je nach der gewählten L90-Konstruktion und der entsprechenden Zulassungsprüfung müssen die Abhänger in L90 verkleidet werden.
Einbau gemäß Vorschriften des gewählten Herstellers, z.B. gemäß Arbeitsblatt 478

Abgerechnet wird nach den äußeren Abmessungen.

Wanddicke:  35 mm
Breite:  bis 1500 mm
Höhe:  bis 1000 mm
Menge: 80,000 m2
DOK DIN 276 2008 Aufteilung+BT: 439

**2.3.2.1.2 Feuerbeständige Ummantlung L90, Luftkanal Formstück**
*** wie Position 2.3.2.1.1
Leistung wie zuletzt im vollen Wortlaut beschrieben, jedoch
feuerbeständige Ummantlung L90 für Luftkanal Formstücke.
Menge: 85,000 m2
DOK DIN 276 2008 Aufteilung+BT: 439

**2.3.2.1.3 Anschlüsse Feuerbeständige Ummantelung L90**
Anschlüsse für vorstehende feuerbeständige Ummantelung L90 an Anbauteilen wie Decken, Wänden, Feuerschutzklappen usw., z.B. mit U-Profilen, Schrauben und Dübeln o.ä., nach den Zulassungsvorschriften herstellen. In einschaliger oder mehrschaliger Konstruktion, aufgemessen wird nach äußerem Umfang.
Menge: 40,000 m
DOK DIN 276 2008 Aufteilung+BT: 439

**2.3.2.1.4 Revisionsöffnung in Feuerbeständige Ummantelung, 500x400mm**
Revisionsöffnung für vor stehende feuerbeständige Ummantelung in der Feuerwiderstandsklasse L90, mit Erstellen der Öffnung und Ausführung nach den Zulassungsvorschriften / Einbauvorschrift des Herstellers, leicht abnehmbar, einschließlich aller Kleinmaterialien und Zubehörteile.
Breite:  bis 500 mm
Länge:  bis 400 mm
Menge: 4,000 St
DOK DIN 276 2008 Aufteilung+BT: 439

#### 2.4 434 DÄMMUNG KÄLTETECHNIK

##### 2.4.1 434 Kälteverteilnetze

*Hinweis: Für die Dämmung von Kälte-, Kühl- und WRG-Wassereitungen im Rahmen dieses Bauvorhabens wurde gezielt ein bestimmtes Material als Dämmsystem vorgesehen.*
Für die Dämmung von Kälte-, Kühl- und WRG-Wassereitungen im Rahmen dieses Bauvorhabens wurde gezielt ein bestimmtes Material als Dämmsystem vorgesehen.

Die Auswahl basiert auf einer fundierten Bewertung technischer, hygienischer und wirtschaftlicher Aspekte – insbesondere im Hinblick auf Tauwasservermeidung, Energieeffizienz, Brandschutz und den Schutz angrenzender Bauteile.

*Hinweis: Kriterien für Auswahl verstärkter alukaschierter Mineralwolle:*
Kriterien für Auswahl verstärkter alukaschierter Mineralwolle:

1. Hoherr Brandschutz
- Das Dämmmaterial besteht aus nichtbrennbare Steinwolle mit einem Schmelzpunkt über 1.000 °C und erfüllt die Euroklasse A2-s1,d0 gemäß DIN EN 13501-1. Dies ermöglicht eine sichere Anwendung in Bereichen mit hohen Brandschutzanforderungen, wie beispielsweise Rettungswegen, ohne zusätzliche Maßnahmen wie Brandlastkapselungen.
3. Effektiver Feuchteschutz
- Die hochfeste, glasfaserverstärkte Aluminiumkaschierung des Dämmsystems dient als zuverlässige Dampfsperre. Sie verhindert die Bildung von Tauwasser auf der Oberfläche der Kälteleitungen und schützt somit angrenzende Bauteile vor Feuchtigkeitsschäden und Schimmelbildung..
5. Energieeffizienz und Wärmeschutz
- Mit einer niedrigen Wärmeleitfähigkeit von etwa 0,037 W/(mK) bei 0 Grad C reduziert der Dämmstoff Wärmeverluste effektiv. Dies trägt zur Energieeinsparung bei und unterstützt die Einhaltung der Anforderungen des Gebäudeenergiegesetzes (GEG).
7. Einfache und schnelle Montage
- Das Dämmsystem zeichnet sich durch eine unkomplizierte Installation aus, die sich kaum von der Montage einer konventionellen Wärmedämmung unterscheidet. Dies reduziert den Montageaufwand erheblich, insbesondere bei komplexen Leitungssystemen mit vielen Ventilen, Bögen und Flanschen.
9. Langlebigkeit und Formstabilität
- Die vertikale Faserausrichtung der Steinwolle sorgt für hohe Druckfestigkeit und Formstabilität. Das Material behält ihre Dämmleistung über viele Jahre hinweg bei und ist resistent gegenüber Alterung.
11. Hygienische Eigenschaften
- Die geschlossene Aluminiumoberfläche des Dämmt-Systems verhindert die Ansammlung von Staub und Mikroorganismen, was die hygienischen Bedingungen verbessert. Zudem ist das Material resistent gegenüber Schimmel und Bakterien, was den Wartungsaufwand reduziert.
13. Nachhaltigkeit und Umweltverträglichkeit
- Mineralwolle besteht überwiegend aus natürlichen Rohstoffen und ist recycelbar. Die lange Lebensdauer und die Energieeinsparungen durch verbesserte Dämmung tragen zusätzlich zur positiven Ökobilanz bei.

###### 2.4.1.1 Mineralwolle verstärkt ohne Ummantelung für Stahlrohr, Klimakaltwasser

*Hinweis: Betriebs- und Umgebungsbedingungen: Winterfall: Min. Medium-Betriebstemperatur +5 Grad C, Max. Umgebungstemperatur im Gebäude +32 Grad C, Max. relative Luftfeuchte der Umgebung im Gebäude 75%. Sommerfall: Min. Medium-Betriebstemperatur +5 Grad C, Max. Umgebungstemperatur im Gebäude +32 Grad C, Max. relative Luftfeuchte der Umgebung im Gebäude 75%.*

*Hinweis: Hinweis zu diffusionsdichte Ausführung mit Dampfbremse*
In den nachfolgenden Positionen ist bei der Dämmung zu berücksichtigen, dass diese diffusionsdicht auszuführen ist und die Dampfbremse gesamtheitlich, ohne Unterbrechung, durchgezogen sein muss.

*Hinweis: Hinweis zu Verbindungen*
In den nachfolgenden Positionen ist bei der Dämmung zu berücksichtigen, dass alle Rohrleitungen sowie Form- und Passstücke mit Schweißverbindungen verbunden werden.

**2.4.1.1.1 Kältedämmung Rohr DN15 Gebäude MW kaschiert Alufolie Rohrschale D 40mm 0,035W/(mK)**
STLB-Bau 2025-10 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 620,000 m
DOK DIN 276 2008 Aufteilung+BT: 499

**2.4.1.1.2 Kältedämmung Rohr DN20 Gebäude MW kaschiert Alufolie Rohrschale D 40mm 0,035W/(mK)**
STLB-Bau 2025-10 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 431,000 m
DOK DIN 276 2008 Aufteilung+BT: 499

**2.4.1.1.3 Kältedämmung Rohr DN25 Gebäude MW kaschiert Alufolie Rohrschale D 40mm 0,035W/(mK)**
STLB-Bau 2025-10 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 60,000 m
DOK DIN 276 2008 Aufteilung+BT: 499

**2.4.1.1.4 Kältedämmung Rohr DN32 Gebäude MW kaschiert Alufolie Rohrschale D 50mm 0,035W/(mK)**
STLB-Bau 2025-10 047
Kältedämmung DIN 4140 an haus- und betriebstechnischen Anlagen, an Rohrleitung, DN 32, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 80,000 m
DOK DIN 276 2008 Aufteilung+BT: 499

**2.4.1.1.5 Kältedämmung Rohr DN40 Gebäude MW kaschiert Alufolie Rohrschale D 50mm 0,035W/(mK)**
STLB-Bau 2025-10 047
Kältedämmung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 32,000 m
DOK DIN 276 2008 Aufteilung+BT: 499

**2.4.1.1.6 Kältedämmung Rohr DN50 Gebäude MW kaschiert Alufolie Rohrschale D 60mm 0,035W/(mK)**
STLB-Bau 2025-10 047
Kältedämmung DIN 4140 an haus- und betriebstechnischen Anlagen, an Rohrleitung, DN 50, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 110,000 m
DOK DIN 276 2008 Aufteilung+BT: 499

**2.4.1.1.7 Kältedämmung Rohr DN65 Gebäude MW kaschiert Alufolie Rohrschale D 60mm 0,035W/(mK)**
STLB-Bau 2025-10 047
Kältedämmung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 600,000 m
DOK DIN 276 2008 Aufteilung+BT: 434

**2.4.1.1.8 Kältedämmung Rohr DN80 Gebäude MW kaschiert Alufolie Rohrschale D 60mm 0,035W/(mK)**
STLB-Bau 2025-10 047
Kältedämmung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 400,000 m
DOK DIN 276 2008 Aufteilung+BT: 434

**2.4.1.1.9 Kältedämmung Rohr DN100 Gebäude MW kaschiert Alufolie Rohrschale D 60mm 0,035W/(mK)**
STLB-Bau 2025-10 047
Kältedämmung DIN 4140 an haus- und betriebstechnischen Anlagen, an Rohrleitung, DN 100, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 800,000 m
DOK DIN 276 2008 Aufteilung+BT: 434

**2.4.1.1.10 Kältedämmung Rohr DN125 Gebäude MW kaschiert Alufolie Rohrschale D 70mm 0,035W/(mK)**
STLB-Bau 2025-10 047
Kältedämmung DIN 4140 an haus- und betriebstechnischen Anlagen, an Rohrleitung, DN 125, Mindestabstände DIN 4140 sind nicht eingehalten, im Gebäude, keine ausreichende Konvektion bzw. unzureichender Abstand zu Objekten, Dämmung aus Mineralwolle, kaschiert mit Aluminiumfolie, als Rohrschale, Dämmschichtdicke 70 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 30,000 m
DOK DIN 276 2008 Aufteilung+BT: 434

**2.4.1.1.11 Kältedämmung Rohr DN150 Gebäude MW kaschiert Alufolie Rohrschale D 70mm 0,035W/(mK)**
STLB-Bau 2025-10 047
Kältedämmung DIN 4140 an haus- und betriebstechnischen Anlagen, an Rohrleitung, DN 150, Mindestabstände DIN 4140 sind nicht eingehalten, im Gebäude, keine ausreichende Konvektion bzw. unzureichender Abstand zu Objekten, Dämmung aus Mineralwolle, kaschiert mit Aluminiumfolie, als Rohrschale, Dämmschichtdicke 70 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 m
DOK DIN 276 2008 Aufteilung+BT: 434

**2.4.1.1.12 Passstück MW Kältedämmung Rohr DN15 Gebäude 0,035W/(mK) D 40mm**
STLB-Bau 2025-10 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 470,000 St
DOK DIN 276 2008 Aufteilung+BT: 499

**2.4.1.1.13 Passstück MW Kältedämmung Rohr DN20 Gebäude 0,035W/(mK) D 40mm**
STLB-Bau 2025-10 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 370,000 St
DOK DIN 276 2008 Aufteilung+BT: 499

**2.4.1.1.14 Passstück MW Kältedämmung Rohr DN25 Gebäude 0,035W/(mK) D 40mm**
STLB-Bau 2025-10 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 499

**2.4.1.1.15 Passstück MW Kältedämmung Rohr DN32 Gebäude 0,035W/(mK) D 50mm**
STLB-Bau 2025-10 047
Passstück aus Mineralwolle, Kältedämmung DIN 4140 an haus- und betriebstechnischen Anlagen, an Rohrleitung, DN 32, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 499

**2.4.1.1.16 Passstück MW Kältedämmung Rohr DN40 Gebäude 0,035W/(mK) D 50mm**
STLB-Bau 2025-10 047
Passstück aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 499

**2.4.1.1.17 Passstück MW Kältedämmung Rohr DN50 Gebäude 0,035W/(mK) D 60mm**
STLB-Bau 2025-10 047
Passstück aus Mineralwolle, Kältedämmung DIN 4140 an haus- und betriebstechnischen Anlagen, an Rohrleitung, DN 50, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 90,000 St
DOK DIN 276 2008 Aufteilung+BT: 499

**2.4.1.1.18 Passstück MW Kältedämmung Rohr DN65 Gebäude 0,035W/(mK) D 60mm**
STLB-Bau 2025-10 047
Passstück aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 140,000 St
DOK DIN 276 2008 Aufteilung+BT: 434

**2.4.1.1.19 Passstück MW Kältedämmung Rohr DN80 Gebäude 0,035W/(mK) D 60mm**
STLB-Bau 2025-10 047
Passstück aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 120,000 St
DOK DIN 276 2008 Aufteilung+BT: 434

**2.4.1.1.20 Passstück MW Kältedämmung Rohr DN100 Gebäude 0,035W/(mK) D 60mm**
STLB-Bau 2025-10 047
Passstück aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 180,000 St
DOK DIN 276 2008 Aufteilung+BT: 434

**2.4.1.1.21 Passstück MW Kältedämmung Rohr DN125 Gebäude 0,035W/(mK) D 70mm**
STLB-Bau 2025-10 047
Passstück aus Mineralwolle, Kältedämmung DIN 4140 an haus- und betriebstechnischen Anlagen, an Rohrleitung, DN 125, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 90,000 St
DOK DIN 276 2008 Aufteilung+BT: 434

**2.4.1.1.22 Passstück MW Kältedämmung Rohr DN150 Gebäude 0,035W/(mK) D 70mm**
STLB-Bau 2025-10 047
Passstück aus Mineralwolle, Kältedämmung DIN 4140 an haus- und betriebstechnischen Anlagen, an Rohrleitung, DN 150, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 160,000 St
DOK DIN 276 2008 Aufteilung+BT: 434

**2.4.1.1.23 Bogen MW Kältedämmung Rohr DN15 Gebäude 0,035W/(mK) D 40mm**
STLB-Bau 2025-10 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 470,000 St
DOK DIN 276 2008 Aufteilung+BT: 499

**2.4.1.1.24 Bogen MW Kältedämmung Rohr DN20 Gebäude 0,035W/(mK) D 40mm**
STLB-Bau 2025-10 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 120,000 St
DOK DIN 276 2008 Aufteilung+BT: 499

**2.4.1.1.25 Bogen MW Kältedämmung Rohr DN25 Gebäude 0,035W/(mK) D 40mm**
STLB-Bau 2025-10 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 499

**2.4.1.1.26 Bogen MW Kältedämmung Rohr DN32 Gebäude 0,035W/(mK) D 50mm**
STLB-Bau 2025-10 047
Bogen aus Mineralwolle, Kältedämmung DIN 4140 an haus- und betriebstechnischen Anlagen, an Rohrleitung, DN 32, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 35,000 St
DOK DIN 276 2008 Aufteilung+BT: 499

**2.4.1.1.27 Bogen MW Kältedämmung Rohr DN40 Gebäude 0,035W/(mK) D 50mm**
STLB-Bau 2025-10 047
Bogen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 499

**2.4.1.1.28 Bogen MW Kältedämmung Rohr DN50 Gebäude 0,035W/(mK) D 60mm**
STLB-Bau 2025-10 047
Bogen aus Mineralwolle, Kältedämmung DIN 4140 an haus- und betriebstechnischen Anlagen, an Rohrleitung, DN 50, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 42,000 St
DOK DIN 276 2008 Aufteilung+BT: 499

**2.4.1.1.29 Bogen MW Kältedämmung Rohr DN65 Gebäude 0,035W/(mK) D 60mm**
STLB-Bau 2025-10 047
Bogen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 60,000 St
DOK DIN 276 2008 Aufteilung+BT: 434

**2.4.1.1.30 Bogen MW Kältedämmung Rohr DN80 Gebäude 0,035W/(mK) D 60mm**
STLB-Bau 2025-10 047
Bogen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 70,000 St
DOK DIN 276 2008 Aufteilung+BT: 434

**2.4.1.1.31 Bogen MW Kältedämmung Rohr DN100 Gebäude 0,035W/(mK) D 60mm**
STLB-Bau 2025-10 047
Bogen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 190,000 St
DOK DIN 276 2008 Aufteilung+BT: 434

**2.4.1.1.32 Bogen MW Kältedämmung Rohr DN125 Gebäude 0,035W/(mK) D 70mm**
STLB-Bau 2025-10 047
Bogen aus Mineralwolle, Kältedämmung DIN 4140 an haus- und betriebstechnischen Anlagen, an Rohrleitung, DN 125, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.33 Bogen MW Kältedämmung Rohr DN150 Gebäude 0,035W/(mK) D 70mm**
STLB-Bau 2025-10 047
Bogen aus Mineralwolle, Kältedämmung DIN 4140 an haus- und betriebstechnischen Anlagen, an Rohrleitung, DN 150, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.1.34 Stutzen MW Kältedämmung Rohr DN15 Gebäude 0,035W/(mK) D 40mm**
STLB-Bau 2025-10 047
Stutzen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 134,000 St
DOK DIN 276 2008 Aufteilung+BT: 499

**2.4.1.1.35 Stutzen MW Kältedämmung Rohr DN20 Gebäude 0,035W/(mK) D 40mm**
STLB-Bau 2025-10 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 35,000 St
DOK DIN 276 2008 Aufteilung+BT: 499

**2.4.1.1.36 Stutzen MW Kältedämmung Rohr DN25 Gebäude 0,035W/(mK) D 40mm**
STLB-Bau 2025-10 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 32,000 St
DOK DIN 276 2008 Aufteilung+BT: 499

**2.4.1.1.37 Stutzen MW Kältedämmung Rohr DN32 Gebäude 0,035W/(mK) D 50mm**
STLB-Bau 2025-10 047
Stutzen aus Mineralwolle, Kältedämmung DIN 4140 an haus- und betriebstechnischen Anlagen, an Rohrleitung, DN 32, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 22,000 St
DOK DIN 276 2008 Aufteilung+BT: 499

**2.4.1.1.38 Stutzen MW Kältedämmung Rohr DN40 Gebäude 0,035W/(mK) D 50mm**
STLB-Bau 2025-10 047
Stutzen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 499

**2.4.1.1.39 Stutzen MW Kältedämmung Rohr DN50 Gebäude 0,035W/(mK) D 60mm**
STLB-Bau 2025-10 047
Stutzen aus Mineralwolle, Kältedämmung DIN 4140 an haus- und betriebstechnischen Anlagen, an Rohrleitung, DN 50, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 16,000 St
DOK DIN 276 2008 Aufteilung+BT: 499

**2.4.1.1.40 Stutzen MW Kältedämmung Rohr DN65 Gebäude 0,035W/(mK) D 60mm**
STLB-Bau 2025-10 047
Stutzen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 34,000 St
DOK DIN 276 2008 Aufteilung+BT: 434

**2.4.1.1.41 Stutzen MW Kältedämmung Rohr DN80 Gebäude 0,035W/(mK) D 60mm**
STLB-Bau 2025-10 047
Stutzen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.42 Stutzen MW Kältedämmung Rohr DN100 Gebäude 0,035W/(mK) D 60mm**
STLB-Bau 2025-10 047
Stutzen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.43 Stutzen MW Kältedämmung Rohr DN125 Gebäude 0,035W/(mK) D 70mm**
STLB-Bau 2025-10 047
Stutzen aus Mineralwolle, Kältedämmung DIN 4140 an haus- und betriebstechnischen Anlagen, an Rohrleitung, DN 125, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 14,000 St
DOK DIN 276 2008 Aufteilung+BT: 434

**2.4.1.1.44 Stutzen MW Kältedämmung Rohr DN150 Gebäude 0,035W/(mK) D 70mm**
STLB-Bau 2025-10 047
Stutzen aus Mineralwolle, Kältedämmung DIN 4140 an haus- und betriebstechnischen Anlagen, an Rohrleitung, DN 150, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.45 Reduzierung MW Kältedämmung Rohr DN20 Gebäude 0,035W/(mK) D 40mm**
STLB-Bau 2025-10 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 499

**2.4.1.1.46 Reduzierung MW Kältedämmung Rohr DN25 Gebäude 0,035W/(mK) D 40mm**
STLB-Bau 2025-10 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 499

**2.4.1.1.47 Reduzierung MW Kältedämmung Rohr DN32 Gebäude 0,035W/(mK) D 50mm**
STLB-Bau 2025-10 047
Reduzierung aus Mineralwolle, Kältedämmung DIN 4140 an haus- und betriebstechnischen Anlagen, an Rohrleitung, DN 32, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 499

**2.4.1.1.48 Reduzierung MW Kältedämmung Rohr DN40 Gebäude 0,035W/(mK) D 50mm**
STLB-Bau 2025-10 047
Reduzierung aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 499

**2.4.1.1.49 Reduzierung MW Kältedämmung Rohr DN50 Gebäude 0,035W/(mK) D 60mm**
STLB-Bau 2025-10 047
Reduzierung aus Mineralwolle, Kältedämmung DIN 4140 an haus- und betriebstechnischen Anlagen, an Rohrleitung, DN 50, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 499

**2.4.1.1.50 Reduzierung MW Kältedämmung Rohr DN65 Gebäude 0,035W/(mK) D 60mm**
STLB-Bau 2025-10 047
Reduzierung aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.1.51 Reduzierung MW Kältedämmung Rohr DN80 Gebäude 0,035W/(mK) D 60mm**
STLB-Bau 2025-10 047
Reduzierung aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.1.52 Reduzierung MW Kältedämmung Rohr DN100 Gebäude 0,035W/(mK) D 60mm**
STLB-Bau 2025-10 047
Reduzierung aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 54,000 St
DOK DIN 276 2008 Aufteilung+BT: 434

**2.4.1.1.53 Reduzierung MW Kältedämmung Rohr DN125 Gebäude 0,035W/(mK) D 70mm**
STLB-Bau 2025-10 047
Reduzierung aus Mineralwolle, Kältedämmung DIN 4140 an haus- und betriebstechnischen Anlagen, an Rohrleitung, DN 125, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.54 Reduzierung MW Kältedämmung Rohr DN150 Gebäude 0,035W/(mK) D 70mm**
STLB-Bau 2025-10 047
Reduzierung aus Mineralwolle, Kältedämmung DIN 4140 an haus- und betriebstechnischen Anlagen, an Rohrleitung, DN 150, Mindestabstände DIN 4140 sind nicht eingehalten, im Gebäude, keine ausreichende Konvektion bzw. unzureichender Abstand zu Objekten, Brandverhaltensklasse DIN EN 13501-1 A2 -s1, d0 (nichtbrennbar), Wärmeleitfähigkeit 0,035 W/(mK) bei 0 Grad C Mitteltemperatur DIN EN 12667, Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

**2.4.1.1.55 Abflachung Kältedämmung Rohr DN15 Gebäude MW D 40mm**
STLB-Bau 2025-10 047
Abflachung für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 32,000 St
DOK DIN 276 2008 Aufteilung+BT: 434

**2.4.1.1.56 Abflachung Kältedämmung Rohr DN20 Gebäude MW D 40mm**
STLB-Bau 2025-10 047
Abflachung für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

**2.4.1.1.57 Abflachung Kältedämmung Rohr DN25 Gebäude MW D 40mm**
STLB-Bau 2025-10 047
Abflachung für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.1.58 Abflachung Kältedämmung Rohr DN32 Gebäude MW D 50mm**
STLB-Bau 2025-10 047
Abflachung für Kältedämmung DIN 4140 an haus- und betriebstechnischen Anlagen, an Rohrleitung, DN 32, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.1.59 Abflachung Kältedämmung Rohr DN40 Gebäude MW D 50mm**
STLB-Bau 2025-10 047
Abflachung für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.1.60 Abflachung Kältedämmung Rohr DN50 Gebäude MW D 60mm**
STLB-Bau 2025-10 047
Abflachung für Kältedämmung DIN 4140 an haus- und betriebstechnischen Anlagen, an Rohrleitung, DN 50, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.61 Abflachung Kältedämmung Rohr DN65 Gebäude MW D 60mm**
STLB-Bau 2025-10 047
Abflachung für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.62 Abflachung Kältedämmung Rohr DN80 Gebäude MW D 60mm**
STLB-Bau 2025-10 047
Abflachung für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.1.63 Abflachung Kältedämmung Rohr DN100 Gebäude MW D 60mm**
STLB-Bau 2025-10 047
Abflachung für Kältedämmung DIN 4140 an haus- und betriebstechnischen Anlagen, an Rohrleitung, DN 100, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

**2.4.1.1.64 Abflachung Kältedämmung Rohr DN125 Gebäude MW D 70mm**
STLB-Bau 2025-10 047
Abflachung für Kältedämmung DIN 4140 an haus- und betriebstechnischen Anlagen, an Rohrleitung, DN 125, im Gebäude, keine ausreichende Konvektion bzw. unzureichender Abstand zu Objekten, Dämmung aus Mineralwolle, kaschiert mit Aluminiumfolie, Brandverhaltensklasse DIN EN 13501-1 A2 -s1, d0 (nichtbrennbar), Wärmeleitfähigkeit 0,035 W/(mK) bei 0 Grad C Mitteltemperatur DIN EN 12667, Gesamt-Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.1.65 Abflachung Kältedämmung Rohr DN150 Gebäude MW D 70mm**
STLB-Bau 2025-10 047
Abflachung für Kältedämmung DIN 4140 an haus- und betriebstechnischen Anlagen, an Rohrleitung, DN 150, im Gebäude, keine ausreichende Konvektion bzw. unzureichender Abstand zu Objekten, Dämmung aus Mineralwolle, kaschiert mit Aluminiumfolie, Brandverhaltensklasse DIN EN 13501-1 A2 -s1, d0 (nichtbrennbar), Wärmeleitfähigkeit 0,035 W/(mK) bei 0 Grad C Mitteltemperatur DIN EN 12667, Gesamt-Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.66 Endstelle Kältedämmung Rohr DN15 Gebäude MW D 40mm**
STLB-Bau 2025-10 047
Endstelle für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.67 Endstelle Kältedämmung Rohr DN20 Gebäude MW D 40mm**
STLB-Bau 2025-10 047
Endstelle für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.68 Endstelle Kältedämmung Rohr DN25 Gebäude MW D 40mm**
STLB-Bau 2025-10 047
Endstelle für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 18,000 St
DOK DIN 276 2008 Aufteilung+BT: 434

**2.4.1.1.69 Endstelle Kältedämmung Rohr DN32 Gebäude MW D 50mm**
STLB-Bau 2025-10 047
Endstelle für Kältedämmung DIN 4140 an haus- und betriebstechnischen Anlagen, an Rohrleitung, DN 32, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 12,000 St
DOK DIN 276 2008 Aufteilung+BT: 434

**2.4.1.1.70 Endstelle Kältedämmung Rohr DN40 Gebäude MW D 50mm**
STLB-Bau 2025-10 047
Endstelle für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.1.71 Endstelle Kältedämmung Rohr DN50 Gebäude MW D 60mm**
STLB-Bau 2025-10 047
Endstelle für Kältedämmung DIN 4140 an haus- und betriebstechnischen Anlagen, an Rohrleitung, DN 50, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.1.72 Endstelle Kältedämmung Rohr DN65 Gebäude MW D 60mm**
STLB-Bau 2025-10 047
Endstelle für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 80,000 St
DOK DIN 276 2008 Aufteilung+BT: 434

**2.4.1.1.73 Endstelle Kältedämmung Rohr DN80 Gebäude MW D 60mm**
STLB-Bau 2025-10 047
Endstelle für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.1.74 Endstelle Kältedämmung Rohr DN100 Gebäude MW D 60mm**
STLB-Bau 2025-10 047
Endstelle für Kältedämmung DIN 4140 an haus- und betriebstechnischen Anlagen, an Rohrleitung, DN 100, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 42,000 St
DOK DIN 276 2008 Aufteilung+BT: 434

**2.4.1.1.75 Endstelle Kältedämmung Rohr DN125 Gebäude MW D 70mm**
STLB-Bau 2025-10 047
Endstelle für Kältedämmung DIN 4140 an haus- und betriebstechnischen Anlagen, an Rohrleitung, DN 125, im Gebäude, keine ausreichende Konvektion bzw. unzureichender Abstand zu Objekten, Dämmung aus Mineralwolle, kaschiert mit Aluminiumfolie, Brandverhaltensklasse DIN EN 13501-1 A2 -s1, d0 (nichtbrennbar), Wärmeleitfähigkeit 0,035 W/(mK) bei 0 Grad C Mitteltemperatur DIN EN 12667, Gesamt-Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 100,000 St
DOK DIN 276 2008 Aufteilung+BT: 434

**2.4.1.1.76 Endstelle Kältedämmung Rohr DN150 Gebäude MW D 70mm**
STLB-Bau 2025-10 047
Endstelle für Kältedämmung DIN 4140 an haus- und betriebstechnischen Anlagen, an Rohrleitung, DN 150, im Gebäude, keine ausreichende Konvektion bzw. unzureichender Abstand zu Objekten, Dämmung aus Mineralwolle, kaschiert mit Aluminiumfolie, Brandverhaltensklasse DIN EN 13501-1 A2 -s1, d0 (nichtbrennbar), Wärmeleitfähigkeit 0,035 W/(mK) bei 0 Grad C Mitteltemperatur DIN EN 12667, Gesamt-Dämmschichtdicke 70 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 54,000 St
DOK DIN 276 2008 Aufteilung+BT: 434

**2.4.1.1.77 Ausschnitt Kältedämmung Rohr DN15 Gebäude MW D 40mm**
STLB-Bau 2025-10 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 578,000 St
DOK DIN 276 2008 Aufteilung+BT: 434

**2.4.1.1.78 Ausschnitt Kältedämmung Rohr DN20 Gebäude MW D 40mm**
STLB-Bau 2025-10 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 320,000 St
DOK DIN 276 2008 Aufteilung+BT: 434

**2.4.1.1.79 Ausschnitt Kältedämmung Rohr DN25 Gebäude MW D 40mm**
STLB-Bau 2025-10 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 40,000 St
DOK DIN 276 2008 Aufteilung+BT: 434

**2.4.1.1.80 Ausschnitt Kältedämmung Rohr DN32 Gebäude MW D 50mm**
STLB-Bau 2025-10 047
Ausschnitt für Kältedämmung DIN 4140 an haus- und betriebstechnischen Anlagen, an Rohrleitung, DN 32, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 50,000 St
DOK DIN 276 2008 Aufteilung+BT: 434

**2.4.1.1.81 Ausschnitt Kältedämmung Rohr DN40 Gebäude MW D 50mm**
STLB-Bau 2025-10 047
Ausschnitt für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 25,000 St
DOK DIN 276 2008 Aufteilung+BT: 434

**2.4.1.1.82 Ausschnitt Kältedämmung Rohr DN50 Gebäude MW D 60mm**
STLB-Bau 2025-10 047
Ausschnitt für Kältedämmung DIN 4140 an haus- und betriebstechnischen Anlagen, an Rohrleitung, DN 50, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 80,000 St
DOK DIN 276 2008 Aufteilung+BT: 434

**2.4.1.1.83 Ausschnitt Kältedämmung Rohr DN65 Gebäude MW D 60mm**
STLB-Bau 2025-10 047
Ausschnitt für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 560,000 St
DOK DIN 276 2008 Aufteilung+BT: 434

**2.4.1.1.84 Ausschnitt Kältedämmung Rohr DN80 Gebäude MW D 60mm**
STLB-Bau 2025-10 047
Ausschnitt für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 1000,000 St
DOK DIN 276 2008 Aufteilung+BT: 434

**2.4.1.1.85 Ausschnitt Kältedämmung Rohr DN100 Gebäude MW D 60mm**
STLB-Bau 2025-10 047
Ausschnitt für Kältedämmung DIN 4140 an haus- und betriebstechnischen Anlagen, an Rohrleitung, DN 100, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 300,000 St
DOK DIN 276 2008 Aufteilung+BT: 434

**2.4.1.1.86 Ausschnitt Kältedämmung Rohr DN125 Gebäude MW D 70mm**
STLB-Bau 2025-10 047
Ausschnitt für Kältedämmung DIN 4140 an haus- und betriebstechnischen Anlagen, an Rohrleitung, DN 125, im Gebäude, keine ausreichende Konvektion bzw. unzureichender Abstand zu Objekten, Dämmung aus Mineralwolle, kaschiert mit Aluminiumfolie, Brandverhaltensklasse DIN EN 13501-1 A2 -s1, d0 (nichtbrennbar), Wärmeleitfähigkeit 0,035 W/(mK) bei 0 Grad C Mitteltemperatur DIN EN 12667, Gesamt-Dämmschichtdicke 70 mm, Ausführung gemäß Einzelbeschreibung,
Einzelbeschreibungs-Nr 'Durchdringungen durch die Dämmung sind mit selbstklebendem Aluminiumband dicht abzukleben'.
Menge: 100,000 St
DOK DIN 276 2008 Aufteilung+BT: 434

**2.4.1.1.87 Ausschnitt Kältedämmung Rohr DN150 Gebäude MW D 70mm**
STLB-Bau 2025-10 047
Ausschnitt für Kältedämmung DIN 4140 an haus- und betriebstechnischen Anlagen, an Rohrleitung, DN 150, im Gebäude, keine ausreichende Konvektion bzw. unzureichender Abstand zu Objekten, Dämmung aus Mineralwolle, kaschiert mit Aluminiumfolie, Brandverhaltensklasse DIN EN 13501-1 A2 -s1, d0 (nichtbrennbar), Wärmeleitfähigkeit 0,035 W/(mK) bei 0 Grad C Mitteltemperatur DIN EN 12667, Gesamt-Dämmschichtdicke 70 mm, Ausführung gemäß Einzelbeschreibung,
Einzelbeschreibungs-Nr 'Durchdringungen durch die Dämmung sind mit selbstklebendem Aluminiumband dicht abzukleben'.
Menge: 440,000 St
DOK DIN 276 2008 Aufteilung+BT: 434

**2.4.1.1.88 Beidseitige diffusionsdichte Anarbeitung an Kälteschelle DN 15, MW mit verstärk. Alu., D 40mm**
Beidseitige diffusionsdichte Anschlussdämmung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 220,000 St
DOK DIN 276 2008 Aufteilung+BT: 434

**2.4.1.1.89 Beidseitige diffusionsdichte Anarbeitung an Kälteschelle DN 20, MW mit verstärk. Alu., D 40mm**
Beidseitige diffusionsdichte Anschlussdämmung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 180,000 St
DOK DIN 276 2008 Aufteilung+BT: 434

**2.4.1.1.90 Beidseitige diffusionsdichte Anarbeitung an Kälteschelle DN 25, MW mit verstärk. Alu., D 40mm**
Beidseitige diffusionsdichte Anschlussdämmung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 42,000 St
DOK DIN 276 2008 Aufteilung+BT: 434

**2.4.1.1.91 Beidseitige diffusionsdichte Anarbeitung an Kälteschelle DN 32, MW mit verstärk. Alu., D 50mm**
Beidseitige diffusionsdichte Anschlussdämmung DIN 4140 an haus- und betriebstechnischen Anlagen, Anarbeitung an Kälteschelle (Rohrschelle) DN 32 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 30,000 St
DOK DIN 276 2008 Aufteilung+BT: 434

**2.4.1.1.92 Beidseitige diffusionsdichte Anarbeitung an Kälteschelle DN 40, MW mit verstärk. Alu., D 50mm**
Beidseitige diffusionsdichte Anschlussdämmung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 20,000 St
DOK DIN 276 2008 Aufteilung+BT: 434

**2.4.1.1.93 Beidseitige diffusionsdichte Anarbeitung an Kälteschelle DN 50, MW mit verstärk. Alu., D 60mm**
Beidseitige diffusionsdichte Anschlussdämmung DIN 4140 an haus- und betriebstechnischen Anlagen, Anarbeitung an Kälteschelle (Rohrschelle) DN 50 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 40,000 St
DOK DIN 276 2008 Aufteilung+BT: 434

**2.4.1.1.94 Beidseitige diffusionsdichte Anarbeitung an Kälteschelle DN 65, MW mit verstärk. Alu., D 60mm**
Beidseitige diffusionsdichte Anschlussdämmung DIN 4140 an haus- und betriebstechnischen Anlagen, Anarbeitung an Kälteschelle (Rohrschelle) DN 65 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 530,000 St
DOK DIN 276 2008 Aufteilung+BT: 434

**2.4.1.1.95 Beidseitige diffusionsdichte Anarbeitung an Kälteschelle DN 80, MW mit verstärk. Alu., D 60mm**
Beidseitige diffusionsdichte Anschlussdämmung DIN 4140 an haus- und betriebstechnischen Anlagen, Anarbeitung an Kälteschelle (Rohrschelle) DN 80 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 920,000 St
DOK DIN 276 2008 Aufteilung+BT: 434

**2.4.1.1.96 Beidseitige diffusionsdichte Anarbeitung an Kälteschelle DN 100, MW mit verstärk. Alu., D 60mm**
Beidseitige diffusionsdichte Anschlussdämmung DIN 4140 an haus- und betriebstechnischen Anlagen, Anarbeitung an Kälteschelle (Rohrschelle) DN 100 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 270,000 St
DOK DIN 276 2008 Aufteilung+BT: 434

**2.4.1.1.97 Beidseitige diffusionsdichte Anarbeitung an Kälteschelle DN 125, MW mit verstärk. Alu., D 70mm**
Beidseitige diffusionsdichte Anschlussdämmung DIN 4140 an haus- und betriebstechnischen Anlagen, Anarbeitung an Kälteschelle (Rohrschelle) DN 125 mit Abschottungsverklebung, keine ausreichende Konvektion bzw. unzureichender Abstand zu Objekten, Dämmung aus Mineralwolle, kaschiert mit Aluminiumfolie, Brandverhaltensklasse DIN EN 13501-1 A2 -s1, d0 (nichtbrennbar), Wärmeleitfähigkeit 0,035 W/(mK) bei 0 Grad C Mitteltemperatur DIN EN 12667, Gesamt-Dämmschichtdicke 70 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 100,000 St
DOK DIN 276 2008 Aufteilung+BT: 434

**2.4.1.1.98 Beidseitige diffusionsdichte Anarbeitung an Kälteschelle DN 150, MW mit verstärk. Alu., D 70mm**
Beidseitige diffusionsdichte Anschlussdämmung DIN 4140 an haus- und betriebstechnischen Anlagen, Anarbeitung an Kälteschelle (Rohrschelle) DN 150 mit Abschottungsverklebung, keine ausreichende Konvektion bzw. unzureichender Abstand zu Objekten, Dämmung aus Mineralwolle, kaschiert mit Aluminiumfolie, Brandverhaltensklasse DIN EN 13501-1 A2 -s1, d0 (nichtbrennbar), Wärmeleitfähigkeit 0,035 W/(mK) bei 0 Grad C Mitteltemperatur DIN EN 12667, Gesamt-Dämmschichtdicke 70 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 390,000 St
DOK DIN 276 2008 Aufteilung+BT: 434

**2.4.1.1.99 Beidseitige diffusionsdichte Anarbeitung an Brandschott DN 15, MW mit verstärk. Alu., D 40mm**
Beidseitige diffusionsdichte Anschlussdämmung DIN 4140 an haus- und betriebstechnischen Anlagen, Anarbeitung an Brandschott DN 15
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 160,000 St
DOK DIN 276 2008 Aufteilung+BT: 434

**2.4.1.1.100 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 50,000 St
DOK DIN 276 2008 Aufteilung+BT: 434

**2.4.1.1.101 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 12,000 St
DOK DIN 276 2008 Aufteilung+BT: 434

**2.4.1.1.102 Beidseitige diffusionsdichte Anarbeitung an Brandschott DN 32, MW mit verstärk. Alu., D 50mm**
Beidseitige diffusionsdichte Anschlussdämmung DIN 4140 an haus- und betriebstechnischen Anlagen, Anarbeitung an Brandschott DN 32
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 12,000 St
DOK DIN 276 2008 Aufteilung+BT: 434

**2.4.1.1.103 Beidseitige diffusionsdichte Anarbeitung an Brandschott DN 40, MW mit verstärk. Alu., D 50mm**
Beidseitige diffusionsdichte Anschlussdämmung DIN 4140 an haus- und betriebstechnischen Anlagen, Anarbeitung an Brandschott DN 40
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 18,000 St
DOK DIN 276 2008 Aufteilung+BT: 434

**2.4.1.1.104 Beidseitige diffusionsdichte Anarbeitung an Brandschott DN 50, MW mit verstärk. Alu., D 60mm**
Beidseitige diffusionsdichte Anschlussdämmung DIN 4140 an haus- und betriebstechnischen Anlagen, Anarbeitung an Brandschott DN 50
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 44,000 St
DOK DIN 276 2008 Aufteilung+BT: 434

**2.4.1.1.105 Beidseitige diffusionsdichte Anarbeitung an Brandschott DN 65, MW mit verstärk. Alu., D 60mm**
Beidseitige diffusionsdichte Anschlussdämmung DIN 4140 an haus- und betriebstechnischen Anlagen, Anarbeitung an Brandschott DN 65
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 80,000 St
DOK DIN 276 2008 Aufteilung+BT: 434

**2.4.1.1.106 Beidseitige diffusionsdichte Anarbeitung an Brandschott DN 80, MW mit verstärk. Alu., D 60mm**
Beidseitige diffusionsdichte Anschlussdämmung DIN 4140 an haus- und betriebstechnischen Anlagen, Anarbeitung an Brandschott DN 80
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 110,000 St
DOK DIN 276 2008 Aufteilung+BT: 434

**2.4.1.1.107 Beidseitige diffusionsdichte Anarbeitung an Brandschott DN 100, MW mit verstärk. Alu., D 60mm**
Beidseitige diffusionsdichte Anschlussdämmung DIN 4140 an haus- und betriebstechnischen Anlagen, Anarbeitung an Brandschott DN 100
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 90,000 St
DOK DIN 276 2008 Aufteilung+BT: 434

**2.4.1.1.108 Beidseitige diffusionsdichte Anarbeitung an Brandschott DN 125, MW mit verstärk. Alu., D 70mm**
Beidseitige diffusionsdichte Anschlussdämmung DIN 4140 an haus- und betriebstechnischen Anlagen, Anarbeitung an Brandschott DN 125
mit Abschottungsverklebung, keine ausreichende Konvektion bzw. unzureichender Abstand zu Objekten, Dämmung aus Mineralwolle, kaschiert mit Aluminiumfolie, Brandverhaltensklasse DIN EN 13501-1 A2 -s1, d0 (nichtbrennbar), Wärmeleitfähigkeit 0,035 W/(mK) bei 0 Grad C Mitteltemperatur DIN EN 12667, Gesamt-Dämmschichtdicke 70 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 20,000 St
DOK DIN 276 2008 Aufteilung+BT: 434

**2.4.1.1.109 Beidseitige diffusionsdichte Anarbeitung an Brandschott DN 150, MW mit verstärk. Alu., D 70mm**
Beidseitige diffusionsdichte Anschlussdämmung DIN 4140 an haus- und betriebstechnischen Anlagen, Anarbeitung an Brandschott DN 150
mit Abschottungsverklebung, keine ausreichende Konvektion bzw. unzureichender Abstand zu Objekten, Dämmung aus Mineralwolle, kaschiert mit Aluminiumfolie, Brandverhaltensklasse DIN EN 13501-1 A2 -s1, d0 (nichtbrennbar), Wärmeleitfähigkeit 0,035 W/(mK) bei 0 Grad C Mitteltemperatur DIN EN 12667, Gesamt-Dämmschichtdicke 70 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 10,000 St
DOK DIN 276 2008 Aufteilung+BT: 434

**2.4.1.1.110 Kältedämmung Geradsitzarmatur DN15 Gebäude MW kaschiert Alufolie Matte D 40mm 0,040W/(mK)**
STLB-Bau 2025-10 047
Kältedämmung DIN 4140 an haus- und betriebstechnischen Anlagen, an Geradsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 62,000 St
DOK DIN 276 2008 Aufteilung+BT: 499

**2.4.1.1.111 Kältedämmung Geradsitzarmatur DN20 Gebäude MW kaschiert Alufolie Matte D 40mm 0,040W/(mK)**
STLB-Bau 2025-10 047
Kältedämmung DIN 4140 an haus- und betriebstechnischen Anlagen, an Geradsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 32,000 St
DOK DIN 276 2008 Aufteilung+BT: 499

**2.4.1.1.112 Kältedämmung Geradsitzarmatur DN25 Gebäude MW kaschiert Alufolie Matte D 40mm 0,040W/(mK)**
STLB-Bau 2025-10 047
Kältedämmung DIN 4140 an haus- und betriebstechnischen Anlagen, an Geradsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 11,000 St
DOK DIN 276 2008 Aufteilung+BT: 499

**2.4.1.1.113 Kältedämmung Geradsitzarmatur DN32 Gebäude MW kaschiert Alufolie Matte D 50mm 0,040W/(mK)**
STLB-Bau 2025-10 047
Kältedämmung DIN 4140 an haus- und betriebstechnischen Anlagen, an Geradsitzarmatur, DN 32, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 499

**2.4.1.1.114 Kältedämmung Geradsitzarmatur DN40 Gebäude MW kaschiert Alufolie Matte D 50mm 0,040W/(mK)**
STLB-Bau 2025-10 047
Kältedämmung DIN 4140 an haus- und betriebstechnischen Anlagen, an Geradsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 499

**2.4.1.1.115 Kältedämmung Geradsitzarmatur DN50 Gebäude MW kaschiert Alufolie Matte D 60mm 0,040W/(mK)**
STLB-Bau 2025-10 047
Kältedämmung DIN 4140 an haus- und betriebstechnischen Anlagen, an Geradsitzarmatur, DN 50, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 499

**2.4.1.1.116 Kältedämmung Geradsitzarmatur DN65 Gebäude MW kaschiert Alufolie Matte D 60mm 0,040W/(mK)**
STLB-Bau 2025-10 047
Kältedämmung DIN 4140 an haus- und betriebstechnischen Anlagen, an Geradsitzarmatur, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.117 Kältedämmung Geradsitzarmatur DN80 Gebäude MW kaschiert Alufolie Matte D 60mm 0,040W/(mK)**
STLB-Bau 2025-10 047
Kältedämmung DIN 4140 an haus- und betriebstechnischen Anlagen, an Geradsitzarmatur, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.1.118 Kältedämmung Geradsitzarmatur DN100 Gebäude MW kaschiert Alufolie Matte D 60mm 0,040W/(mK)**
STLB-Bau 2025-10 047
Kältedämmung DIN 4140 an haus- und betriebstechnischen Anlagen, an Geradsitzarmatur, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 16,000 St
DOK DIN 276 2008 Aufteilung+BT: 434

**2.4.1.1.119 Kältedämmung Geradsitzarmatur DN125 Gebäude MW kaschiert Alufolie Matte D 70mm 0,040W/(mK)**
STLB-Bau 2025-10 047
Kältedämmung DIN 4140 an haus- und betriebstechnischen Anlagen, an Geradsitzarmatur, DN 125, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.120 Kältedämmung Geradsitzarmatur DN150 Gebäude MW kaschiert Alufolie Matte D 70mm 0,040W/(mK)**
STLB-Bau 2025-10 047
Kältedämmung DIN 4140 an haus- und betriebstechnischen Anlagen, an Geradsitzarmatur, DN 150, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.1.121 Kältedämmung Schrägsitzarmatur DN15 Gebäude MW kaschiert Alufolie Matte D 40mm 0,040W/(mK)**
STLB-Bau 2025-10 047
Kältedämmung DIN 4140 an haus- und betriebstechnischen Anlagen, an Schrägsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 62,000 St
DOK DIN 276 2008 Aufteilung+BT: 499

**2.4.1.1.122 Kältedämmung Schrägsitzarmatur DN20 Gebäude MW kaschiert Alufolie Matte D 40mm 0,040W/(mK)**
STLB-Bau 2025-10 047
Kältedämmung DIN 4140 an haus- und betriebstechnischen Anlagen, an Schrägsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 32,000 St
DOK DIN 276 2008 Aufteilung+BT: 499

**2.4.1.1.123 Kältedämmung Schrägsitzarmatur DN25 Gebäude MW kaschiert Alufolie Matte D 40mm 0,040W/(mK)**
STLB-Bau 2025-10 047
Kältedämmung DIN 4140 an haus- und betriebstechnischen Anlagen, an Schrägsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 11,000 St
DOK DIN 276 2008 Aufteilung+BT: 499

**2.4.1.1.124 Kältedämmung Schrägsitzarmatur DN32 Gebäude MW kaschiert Alufolie Matte D 50mm 0,040W/(mK)**
STLB-Bau 2025-10 047
Kältedämmung DIN 4140 an haus- und betriebstechnischen Anlagen, an Schrägsitzarmatur, DN 32, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 499

**2.4.1.1.125 Kältedämmung Schrägsitzarmatur DN40 Gebäude MW kaschiert Alufolie Matte D 50mm 0,040W/(mK)**
STLB-Bau 2025-10 047
Kältedämmung DIN 4140 an haus- und betriebstechnischen Anlagen, an Schrägsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 499

**2.4.1.1.126 Kältedämmung Schrägsitzarmatur DN50 Gebäude MW kaschiert Alufolie Matte D 60mm 0,040W/(mK)**
STLB-Bau 2025-10 047
Kältedämmung DIN 4140 an haus- und betriebstechnischen Anlagen, an Schrägsitzarmatur, DN 50, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 499

**2.4.1.1.127 Kältedämmung Schrägsitzarmatur DN65 Gebäude MW kaschiert Alufolie Matte D 60mm 0,040W/(mK)**
STLB-Bau 2025-10 047
Kältedämmung DIN 4140 an haus- und betriebstechnischen Anlagen, an Schrägsitzarmatur, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.1.128 Kältedämmung Schrägsitzarmatur DN80 Gebäude MW kaschiert Alufolie Matte D 60mm 0,040W/(mK)**
STLB-Bau 2025-10 047
Kältedämmung DIN 4140 an haus- und betriebstechnischen Anlagen, an Schrägsitzarmatur, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.1.129 Kältedämmung Schrägsitzarmatur DN100 Gebäude MW kaschiert Alufolie Matte D 60mm 0,040W/(mK)**
STLB-Bau 2025-10 047
Kältedämmung DIN 4140 an haus- und betriebstechnischen Anlagen, an Schrägsitzarmatur, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.1.130 Kältedämmung Schrägsitzarmatur DN125 Gebäude MW kaschiert Alufolie Matte D 70mm 0,040W/(mK)**
STLB-Bau 2025-10 047
Kältedämmung DIN 4140 an haus- und betriebstechnischen Anlagen, an Schrägsitzarmatur, DN 125, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.1.131 Kältedämmung Schrägsitzarmatur DN150 Gebäude MW kaschiert Alufolie Matte D 70mm 0,040W/(mK)**
STLB-Bau 2025-10 047
Kältedämmung DIN 4140 an haus- und betriebstechnischen Anlagen, an Schrägsitzarmatur, DN 150, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.1.132 Kältedämmung Flanschenpaar DN40 Gebäude MW kaschiert Alufolie Matte D 50mm 0,040W/(mK)**
STLB-Bau 2025-10 047
Kältedämmung DIN 4140 an haus- und betriebstechnischen Anlagen, an Flanschenpaar, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.1.133 Kältedämmung Flanschenpaar DN50 Gebäude MW kaschiert Alufolie Matte D 60mm 0,040W/(mK)**
STLB-Bau 2025-10 047
Kältedämmung DIN 4140 an haus- und betriebstechnischen Anlagen, an Flanschenpaar, DN 50, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.1.134 Kältedämmung Flanschenpaar DN65 Gebäude MW kaschiert Alufolie Matte D 60mm 0,040W/(mK)**
STLB-Bau 2025-10 047
Kältedämmung DIN 4140 an haus- und betriebstechnischen Anlagen, an Flanschenpaar, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 100,000 St
DOK DIN 276 2008 Aufteilung+BT: 434

**2.4.1.1.135 Kältedämmung Flanschenpaar DN80 Gebäude MW kaschiert Alufolie Matte D 60mm 0,040W/(mK)**
STLB-Bau 2025-10 047
Kältedämmung DIN 4140 an haus- und betriebstechnischen Anlagen, an Flanschenpaar, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 100,000 St
DOK DIN 276 2008 Aufteilung+BT: 434

**2.4.1.1.136 Kältedämmung Flanschenpaar DN100 Gebäude MW kaschiert Alufolie Matte D 60mm 0,040W/(mK)**
STLB-Bau 2025-10 047
Kältedämmung DIN 4140 an haus- und betriebstechnischen Anlagen, an Flanschenpaar, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 150,000 St
DOK DIN 276 2008 Aufteilung+BT: 434

**2.4.1.1.137 Kältedämmung Flanschenpaar DN125 Gebäude MW kaschiert Alufolie Matte D 70mm 0,040W/(mK)**
STLB-Bau 2025-10 047
Kältedämmung DIN 4140 an haus- und betriebstechnischen Anlagen, an Flanschenpaar, DN 125, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.1.138 Kältedämmung Flanschenpaar DN150 Gebäude MW kaschiert Alufolie Matte D 70mm 0,040W/(mK)**
STLB-Bau 2025-10 047
Kältedämmung DIN 4140 an haus- und betriebstechnischen Anlagen, an Flanschenpaar, DN 150, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 230,000 St
DOK DIN 276 2008 Aufteilung+BT: 434

**2.4.1.1.139 Kältedämmung Lufttopf DN100 Gebäude MW kaschiert Alufolie Matte D 60mm 0,040W/(mK)**
STLB-Bau 2025-10 047
Kältedämmung DIN 4140 an haus- und betriebstechnischen Anlagen, an Lufttopf, DN 100, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 350 mm für anzuschließende Rohrleitung DN 40. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.1.140 Kältedämmung Lufttopf DN125 Gebäude MW kaschiert Alufolie Matte D 70mm 0,040W/(mK)**
STLB-Bau 2025-10 047
Kältedämmung DIN 4140 an haus- und betriebstechnischen Anlagen, an Lufttopf, DN 125, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 450 mm für anzuschließende Rohrleitung DN 50. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.1.141 Kältedämmung Lufttopf DN150 Gebäude MW kaschiert Alufolie Matte D 70mm 0,040W/(mK)**
STLB-Bau 2025-10 047
Kältedämmung DIN 4140 an haus- und betriebstechnischen Anlagen, an Lufttopf, DN 150, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 500 mm für anzuschließende Rohrleitung DN 65. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.1.142 Kältedämmung Lufttopf DN200 Gebäude MW kaschiert Alufolie Matte D 70mm 0,040W/(mK)**
STLB-Bau 2025-10 047
Kältedämmung DIN 4140 an haus- und betriebstechnischen Anlagen, an Lufttopf, DN 200, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 600 mm für anzuschließende Rohrleitung DN 80. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 18,000 St
DOK DIN 276 2008 Aufteilung+BT: 434

**2.4.1.1.143 Kältedämmung Lufttopf DN250 Gebäude MW kaschiert Alufolie Matte D 80mm 0,040W/(mK)**
STLB-Bau 2025-10 047
Kältedämmung DIN 4140 an haus- und betriebstechnischen Anlagen, an Lufttopf, DN 250, mit 2 Anschlussstutzen, Mindestabstände DIN 4140 sind nicht eingehalten, im Gebäude, keine ausreichende Konvektion bzw. unzureichender Abstand zu Objekten, Dämmung aus Mineralwolle, kaschiert mit Aluminiumfolie, als Lamellenmatte, 2-lagig, Gesamtdicke der Dämmlagen 80 mm, Brandverhaltensklasse DIN EN 13501-1 A2 -s1, d0 (nichtbrennbar), Wärmeleitfähigkeit 0,040 W/(mK) bei 0 Grad C Mitteltemperatur DIN EN 12667,
Mediumtemperatur in Grad C 'min. +5'

Umgebungstemperatur in Grad C 'max. +32'

relative Luftfeuchte in % 'max. 75'

Ausführung gemäß Einzelbeschreibung,
Einzelbeschreibungs-Nr 'Länge Lufttopf 700 mm für anzuschließende Rohrleitung DN 100. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.1.144 Kältedämmung Lufttopf DN300 Gebäude MW kaschiert Alufolie Matte D 80mm 0,040W/(mK)**
STLB-Bau 2025-10 047
Kältedämmung DIN 4140 an haus- und betriebstechnischen Anlagen, an Lufttopf, DN 300, mit 2 Anschlussstutzen, Mindestabstände DIN 4140 sind nicht eingehalten, im Gebäude, keine ausreichende Konvektion bzw. unzureichender Abstand zu Objekten, Dämmung aus Mineralwolle, kaschiert mit Aluminiumfolie, als Lamellenmatte, 2-lagig, Gesamtdicke der Dämmlagen 80 mm, Brandverhaltensklasse DIN EN 13501-1 A2 -s1, d0 (nichtbrennbar), Wärmeleitfähigkeit 0,040 W/(mK) bei 0 Grad C Mitteltemperatur DIN EN 12667,
Mediumtemperatur in Grad C 'min. +5'

Umgebungstemperatur in Grad C 'max. +32'

relative Luftfeuchte in % 'max. 75'

Ausführung gemäß Einzelbeschreibung,
Einzelbeschreibungs-Nr 'Länge Lufttopf 700 mm für anzuschließende Rohrleitung DN 125. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.1.145 Kältedämmung Lufttopf DN300 Gebäude MW kaschiert Alufolie Matte D 80mm 0,040W/(mK)**
STLB-Bau 2025-10 047
Kältedämmung DIN 4140 an haus- und betriebstechnischen Anlagen, an Lufttopf, DN 300, mit 2 Anschlussstutzen, Mindestabstände DIN 4140 sind nicht eingehalten, im Gebäude, keine ausreichende Konvektion bzw. unzureichender Abstand zu Objekten, Dämmung aus Mineralwolle, kaschiert mit Aluminiumfolie, als Lamellenmatte, 2-lagig, Gesamtdicke der Dämmlagen 80 mm, Brandverhaltensklasse DIN EN 13501-1 A2 -s1, d0 (nichtbrennbar), Wärmeleitfähigkeit 0,040 W/(mK) bei 0 Grad C Mitteltemperatur DIN EN 12667,
Mediumtemperatur in Grad C 'min. +5'

Umgebungstemperatur in Grad C 'max. +32'

relative Luftfeuchte in % 'max. 75'

Ausführung gemäß Einzelbeschreibung,
Einzelbeschreibungs-Nr 'Länge Lufttopf 700 mm für anzuschließende Rohrleitung DN 150. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

###### 2.4.1.2 Mineralwolle verstärkt mit Ummantelung für Stahlrohr, Klimakaltwasser, im Freien

*Hinweis: Betriebs- und Umgebungsbedingungen: Winterfall: Min. Medium-Betriebstemperatur +5 Grad C, Min. Umgebungstemperatur im Freien -12 Grad C, Max. relative Luftfeuchte der Umgebung im Freien 80%, Min. Windgeschwindigkeit 0 m/s. Sommerfall: Min. Medium-Betriebstemperatur +5 Grad C, Max. Umgebungstemperatur im Freien +32 Grad C, Max. relative Luftfeuchte der Umgebung im Freien 65%, Min. Windgeschwindigkeit 0 m/s.*

*Hinweis: Hinweis zu diffusionsdichte Ausführung mit Dampfbremse*
In den nachfolgenden Positionen ist bei der Dämmung zu berücksichtigen, dass diese diffusionsdicht auszuführen ist und die Dampfbremse gesamtheitlich, ohne Unterbrechung, durchgezogen sein muss.

*Hinweis: Hinweis zu Belüftungs- bzw. Entwässerungsbohrungen, Überlappungen*
In den nachfolgenden Positionen ist bei der Ummantelung zu berücksichtigen,
an der unteren Scheitellinie der Ummantelung von Rohrleitungen sind mindestens drei Belüftungs- bzw. Entwässerungsbohrungen je Meter mit einem
Mindestdurchmesser von 10 mm anzubringen. Weiterhin müssen Überlappungen mindestens in eine Länge von 50 mm ausgeführt werden.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung bis 1,5m Montagehöhe*

*Hinweis: Hinweis zu Rohrbegleitheizung*
In den nachfolgenden Positionen ist bei der Dämmung zu berücksichtigen, dass alle Rohrleitungen sowie Form- und Passstücke mit einer Rohrbegleit-heizung/Heizband ausgestattet werden.

*Hinweis: Hinweis zu Verbindungen*
In den nachfolgenden Positionen ist bei der Dämmung zu berücksichtigen, dass alle Rohrleitungen sowie Form- und Passstücke mit Schweißverbindungen verbunden werden.

**2.4.1.2.1 Kältedämmung Ummantelung Rohr DN65 im Freien MW kaschiert Alufolie Matte D 120mm 0,040W/(mK) Mantel Blech AlMg2Mn0,8**
*** Leitbeschreibung
STLB-Bau 2025-10 047
Kältedämmung einschl. Ummantelung DIN 4140 an haus- und betriebstechnischen Anlagen, an Rohrleitung, DN 65, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 60,000 m
DOK DIN 276 2008 Aufteilung+BT: 434
*Unterbeschreibung 1 Einschl. entsprechende Aufwendungen für Sicherungsmaßnahmen und*
Einschl. entsprechende Aufwendungen für Sicherungsmaßnahmen und
Schutzausrüstungen für das Montagepersonal

**2.4.1.2.2 Kältedämmung Ummantelung Rohr DN80 im Freien MW kaschiert Alufolie Matte D 120mm 0,040W/(mK) Mantel Blech AlMg2Mn0,8**
*** Leitbeschreibung
STLB-Bau 2025-10 047
Kältedämmung einschl. Ummantelung DIN 4140 an haus- und betriebstechnischen Anlagen, an Rohrleitung, DN 80, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 40,000 m
DOK DIN 276 2008 Aufteilung+BT: 434
*Unterbeschreibung 1 Einschl. entsprechende Aufwendungen für Sicherungsmaßnahmen und*
Einschl. entsprechende Aufwendungen für Sicherungsmaßnahmen und
Schutzausrüstungen für das Montagepersonal

**2.4.1.2.3 Kältedämmung Ummantelung Rohr DN100 im Freien MW kaschiert Alufolie Matte D 120mm 0,040W/(mK) Mantel Blech AlMg2Mn0,8**
*** Leitbeschreibung
STLB-Bau 2025-10 047
Kältedämmung einschl. Ummantelung DIN 4140 an haus- und betriebstechnischen Anlagen, an Rohrleitung, DN 100, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 80,000 m
DOK DIN 276 2008 Aufteilung+BT: 434
*Unterbeschreibung 1 Einschl. entsprechende Aufwendungen für Sicherungsmaßnahmen und*
Einschl. entsprechende Aufwendungen für Sicherungsmaßnahmen und
Schutzausrüstungen für das Montagepersonal

**2.4.1.2.4 Kältedämmung Ummantelung Rohr DN125 im Freien MW kaschiert Alufolie Matte D 140mm 0,040W/(mK) Mantel Blech AlMg2Mn0,8**
*** Leitbeschreibung
STLB-Bau 2025-10 047
Kältedämmung einschl. Ummantelung DIN 4140 an haus- und betriebstechnischen Anlagen, an Rohrleitung, DN 125, Mindestabstände DIN 4140 sind nicht eingehalten, im Freien, Dämmung aus Mineralwolle, kaschiert mit Aluminiumfolie, als Lamellenmatte, 3-lagig, Gesamtdicke der Dämmlagen 140 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 m
DOK DIN 276 2008 Aufteilung+BT: 434
*Unterbeschreibung 1 Einschl. entsprechende Aufwendungen für Sicherungsmaßnahmen und*
Einschl. entsprechende Aufwendungen für Sicherungsmaßnahmen und
Schutzausrüstungen für das Montagepersonal

**2.4.1.2.5 Kältedämmung Ummantelung Rohr DN150 im Freien MW kaschiert Alufolie Matte D 140mm 0,040W/(mK) Mantel Blech AlMg2Mn0,8**
*** Leitbeschreibung
STLB-Bau 2025-10 047
Kältedämmung einschl. Ummantelung DIN 4140 an haus- und betriebstechnischen Anlagen, an Rohrleitung, DN 150, Mindestabstände DIN 4140 sind nicht eingehalten, im Freien, Dämmung aus Mineralwolle, kaschiert mit Aluminiumfolie, als Lamellenmatte, 3-lagig, Gesamtdicke der Dämmlagen 140 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 m
DOK DIN 276 2008 Aufteilung+BT: 434
*Unterbeschreibung 1 Einschl. entsprechende Aufwendungen für Sicherungsmaßnahmen und*
Einschl. entsprechende Aufwendungen für Sicherungsmaßnahmen und
Schutzausrüstungen für das Montagepersonal

**2.4.1.2.6 Passstück MW Kältedämmung Ummantelung Rohr DN65 im Freien 0,040W/(mK) 3lagig D 120mm Mantel Blech AlMg2Mn0,8 D 0,8mm verschrauben Dichtstoff abdichten**
STLB-Bau 2025-10 047
Passstück aus Mineralwolle, Kältedämmung einschl. Ummantelung DIN 4140 an haus- und betriebstechnischen Anlagen, an Rohrleitung, DN 65, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 14,000 St
DOK DIN 276 2008 Aufteilung+BT: 434

**2.4.1.2.7 Passstück MW Kältedämmung Ummantelung Rohr DN80 im Freien 0,040W/(mK) 3lagig D 120mm Mantel Blech AlMg2Mn0,8 D 0,8mm verschrauben Dichtstoff abdichten**
STLB-Bau 2025-10 047
Passstück aus Mineralwolle, Kältedämmung einschl. Ummantelung DIN 4140 an haus- und betriebstechnischen Anlagen, an Rohrleitung, DN 80, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 12,000 St
DOK DIN 276 2008 Aufteilung+BT: 434

**2.4.1.2.8 Passstück MW Kältedämmung Ummantelung Rohr DN100 im Freien 0,040W/(mK) 3lagig D 120mm Mantel Blech AlMg2Mn0,8 D 0,8mm verschrauben Dichtstoff abdichten**
STLB-Bau 2025-10 047
Passstück aus Mineralwolle, Kältedämmung einschl. Ummantelung DIN 4140 an haus- und betriebstechnischen Anlagen, an Rohrleitung, DN 100, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 18,000 St
DOK DIN 276 2008 Aufteilung+BT: 434

**2.4.1.2.9 Passstück MW Kältedämmung Ummantelung Rohr DN125 im Freien 0,040W/(mK) 3lagig D 140mm Mantel Blech AlMg2Mn0,8 D 1mm verschrauben Dichtstoff abdichten**
STLB-Bau 2025-10 047
Passstück aus Mineralwolle, Kältedämmung einschl. Ummantelung DIN 4140 an haus- und betriebstechnischen Anlagen, an Rohrleitung, DN 125, Mindestabstände DIN 4140 sind nicht eingehalten, im Freien, Brandverhaltensklasse DIN EN 13501-1 A2 -s1, d0 (nichtbrennbar), Wärmeleitfähigkeit 0,040 W/(mK) bei 0 Grad C Mitteltemperatur DIN EN 12667, 3-lagig, Gesamtdicke der Dämmlagen 140 mm, Ummantelung aus nichtprofiliertem Blech, Aluminium, Legierung AlMg2Mn0,8, Blechdicke 1 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 10,000 St
DOK DIN 276 2008 Aufteilung+BT: 434

**2.4.1.2.10 Passstück MW Kältedämmung Ummantelung Rohr DN150 im Freien 0,040W/(mK) 3lagig D 140mm Mantel Blech AlMg2Mn0,8 D 1mm verschrauben Dichtstoff abdichten**
STLB-Bau 2025-10 047
Passstück aus Mineralwolle, Kältedämmung einschl. Ummantelung DIN 4140 an haus- und betriebstechnischen Anlagen, an Rohrleitung, DN 150, Mindestabstände DIN 4140 sind nicht eingehalten, im Freien, Brandverhaltensklasse DIN EN 13501-1 A2 -s1, d0 (nichtbrennbar), Wärmeleitfähigkeit 0,040 W/(mK) bei 0 Grad C Mitteltemperatur DIN EN 12667, 3-lagig, Gesamtdicke der Dämmlagen 140 mm, Ummantelung aus nichtprofiliertem Blech, Aluminium, Legierung AlMg2Mn0,8, Blechdicke 1 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 16,000 St
DOK DIN 276 2008 Aufteilung+BT: 434

**2.4.1.2.11 Bogen MW Kältedämmung Ummantelung Rohr DN65 im Freien 0,040W/(mK) 3lagig D 120mm Mantel Blech AlMg2Mn0,8 D 0,8mm verschrauben Dichtstoff abdichten**
STLB-Bau 2025-10 047
Bogen aus Mineralwolle, Kältedämmung einschl. Ummantelung DIN 4140 an haus- und betriebstechnischen Anlagen, an Rohrleitung, DN 65, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**2.4.1.2.12 Bogen MW Kältedämmung Ummantelung Rohr DN80 im Freien 0,040W/(mK) 3lagig D 120mm Mantel Blech AlMg2Mn0,8 D 0,8mm verschrauben Dichtstoff abdichten**
STLB-Bau 2025-10 047
Bogen aus Mineralwolle, Kältedämmung einschl. Ummantelung DIN 4140 an haus- und betriebstechnischen Anlagen, an Rohrleitung, DN 80, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**2.4.1.2.13 Bogen MW Kältedämmung Ummantelung Rohr DN100 im Freien 0,040W/(mK) 3lagig D 120mm Mantel Blech AlMg2Mn0,8 D 0,8mm verschrauben Dichtstoff abdichten**
STLB-Bau 2025-10 047
Bogen aus Mineralwolle, Kältedämmung einschl. Ummantelung DIN 4140 an haus- und betriebstechnischen Anlagen, an Rohrleitung, DN 100, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 20,000 St
DOK DIN 276 2008 Aufteilung+BT: 434

**2.4.1.2.14 Bogen MW Kältedämmung Ummantelung Rohr DN125 im Freien 0,040W/(mK) 3lagig D 140mm Mantel Blech AlMg2Mn0,8 D 1mm verschrauben Dichtstoff abdichten**
STLB-Bau 2025-10 047
Bogen aus Mineralwolle, Kältedämmung einschl. Ummantelung DIN 4140 an haus- und betriebstechnischen Anlagen, an Rohrleitung, DN 125, Mindestabstände DIN 4140 sind nicht eingehalten, im Freien, Brandverhaltensklasse DIN EN 13501-1 A2 -s1, d0 (nichtbrennbar), Wärmeleitfähigkeit 0,040 W/(mK) bei 0 Grad C Mitteltemperatur DIN EN 12667, 3-lagig, Gesamtdicke der Dämmlagen 140 mm, Ummantelung aus nichtprofiliertem Blech, Aluminium, Legierung AlMg2Mn0,8, Blechdicke 1 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**2.4.1.2.15 Stutzen MW Kältedämmung Ummantelung Rohr DN65 im Freien 0,040W/(mK) 3lagig D 120mm Mantel Blech AlMg2Mn0,8 D 0,8mm verschrauben Dichtstoff abdichten**
STLB-Bau 2025-10 047
Stutzen aus Mineralwolle, Kältedämmung einschl. Ummantelung DIN 4140 an haus- und betriebstechnischen Anlagen, an Rohrleitung, DN 65, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**2.4.1.2.16 Stutzen MW Kältedämmung Ummantelung Rohr DN80 im Freien 0,040W/(mK) 3lagig D 120mm Mantel Blech AlMg2Mn0,8 D 0,8mm verschrauben Dichtstoff abdichten**
STLB-Bau 2025-10 047
Stutzen aus Mineralwolle, Kältedämmung einschl. Ummantelung DIN 4140 an haus- und betriebstechnischen Anlagen, an Rohrleitung, DN 80, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**2.4.1.2.17 Stutzen MW Kältedämmung Ummantelung Rohr DN100 im Freien 0,040W/(mK) 3lagig D 120mm Mantel Blech AlMg2Mn0,8 D 0,8mm verschrauben Dichtstoff abdichten**
STLB-Bau 2025-10 047
Stutzen aus Mineralwolle, Kältedämmung einschl. Ummantelung DIN 4140 an haus- und betriebstechnischen Anlagen, an Rohrleitung, DN 100, Mindestabstände DIN 4140 sind nicht eingehalten, im Freien, Brandverhaltensklasse DIN EN 13501-1 A2 -s1, d0 (nichtbrennbar), Wärmeleitfähigkeit 0,040 W/(mK) bei 0 Grad C Mitteltemperatur DIN EN 12667, 3-lagig, Gesamtdicke der Dämmlagen 120 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**2.4.1.2.18 Stutzen MW Kältedämmung Ummantelung Rohr DN125 im Freien 0,040W/(mK) 3lagig D 140mm Mantel Blech AlMg2Mn0,8 D 1mm verschrauben Dichtstoff abdichten**
STLB-Bau 2025-10 047
Stutzen aus Mineralwolle, Kältedämmung einschl. Ummantelung DIN 4140 an haus- und betriebstechnischen Anlagen, an Rohrleitung, DN 125, Mindestabstände DIN 4140 sind nicht eingehalten, im Freien, Brandverhaltensklasse DIN EN 13501-1 A2 -s1, d0 (nichtbrennbar), Wärmeleitfähigkeit 0,040 W/(mK) bei 0 Grad C Mitteltemperatur DIN EN 12667, 3-lagig, Gesamtdicke der Dämmlagen 140 mm, Ummantelung aus nichtprofiliertem Blech, Aluminium, Legierung AlMg2Mn0,8, Blechdicke 1 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**2.4.1.2.19 Stutzen MW Kältedämmung Ummantelung Rohr DN150 im Freien 0,040W/(mK) 3lagig D 140mm Mantel Blech AlMg2Mn0,8 D 1mm verschrauben Dichtstoff abdichten**
STLB-Bau 2025-10 047
Stutzen aus Mineralwolle, Kältedämmung einschl. Ummantelung DIN 4140 an haus- und betriebstechnischen Anlagen, an Rohrleitung, DN 150, Mindestabstände DIN 4140 sind nicht eingehalten, im Freien, Brandverhaltensklasse DIN EN 13501-1 A2 -s1, d0 (nichtbrennbar), Wärmeleitfähigkeit 0,040 W/(mK) bei 0 Grad C Mitteltemperatur DIN EN 12667, 3-lagig, Gesamtdicke der Dämmlagen 140 mm, Ummantelung aus nichtprofiliertem Blech, Aluminium, Legierung AlMg2Mn0,8, Blechdicke 1 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

*Hinweis: Nachfolgende Armaturen, Flanschenpaare, Lufttöpfe, Aufdopplungen etc.*
Nachfolgende Armaturen, Flanschenpaare, Lufttöpfe, Aufdopplungen etc.
beziehen sich auf alle vorgenannten Medien, Temperaturen, Montageorte und -höhen sowie ggf. zusätzlich beschriebene Sicherungsmaßnahmen.
Behinderungen durch beengte Montage- und Platzverhältnisse sind grundsätzlich in den Einheitspreisen mit einzukalkulieren.

**2.4.1.2.20 Kältedämmung Ummantelung Aufdopplung Halterung DN65 im Freien MW kaschiert Alufolie Matte D 60mm 0,040W/(mK) Mantel Blech AlMg2Mn0,8**
STLB-Bau 2025-10 047
Kältedämmung einschl. Ummantelung DIN 4140 an haus- und betriebstechnischen Anlagen, an Aufdopplung für Halterung, DN 65, Mindestabstände DIN 4140 sind nicht eingehalten, im Freien, Dämmung aus Mineralwolle, kaschiert mit Aluminiumfolie, als Lamellenmatte, 2-lagig, Gesamtdicke der Dämmlagen 60 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 65,000 St
DOK DIN 276 2008 Aufteilung+BT: 434

**2.4.1.2.21 Kältedämmung Ummantelung Aufdopplung Halterung DN80 im Freien MW kaschiert Alufolie Matte D 60mm 0,040W/(mK) Mantel Blech AlMg2Mn0,8**
STLB-Bau 2025-10 047
Kältedämmung einschl. Ummantelung DIN 4140 an haus- und betriebstechnischen Anlagen, an Aufdopplung für Halterung, DN 80, Mindestabstände DIN 4140 sind nicht eingehalten, im Freien, Dämmung aus Mineralwolle, kaschiert mit Aluminiumfolie, als Lamellenmatte, 2-lagig, Gesamtdicke der Dämmlagen 60 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 25,000 St
DOK DIN 276 2008 Aufteilung+BT: 434

**2.4.1.2.22 Kältedämmung Ummantelung Aufdopplung Halterung DN100 im Freien MW kaschiert Alufolie Matte D 60mm 0,040W/(mK) Mantel Blech AlMg2Mn0,8**
STLB-Bau 2025-10 047
Kältedämmung einschl. Ummantelung DIN 4140 an haus- und betriebstechnischen Anlagen, an Aufdopplung für Halterung, DN 100, Mindestabstände DIN 4140 sind nicht eingehalten, im Freien, Dämmung aus Mineralwolle, kaschiert mit Aluminiumfolie, als Lamellenmatte, 2-lagig, Gesamtdicke der Dämmlagen 60 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 52,000 St
DOK DIN 276 2008 Aufteilung+BT: 434

**2.4.1.2.23 Kältedämmung Ummantelung Aufdopplung Halterung DN125 im Freien MW kaschiert Alufolie Matte D 70mm 0,040W/(mK) Mantel Blech AlMg2Mn0,8**
STLB-Bau 2025-10 047
Kältedämmung einschl. Ummantelung DIN 4140 an haus- und betriebstechnischen Anlagen, an Aufdopplung für Halterung, DN 125, Mindestabstände DIN 4140 sind nicht eingehalten, im Freien, Dämmung aus Mineralwolle, kaschiert mit Aluminiumfolie, als Lamellenmatte, 2-lagig, Gesamtdicke der Dämmlagen 70 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**2.4.1.2.24 Kältedämmung Ummantelung Aufdopplung Halterung DN150 im Freien MW kaschiert Alufolie Matte D 70mm 0,040W/(mK) Mantel Blech AlMg2Mn0,8**
STLB-Bau 2025-10 047
Kältedämmung einschl. Ummantelung DIN 4140 an haus- und betriebstechnischen Anlagen, an Aufdopplung für Halterung, DN 150, Mindestabstände DIN 4140 sind nicht eingehalten, im Freien, Dämmung aus Mineralwolle, kaschiert mit Aluminiumfolie, als Lamellenmatte, 2-lagig, Gesamtdicke der Dämmlagen 70 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**2.4.1.2.25 Kältedämmung Ummantelung Flanschenpaar DN65 im Freien MW kaschiert Alufolie Matte D 120mm 0,040W/(mK) Mantel Blech AlMg2Mn0,8**
STLB-Bau 2025-10 047
Kältedämmung einschl. Ummantelung DIN 4140 an haus- und betriebstechnischen Anlagen, an Flanschenpaar, DN 65, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**2.4.1.2.26 Kältedämmung Ummantelung Flanschenpaar DN80 im Freien MW kaschiert Alufolie Matte D 120mm 0,040W/(mK) Mantel Blech AlMg2Mn0,8**
STLB-Bau 2025-10 047
Kältedämmung einschl. Ummantelung DIN 4140 an haus- und betriebstechnischen Anlagen, an Flanschenpaar, DN 80, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**2.4.1.2.27 Kältedämmung Ummantelung Flanschenpaar DN100 im Freien MW kaschiert Alufolie Matte D 120mm 0,040W/(mK) Mantel Blech AlMg2Mn0,8**
STLB-Bau 2025-10 047
Kältedämmung einschl. Ummantelung DIN 4140 an haus- und betriebstechnischen Anlagen, an Flanschenpaar, DN 100, Mindestabstände DIN 4140 sind nicht eingehalten, im Freien, Dämmung aus Mineralwolle, kaschiert mit Aluminiumfolie, als Lamellenmatte, 3-lagig, Gesamtdicke der Dämmlagen 120 mm, Brandverhaltensklasse DIN EN 13501-1 A2 -s1, d0 (nichtbrennbar), Wärmeleitfähigkeit 0,040 W/(mK) bei 0 Grad C Mitteltemperatur DIN EN 12667,
Mediumtemperatur in Grad C 'min. +5'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**2.4.1.2.28 Kältedämmung Ummantelung Flanschenpaar DN125 im Freien MW kaschiert Alufolie Matte D 140mm 0,040W/(mK) Mantel Blech AlMg2Mn0,8**
STLB-Bau 2025-10 047
Kältedämmung einschl. Ummantelung DIN 4140 an haus- und betriebstechnischen Anlagen, an Flanschenpaar, DN 125, Mindestabstände DIN 4140 sind nicht eingehalten, im Freien, Dämmung aus Mineralwolle, kaschiert mit Aluminiumfolie, als Lamellenmatte, 3-lagig, Gesamtdicke der Dämmlagen 140 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**2.4.1.2.29 Kältedämmung Ummantelung Flanschenpaar DN150 im Freien MW kaschiert Alufolie Matte D 140mm 0,040W/(mK) Mantel Blech AlMg2Mn0,8**
STLB-Bau 2025-10 047
Kältedämmung einschl. Ummantelung DIN 4140 an haus- und betriebstechnischen Anlagen, an Flanschenpaar, DN 150, Mindestabstände DIN 4140 sind nicht eingehalten, im Freien, Dämmung aus Mineralwolle, kaschiert mit Aluminiumfolie, als Lamellenmatte, 3-lagig, Gesamtdicke der Dämmlagen 140 mm, Brandverhaltensklasse DIN EN 13501-1 A2 -s1, d0 (nichtbrennbar), Wärmeleitfähigkeit 0,040 W/(mK) bei 0 Grad C Mitteltemperatur DIN EN 12667,
Mediumtemperatur in Grad C 'min. +5'

Umgebungstemperatur in Grad C 'max. +30'

relative Luftfeuchte in % 'max. 80'

Ummantelung aus nichtprofiliertem Blech, Aluminium, AlMg2Mn0,8, Blechdicke 1 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

###### 2.4.1.3 Mineralwolle verstärkt ohne Ummantelung für Edelstahl- und/oder Kupferrohr, Klimakaltwasser

*Hinweis: Betriebs- und Umgebungsbedingungen: Winterfall: Min. Medium-Betriebstemperatur +5 Grad C, Max. Umgebungstemperatur im Gebäude +32 Grad C, Max. relative Luftfeuchte der Umgebung im Gebäude 75%. Sommerfall: Min. Medium-Betriebstemperatur +5 Grad C, Max. Umgebungstemperatur im Gebäude +32 Grad C, Max. relative Luftfeuchte der Umgebung im Gebäude 75%.*

*Hinweis: Hinweis zu diffusionsdichte Ausführung mit Dampfbremse*
In den nachfolgenden Positionen ist bei der Dämmung zu berücksichtigen, dass diese diffusionsdicht auszuführen ist und die Dampfbremse gesamtheitlich, ohne Unterbrechung, durchgezogen sein muss.

*Hinweis: Hinweis zu Verbindungen*
In den nachfolgenden Positionen ist bei der Dämmung zu berücksichtigen, dass alle Rohrleitungen sowie Form- und Passstücke mit Pressverbindungen verbunden werden.

**2.4.1.3.1 Kältedämmung Rohr DN15 Gebäude MW kaschiert Alufolie Rohrschale D 40mm 0,035W/(mK)**
STLB-Bau 2025-10 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 900,000 m
DOK DIN 276 2008 Aufteilung+BT: 434

**2.4.1.3.2 Kältedämmung Rohr DN20 Gebäude MW kaschiert Alufolie Rohrschale D 40mm 0,035W/(mK)**
STLB-Bau 2025-10 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1850,000 m
DOK DIN 276 2008 Aufteilung+BT: 434

**2.4.1.3.3 Kältedämmung Rohr DN25 Gebäude MW kaschiert Alufolie Rohrschale D 40mm 0,035W/(mK)**
STLB-Bau 2025-10 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1200,000 m
DOK DIN 276 2008 Aufteilung+BT: 434

**2.4.1.3.4 Kältedämmung Rohr DN32 Gebäude MW kaschiert Alufolie Rohrschale D 40mm 0,035W/(mK)**
STLB-Bau 2025-10 047
Kältedämmung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 600,000 m
DOK DIN 276 2008 Aufteilung+BT: 434

**2.4.1.3.5 Kältedämmung Rohr DN40 Gebäude MW kaschiert Alufolie Rohrschale D 50mm 0,035W/(mK)**
STLB-Bau 2025-10 047
Kältedämmung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 60,000 m
DOK DIN 276 2008 Aufteilung+BT: 434

**2.4.1.3.6 Kältedämmung Rohr DN50 Gebäude MW kaschiert Alufolie Rohrschale D 50mm 0,035W/(mK)**
STLB-Bau 2025-10 047
Kältedämmung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 160,000 m
DOK DIN 276 2008 Aufteilung+BT: 434

**2.4.1.3.7 Passstück MW Kältedämmung Rohr DN15 Gebäude 0,035W/(mK) D 40mm**
STLB-Bau 2025-10 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 340,000 St
DOK DIN 276 2008 Aufteilung+BT: 434

**2.4.1.3.8 Passstück MW Kältedämmung Rohr DN20 Gebäude 0,035W/(mK) D 40mm**
STLB-Bau 2025-10 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 420,000 St
DOK DIN 276 2008 Aufteilung+BT: 434

**2.4.1.3.9 Passstück MW Kältedämmung Rohr DN25 Gebäude 0,035W/(mK) D 40mm**
STLB-Bau 2025-10 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 280,000 St
DOK DIN 276 2008 Aufteilung+BT: 434

**2.4.1.3.10 Passstück MW Kältedämmung Rohr DN32 Gebäude 0,035W/(mK) D 40mm**
STLB-Bau 2025-10 047
Passstück aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 180,000 St
DOK DIN 276 2008 Aufteilung+BT: 434

**2.4.1.3.11 Passstück MW Kältedämmung Rohr DN40 Gebäude 0,035W/(mK) D 50mm**
STLB-Bau 2025-10 047
Passstück aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 120,000 St
DOK DIN 276 2008 Aufteilung+BT: 434

**2.4.1.3.12 Passstück MW Kältedämmung Rohr DN50 Gebäude 0,035W/(mK) D 50mm**
STLB-Bau 2025-10 047
Passstück aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 170,000 St
DOK DIN 276 2008 Aufteilung+BT: 434

**2.4.1.3.13 Bogen MW Kältedämmung Rohr DN15 Gebäude 0,035W/(mK) D 40mm**
STLB-Bau 2025-10 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 590,000 St
DOK DIN 276 2008 Aufteilung+BT: 434

**2.4.1.3.14 Bogen MW Kältedämmung Rohr DN20 Gebäude 0,035W/(mK) D 40mm**
STLB-Bau 2025-10 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1200,000 St
DOK DIN 276 2008 Aufteilung+BT: 434

**2.4.1.3.15 Bogen MW Kältedämmung Rohr DN25 Gebäude 0,035W/(mK) D 40mm**
STLB-Bau 2025-10 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 200,000 St
DOK DIN 276 2008 Aufteilung+BT: 434

**2.4.1.3.16 Bogen MW Kältedämmung Rohr DN32 Gebäude 0,035W/(mK) D 40mm**
STLB-Bau 2025-10 047
Bogen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 120,000 St
DOK DIN 276 2008 Aufteilung+BT: 434

**2.4.1.3.17 Bogen MW Kältedämmung Rohr DN40 Gebäude 0,035W/(mK) D 50mm**
STLB-Bau 2025-10 047
Bogen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.3.18 Bogen MW Kältedämmung Rohr DN50 Gebäude 0,035W/(mK) D 50mm**
STLB-Bau 2025-10 047
Bogen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.3.19 Stutzen MW Kältedämmung Rohr DN15 Gebäude 0,035W/(mK) D 40mm**
STLB-Bau 2025-10 047
Stutzen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.3.20 Stutzen MW Kältedämmung Rohr DN20 Gebäude 0,035W/(mK) D 40mm**
STLB-Bau 2025-10 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.3.21 Stutzen MW Kältedämmung Rohr DN25 Gebäude 0,035W/(mK) D 40mm**
STLB-Bau 2025-10 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 160,000 St
DOK DIN 276 2008 Aufteilung+BT: 434

**2.4.1.3.22 Stutzen MW Kältedämmung Rohr DN32 Gebäude 0,035W/(mK) D 40mm**
STLB-Bau 2025-10 047
Stutzen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 434

**2.4.1.3.23 Stutzen MW Kältedämmung Rohr DN40 Gebäude 0,035W/(mK) D 50mm**
STLB-Bau 2025-10 047
Stutzen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.3.24 Stutzen MW Kältedämmung Rohr DN50 Gebäude 0,035W/(mK) D 50mm**
STLB-Bau 2025-10 047
Stutzen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 26,000 St
DOK DIN 276 2008 Aufteilung+BT: 434

**2.4.1.3.25 Reduzierung MW Kältedämmung Rohr DN20 Gebäude 0,035W/(mK) D 40mm**
STLB-Bau 2025-10 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 434

**2.4.1.3.26 Reduzierung MW Kältedämmung Rohr DN25 Gebäude 0,035W/(mK) D 40mm**
STLB-Bau 2025-10 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

**2.4.1.3.27 Reduzierung MW Kältedämmung Rohr DN32 Gebäude 0,035W/(mK) D 40mm**
STLB-Bau 2025-10 047
Reduzierung aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 21,000 St
DOK DIN 276 2008 Aufteilung+BT: 434

**2.4.1.3.28 Reduzierung MW Kältedämmung Rohr DN40 Gebäude 0,035W/(mK) D 50mm**
STLB-Bau 2025-10 047
Reduzierung aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.3.29 Reduzierung MW Kältedämmung Rohr DN50 Gebäude 0,035W/(mK) D 50mm**
STLB-Bau 2025-10 047
Reduzierung aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.3.30 Kappe MW Kältedämmung Rohr DN15 Gebäude 0,035W/(mK) D 40mm**
STLB-Bau 2025-10 047
Kappe aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.3.31 Kappe MW Kältedämmung Rohr DN20 Gebäude 0,035W/(mK) D 40mm**
STLB-Bau 2025-10 047
Kappe aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.3.32 Kappe MW Kältedämmung Rohr DN25 Gebäude 0,035W/(mK) D 40mm**
STLB-Bau 2025-10 047
Kappe aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.3.33 Kappe MW Kältedämmung Rohr DN32 Gebäude 0,035W/(mK) D 40mm**
STLB-Bau 2025-10 047
Kappe aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.3.34 Kappe MW Kältedämmung Rohr DN40 Gebäude 0,035W/(mK) D 50mm**
STLB-Bau 2025-10 047
Kappe aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.3.35 Kappe MW Kältedämmung Rohr DN50 Gebäude 0,035W/(mK) D 50mm**
STLB-Bau 2025-10 047
Kappe aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**2.4.1.3.36 Endstelle Kältedämmung Rohr DN15 Gebäude MW D 40mm**
STLB-Bau 2025-10 047
Endstelle für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1320,000 St
DOK DIN 276 2008 Aufteilung+BT: 434

**2.4.1.3.37 Endstelle Kältedämmung Rohr DN20 Gebäude MW D 40mm**
STLB-Bau 2025-10 047
Endstelle für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 910,000 St
DOK DIN 276 2008 Aufteilung+BT: 434

**2.4.1.3.38 Endstelle Kältedämmung Rohr DN25 Gebäude MW D 40mm**
STLB-Bau 2025-10 047
Endstelle für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 430,000 St
DOK DIN 276 2008 Aufteilung+BT: 434

**2.4.1.3.39 Endstelle Kältedämmung Rohr DN32 Gebäude MW D 40mm**
STLB-Bau 2025-10 047
Endstelle für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 240,000 St
DOK DIN 276 2008 Aufteilung+BT: 434

**2.4.1.3.40 Endstelle Kältedämmung Rohr DN40 Gebäude MW D 50mm**
STLB-Bau 2025-10 047
Endstelle für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 240,000 St
DOK DIN 276 2008 Aufteilung+BT: 434

**2.4.1.3.41 Endstelle Kältedämmung Rohr DN50 Gebäude MW D 50mm**
STLB-Bau 2025-10 047
Endstelle für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 144,000 St
DOK DIN 276 2008 Aufteilung+BT: 434

**2.4.1.3.42 Ausschnitt Kältedämmung Rohr DN15 Gebäude MW D 40mm**
STLB-Bau 2025-10 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 3540,000 St
DOK DIN 276 2008 Aufteilung+BT: 434

**2.4.1.3.43 Ausschnitt Kältedämmung Rohr DN20 Gebäude MW D 40mm**
STLB-Bau 2025-10 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 1800,000 St
DOK DIN 276 2008 Aufteilung+BT: 434

**2.4.1.3.44 Ausschnitt Kältedämmung Rohr DN25 Gebäude MW D 40mm**
STLB-Bau 2025-10 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 1220,000 St
DOK DIN 276 2008 Aufteilung+BT: 434

**2.4.1.3.45 Ausschnitt Kältedämmung Rohr DN32 Gebäude MW D 40mm**
STLB-Bau 2025-10 047
Ausschnitt für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 510,000 St
DOK DIN 276 2008 Aufteilung+BT: 434

**2.4.1.3.46 Ausschnitt Kältedämmung Rohr DN40 Gebäude MW D 50mm**
STLB-Bau 2025-10 047
Ausschnitt für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 200,000 St
DOK DIN 276 2008 Aufteilung+BT: 434

**2.4.1.3.47 Ausschnitt Kältedämmung Rohr DN50 Gebäude MW D 50mm**
STLB-Bau 2025-10 047
Ausschnitt für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 600,000 St
DOK DIN 276 2008 Aufteilung+BT: 434

**2.4.1.3.48 Beidseitige diffusionsdichte Anarbeitung an Kälteschelle DN 15, MW mit verstärk. Alu., D 40mm**
Beidseitige diffusionsdichte Anschlussdämmung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2700,000 St
DOK DIN 276 2008 Aufteilung+BT: 434

**2.4.1.3.49 Beidseitige diffusionsdichte Anarbeitung an Kälteschelle DN 20, MW mit verstärk. Alu., D 40mm**
Beidseitige diffusionsdichte Anschlussdämmung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1450,000 St
DOK DIN 276 2008 Aufteilung+BT: 434

**2.4.1.3.50 Beidseitige diffusionsdichte Anarbeitung an Kälteschelle DN 25, MW mit verstärk. Alu., D 40mm**
Beidseitige diffusionsdichte Anschlussdämmung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 990,000 St
DOK DIN 276 2008 Aufteilung+BT: 434

**2.4.1.3.51 Beidseitige diffusionsdichte Anarbeitung an Kälteschelle DN 32, MW mit verstärk. Alu., D 40mm**
Beidseitige diffusionsdichte Anschlussdämmung DIN 4140 an haus- und betriebstechnischen Anlagen, Anarbeitung an Kälteschelle (Rohrschelle) DN 32 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 400,000 St
DOK DIN 276 2008 Aufteilung+BT: 434

**2.4.1.3.52 Beidseitige diffusionsdichte Anarbeitung an Kälteschelle DN 40, MW mit verstärk. Alu., D 50mm**
Beidseitige diffusionsdichte Anschlussdämmung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 140,000 St
DOK DIN 276 2008 Aufteilung+BT: 434

**2.4.1.3.53 Beidseitige diffusionsdichte Anarbeitung an Kälteschelle DN 50, MW mit verstärk. Alu., D 50mm**
Beidseitige diffusionsdichte Anschlussdämmung DIN 4140 an haus- und betriebstechnischen Anlagen, Anarbeitung an Kälteschelle (Rohrschelle) DN 50 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 550,000 St
DOK DIN 276 2008 Aufteilung+BT: 434

**2.4.1.3.54 Beidseitige diffusionsdichte Anarbeitung an Brandschott DN 15, MW mit verstärk. Alu., D 40mm**
Beidseitige diffusionsdichte Anschlussdämmung DIN 4140 an haus- und betriebstechnischen Anlagen, Anarbeitung an Brandschott DN 15
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 500,000 St
DOK DIN 276 2008 Aufteilung+BT: 434

**2.4.1.3.55 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 400,000 St
DOK DIN 276 2008 Aufteilung+BT: 434

**2.4.1.3.56 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 200,000 St
DOK DIN 276 2008 Aufteilung+BT: 434

**2.4.1.3.57 Beidseitige diffusionsdichte Anarbeitung an Brandschott DN 32, MW mit verstärk. Alu., D 40mm**
Beidseitige diffusionsdichte Anschlussdämmung DIN 4140 an haus- und betriebstechnischen Anlagen, Anarbeitung an Brandschott DN 32
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 140,000 St
DOK DIN 276 2008 Aufteilung+BT: 434

**2.4.1.3.58 Beidseitige diffusionsdichte Anarbeitung an Brandschott DN 40, MW mit verstärk. Alu., D 50mm**
Beidseitige diffusionsdichte Anschlussdämmung DIN 4140 an haus- und betriebstechnischen Anlagen, Anarbeitung an Brandschott DN 40
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 60,000 St
DOK DIN 276 2008 Aufteilung+BT: 434

**2.4.1.3.59 Beidseitige diffusionsdichte Anarbeitung an Brandschott DN 50, MW mit verstärk. Alu., D 50mm**
Beidseitige diffusionsdichte Anschlussdämmung DIN 4140 an haus- und betriebstechnischen Anlagen, Anarbeitung an Brandschott DN 50
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 190,000 St
DOK DIN 276 2008 Aufteilung+BT: 434

**2.4.1.3.60 Kältedämmung Kompensator DN15 Gebäude MW kaschiert Alufolie Matte D 40mm 0,040W/(mK)**
STLB-Bau 2025-10 047
Kältedämmung DIN 4140 an haus- und betriebstechnischen Anlagen, an Kompensator, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 64,000 St
DOK DIN 276 2008 Aufteilung+BT: 434

**2.4.1.3.61 Kältedämmung Kompensator DN20 Gebäude MW kaschiert Alufolie Matte D 40mm 0,040W/(mK)**
STLB-Bau 2025-10 047
Kältedämmung DIN 4140 an haus- und betriebstechnischen Anlagen, an Kompensator, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 52,000 St
DOK DIN 276 2008 Aufteilung+BT: 434

**2.4.1.3.62 Kältedämmung Geradsitzarmatur DN15 Gebäude MW kaschiert Alufolie Matte D 40mm 0,040W/(mK)**
STLB-Bau 2025-10 047
Kältedämmung DIN 4140 an haus- und betriebstechnischen Anlagen, an Geradsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 260,000 St
DOK DIN 276 2008 Aufteilung+BT: 434

**2.4.1.3.63 Kältedämmung Geradsitzarmatur DN20 Gebäude MW kaschiert Alufolie Matte D 40mm 0,040W/(mK)**
STLB-Bau 2025-10 047
Kältedämmung DIN 4140 an haus- und betriebstechnischen Anlagen, an Geradsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 160,000 St
DOK DIN 276 2008 Aufteilung+BT: 434

**2.4.1.3.64 Kältedämmung Geradsitzarmatur DN25 Gebäude MW kaschiert Alufolie Matte D 40mm 0,040W/(mK)**
STLB-Bau 2025-10 047
Kältedämmung DIN 4140 an haus- und betriebstechnischen Anlagen, an Geradsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 110,000 St
DOK DIN 276 2008 Aufteilung+BT: 434

**2.4.1.3.65 Kältedämmung Geradsitzarmatur DN32 Gebäude MW kaschiert Alufolie Matte D 40mm 0,040W/(mK)**
STLB-Bau 2025-10 047
Kältedämmung DIN 4140 an haus- und betriebstechnischen Anlagen, an Geradsitzarmatur, DN 32, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 66,000 St
DOK DIN 276 2008 Aufteilung+BT: 434

**2.4.1.3.66 Kältedämmung Geradsitzarmatur DN40 Gebäude MW kaschiert Alufolie Matte D 50mm 0,040W/(mK)**
STLB-Bau 2025-10 047
Kältedämmung DIN 4140 an haus- und betriebstechnischen Anlagen, an Geradsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 40,000 St
DOK DIN 276 2008 Aufteilung+BT: 434

**2.4.1.3.67 Kältedämmung Geradsitzarmatur DN50 Gebäude MW kaschiert Alufolie Matte D 50mm 0,040W/(mK)**
STLB-Bau 2025-10 047
Kältedämmung DIN 4140 an haus- und betriebstechnischen Anlagen, an Geradsitzarmatur, DN 50, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 32,000 St
DOK DIN 276 2008 Aufteilung+BT: 434

**2.4.1.3.68 Kältedämmung Schrägsitzarmatur DN15 Gebäude MW kaschiert Alufolie Matte D 40mm 0,040W/(mK)**
STLB-Bau 2025-10 047
Kältedämmung DIN 4140 an haus- und betriebstechnischen Anlagen, an Schrägsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 110,000 St
DOK DIN 276 2008 Aufteilung+BT: 434

**2.4.1.3.69 Kältedämmung Schrägsitzarmatur DN20 Gebäude MW kaschiert Alufolie Matte D 40mm 0,040W/(mK)**
STLB-Bau 2025-10 047
Kältedämmung DIN 4140 an haus- und betriebstechnischen Anlagen, an Schrägsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

**2.4.1.3.70 Kältedämmung Schrägsitzarmatur DN25 Gebäude MW kaschiert Alufolie Matte D 40mm 0,040W/(mK)**
STLB-Bau 2025-10 047
Kältedämmung DIN 4140 an haus- und betriebstechnischen Anlagen, an Schrägsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DOK DIN 276 2008 Aufteilung+BT: 434

**2.4.1.3.71 Kältedämmung Schrägsitzarmatur DN32 Gebäude MW kaschiert Alufolie Matte D 40mm 0,040W/(mK)**
STLB-Bau 2025-10 047
Kältedämmung DIN 4140 an haus- und betriebstechnischen Anlagen, an Schrägsitzarmatur, DN 32, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.3.72 Kältedämmung Schrägsitzarmatur DN40 Gebäude MW kaschiert Alufolie Matte D 50mm 0,040W/(mK)**
STLB-Bau 2025-10 047
Kältedämmung DIN 4140 an haus- und betriebstechnischen Anlagen, an Schrägsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.3.73 Kältedämmung Schrägsitzarmatur DN50 Gebäude MW kaschiert Alufolie Matte D 50mm 0,040W/(mK)**
STLB-Bau 2025-10 047
Kältedämmung DIN 4140 an haus- und betriebstechnischen Anlagen, an Schrägsitzarmatur, DN 50, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**2.4.1.3.74 Kältedämmung Flanschenpaar DN15 Gebäude MW kaschiert Alufolie Matte D 40mm 0,040W/(mK)**
STLB-Bau 2025-10 047
Kältedämmung DIN 4140 an haus- und betriebstechnischen Anlagen, an Flanschenpaar, DN 15, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**2.4.1.3.75 Kältedämmung Flanschenpaar DN20 Gebäude MW kaschiert Alufolie Matte D 40mm 0,040W/(mK)**
STLB-Bau 2025-10 047
Kältedämmung DIN 4140 an haus- und betriebstechnischen Anlagen, an Flanschenpaar, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.3.76 Kältedämmung Flanschenpaar DN25 Gebäude MW kaschiert Alufolie Matte D 40mm 0,040W/(mK)**
STLB-Bau 2025-10 047
Kältedämmung DIN 4140 an haus- und betriebstechnischen Anlagen, an Flanschenpaar, DN 25, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 10,000 St
DOK DIN 276 2008 Aufteilung+BT: 434

**2.4.1.3.77 Kältedämmung Flanschenpaar DN32 Gebäude MW kaschiert Alufolie Matte D 40mm 0,040W/(mK)**
STLB-Bau 2025-10 047
Kältedämmung DIN 4140 an haus- und betriebstechnischen Anlagen, an Flanschenpaar, DN 32, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**2.4.1.3.78 Kältedämmung Flanschenpaar DN40 Gebäude MW kaschiert Alufolie Matte D 50mm 0,040W/(mK)**
STLB-Bau 2025-10 047
Kältedämmung DIN 4140 an haus- und betriebstechnischen Anlagen, an Flanschenpaar, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DOK DIN 276 2008 Aufteilung+BT: 434

**2.4.1.3.79 Kältedämmung Flanschenpaar DN50 Gebäude MW kaschiert Alufolie Matte D 50mm 0,040W/(mK)**
STLB-Bau 2025-10 047
Kältedämmung DIN 4140 an haus- und betriebstechnischen Anlagen, an Flanschenpaar, DN 50, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 30,000 St
DOK DIN 276 2008 Aufteilung+BT: 434

### 3 Technische Wärmedämmung MRT

#### 3.1 410 DÄMMUNG SANITÄRTECHNIK

##### 3.1.1 411 Abwasseranlagen

*Hinweis: Für die Dämmung von Abwasserleitungsinstallation im Rahmen dieses Bauvorhabens wurde gezielt ein bestimmtes Material als Dämmsystem vorgesehen.*
Für die Dämmung von Abwasserleitungsinstallation im Rahmen dieses Bauvorhabens wurde gezielt ein bestimmtes Material als Dämmsystem vorgesehen.

Die Auswahl basiert auf einer fundierten Bewertung technischer, hygienischer und wirtschaftlicher Aspekte – insbesondere im Hinblick auf Schallschutz, Tauwasservermeidung und den Schutz angrenzender Bauteile.

*Hinweis: Kriterien für Auswahl alukaschierter Mineralwolle:*
Kriterien für Auswahl alukaschierter Mineralwolle:

1. Effektiver Tauwasserschutz
- Regenwasserleitungen führen kaltes Wasser, wodurch bei ungedämmten Rohren Kondenswasser entstehen kann. Die alukaschierte Mineralwolle wirkt als Dampfbremse und verhindert zuverlässig die Bildung von Tauwasser auf der Rohroberfläche. Dies schützt angrenzende Bauteile vor Feuchtigkeitsschäden und Schimmelbildung.
3. Hervorragender Schallschutz
- In sensiblen Bereichen wie Krankenhäusern ist Ruhe essenziell. Die offenporige Struktur der Mineralwolle absorbiert Fließ- und Körperschall effektiv, wodurch Geräusche von abfließendem Regenwasser deutlich reduziert werden .
5. Hoher Brandschutz
- Alukaschierte Mineralwolle ist nicht brennbar. Mit einem Schmelzpunkt von über 1.000 °C trägt sie maßgeblich zur Erhöhung der Brandsicherheit in Gebäuden bei.
7. Langlebigkeit und Wartungsfreiheit
- Die Kombination aus Mineralwolle und Aluminiumkaschierung ist äußerst robust und widerstandsfähig gegenüber mechanischen Belastungen. Sie behält ihre Dämmwirkung über viele Jahre hinweg bei minimalem Wartungsaufwand .
9. Einfache und saubere Montage
- Alukaschierte Dämmmaterialien lassen sich leicht zuschneiden und anpassen. Die Aluminiumoberfläche ermöglicht eine saubere Verarbeitung und schützt gleichzeitig vor mechanischen Beschädigungen während der Installation.
11. Nachhaltigkeit und Umweltverträglichkeit
- Mineralwolle besteht überwiegend aus natürlichen Rohstoffen und ist recycelbar. Die lange Lebensdauer und die Energieeinsparungen durch verbesserte Dämmung tragen zusätzlich zur positiven Ökobilanz bei.

###### 3.1.1.1 Mineralwolle ohne Ummantelung für Gussrohre

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Dämmung an Schmutzwasserentlüftungen (letzten 2,0 m vor Dachaustritt) und Regenwasserleitungen ohne Ummantelung.*

*Hinweis: Dämmung bis 5,5m Montagehöhe*

*Hinweis: Hinweis zu Verbindungen bei Rohrleitungen*
In den nachfolgenden Positionen ist bei der Dämmung zu berücksichtigen, dass alle Rohrleitungen sowie Form- und Passstücke wie folgt verbunden
werden:
- Gussrohrleitungen mit Spannverbindern und zusätzlichen Sicherungskrallen

**3.1.1.1.1 Wärmedämmung Rohr DN80 Gebäude Mineralwolle AS-Qualität hydrophobiert Matte D 30mm**
STLB-Bau 2025-10 047
Wärmedämmung ohne Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 16,000 m
DOK DIN 276 2008 Aufteilung+BT: 412

**3.1.1.1.2 Wärmedämmung Rohr DN100 Gebäude Mineralwolle AS-Qualität hydrophobiert Matte D 30mm**
STLB-Bau 2025-10 047
Wärmedämmung ohne Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 18,000 m
DOK DIN 276 2008 Aufteilung+BT: 412

*Hinweis: Nachfolgende Formstücke, Passstücke, Ausschnitte etc.*
Nachfolgende Formstücke, Passstücke, Ausschnitte etc.
beziehen sich auf alle vorgenannten Medien, Temperaturen, Montageorte und -höhen sowie ggf. zusätzlich beschriebene Sicherungsmaßnahmen.
Behinderungen durch beengte Montage- und Platzverhältnisse sind grundsätzlich in den Einheitspreisen mit einzukalkulieren.

**3.1.1.1.3 Passstück Mineralwolle AS-Qualität hydrophobiert Wärmedämmung Rohr DN80 Gebäude 0,040W/(mK) einlagig D 30mm kaschiert Alu-Folie**
STLB-Bau 2025-10 047
Passstück aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 7,000 St
DOK DIN 276 2008 Aufteilung+BT: 412

**3.1.1.1.4 Passstück Mineralwolle AS-Qualität hydrophobiert Wärmedämmung Rohr DN100 Gebäude 0,040W/(mK) einlagig D 30mm kaschiert Alu-Folie**
STLB-Bau 2025-10 047
Passstück aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 15,000 St
DOK DIN 276 2008 Aufteilung+BT: 412

**3.1.1.1.5 Bogen Mineralwolle AS-Qualität hydrophobiert Wärmedämmung Rohr DN80 Gebäude 0,040W/(mK) einlagig D 30mm kaschiert Alu-Folie**
STLB-Bau 2025-10 047
Bogen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 412

**3.1.1.1.6 Bogen Mineralwolle AS-Qualität hydrophobiert Wärmedämmung Rohr DN100 Gebäude 0,040W/(mK) einlagig D 30mm kaschiert Alu-Folie**
STLB-Bau 2025-10 047
Bogen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
DOK DIN 276 2008 Aufteilung+BT: 412

**3.1.1.1.7 Stutzen Mineralwolle AS-Qualität hydrophobiert Wärmedämmung Rohr DN80 Gebäude 0,040W/(mK) einlagig D 30mm kaschiert Alu-Folie**
STLB-Bau 2025-10 047
Stutzen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**3.1.1.1.8 Stutzen Mineralwolle AS-Qualität hydrophobiert Wärmedämmung Rohr DN100 Gebäude 0,040W/(mK) einlagig D 30mm kaschiert Alu-Folie**
STLB-Bau 2025-10 047
Stutzen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**3.1.1.1.9 Reduzierung Mineralwolle AS-Qualität hydrophobiert Wärmedämmung Rohr DN100 Gebäude 0,040W/(mK) einlagig D 30mm kaschiert Alu-Folie**
STLB-Bau 2025-10 047
Reduzierung aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**3.1.1.1.10 Abflachung Wärmedämmung Rohr DN80 Gebäude Mineralwolle AS-Qualität hydrophobiert D 30mm kaschiert Alu-Folie**
STLB-Bau 2025-10 047
Abflachung für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.1.11 Abflachung Wärmedämmung Rohr DN100 Gebäude Mineralwolle AS-Qualität hydrophobiert D 30mm kaschiert Alu-Folie**
STLB-Bau 2025-10 047
Abflachung für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**3.1.1.1.12 Endstelle Wärmedämmung Rohr DN80 Gebäude Mineralwolle AS-Qualität hydrophobiert D 30mm kaschiert Alu-Folie**
STLB-Bau 2025-10 047
Endstelle für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 412

**3.1.1.1.13 Endstelle Wärmedämmung Rohr DN100 Gebäude Mineralwolle AS-Qualität hydrophobiert D 30mm kaschiert Alu-Folie**
STLB-Bau 2025-10 047
Endstelle für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.1.14 Ausschnitt Wärmedämmung Rohr DN80 Gebäude Mineralwolle AS-Qualität hydrophobiert D 30mm kaschiert Alu-Folie**
STLB-Bau 2025-10 047
Ausschnitt für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 12,000 St
DOK DIN 276 2008 Aufteilung+BT: 412

**3.1.1.1.15 Ausschnitt Wärmedämmung Rohr DN100 Gebäude Mineralwolle AS-Qualität hydrophobiert D 30mm kaschiert Alu-Folie**
STLB-Bau 2025-10 047
Ausschnitt für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 21,000 St
DOK DIN 276 2008 Aufteilung+BT: 412

**3.1.1.1.16 Beidseitige diffusionsdichte Anschlussdämmung DIN 4140 an haus- und betriebstechnischen Anlagen, an Brandschott, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 2,000 St
DOK DIN 276 2008 Aufteilung+BT: 412

**3.1.1.1.17 Beidseitige diffusionsdichte Anschlussdämmung DIN 4140 an haus- und betriebstechnischen Anlagen, an Brandschott, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie. Verarbeitung nach Herstellerangabe des Brandschott ist einzuhalten.**
Menge: 4,000 St
DOK DIN 276 2008 Aufteilung+BT: 412

**3.1.1.1.18 Beidseitige diffusionsdichte Anschlussdämmung DIN 4140 an haus- und betriebstechnischen Anlagen, an Stutzen Schmutzwasserdachentlüftung, DN 80 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 2,000 St
DOK DIN 276 2008 Aufteilung+BT: 412

**3.1.1.1.19 Beidseitige diffusionsdichte Anschlussdämmung DIN 4140 an haus- und betriebstechnischen Anlagen, an Stutzen Schmutzwasserdachentlüftung, DN 100 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Menge: 1,000 St
DOK DIN 276 2008 Aufteilung+BT: 412

*Hinweis: Nachfolgende Aufdopplungen etc.*
Nachfolgende Aufdopplungen etc.
beziehen sich auf alle vorgenannten Medien, Temperaturen, Montageorte und -höhen sowie ggf. zusätzlich beschriebene Sicherungsmaßnahmen.
Behinderungen durch beengte Montage- und Platzverhältnisse sind grundsätzlich in den Einheitspreisen mit einzukalkulieren.

**3.1.1.1.20 Wärmedämmung Aufdopplung Halterung DN80 Gebäude Mineralwolle AS-Qualität hydrophobiert Matte D 30mm**
STLB-Bau 2025-10 047
Wärmedämmung ohne Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 8,000 St
DOK DIN 276 2008 Aufteilung+BT: 412

**3.1.1.1.21 Wärmedämmung Aufdopplung Halterung DN100 Gebäude Mineralwolle AS-Qualität hydrophobiert Matte D 30mm**
STLB-Bau 2025-10 047
Wärmedämmung ohne Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Aufdoppelung auch für Sicherungskrallen. Dämmschalen oder Dämmmatten sind gemäß DIN 4140 mit verzinktem Bindedraht, mindestens 6 Windungen pro Meter Leitungslänge, zu befestigen. Die Drahtenden dürfen die Aluminiumfolie nicht beschädigen und sind mit selbstklebendem Aluminiumband abzukleben. Alle Dämmstofffugen sind mit 50-100 mm breitem, selbstklebendem Aluminiumband dicht zu verkleben'.
Menge: 16,000 St
DOK DIN 276 2008 Aufteilung+BT: 412

###### 3.1.1.2 Mineralwolle mit Ummantelung für Gussrohre im Freien

*Hinweis: Betriebs- und Umgebungsbedingungen: Winterfall: Min. Medium-Betriebstemperatur +5 Grad C, Min. Umgebungstemperatur im Freien -12 Grad C, Max. relative Luftfeuchte der Umgebung im Freien 80%, Min. Windgeschwindigkeit 0 m/s. Sommerfall: Max. Medium-Betriebstemperatur +40 Grad C, Max. Umgebungstemperatur im Freien +32 Grad C, Max. relative Luftfeuchte der Umgebung im Freien 65%, Min. Windgeschwindigkeit 0 m/s.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung bis 1,5m Montagehöhe*

*Hinweis: Hinweis zur Rohrbegleitheizung und Verbindungen bei Rohrleitungen*
In den nachfolgenden Positionen ist bei der Dämmung zu berücksichtigen, dass alle Rohrleitungen sowie Form- und Passstücke mit einer Rohrbegleit-heizung/Heizband ausgestattet und wie folgt verbunden werden:
- Gussrohrleitungen mit Spannverbindern und zusätzlichen Sicherungskrallen

**3.1.1.2.1 Wärmedämmung Ummantelung Rohr DN80 im Freien Mineralwolle AS-Qualität hydrophobiert Matte D 30mm Mantel Blech AlMg2Mn0,8**
STLB-Bau 2025-10 047
Wärmedämmung einschl. Ummantelung DIN 4140 an haus- und betriebstechnischen Anlagen, an Rohrleitung, DN 80, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben'.
Menge: 26,000 m
DOK DIN 276 2008 Aufteilung+BT: 412

**3.1.1.2.2 Wärmedämmung Ummantelung Rohr DN100 im Freien Mineralwolle AS-Qualität hydrophobiert Matte D 30mm Mantel Blech AlMg2Mn0,8**
STLB-Bau 2025-10 047
Wärmedämmung einschl. Ummantelung DIN 4140 an haus- und betriebstechnischen Anlagen, an Rohrleitung, DN 100, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben'.
Menge: 8,000 m
DOK DIN 276 2008 Aufteilung+BT: 412

*Hinweis: Nachfolgende Formstücke, Passstücke, Ausschnitte etc.*
Nachfolgende Formstücke, Passstücke, Ausschnitte etc.
beziehen sich auf alle vorgenannten Medien, Temperaturen, Montageorte und -höhen sowie ggf. zusätzlich beschriebene Sicherungsmaßnahmen.
Behinderungen durch beengte Montage- und Platzverhältnisse sind grundsätzlich in den Einheitspreisen mit einzukalkulieren.

**3.1.1.2.3 Passstück Mineralwolle AS-Qualität hydrophobiert Wärmedämmung Ummantelung Rohr DN80 im Freien 0,040W/(mK) einlagig D 30mm kaschiert Alu-Folie Mantel Blech AlMg2Mn0,8 D 0,8mm verschrauben Dichtstoff abdichten**
STLB-Bau 2025-10 047
Passstück aus Mineralwolle DIN EN 14303, AS-Qualität und hydrophobiert, Wärmedämmung einschl. Ummantelung DIN 4140 an haus- und betriebstechnischen Anlagen, an Rohrleitung, DN 80, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 18,000 St
DOK DIN 276 2008 Aufteilung+BT: 412

**3.1.1.2.4 Passstück Mineralwolle AS-Qualität hydrophobiert Wärmedämmung Ummantelung Rohr DN100 im Freien 0,040W/(mK) einlagig D 30mm kaschiert Alu-Folie Mantel Blech AlMg2Mn0,8 D 0,8mm verschrauben Dichtstoff abdichten**
STLB-Bau 2025-10 047
Passstück aus Mineralwolle DIN EN 14303, AS-Qualität und hydrophobiert, Wärmedämmung einschl. Ummantelung DIN 4140 an haus- und betriebstechnischen Anlagen, an Rohrleitung, DN 100, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**3.1.1.2.5 Bogen Mineralwolle AS-Qualität hydrophobiert Wärmedämmung Ummantelung Rohr DN80 im Freien 0,040W/(mK) einlagig D 30mm kaschiert Alu-Folie Mantel Blech AlMg2Mn0,8 D 0,8mm verschrauben Dichtstoff abdichten**
STLB-Bau 2025-10 047
Bogen aus Mineralwolle DIN EN 14303, AS-Qualität und hydrophobiert, Wärmedämmung einschl. Ummantelung DIN 4140 an haus- und betriebstechnischen Anlagen, an Rohrleitung, DN 80, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 9,000 St
DOK DIN 276 2008 Aufteilung+BT: 412

**3.1.1.2.6 Bogen Mineralwolle AS-Qualität hydrophobiert Wärmedämmung Ummantelung Rohr DN100 im Freien 0,040W/(mK) einlagig D 30mm kaschiert Alu-Folie Mantel Blech AlMg2Mn0,8 D 0,8mm verschrauben Dichtstoff abdichten**
STLB-Bau 2025-10 047
Bogen aus Mineralwolle DIN EN 14303, AS-Qualität und hydrophobiert, Wärmedämmung einschl. Ummantelung DIN 4140 an haus- und betriebstechnischen Anlagen, an Rohrleitung, DN 100, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 3,000 St
DOK DIN 276 2008 Aufteilung+BT: 412

**3.1.1.2.7 Stutzen Mineralwolle AS-Qualität hydrophobiert Wärmedämmung Ummantelung Rohr DN80 im Freien 0,040W/(mK) einlagig D 30mm kaschiert Alu-Folie Mantel Blech AlMg2Mn0,8 D 0,8mm verschrauben Dichtstoff abdichten**
STLB-Bau 2025-10 047
Stutzen aus Mineralwolle DIN EN 14303, AS-Qualität und hydrophobiert, Wärmedämmung einschl. Ummantelung DIN 4140 an haus- und betriebstechnischen Anlagen, an Rohrleitung, DN 80, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**3.1.1.2.8 Stutzen Mineralwolle AS-Qualität hydrophobiert Wärmedämmung Ummantelung Rohr DN100 im Freien 0,040W/(mK) einlagig D 30mm kaschiert Alu-Folie Mantel Blech AlMg2Mn0,8 D 0,8mm verschrauben Dichtstoff abdichten**
STLB-Bau 2025-10 047
Stutzen aus Mineralwolle DIN EN 14303, AS-Qualität und hydrophobiert, Wärmedämmung einschl. Ummantelung DIN 4140 an haus- und betriebstechnischen Anlagen, an Rohrleitung, DN 100, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 412

**3.1.1.2.9 Reduzierung Mineralwolle AS-Qualität hydrophobiert Wärmedämmung Ummantelung Rohr DN100 im Freien 0,040W/(mK) einlagig D 30mm kaschiert Alu-Folie Mantel Blech AlMg2Mn0,8 D 0,8mm verschrauben Dichtstoff abdichten**
STLB-Bau 2025-10 047
Reduzierung aus Mineralwolle DIN EN 14303, AS-Qualität und hydrophobiert, Wärmedämmung einschl. Ummantelung DIN 4140 an haus- und betriebstechnischen Anlagen, an Rohrleitung, DN 100, Mindestabstände DIN 4140 sind nicht eingehalten, im Freien, Brandverhaltensklasse DIN EN 13501-1 A1 (nichtbrennbar), Wärmeleitfähigkeit 0,040 W/(mK) bei 40 Grad C Mitteltemperatur DIN EN 12667, einlagig, Dämmschichtdicke 30 mm, kaschiert mit Aluminiumfolie, Ummantelung aus nichtprofiliertem Blech, Aluminium, AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.2.10 Regenabweiser Wärmedämmung Ummantelung Rohr DN80 im Freien Mineralwolle AS-Qualität hydrophobiert D 30mm kaschiert Alu-Folie Mantel Blech AlMg2Mn0,8 D 0,8mm verschrauben Dichtstoff abdichten**
STLB-Bau 2025-10 047
Regenabweiser für Wärmedämmung einschl. Ummantelung DIN 4140 an haus- und betriebstechnischen Anlagen, an Rohrleitung, DN 80, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.2.11 Regenabweiser Wärmedämmung Ummantelung Rohr DN100 im Freien Mineralwolle AS-Qualität hydrophobiert D 30mm kaschiert Alu-Folie Mantel Blech AlMg2Mn0,8 D 0,8mm verschrauben Dichtstoff abdichten**
STLB-Bau 2025-10 047
Regenabweiser für Wärmedämmung einschl. Ummantelung DIN 4140 an haus- und betriebstechnischen Anlagen, an Rohrleitung, DN 100, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.2.12 Endstelle Wärmedämmung Ummantelung Rohr DN80 im Freien Mineralwolle AS-Qualität hydrophobiert D 30mm kaschiert Alu-Folie Mantel Blech AlMg2Mn0,8 D 0,8mm verschrauben Dichtstoff abdichten**
STLB-Bau 2025-10 047
Endstelle für Wärmedämmung einschl. Ummantelung DIN 4140 an haus- und betriebstechnischen Anlagen, an Rohrleitung, DN 80, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 412

**3.1.1.2.13 Endstelle Wärmedämmung Ummantelung Rohr DN100 im Freien Mineralwolle AS-Qualität hydrophobiert D 30mm kaschiert Alu-Folie Mantel Blech AlMg2Mn0,8 D 0,8mm verschrauben Dichtstoff abdichten**
STLB-Bau 2025-10 047
Endstelle für Wärmedämmung einschl. Ummantelung DIN 4140 an haus- und betriebstechnischen Anlagen, an Rohrleitung, DN 100, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 412

**3.1.1.2.14 Ausschnitt Wärmedämmung Ummantelung Rohr DN80 im Freien Mineralwolle AS-Qualität hydrophobiert D 30mm kaschiert Alu-Folie Mantel Blech AlMg2Mn0,8 D 0,8mm verschrauben Dichtstoff abdichten**
STLB-Bau 2025-10 047
Ausschnitt für Wärmedämmung einschl. Ummantelung DIN 4140 an haus- und betriebstechnischen Anlagen, an Rohrleitung, DN 80, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Durchdringungen durch die Dämmung sind möglichst von unten und mit geeignetem Dichtstoff abzudichten. Durchdringungen durch die Ummantelung sind zu entgraten (Schnittkanten), Kantenschutzband verwenden, saubere Ausführung der Ausschnitte'.
Menge: 16,000 St
DOK DIN 276 2008 Aufteilung+BT: 412

**3.1.1.2.15 Ausschnitt Wärmedämmung Ummantelung Rohr DN100 im Freien Mineralwolle AS-Qualität hydrophobiert D 30mm kaschiert Alu-Folie Mantel Blech AlMg2Mn0,8 D 0,8mm verschrauben Dichtstoff abdichten**
STLB-Bau 2025-10 047
Ausschnitt für Wärmedämmung einschl. Ummantelung DIN 4140 an haus- und betriebstechnischen Anlagen, an Rohrleitung, DN 100, im Freien, Dämmung aus Mineralwolle DIN EN 14303, AS-Qualität und hydrophobiert, Brandverhaltensklasse DIN EN 13501-1 A1 (nichtbrennbar), Wärmeleitfähigkeit 0,040 W/(mK) bei 40 Grad C Mitteltemperatur DIN EN 12667, Gesamt-Dämmschichtdicke 30 mm, einlagig, kaschiert mit Aluminiumfolie, Ummantelung aus nichtprofiliertem Blech, Aluminium, Legierung AlMg2Mn0,8, Blechdicke 0,8 mm, verschrauben, mit Dichtstoff abdichten, Ausführung gemäß Einzelbeschreibung,
Einzelbeschreibungs-Nr 'Durchdringungen durch die Dämmung sind möglichst von unten und mit geeignetem Dichtstoff abzudichten. Durchdringungen durch die Ummantelung sind zu entgraten (Schnittkanten), Kantenschutzband verwenden, saubere Ausführung der Ausschnitte'.
Menge: 10,000 St
DOK DIN 276 2008 Aufteilung+BT: 412

**3.1.1.2.16 Trag-/Stützkonstruktion zwischen Wärmedämmung und Ummantelung, an Rohrleitung, DN 80**
Trag-/Stützkonstruktion zwischen Wärmedämmung und Ummantelung nach DIN 4140 an haus- und betriebstechnischen Anlagen, an Rohrleitung, DN 80,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 20,000 St
DOK DIN 276 2008 Aufteilung+BT: 412

**3.1.1.2.17 Trag-/Stützkonstruktion zwischen Wärmedämmung und Ummantelung, an Rohrleitung, DN 100**
Trag-/Stützkonstruktion zwischen Wärmedämmung und Ummantelung nach DIN 4140 an haus- und betriebstechnischen Anlagen, an Rohrleitung, DN 100,
im Gebäude, keine ausreichende Konvektion bzw. unzureichender Abstand zu Objekten, Abstandshalter z.B. Noppenfolie vollflächig bei nicht druckfesten Dämmstoffen, Blechstreifen mit Wellenband oder Noppenfolienstreifen bei druckfesten Dämmstoffen. Der Luftspalt ist so zu bemessen, dass Ummantelungsbefestigungsmittel die Dampfbremse nicht beschädigen.
Ausführung gemäß Einzelbeschreibung,
Einzelbeschreibungs-Nr Tragkonstruktion für Luftspalt, Abstand max. 500 mm entlang der Rohrachse.
Menge: 6,000 St
DOK DIN 276 2008 Aufteilung+BT: 412

*Hinweis: Nachfolgende Aufdopplungen etc.*
Nachfolgende Aufdopplungen etc.
beziehen sich auf alle vorgenannten Medien, Temperaturen, Montageorte und -höhen sowie  ggf. zusätzlich beschriebene Sicherungsmaßnahmen.
Behinderungen durch beengte Montage- und Platzverhältnisse sind grundsätzlich in den Einheitspreisen mit einzukalkulieren.

**3.1.1.2.18 Wärmedämmung Ummantelung Aufdopplung Halterung DN80 Gebäude Mineralwolle AS-Qualität hydrophobiert Matte D 30mm Mantel Blech Stahl verz**
STLB-Bau 2025-10 047
Wärmedämmung einschl. Ummantelung DIN 4140 an haus- und betriebstechnischen Anlagen, an Aufdopplung für Halterung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,5 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 12,000 St
DOK DIN 276 2008 Aufteilung+BT: 412

**3.1.1.2.19 Wärmedämmung Ummantelung Aufdopplung Halterung DN100 Gebäude Mineralwolle AS-Qualität hydrophobiert Matte D 30mm Mantel Blech Stahl verz**
STLB-Bau 2025-10 047
Wärmedämmung einschl. Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ummantelung aus nichtprofiliertem Blech, Stahl, feuerverzinkt, Blechdicke 0,6 mm, Überlappungen verschrauben, Ausführung gemäß Einzelbeschreibung,
Einzelbeschreibungs-Nr 'Aufdoppelung auch für Sicherungskrallen. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 412

##### 3.1.2 412 Wasseranlagen

*Hinweis: Für die Dämmung von Wasserleitungen im Rahmen dieses Bauvorhabens wurde gezielt ein bestimmtes Material als Dämmsystem vorgesehen.*
Für die Dämmung von Wasserleitungen im Rahmen dieses Bauvorhabens wurde gezielt ein bestimmtes Material als Dämmsystem vorgesehen.

Die Auswahl basiert auf einer fundierten Bewertung technischer, hygienischer und wirtschaftlicher Aspekte – insbesondere im Hinblick auf Energieeffizienz, Tauwasserschutz, Schallschutz und die Einhaltung geltender Normen.

*Hinweis: Kriterien für Auswahl alukaschierter Mineralwolle:*
Kriterien für Auswahl alukaschierter Mineralwolle:

1. Energieeffizienz und Wärmeschutz
- Die Dämmung von Warmwasserleitungen mit alukaschierter Mineralwolle reduziert Wärmeverluste erheblich und trägt somit zur Energieeinsparung bei. Dies ist besonders in Krankenhäusern wichtig, um eine konstante Warmwasserversorgung sicherzustellen und den Energieverbrauch zu minimieren.
3. Vermeidung von Tauwasserbildung
- Kaltwasserleitungen können bei unzureichender Dämmung zur Bildung von Kondenswasser führen. Die alukaschierte Mineralwolle wirkt als Dampfbremse und verhindert zuverlässig die Bildung von Tauwasser auf der Rohroberfläche. Dies schützt angrenzende Bauteile vor Feuchtigkeitsschäden und Schimmelbildung.
5. Hygienische Unbedenklichkeit
- Die Dämmung von Kaltwasserleitungen verhindert eine ungewollte Erwärmung des Trinkwassers über 25 °C, wodurch das Risiko der Legionellenbildung reduziert wird. Dies ist besonders in sensiblen Bereichen wie Krankenhäusern von großer Bedeutung.
7. Hervorragender Schallschutz
- Die offenporige Struktur der Mineralwolle absorbiert Fließ- und Körperschall effektiv, wodurch Geräusche von fließendem Wasser deutlich reduziert werden. In sensiblen Bereichen wie Krankenhäusern trägt dies zu einer ruhigen Umgebung bei.
9. Hoher Brandschutz
- Alukaschierte Mineralwolle ist nicht brennbar. Mit einem Schmelzpunkt von über 1.000 °C trägt sie maßgeblich zur Erhöhung der Brandsicherheit in Gebäuden bei.
11. Langlebigkeit und Wartungsfreiheit
- Die Kombination aus Mineralwolle und Aluminiumkaschierung ist äußerst robust und widerstandsfähig gegenüber mechanischen Belastungen. Sie behält ihre Dämmwirkung über viele Jahre hinweg bei minimalem Wartungsaufwand.
7. Einfache und saubere Montage
- Alukaschierte Dämmmaterialien lassen sich leicht zuschneiden und anpassen. Die Aluminiumoberfläche ermöglicht eine saubere Verarbeitung und schützt gleichzeitig vor mechanischen Beschädigungen während der Installation.
9. Nachhaltigkeit und Umweltverträglichkeit
- Mineralwolle besteht überwiegend aus natürlichen Rohstoffen und ist recycelbar. Die lange Lebensdauer und die Energieeinsparungen durch verbesserte Dämmung tragen zusätzlich zur positiven Ökobilanz bei.

###### 3.1.2.1 Mineralwolle verstärkt ohne Ummantelung für Edelstahl- und/oder Kupferrohre, Kaltwasser

*Hinweis: Betriebs- und Umgebungsbedingungen: Winterfall: Min. Medium-Betriebstemperatur +8 Grad C, Max. Umgebungstemperatur im Gebäude +32 Grad C, Max. relative Luftfeuchte der Umgebung im Gebäude 75%. Sommerfall: Max. Medium-Betriebstemperatur +8 Grad C, Max. Umgebungstemperatur im Gebäude +32 Grad C, Max. relative Luftfeuchte der Umgebung im Gebäude 75%.*

*Hinweis: Hinweis zu diffusionsdichte Ausführung mit Dampfbremse*
In den nachfolgenden Positionen ist bei der Dämmung zu berücksichtigen, dass diese diffusionsdicht auszuführen ist und die Dampfbremse gesamtheitlich, ohne Unterbrechung, durchgezogen sein muss.

*Hinweis: Dämmung bis 5,5 m Montagehöhe*

*Hinweis: Hinweis zu Verbindungen*
In den nachfolgenden Positionen ist bei der Dämmung zu berücksichtigen, dass alle Rohrleitungen sowie Form- und Passstücke mit Pressverbindungen verbunden werden.

**3.1.2.1.1 Kältedämmung Rohr DN15 Gebäude MW kaschiert Alufolie Rohrschale D 40mm 0,035W/(mK)**
STLB-Bau 2025-10 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 27,000 m
DOK DIN 276 2008 Aufteilung+BT: 412

**3.1.2.1.2 Kältedämmung Rohr DN20 Gebäude MW kaschiert Alufolie Rohrschale D 40mm 0,035W/(mK)**
STLB-Bau 2025-10 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 169,000 m
DOK DIN 276 2008 Aufteilung+BT: 412

**3.1.2.1.3 Kältedämmung Rohr DN25 Gebäude MW kaschiert Alufolie Rohrschale D 40mm 0,035W/(mK)**
STLB-Bau 2025-10 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +8'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 99,500 m
DOK DIN 276 2008 Aufteilung+BT: 412

*Hinweis: Nachfolgende Formstücke, Passstücke, Ausschnitte etc.*
Nachfolgende Formstücke, Passstücke, Ausschnitte etc.
beziehen sich auf alle vorgenannten Medien, Temperaturen, Montageorte und -höhen sowie ggf. zusätzlich beschriebene Sicherungsmaßnahmen.
Behinderungen durch beengte Montage- und Platzverhältnisse sind grundsätzlich in den Einheitspreisen mit einzukalkulieren.

**3.1.2.1.4 Passstück MW Kältedämmung Rohr DN15 Gebäude 0,035W/(mK) D 40mm**
STLB-Bau 2025-10 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 25,000 St
DOK DIN 276 2008 Aufteilung+BT: 412

**3.1.2.1.5 Passstück MW Kältedämmung Rohr DN20 Gebäude 0,035W/(mK) D 40mm**
STLB-Bau 2025-10 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 107,000 St
DOK DIN 276 2008 Aufteilung+BT: 412

**3.1.2.1.6 Passstück MW Kältedämmung Rohr DN25 Gebäude 0,035W/(mK) D 40mm**
STLB-Bau 2025-10 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 50,000 St
DOK DIN 276 2008 Aufteilung+BT: 412

**3.1.2.1.7 Bogen MW Kältedämmung Rohr DN15 Gebäude 0,035W/(mK) D 40mm**
STLB-Bau 2025-10 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 20,000 St
DOK DIN 276 2008 Aufteilung+BT: 412

**3.1.2.1.8 Bogen MW Kältedämmung Rohr DN20 Gebäude 0,035W/(mK) D 40mm**
STLB-Bau 2025-10 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 52,000 St
DOK DIN 276 2008 Aufteilung+BT: 412

**3.1.2.1.9 Bogen MW Kältedämmung Rohr DN25 Gebäude 0,035W/(mK) D 40mm**
STLB-Bau 2025-10 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 36,000 St
DOK DIN 276 2008 Aufteilung+BT: 412

**3.1.2.1.10 Stutzen MW Kältedämmung Rohr DN15 Gebäude 0,035W/(mK) D 40mm**
STLB-Bau 2025-10 047
Stutzen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 412

**3.1.2.1.11 Stutzen MW Kältedämmung Rohr DN20 Gebäude 0,035W/(mK) D 40mm**
STLB-Bau 2025-10 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 9,000 St
DOK DIN 276 2008 Aufteilung+BT: 412

**3.1.2.1.12 Stutzen MW Kältedämmung Rohr DN25 Gebäude 0,035W/(mK) D 40mm**
STLB-Bau 2025-10 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 412

**3.1.2.1.13 Reduzierung MW Kältedämmung Rohr DN20 Gebäude 0,035W/(mK) D 40mm**
STLB-Bau 2025-10 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 412

**3.1.2.1.14 Reduzierung MW Kältedämmung Rohr DN25 Gebäude 0,035W/(mK) D 40mm**
STLB-Bau 2025-10 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 412

**3.1.2.1.15 Abflachung Kältedämmung Rohr DN15 Gebäude MW D 40mm**
STLB-Bau 2025-10 047
Abflachung für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 412

**3.1.2.1.16 Abflachung Kältedämmung Rohr DN20 Gebäude MW D 40mm**
STLB-Bau 2025-10 047
Abflachung für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 9,000 St
DOK DIN 276 2008 Aufteilung+BT: 412

**3.1.2.1.17 Abflachung Kältedämmung Rohr DN25 Gebäude MW D 40mm**
STLB-Bau 2025-10 047
Abflachung für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 412

**3.1.2.1.18 Endstelle Kältedämmung Rohr DN15 Gebäude MW D 40mm**
STLB-Bau 2025-10 047
Endstelle für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 412

**3.1.2.1.19 Endstelle Kältedämmung Rohr DN20 Gebäude MW D 40mm**
STLB-Bau 2025-10 047
Endstelle für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 412

**3.1.2.1.20 Endstelle Kältedämmung Rohr DN25 Gebäude MW D 40mm**
STLB-Bau 2025-10 047
Endstelle für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 3,000 St
DOK DIN 276 2008 Aufteilung+BT: 412

**3.1.2.1.21 Ausschnitt Kältedämmung Rohr DN15 Gebäude MW D 40mm**
STLB-Bau 2025-10 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 29,000 St
DOK DIN 276 2008 Aufteilung+BT: 412

**3.1.2.1.22 Ausschnitt Kältedämmung Rohr DN20 Gebäude MW D 40mm**
STLB-Bau 2025-10 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 117,000 St
DOK DIN 276 2008 Aufteilung+BT: 412

**3.1.2.1.23 Ausschnitt Kältedämmung Rohr DN25 Gebäude MW D 40mm**
STLB-Bau 2025-10 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 102,000 St
DOK DIN 276 2008 Aufteilung+BT: 412

**3.1.2.1.24 Beidseitige diffusionsdichte Anarbeitung an Brandschott DN 15, MW mit verstärk. Alu., D 40mm**
Beidseitige diffusionsdichte Anschlussdämmung DIN 4140 an haus- und betriebstechnischen Anlagen, Anarbeitung an Brandschott DN 15
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 4,000 St
DOK DIN 276 2008 Aufteilung+BT: 412

**3.1.2.1.25 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 22,000 St
DOK DIN 276 2008 Aufteilung+BT: 412

**3.1.2.1.26 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 20,000 St
DOK DIN 276 2008 Aufteilung+BT: 412

###### 3.1.2.2 Mineralwolle verstärkt mit Ummantelung für Edelstahl- und/oder Kupferrohre, Kaltwasser, im Freien

*Hinweis: Betriebs- und Umgebungsbedingungen: Winterfall: Min. Medium-Betriebstemperatur +8 Grad C, Min. Umgebungstemperatur im Freien -12 Grad C, Max. relative Luftfeuchte der Umgebung im Freien 80%, Min. Windgeschwindigkeit 0 m/s. Sommerfall: Max. Medium-Betriebstemperatur +8 Grad C, Max. Umgebungstemperatur im Freien +32 Grad C, Max. relative Luftfeuchte der Umgebung im Freien 65%, Min. Windgeschwindigkeit 0 m/s.*

*Hinweis: Hinweis zu diffusionsdichte Ausführung mit Dampfbremse*
In den nachfolgenden Positionen ist bei der Dämmung zu berücksichtigen, dass diese diffusionsdicht auszuführen ist und die Dampfbremse gesamtheitlich, ohne Unterbrechung, durchgezogen sein muss.

*Hinweis: Hinweis zu Belüftungs- bzw. Entwässerungsbohrungen, Überlappungen*
In den nachfolgenden Positionen ist bei der Ummantelung zu berücksichtigen,
an der unteren Scheitellinie der Ummantelung von Rohrleitungen sind mindestens drei Belüftungs- bzw. Entwässerungsbohrungen je Meter mit einem
Mindestdurchmesser von 10 mm anzubringen. Weiterhin müssen Überlappungen mindestens in eine Länge von 50 mm ausgeführt werden.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung bis 1,5m Montagehöhe*

*Hinweis: Hinweis zu Rohrbegleitheizung*
In den nachfolgenden Positionen ist bei der Dämmung zu berücksichtigen, dass alle Rohrleitungen sowie Form- und Passstücke mit einer Rohrbegleit-heizung/Heizband ausgestattet werden.

*Hinweis: Hinweis zu Verbindungen*
In den nachfolgenden Positionen ist bei der Dämmung zu berücksichtigen, dass alle Rohrleitungen sowie Form- und Passstücke mit Pressverbindungen verbunden werden.

**3.1.2.2.1 Kältedämmung Ummantelung Rohr DN20 im Freien MW kaschiert Alufolie Matte D 80mm 0,040W/(mK) Mantel Blech AlMg2Mn0,8**
*** Leitbeschreibung
STLB-Bau 2025-10 047
Kältedämmung einschl. Ummantelung DIN 4140 an haus- und betriebstechnischen Anlagen, an Rohrleitung, DN 20, Mindestabstände DIN 4140 sind nicht eingehalten, im Freien, Dämmung aus Mineralwolle, kaschiert mit Aluminiumfolie, als Lamellenmatte, 2-lagig, Gesamtdicke der Dämmlagen 80 mm, Brandverhaltensklasse DIN EN 13501-1 A2 -s1, d0 (nichtbrennbar), Wärmeleitfähigkeit 0,040 W/(mK) bei 0 Grad C Mitteltemperatur DIN EN 12667,
Mediumtemperatur in Grad C 'min. +8'

Umgebungstemperatur in Grad C 'max. +32'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 26,000 m
DOK DIN 276 2008 Aufteilung+BT: 412
*Unterbeschreibung 1 Einschl. entsprechende Aufwendungen für Sicherungsmaßnahmen und*
Einschl. entsprechende Aufwendungen für Sicherungsmaßnahmen und
Schutzausrüstungen für das Montagepersonal

*Hinweis: Nachfolgende Formstücke, Passstücke, Ausschnitte etc.*
Nachfolgende Formstücke, Passstücke, Ausschnitte etc.
beziehen sich auf alle vorgenannten Medien, Temperaturen, Montageorte und -höhen sowie ggf. zusätzlich beschriebene Sicherungsmaßnahmen.
Behinderungen durch beengte Montage- und Platzverhältnisse sind grundsätzlich in den Einheitspreisen mit einzukalkulieren.

**3.1.2.2.2 Passstück MW Kältedämmung Ummantelung Rohr DN20 im Freien 0,040W/(mK) 2lagig D 80mm Mantel Blech AlMg2Mn0,8 D 0,8mm verschrauben Dichtstoff abdichten**
STLB-Bau 2025-10 047
Passstück aus Mineralwolle, Kältedämmung einschl. Ummantelung DIN 4140 an haus- und betriebstechnischen Anlagen, an Rohrleitung, DN 20, Mindestabstände DIN 4140 sind nicht eingehalten, im Freien, Brandverhaltensklasse DIN EN 13501-1 A2 -s1, d0 (nichtbrennbar), Wärmeleitfähigkeit 0,040 W/(mK) bei 0 Grad C Mitteltemperatur DIN EN 12667, 2-lagig, Gesamtdicke der Dämmlagen 80 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 12,000 St
DOK DIN 276 2008 Aufteilung+BT: 412

**3.1.2.2.3 Bogen MW Kältedämmung Ummantelung Rohr DN20 im Freien 0,040W/(mK) 2lagig D 80mm Mantel Blech AlMg2Mn0,8 D 0,8mm verschrauben Dichtstoff abdichten**
STLB-Bau 2025-10 047
Bogen aus Mineralwolle, Kältedämmung einschl. Ummantelung DIN 4140 an haus- und betriebstechnischen Anlagen, an Rohrleitung, DN 20, Mindestabstände DIN 4140 sind nicht eingehalten, im Freien, Brandverhaltensklasse DIN EN 13501-1 A2 -s1, d0 (nichtbrennbar), Wärmeleitfähigkeit 0,040 W/(mK) bei 0 Grad C Mitteltemperatur DIN EN 12667, 2-lagig, Gesamtdicke der Dämmlagen 80 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 412

**3.1.2.2.4 Stutzen MW Kältedämmung Ummantelung Rohr DN20 im Freien 0,040W/(mK) 2lagig D 80mm Mantel Blech AlMg2Mn0,8 D 0,8mm verschrauben Dichtstoff abdichten**
STLB-Bau 2025-10 047
Stutzen aus Mineralwolle, Kältedämmung einschl. Ummantelung DIN 4140 an haus- und betriebstechnischen Anlagen, an Rohrleitung, DN 20, Mindestabstände DIN 4140 sind nicht eingehalten, im Freien, Brandverhaltensklasse DIN EN 13501-1 A2 -s1, d0 (nichtbrennbar), Wärmeleitfähigkeit 0,040 W/(mK) bei 0 Grad C Mitteltemperatur DIN EN 12667, 2-lagig, Gesamtdicke der Dämmlagen 80 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 412

**3.1.2.2.5 Reduzierung MW Kältedämmung Ummantelung Rohr DN20 im Freien 0,040W/(mK) 2lagig D 80mm Mantel Blech AlMg2Mn0,8 D 0,8mm verschrauben Dichtstoff abdichten**
STLB-Bau 2025-10 047
Reduzierung aus Mineralwolle, Kältedämmung einschl. Ummantelung DIN 4140 an haus- und betriebstechnischen Anlagen, an Rohrleitung, DN 20, Mindestabstände DIN 4140 sind nicht eingehalten, im Freien, Brandverhaltensklasse DIN EN 13501-1 A2 -s1, d0 (nichtbrennbar), Wärmeleitfähigkeit 0,040 W/(mK) bei 0 Grad C Mitteltemperatur DIN EN 12667, 2-lagig, Gesamtdicke der Dämmlagen 80 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 412

**3.1.2.2.6 Kappe MW Kältedämmung Ummantelung Rohr DN20 im Freien 0,040W/(mK) 2lagig D 80mm Mantel Blech AlMg2Mn0,8 D 0,8mm verschrauben Dichtstoff abdichten**
STLB-Bau 2025-10 047
Kappe aus Mineralwolle, Kältedämmung einschl. Ummantelung DIN 4140 an haus- und betriebstechnischen Anlagen, an Rohrleitung, DN 20, Mindestabstände DIN 4140 sind nicht eingehalten, im Freien, Brandverhaltensklasse DIN EN 13501-1 A2 -s1, d0 (nichtbrennbar), Wärmeleitfähigkeit 0,040 W/(mK) bei 0 Grad C Mitteltemperatur DIN EN 12667, 2-lagig, Gesamtdicke der Dämmlagen 80 mm, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 412

**3.1.2.2.7 Abflachung Kältedämmung Ummantelung Rohr DN20 im Freien MW D 80mm Mantel Blech AlMg2Mn0,8 D 0,8mm verschrauben Dichtstoff abdichten**
STLB-Bau 2025-10 047
Abflachung für Kältedämmung einschl. Ummantelung DIN 4140 an haus- und betriebstechnischen Anlagen, an Rohrleitung, DN 20, im Freien, Dämmung aus Mineralwolle, kaschiert mit Aluminiumfolie, Brandverhaltensklasse DIN EN 13501-1 A2 -s1, d0 (nichtbrennbar), Wärmeleitfähigkeit 0,040 W/(mK) bei 0 Grad C Mitteltemperatur DIN EN 12667, Gesamt-Dämmschichtdicke 80 mm, 2-lagig, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 412

**3.1.2.2.8 Regenabweiser Kältedämmung Ummantelung Rohr DN20 im Freien MW D 80mm Mantel Blech AlMg2Mn0,8 D 0,8mm verschrauben Dichtstoff abdichten**
STLB-Bau 2025-10 047
Regenabweiser für Kältedämmung einschl. Ummantelung DIN 4140 an haus- und betriebstechnischen Anlagen, an Rohrleitung, DN 20, im Freien, Dämmung aus Mineralwolle, kaschiert mit Aluminiumfolie, Brandverhaltensklasse DIN EN 13501-1 A2 -s1, d0 (nichtbrennbar), Wärmeleitfähigkeit 0,040 W/(mK) bei 0 Grad C Mitteltemperatur DIN EN 12667, Gesamt-Dämmschichtdicke 80 mm, 2-lagig, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 412

**3.1.2.2.9 Endstelle Kältedämmung Ummantelung Rohr DN20 im Freien MW D 80mm Mantel Blech AlMg2Mn0,8 D 0,8mm verschrauben Dichtstoff abdichten**
STLB-Bau 2025-10 047
Endstelle für Kältedämmung einschl. Ummantelung DIN 4140 an haus- und betriebstechnischen Anlagen, an Rohrleitung, DN 20, im Freien, Dämmung aus Mineralwolle, kaschiert mit Aluminiumfolie, Brandverhaltensklasse DIN EN 13501-1 A2 -s1, d0 (nichtbrennbar), Wärmeleitfähigkeit 0,040 W/(mK) bei 0 Grad C Mitteltemperatur DIN EN 12667, Gesamt-Dämmschichtdicke 80 mm, 2-lagig, Ummantelung aus nichtprofiliertem Blech, Aluminium, Legierung AlMg2Mn0,8, Blechdicke 0,8 mm, verschrauben, mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 412

**3.1.2.2.10 Ausschnitt Kältedämmung Ummantelung Rohr DN20 im Freien MW D 80mm Mantel Blech AlMg2Mn0,8 D 0,8mm verschrauben Dichtstoff abdichten**
STLB-Bau 2025-10 047
Ausschnitt für Kältedämmung einschl. Ummantelung DIN 4140 an haus- und betriebstechnischen Anlagen, an Rohrleitung, DN 20, im Freien, Dämmung aus Mineralwolle, kaschiert mit Aluminiumfolie, Brandverhaltensklasse DIN EN 13501-1 A2 -s1, d0 (nichtbrennbar), Wärmeleitfähigkeit 0,040 W/(mK) bei 0 Grad C Mitteltemperatur DIN EN 12667, Gesamt-Dämmschichtdicke 80 mm, 2-lagig, Ummantelung aus nichtprofiliertem Blech, Aluminium, Legierung AlMg2Mn0,8, Blechdicke 0,8 mm, verschrauben, mit Dichtstoff abdichten, Ausführung gemäß Einzelbeschreibung,
Einzelbeschreibungs-Nr 'Durchdringungen durch die Dämmung sind mit selbstklebendem Aluminiumband dicht abzukleben. Durchdringungen durch die Ummantelung sind zu entgraten (Schnittkanten), Kantenschutzband verwenden, saubere Ausführung der Ausschnitte'.
Menge: 27,000 St
DOK DIN 276 2008 Aufteilung+BT: 412

**3.1.2.2.11 Trag-/Stützkonstruktion zwischen Kältedämmung und Ummantelung, an Rohrleitung, DN 20**
Trag-/Stützkonstruktion zwischen Kältedämmung und Ummantelung nach DIN 4140 an haus- und betriebstechnischen Anlagen, an Rohrleitung, DN 20,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 18,000 St
DOK DIN 276 2008 Aufteilung+BT: 412

*Hinweis: Nachfolgende Armaturen, Flanschenpaare, Aufdopplungen etc.*
Nachfolgende Armaturen, Flanschenpaare, Aufdopplungen etc.
beziehen sich auf alle vorgenannten Medien, Temperaturen, Montageorte und -höhen sowie ggf. zusätzlich beschriebene Sicherungsmaßnahmen.
Behinderungen durch beengte Montage- und Platzverhältnisse sind grundsätzlich in den Einheitspreisen mit einzukalkulieren.

**3.1.2.2.12 Kältedämmung Ummantelung Aufdopplung Halterung DN20 im Freien MW kaschiert Alufolie Matte D 80mm 0,040W/(mK) Mantel Blech AlMg2Mn0,8**
STLB-Bau 2025-10 047
Kältedämmung einschl. Ummantelung DIN 4140 an haus- und betriebstechnischen Anlagen, an Aufdopplung für Halterung, DN 20, Mindestabstände DIN 4140 sind nicht eingehalten, im Freien, Dämmung aus Mineralwolle, kaschiert mit Aluminiumfolie, als Lamellenmatte, 2-lagig, Gesamtdicke der Dämmlagen 80 mm, Brandverhaltensklasse DIN EN 13501-1 A2 -s1, d0 (nichtbrennbar), Wärmeleitfähigkeit 0,040 W/(mK) bei 0 Grad C Mitteltemperatur DIN EN 12667,
Mediumtemperatur in Grad C 'min. +8'

Umgebungstemperatur in Grad C 'max. +32'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 16,000 St
DOK DIN 276 2008 Aufteilung+BT: 412

**3.1.2.2.13 Kältedämmung Ummantelung Geradsitzarmatur DN20 im Freien MW kaschiert Alufolie Matte D 80mm 0,040W/(mK) Mantel Blech AlMg2Mn0,8**
STLB-Bau 2025-10 047
Kältedämmung einschl. Ummantelung DIN 4140 an haus- und betriebstechnischen Anlagen, an Geradsitzarmatur, DN 20, Mindestabstände DIN 4140 sind nicht eingehalten, im Freien, Dämmung aus Mineralwolle, kaschiert mit Aluminiumfolie, als Lamellenmatte, 2-lagig, Gesamtdicke der Dämmlagen 80 mm, Brandverhaltensklasse DIN EN 13501-1 A2 -s1, d0 (nichtbrennbar), Wärmeleitfähigkeit 0,040 W/(mK) bei 0 Grad C Mitteltemperatur DIN EN 12667,
Mediumtemperatur in Grad C 'min. +8'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 412

**3.1.2.2.14 Kältedämmung Ummantelung Flanschenpaar DN20 im Freien MW kaschiert Alufolie Matte D 80mm 0,040W/(mK) Mantel Blech AlMg2Mn0,8**
STLB-Bau 2025-10 047
Kältedämmung einschl. Ummantelung DIN 4140 an haus- und betriebstechnischen Anlagen, an Flanschenpaar, DN 20, Mindestabstände DIN 4140 sind nicht eingehalten, im Freien, Dämmung aus Mineralwolle, kaschiert mit Aluminiumfolie, als Lamellenmatte, 2-lagig, Gesamtdicke der Dämmlagen 80 mm, Brandverhaltensklasse DIN EN 13501-1 A2 -s1, d0 (nichtbrennbar), Wärmeleitfähigkeit 0,040 W/(mK) bei 0 Grad C Mitteltemperatur DIN EN 12667,
Mediumtemperatur in Grad C 'min. +8'

Umgebungstemperatur in Grad C 'max. +30'

relative Luftfeuchte in % 'max. 80'

Ummantelung aus nichtprofiliertem Blech, Aluminium, AlMg2Mn0,8, Blechdicke 0,8 mm, Überlappungen verschrauben und mit Dichtstoff abdichten, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 412

#### 3.2 420 DÄMMUNG HEIZUNGSTECHNIK

##### 3.2.1 422 Wärmeverteilnetze

*Hinweis: Für die Dämmung von Heizungsnetze im Rahmen dieses Bauvorhabens wurde gezielt ein bestimmtes Material als Dämmsystem vorgesehen.*
Für die Dämmung von Heizungsnetze im Rahmen dieses Bauvorhabens wurde gezielt ein bestimmtes Material als Dämmsystem vorgesehen.

Die Auswahl basiert auf einer fundierten Bewertung technischer, energetischer und wirtschaftlicher Aspekte – insbesondere im Hinblick auf die Minimierung von Wärmeverlusten, die Einhaltung gesetzlicher Vorgaben und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,035 W/(m·K) bei  40 °C sorgt für eine effektive Minimierung von Wärmeverlusten. Dies führt zu einer verbesserten Energieeffizienz der Heizungsanlage und unterstützt die Einhaltung der Anforderungen des Gebäudeenergiegesetzes (GEG).
5. Effektiver Schallschutz
- Die faserige Struktur der Mineralwolle absorbiert Schallwellen und reduziert somit Fließ- und Körperschall in den Rohrleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Rohrschalen aus alukaschierter Mineralwolle lassen sich passgenau anbringen und ermöglichen eine zügige Installation. Dies reduziert den Montageaufwand und minimiert die Beeinträchtigung des Krankenhausbetriebs während der Installationsphase.
13. Nachhaltigkeit und Umweltverträglichkeit
- Mineralwolle besteht überwiegend aus natürlichen Rohstoffen und ist recycelbar. Die lange Lebensdauer und die Energieeinsparungen durch verbesserte Dämmung tragen zusätzlich zur positiven Ökobilanz bei.

###### 3.2.1.1 Mineralwolle ohne Ummantelung für Edelstahl- und/oder Kupferrohr

*Hinweis: Betriebs- und Umgebungsbedingungen: Winterfall: Min. Medium-Betriebstemperatur +110 Grad C, Max. Umgebungstemperatur im Gebäude +32 Grad C, Max. relative Luftfeuchte der Umgebung im Gebäude 75%. Sommerfall: Max. Medium-Betriebstemperatur +110 Grad C, Max. Umgebungstemperatur im Gebäude +32 Grad C, Max. relative Luftfeuchte der Umgebung im Gebäude 75%.*

*Hinweis: Dämmung bis 5,5 m Montagehöhe*

*Hinweis: Hinweis zu Verbindungen*
In den nachfolgenden Positionen ist bei der Dämmung zu berücksichtigen, dass alle Rohrleitungen sowie Form- und Passstücke mit Pressverbindungen verbunden werden.

**3.2.1.1.1 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 57,000 m
DOK DIN 276 2008 Aufteilung+BT: 422

**3.2.1.1.2 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 64,000 m
DOK DIN 276 2008 Aufteilung+BT: 422

**3.2.1.1.3 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 189,000 m
DOK DIN 276 2008 Aufteilung+BT: 422

*Hinweis: Nachfolgende Formstücke, Passstücke, Ausschnitte etc.*
Nachfolgende Formstücke, Passstücke, Ausschnitte etc.
beziehen sich auf alle vorgenannten Medien, Temperaturen, Montageorte und -höhen sowie ggf. zusätzlich beschriebene Sicherungsmaßnahmen.
Behinderungen durch beengte Montage- und Platzverhältnisse sind grundsätzlich in den Einheitspreisen mit einzukalkulieren.

**3.2.1.1.4 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 42,000 St
DOK DIN 276 2008 Aufteilung+BT: 422

**3.2.1.1.5 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 56,000 St
DOK DIN 276 2008 Aufteilung+BT: 422

**3.2.1.1.6 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 92,000 St
DOK DIN 276 2008 Aufteilung+BT: 422

**3.2.1.1.7 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
DOK DIN 276 2008 Aufteilung+BT: 422

**3.2.1.1.8 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**3.2.1.1.9 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 60,000 St
DOK DIN 276 2008 Aufteilung+BT: 422

**3.2.1.1.10 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
DOK DIN 276 2008 Aufteilung+BT: 422

**3.2.1.1.11 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**3.2.1.1.12 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 16,000 St
DOK DIN 276 2008 Aufteilung+BT: 422

**3.2.1.1.13 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
DOK DIN 276 2008 Aufteilung+BT: 422

**3.2.1.1.14 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**3.2.1.1.15 Kappe Mineralwolle AS-Qualität hydrophobiert Wärmedämmung Rohr DN15 Gebäude 0,035W/(mK) einlagig D 20mm kaschiert Alu-Folie**
STLB-Bau 2025-10 047
Kappe aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.16 Kappe Mineralwolle AS-Qualität hydrophobiert Wärmedämmung Rohr DN20 Gebäude 0,035W/(mK) einlagig D 20mm kaschiert Alu-Folie**
STLB-Bau 2025-10 047
Kappe aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.17 Kappe Mineralwolle AS-Qualität hydrophobiert Wärmedämmung Rohr DN25 Gebäude 0,035W/(mK) einlagig D 30mm kaschiert Alu-Folie**
STLB-Bau 2025-10 047
Kappe aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
DOK DIN 276 2008 Aufteilung+BT: 422

**3.2.1.1.18 Abflachung Wärmedämmung Rohr DN15 Gebäude Mineralwolle AS-Qualität hydrophobiert D 20mm kaschiert Alu-Folie**
STLB-Bau 2025-10 047
Abflachung für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 12,000 St
DOK DIN 276 2008 Aufteilung+BT: 422

**3.2.1.1.19 Abflachung Wärmedämmung Rohr DN20 Gebäude Mineralwolle AS-Qualität hydrophobiert D 20mm kaschiert Alu-Folie**
STLB-Bau 2025-10 047
Abflachung für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**3.2.1.1.20 Abflachung Wärmedämmung Rohr DN25 Gebäude Mineralwolle AS-Qualität hydrophobiert D 30mm kaschiert Alu-Folie**
STLB-Bau 2025-10 047
Abflachung für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 28,000 St
DOK DIN 276 2008 Aufteilung+BT: 422

**3.2.1.1.21 Endstelle Wärmedämmung Rohr DN15 Gebäude Mineralwolle AS-Qualität hydrophobiert D 20mm kaschiert Alu-Folie**
STLB-Bau 2025-10 047
Endstelle für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 8,000 St
DOK DIN 276 2008 Aufteilung+BT: 422

**3.2.1.1.22 Endstelle Wärmedämmung Rohr DN20 Gebäude Mineralwolle AS-Qualität hydrophobiert D 20mm kaschiert Alu-Folie**
STLB-Bau 2025-10 047
Endstelle für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.23 Endstelle Wärmedämmung Rohr DN25 Gebäude Mineralwolle AS-Qualität hydrophobiert D 30mm kaschiert Alu-Folie**
STLB-Bau 2025-10 047
Endstelle für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**3.2.1.1.24 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 42,000 St
DOK DIN 276 2008 Aufteilung+BT: 422

**3.2.1.1.25 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 60,000 St
DOK DIN 276 2008 Aufteilung+BT: 422

**3.2.1.1.26 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 166,000 St
DOK DIN 276 2008 Aufteilung+BT: 422

**3.2.1.1.27 Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 15 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 2,000 St
DOK DIN 276 2008 Aufteilung+BT: 422

**3.2.1.1.28 Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.**
Beidseitige Anschlussdämmung DIN 4140 an haus- und betriebstechnischen Anlagen, an Brandschott, DN 20 mit Abschottungsverklebung, Mindestabstände DIN 4140 sind nicht eingehalten, im Gebäude, keine ausreichende Konvektion bzw. unzureichender Abstand zu Objekten, Dämmung aus Mineralwolle DIN EN 14303, AS-Qualität und hydrophobiert, als Lamellenmatte, einlagig, Dämmschichtdicke 20 mm, Brandverhaltensklasse DIN EN 13501-1 A1 (nichtbrennbar), Wärmeleitfähigkeit 0,040 W/(mK) bei 40 Grad C Mitteltemperatur DIN EN 12667, kaschiert mit Alufolie.
Verarbeitung nach Herstellerangabe des Brandschott ist einzuhalten.
Menge: 2,000 St
DOK DIN 276 2008 Aufteilung+BT: 422

**3.2.1.1.29 Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.**
Beidseitige Anschlussdämmung DIN 4140 an haus- und betriebstechnischen Anlagen, an Brandschott, DN 25 mit Abschottungsverklebung, Mindestabstände DIN 4140 sind nicht eingehalten, im Gebäude, keine ausreichende Konvektion bzw. unzureichender Abstand zu Objekten, Dämmung aus Mineralwolle DIN EN 14303, AS-Qualität und hydrophobiert, als Lamellenmatte, einlagig, Dämmschichtdicke 30 mm, Brandverhaltensklasse DIN EN 13501-1 A1 (nichtbrennbar), Wärmeleitfähigkeit 0,040 W/(mK) bei 40 Grad C Mitteltemperatur DIN EN 12667, kaschiert mit Alufolie.
Verarbeitung nach Herstellerangabe des Brandschott ist einzuhalten.
Menge: 20,000 St
DOK DIN 276 2008 Aufteilung+BT: 422

*Hinweis: Nachfolgende Armaturen, Flanschenpaare, Lufttöpfe etc.*
Nachfolgende Armaturen, Flanschenpaare, Lufttöpfe etc.
beziehen sich auf alle vorgenannten Medien, Temperaturen, Montageorte und -höhen sowie ggf. zusätzlich beschriebene Sicherungsmaßnahmen.
Behinderungen durch beengte Montage- und Platzverhältnisse sind grundsätzlich in den Einheitspreisen mit einzukalkulieren.

**3.2.1.1.30 Wärmedämmung Geradsitzarmatur DN15 Gebäude Mineralwolle AS-Qualität hydrophobiert Matte D 20mm**
STLB-Bau 2025-10 047
Wärmedämmung ohne Ummantelung DIN 4140 an haus- und betriebstechnischen Anlagen, an Geradsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.31 Wärmedämmung Geradsitzarmatur DN20 Gebäude Mineralwolle AS-Qualität hydrophobiert Matte D 20mm**
STLB-Bau 2025-10 047
Wärmedämmung ohne Ummantelung DIN 4140 an haus- und betriebstechnischen Anlagen, an Geradsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 4,000 St
DOK DIN 276 2008 Aufteilung+BT: 422

**3.2.1.1.32 Wärmedämmung Geradsitzarmatur DN25 Gebäude Mineralwolle AS-Qualität hydrophobiert Matte D 30mm**
STLB-Bau 2025-10 047
Wärmedämmung ohne Ummantelung DIN 4140 an haus- und betriebstechnischen Anlagen, an Geradsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.33 Wärmedämmung Schrägsitzarmatur DN15 Gebäude Mineralwolle AS-Qualität hydrophobiert Matte D 20mm**
STLB-Bau 2025-10 047
Wärmedämmung ohne Ummantelung DIN 4140 an haus- und betriebstechnischen Anlagen, an Schrägsitzarmatur, DN 15, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

**3.2.1.1.34 Wärmedämmung Schrägsitzarmatur DN20 Gebäude Mineralwolle AS-Qualität hydrophobiert Matte D 20mm**
STLB-Bau 2025-10 047
Wärmedämmung ohne Ummantelung DIN 4140 an haus- und betriebstechnischen Anlagen, an Schrägsitzarmatur, DN 20, Mindestabstände DIN 4140 sind nicht eingehalten, im Gebäude, keine ausreichende Konvektion bzw. unzureichender Abstand zu Objekten, Dämmung aus Mineralwolle DIN EN 14303, AS-Qualität und hydrophobiert, als Lamellenmatte, einlagig, Dämmschichtdicke 20 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 2,000 St
DOK DIN 276 2008 Aufteilung+BT: 422

**3.2.1.1.35 Wärmedämmung Schrägsitzarmatur DN25 Gebäude Mineralwolle AS-Qualität hydrophobiert Matte D 30mm**
STLB-Bau 2025-10 047
Wärmedämmung ohne Ummantelung DIN 4140 an haus- und betriebstechnischen Anlagen, an Schrägsitzarmatur, DN 25, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmschalen oder Dämmmatten sind gemäß DIN 4140 mit verzinktem Bindedraht, mindestens 6 Windungen pro Meter Leitungslänge, zu befestigen. Die Drahtenden dürfen die Aluminiumfolie nicht beschädigen und sind mit selbstklebendem Aluminiumband abzukleben. Alle Dämmstofffugen sind mit 50-100 mm breitem, selbstklebendem Aluminiumband dicht zu verkleben'.
Menge: 1,000 St
DOK DIN 276 2008 Aufteilung+BT: 422

###### 3.2.1.2 Mineralwolle mit Ummantelung für Edelstahl- und/oder Kupferrohr im Freien

*Hinweis: Betriebs- und Umgebungsbedingungen: Winterfall: Min. Medium-Betriebstemperatur +110 Grad C, Min. Umgebungstemperatur im Freien -12 Grad C, Max. relative Luftfeuchte der Umgebung im Freien 80%, Min. Windgeschwindigkeit 0 m/s. Sommerfall: Max. Medium-Betriebstemperatur +110 Grad C, Max. Umgebungstemperatur im Freien +32 Grad C, Max. relative Luftfeuchte der Umgebung im Freien 65%, Min. Windgeschwindigkeit 0 m/s.*

*Hinweis: Hinweis zu diffusionsdichte Ausführung mit Dampfbremse*
In den nachfolgenden Positionen ist bei der Dämmung zu berücksichtigen, dass diese diffusionsdicht auszuführen ist und die Dampfbremse gesamtheitlich, ohne Unterbrechung, durchgezogen sein muss.

*Hinweis: Hinweis zu Belüftungs- bzw. Entwässerungsbohrungen, Überlappungen*
In den nachfolgenden Positionen ist bei der Ummantelung zu berücksichtigen,
an der unteren Scheitellinie der Ummantelung von Rohrleitungen sind mindestens drei Belüftungs- bzw. Entwässerungsbohrungen je Meter mit einem
Mindestdurchmesser von 10 mm anzubringen. Weiterhin müssen Überlappungen mindestens in eine Länge von 50 mm ausgeführt werden.
Die Ummantelung darf dann keine Berührung mit dem Dämmstoff haben, sondern muss mittels Abstandshaltern oder Noppenfolie (siehe Pos. Tragkonstruktion) auf Abstand gehalten werden. Abstandshalter können wie folgt gewählt werden: z. B. Noppenfolie vollflächig bei nicht druckfesten Dämmstoffen, Blechstreifen mit Wellenband oder Noppenfolienstreifen bei druckfesten Dämmstoffen. Zwischen Ummantelung und Dämmstoff muss bei Wärmedämmungen in Freianlagen ein Luftspalt von mindestens 13 mm eingehalten werden.

*Hinweis: Dämmung bis 1,5 m Montagehöhe*

*Hinweis: Hinweis zu Rohrbegleitheizung*
In den nachfolgenden Positionen ist bei der Dämmung zu berücksichtigen, dass alle Rohrleitungen sowie Form- und Passstücke mit einer Rohrbegleit-heizung/Heizband ausgestattet werden.

*Hinweis: Hinweis zu Verbindungen*
In den nachfolgenden Positionen ist bei der Dämmung zu berücksichtigen, dass alle Rohrleitungen sowie Form- und Passstücke mit Pressverbindungen verbunden werden.

**3.2.1.2.1 Wärmedämmung Ummantelung Rohr DN15 im Freien Mineralwolle AS-Qualität hydrophobiert Matte D 40mm Mantel Blech AlMg2Mn0,8**
STLB-Bau 2025-10 047
Wärmedämmung einschl. Ummantelung DIN 4140 an haus- und betriebstechnischen Anlagen, an Rohrleitung, DN 15, Rohrverbindung als Pressverbindung, Mindestabstände DIN 4140 sind nicht eingehalten, im Freien, Dämmung aus Mineralwolle DIN EN 14303, AS-Qualität und hydrophobiert, als Lamellenmatte, einlagig, Dämmschichtdicke 40 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 26,000 m
DOK DIN 276 2008 Aufteilung+BT: 422

**3.2.1.2.2 Wärmedämmung Ummantelung Rohr DN20 im Freien Mineralwolle AS-Qualität hydrophobiert Matte D 40mm Mantel Blech AlMg2Mn0,8**
STLB-Bau 2025-10 047
Wärmedämmung einschl. Ummantelung DIN 4140 an haus- und betriebstechnischen Anlagen, an Rohrleitung, DN 20, Rohrverbindung als Pressverbindung, Mindestabstände DIN 4140 sind nicht eingehalten, im Freien, Dämmung aus Mineralwolle DIN EN 14303, AS-Qualität und hydrophobiert, als Lamellenmatte, einlagig, Dämmschichtdicke 40 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 m
DOK DIN 276 2008 Aufteilung+BT: 422

**3.2.1.2.3 Wärmedämmung Ummantelung Rohr DN25 im Freien Mineralwolle AS-Qualität hydrophobiert Matte D 60mm Mantel Blech AlMg2Mn0,8**
STLB-Bau 2025-10 047
Wärmedämmung einschl. Ummantelung DIN 4140 an haus- und betriebstechnischen Anlagen, an Rohrleitung, DN 25, Rohrverbindung als Pressverbindung, Mindestabstände DIN 4140 sind nicht eingehalten, im Freien, Dämmung aus Mineralwolle DIN EN 14303, AS-Qualität und hydrophobiert, als Lamellenmatte, einlagig, Dämmschichtdicke 60 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 16,000 m
DOK DIN 276 2008 Aufteilung+BT: 422

**3.2.1.2.4 Wärmedämmung Ummantelung Rohr DN32 im Freien Mineralwolle AS-Qualität hydrophobiert Matte D 60mm Mantel Blech AlMg2Mn0,8**
STLB-Bau 2025-10 047
Wärmedämmung einschl. Ummantelung DIN 4140 an haus- und betriebstechnischen Anlagen, an Rohrleitung, DN 32, Rohrverbindung als Pressverbindung, Mindestabstände DIN 4140 sind nicht eingehalten, im Freien, Dämmung aus Mineralwolle DIN EN 14303, AS-Qualität und hydrophobiert, als Lamellenmatte, einlagig, Dämmschichtdicke 60 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 30,000 m
DOK DIN 276 2008 Aufteilung+BT: 422

**3.2.1.2.5 Wärmedämmung Ummantelung Rohr DN40 im Freien Mineralwolle AS-Qualität hydrophobiert Matte D 80mm Mantel Blech AlMg2Mn0,8**
STLB-Bau 2025-10 047
Wärmedämmung einschl. Ummantelung DIN 4140 an haus- und betriebstechnischen Anlagen, an Rohrleitung, DN 40, Rohrverbindung als Pressverbindung, Mindestabstände DIN 4140 sind nicht eingehalten, im Freien, Dämmung aus Mineralwolle DIN EN 14303, AS-Qualität und hydrophobiert, als Lamellenmatte, einlagig, Dämmschichtdicke 80 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 24,000 m
DOK DIN 276 2008 Aufteilung+BT: 422

*Hinweis: Nachfolgende Formstücke, Passstücke, Ausschnitte etc.*
Nachfolgende Formstücke, Passstücke, Ausschnitte etc.
beziehen sich auf alle vorgenannten Medien, Temperaturen, Montageorte und -höhen sowie ggf. zusätzlich beschriebene Sicherungsmaßnahmen.
Behinderungen durch beengte Montage- und Platzverhältnisse sind grundsätzlich in den Einheitspreisen mit einzukalkulieren.

**3.2.1.2.6 Passstück Mineralwolle AS-Qualität hydrophobiert Wärmedämmung Ummantelung Rohr DN15 im Freien 0,040W/(mK) einlagig D 40mm kaschiert Alu-Folie Mantel Blech AlMg2Mn0,8 D 0,8mm verschrauben Dichtstoff abdichten**
STLB-Bau 2025-10 047
Passstück aus Mineralwolle DIN EN 14303, AS-Qualität und hydrophobiert, Wärmedämmung einschl. Ummantelung DIN 4140 an haus- und betriebstechnischen Anlagen, an Rohrleitung, DN 15, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 422

**3.2.1.2.7 Passstück Mineralwolle AS-Qualität hydrophobiert Wärmedämmung Ummantelung Rohr DN20 im Freien 0,040W/(mK) einlagig D 40mm kaschiert Alu-Folie Mantel Blech AlMg2Mn0,8 D 0,8mm verschrauben Dichtstoff abdichten**
STLB-Bau 2025-10 047
Passstück aus Mineralwolle DIN EN 14303, AS-Qualität und hydrophobiert, Wärmedämmung einschl. Ummantelung DIN 4140 an haus- und betriebstechnischen Anlagen, an Rohrleitung, DN 20, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.8 Passstück Mineralwolle AS-Qualität hydrophobiert Wärmedämmung Ummantelung Rohr DN25 im Freien 0,040W/(mK) einlagig D 60mm kaschiert Alu-Folie Mantel Blech AlMg2Mn0,8 D 0,8mm verschrauben Dichtstoff abdichten**
STLB-Bau 2025-10 047
Passstück aus Mineralwolle DIN EN 14303, AS-Qualität und hydrophobiert, Wärmedämmung einschl. Ummantelung DIN 4140 an haus- und betriebstechnischen Anlagen, an Rohrleitung, DN 25, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 12,000 St
DOK DIN 276 2008 Aufteilung+BT: 422

**3.2.1.2.9 Passstück Mineralwolle AS-Qualität hydrophobiert Wärmedämmung Ummantelung Rohr DN32 im Freien 0,040W/(mK) einlagig D 60mm kaschiert Alu-Folie Mantel Blech AlMg2Mn0,8 D 0,8mm verschrauben Dichtstoff abdichten**
STLB-Bau 2025-10 047
Passstück aus Mineralwolle DIN EN 14303, AS-Qualität und hydrophobiert, Wärmedämmung einschl. Ummantelung DIN 4140 an haus- und betriebstechnischen Anlagen, an Rohrleitung, DN 32, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 24,000 St
DOK DIN 276 2008 Aufteilung+BT: 422

**3.2.1.2.10 Passstück Mineralwolle AS-Qualität hydrophobiert Wärmedämmung Ummantelung Rohr DN40 im Freien 0,040W/(mK) einlagig D 80mm kaschiert Alu-Folie Mantel Blech AlMg2Mn0,8 D 0,8mm verschrauben Dichtstoff abdichten**
STLB-Bau 2025-10 047
Passstück aus Mineralwolle DIN EN 14303, AS-Qualität und hydrophobiert, Wärmedämmung einschl. Ummantelung DIN 4140 an haus- und betriebstechnischen Anlagen, an Rohrleitung, DN 40, Mindestabstände DIN 4140 sind nicht eingehalten, im Freien, Brandverhaltensklasse DIN EN 13501-1 A1 (nichtbrennbar), Wärmeleitfähigkeit 0,040 W/(mK) bei 40 Grad C Mitteltemperatur DIN EN 12667, einlagig, Dämmschichtdicke 80 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 20,000 St
DOK DIN 276 2008 Aufteilung+BT: 422

**3.2.1.2.11 Bogen Mineralwolle AS-Qualität hydrophobiert Wärmedämmung Ummantelung Rohr DN15 im Freien 0,040W/(mK) einlagig D 40mm kaschiert Alu-Folie Mantel Blech AlMg2Mn0,8 D 0,8mm verschrauben Dichtstoff abdichten**
STLB-Bau 2025-10 047
Bogen aus Mineralwolle DIN EN 14303, AS-Qualität und hydrophobiert, Wärmedämmung einschl. Ummantelung DIN 4140 an haus- und betriebstechnischen Anlagen, an Rohrleitung, DN 15, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 12,000 St
DOK DIN 276 2008 Aufteilung+BT: 422

**3.2.1.2.12 Bogen Mineralwolle AS-Qualität hydrophobiert Wärmedämmung Ummantelung Rohr DN20 im Freien 0,040W/(mK) einlagig D 40mm kaschiert Alu-Folie Mantel Blech AlMg2Mn0,8 D 0,8mm verschrauben Dichtstoff abdichten**
STLB-Bau 2025-10 047
Bogen aus Mineralwolle DIN EN 14303, AS-Qualität und hydrophobiert, Wärmedämmung einschl. Ummantelung DIN 4140 an haus- und betriebstechnischen Anlagen, an Rohrleitung, DN 20, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.13 Bogen Mineralwolle AS-Qualität hydrophobiert Wärmedämmung Ummantelung Rohr DN25 im Freien 0,040W/(mK) einlagig D 60mm kaschiert Alu-Folie Mantel Blech AlMg2Mn0,8 D 0,8mm verschrauben Dichtstoff abdichten**
STLB-Bau 2025-10 047
Bogen aus Mineralwolle DIN EN 14303, AS-Qualität und hydrophobiert, Wärmedämmung einschl. Ummantelung DIN 4140 an haus- und betriebstechnischen Anlagen, an Rohrleitung, DN 25, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 422

**3.2.1.2.14 Bogen Mineralwolle AS-Qualität hydrophobiert Wärmedämmung Ummantelung Rohr DN32 im Freien 0,040W/(mK) einlagig D 60mm kaschiert Alu-Folie Mantel Blech AlMg2Mn0,8 D 0,8mm verschrauben Dichtstoff abdichten**
STLB-Bau 2025-10 047
Bogen aus Mineralwolle DIN EN 14303, AS-Qualität und hydrophobiert, Wärmedämmung einschl. Ummantelung DIN 4140 an haus- und betriebstechnischen Anlagen, an Rohrleitung, DN 32, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 13,000 St
DOK DIN 276 2008 Aufteilung+BT: 422

**3.2.1.2.15 Bogen Mineralwolle AS-Qualität hydrophobiert Wärmedämmung Ummantelung Rohr DN40 im Freien 0,040W/(mK) einlagig D 80mm kaschiert Alu-Folie Mantel Blech AlMg2Mn0,8 D 0,8mm verschrauben Dichtstoff abdichten**
STLB-Bau 2025-10 047
Bogen aus Mineralwolle DIN EN 14303, AS-Qualität und hydrophobiert, Wärmedämmung einschl. Ummantelung DIN 4140 an haus- und betriebstechnischen Anlagen, an Rohrleitung, DN 40, Mindestabstände DIN 4140 sind nicht eingehalten, im Freien, Brandverhaltensklasse DIN EN 13501-1 A1 (nichtbrennbar), Wärmeleitfähigkeit 0,040 W/(mK) bei 40 Grad C Mitteltemperatur DIN EN 12667, einlagig, Dämmschichtdicke 80 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 8,000 St
DOK DIN 276 2008 Aufteilung+BT: 422

**3.2.1.2.16 Stutzen Mineralwolle AS-Qualität hydrophobiert Wärmedämmung Ummantelung Rohr DN15 im Freien 0,040W/(mK) einlagig D 40mm kaschiert Alu-Folie Mantel Blech AlMg2Mn0,8 D 0,8mm verschrauben Dichtstoff abdichten**
STLB-Bau 2025-10 047
Stutzen aus Mineralwolle DIN EN 14303, AS-Qualität und hydrophobiert, Wärmedämmung einschl. Ummantelung DIN 4140 an haus- und betriebstechnischen Anlagen, an Rohrleitung, DN 15, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.17 Stutzen Mineralwolle AS-Qualität hydrophobiert Wärmedämmung Ummantelung Rohr DN20 im Freien 0,040W/(mK) einlagig D 40mm kaschiert Alu-Folie Mantel Blech AlMg2Mn0,8 D 0,8mm verschrauben Dichtstoff abdichten**
STLB-Bau 2025-10 047
Stutzen aus Mineralwolle DIN EN 14303, AS-Qualität und hydrophobiert, Wärmedämmung einschl. Ummantelung DIN 4140 an haus- und betriebstechnischen Anlagen, an Rohrleitung, DN 20, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.18 Stutzen Mineralwolle AS-Qualität hydrophobiert Wärmedämmung Ummantelung Rohr DN25 im Freien 0,040W/(mK) einlagig D 60mm kaschiert Alu-Folie Mantel Blech AlMg2Mn0,8 D 0,8mm verschrauben Dichtstoff abdichten**
STLB-Bau 2025-10 047
Stutzen aus Mineralwolle DIN EN 14303, AS-Qualität und hydrophobiert, Wärmedämmung einschl. Ummantelung DIN 4140 an haus- und betriebstechnischen Anlagen, an Rohrleitung, DN 25, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.19 Stutzen Mineralwolle AS-Qualität hydrophobiert Wärmedämmung Ummantelung Rohr DN32 im Freien 0,040W/(mK) einlagig D 60mm kaschiert Alu-Folie Mantel Blech AlMg2Mn0,8 D 0,7mm verschrauben Dichtstoff abdichten**
STLB-Bau 2025-10 047
Stutzen aus Mineralwolle DIN EN 14303, AS-Qualität und hydrophobiert, Wärmedämmung einschl. Ummantelung DIN 4140 an haus- und betriebstechnischen Anlagen, an Rohrleitung, DN 32, Mindestabstände DIN 4140 sind nicht eingehalten, im Freien, Brandverhaltensklasse DIN EN 13501-1 A1 (nichtbrennbar), Wärmeleitfähigkeit 0,040 W/(mK) bei 40 Grad C Mitteltemperatur DIN EN 12667, einlagig, Dämmschichtdicke 60 mm, kaschiert mit Aluminiumfolie, Ummantelung aus nichtprofiliertem Blech, Aluminium, AlMg2Mn0,8, Blechdicke 0,7 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.20 Stutzen Mineralwolle AS-Qualität hydrophobiert Wärmedämmung Ummantelung Rohr DN40 im Freien 0,040W/(mK) einlagig D 80mm kaschiert Alu-Folie Mantel Blech AlMg2Mn0,8 D 0,8mm verschrauben Dichtstoff abdichten**
STLB-Bau 2025-10 047
Stutzen aus Mineralwolle DIN EN 14303, AS-Qualität und hydrophobiert, Wärmedämmung einschl. Ummantelung DIN 4140 an haus- und betriebstechnischen Anlagen, an Rohrleitung, DN 40, Mindestabstände DIN 4140 sind nicht eingehalten, im Freien, Brandverhaltensklasse DIN EN 13501-1 A1 (nichtbrennbar), Wärmeleitfähigkeit 0,040 W/(mK) bei 40 Grad C Mitteltemperatur DIN EN 12667, einlagig, Dämmschichtdicke 80 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.21 Reduzierung Mineralwolle AS-Qualität hydrophobiert Wärmedämmung Ummantelung Rohr DN20 im Freien 0,040W/(mK) einlagig D 40mm kaschiert Alu-Folie Mantel Blech AlMg2Mn0,8 D 0,8mm verschrauben Dichtstoff abdichten**
STLB-Bau 2025-10 047
Reduzierung aus Mineralwolle DIN EN 14303, AS-Qualität und hydrophobiert, Wärmedämmung einschl. Ummantelung DIN 4140 an haus- und betriebstechnischen Anlagen, an Rohrleitung, DN 20, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.22 Reduzierung Mineralwolle AS-Qualität hydrophobiert Wärmedämmung Ummantelung Rohr DN25 im Freien 0,040W/(mK) einlagig D 60mm kaschiert Alu-Folie Mantel Blech AlMg2Mn0,8 D 0,8mm verschrauben Dichtstoff abdichten**
STLB-Bau 2025-10 047
Reduzierung aus Mineralwolle DIN EN 14303, AS-Qualität und hydrophobiert, Wärmedämmung einschl. Ummantelung DIN 4140 an haus- und betriebstechnischen Anlagen, an Rohrleitung, DN 25, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.23 Reduzierung Mineralwolle AS-Qualität hydrophobiert Wärmedämmung Ummantelung Rohr DN32 im Freien 0,040W/(mK) einlagig D 60mm kaschiert Alu-Folie Mantel Blech AlMg2Mn0,8 D 0,8mm verschrauben Dichtstoff abdichten**
STLB-Bau 2025-10 047
Reduzierung aus Mineralwolle DIN EN 14303, AS-Qualität und hydrophobiert, Wärmedämmung einschl. Ummantelung DIN 4140 an haus- und betriebstechnischen Anlagen, an Rohrleitung, DN 32, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.24 Reduzierung Mineralwolle AS-Qualität hydrophobiert Wärmedämmung Ummantelung Rohr DN40 im Freien 0,040W/(mK) einlagig D 80mm kaschiert Alu-Folie Mantel Blech AlMg2Mn0,8 D 0,8mm verschrauben Dichtstoff abdichten**
STLB-Bau 2025-10 047
Reduzierung aus Mineralwolle DIN EN 14303, AS-Qualität und hydrophobiert, Wärmedämmung einschl. Ummantelung DIN 4140 an haus- und betriebstechnischen Anlagen, an Rohrleitung, DN 40, Mindestabstände DIN 4140 sind nicht eingehalten, im Freien, Brandverhaltensklasse DIN EN 13501-1 A1 (nichtbrennbar), Wärmeleitfähigkeit 0,040 W/(mK) bei 40 Grad C Mitteltemperatur DIN EN 12667, einlagig, Dämmschichtdicke 80 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.25 Kappe Mineralwolle AS-Qualität hydrophobiert Wärmedämmung Ummantelung Rohr DN15 im Freien 0,040W/(mK) einlagig D 40mm kaschiert Alu-Folie Mantel Blech AlMg2Mn0,8 D 0,8mm verschrauben Dichtstoff abdichten**
STLB-Bau 2025-10 047
Kappe aus Mineralwolle DIN EN 14303, AS-Qualität und hydrophobiert, Wärmedämmung einschl. Ummantelung DIN 4140 an haus- und betriebstechnischen Anlagen, an Rohrleitung, DN 15, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.26 Kappe Mineralwolle AS-Qualität hydrophobiert Wärmedämmung Ummantelung Rohr DN20 im Freien 0,040W/(mK) einlagig D 40mm kaschiert Alu-Folie Mantel Blech AlMg2Mn0,8 D 0,8mm verschrauben Dichtstoff abdichten**
STLB-Bau 2025-10 047
Kappe aus Mineralwolle DIN EN 14303, AS-Qualität und hydrophobiert, Wärmedämmung einschl. Ummantelung DIN 4140 an haus- und betriebstechnischen Anlagen, an Rohrleitung, DN 20, Mindestabstände DIN 4140 sind nicht eingehalten, im Freien, Brandverhaltensklasse DIN EN 13501-1 A1 (nichtbrennbar), Wärmeleitfähigkeit 0,040 W/(mK) bei 40 Grad C Mitteltemperatur DIN EN 12667, einlagig, Dämmschichtdicke 40 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.27 Kappe Mineralwolle AS-Qualität hydrophobiert Wärmedämmung Ummantelung Rohr DN25 im Freien 0,040W/(mK) einlagig D 60mm kaschiert Alu-Folie Mantel Blech AlMg2Mn0,8 D 0,8mm verschrauben Dichtstoff abdichten**
STLB-Bau 2025-10 047
Kappe aus Mineralwolle DIN EN 14303, AS-Qualität und hydrophobiert, Wärmedämmung einschl. Ummantelung DIN 4140 an haus- und betriebstechnischen Anlagen, an Rohrleitung, DN 25, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 422

**3.2.1.2.28 Kappe Mineralwolle AS-Qualität hydrophobiert Wärmedämmung Ummantelung Rohr DN32 im Freien 0,040W/(mK) einlagig D 60mm kaschiert Alu-Folie Mantel Blech AlMg2Mn0,8 D 0,8mm verschrauben Dichtstoff abdichten**
STLB-Bau 2025-10 047
Kappe aus Mineralwolle DIN EN 14303, AS-Qualität und hydrophobiert, Wärmedämmung einschl. Ummantelung DIN 4140 an haus- und betriebstechnischen Anlagen, an Rohrleitung, DN 32, Mindestabstände DIN 4140 sind nicht eingehalten, im Freien, Brandverhaltensklasse DIN EN 13501-1 A1 (nichtbrennbar), Wärmeleitfähigkeit 0,040 W/(mK) bei 40 Grad C Mitteltemperatur DIN EN 12667, einlagig, Dämmschichtdicke 60 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 8,000 St
DOK DIN 276 2008 Aufteilung+BT: 422

**3.2.1.2.29 Kappe Mineralwolle AS-Qualität hydrophobiert Wärmedämmung Ummantelung Rohr DN40 im Freien 0,040W/(mK) einlagig D 80mm kaschiert Alu-Folie Mantel Blech AlMg2Mn0,8 D 0,8mm verschrauben Dichtstoff abdichten**
STLB-Bau 2025-10 047
Kappe aus Mineralwolle DIN EN 14303, AS-Qualität und hydrophobiert, Wärmedämmung einschl. Ummantelung DIN 4140 an haus- und betriebstechnischen Anlagen, an Rohrleitung, DN 40, Mindestabstände DIN 4140 sind nicht eingehalten, im Freien, Brandverhaltensklasse DIN EN 13501-1 A1 (nichtbrennbar), Wärmeleitfähigkeit 0,040 W/(mK) bei 40 Grad C Mitteltemperatur DIN EN 12667, einlagig, Dämmschichtdicke 80 mm, kaschiert mit Aluminiumfolie, Ummantelung aus nichtprofiliertem Blech, Aluminium, AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.30 Abflachung Wärmedämmung Ummantelung Rohr DN15 im Freien Mineralwolle AS-Qualität hydrophobiert D 40mm kaschiert Alu-Folie Mantel Blech AlMg2Mn0,8 D 0,8mm verschrauben Dichtstoff abdichten**
STLB-Bau 2025-10 047
Abflachung für Wärmedämmung einschl. Ummantelung DIN 4140 an haus- und betriebstechnischen Anlagen, an Rohrleitung, DN 15, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 8,000 St
DOK DIN 276 2008 Aufteilung+BT: 422

**3.2.1.2.31 Abflachung Wärmedämmung Ummantelung Rohr DN20 im Freien Mineralwolle AS-Qualität hydrophobiert D 40mm kaschiert Alu-Folie Mantel Blech AlMg2Mn0,8 D 0,8mm verschrauben Dichtstoff abdichten**
STLB-Bau 2025-10 047
Abflachung für Wärmedämmung einschl. Ummantelung DIN 4140 an haus- und betriebstechnischen Anlagen, an Rohrleitung, DN 20, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.32 Abflachung Wärmedämmung Ummantelung Rohr DN25 im Freien Mineralwolle AS-Qualität hydrophobiert D 60mm kaschiert Alu-Folie Mantel Blech AlMg2Mn0,8 D 0,8mm verschrauben Dichtstoff abdichten**
STLB-Bau 2025-10 047
Abflachung für Wärmedämmung einschl. Ummantelung DIN 4140 an haus- und betriebstechnischen Anlagen, an Rohrleitung, DN 25, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.33 Abflachung Wärmedämmung Ummantelung Rohr DN32 im Freien Mineralwolle AS-Qualität hydrophobiert D 60mm kaschiert Alu-Folie Mantel Blech AlMg2Mn0,8 D 0,8mm verschrauben Dichtstoff abdichten**
STLB-Bau 2025-10 047
Abflachung für Wärmedämmung einschl. Ummantelung DIN 4140 an haus- und betriebstechnischen Anlagen, an Rohrleitung, DN 32, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.34 Abflachung Wärmedämmung Ummantelung Rohr DN40 im Freien Mineralwolle AS-Qualität hydrophobiert D 80mm kaschiert Alu-Folie Mantel Blech AlMg2Mn0,8 D 0,8mm verschrauben Dichtstoff abdichten**
STLB-Bau 2025-10 047
Abflachung für Wärmedämmung einschl. Ummantelung DIN 4140 an haus- und betriebstechnischen Anlagen, an Rohrleitung, DN 40, im Freien, Dämmung aus Mineralwolle DIN EN 14303, AS-Qualität und hydrophobiert, Brandverhaltensklasse DIN EN 13501-1 A1 (nichtbrennbar), Wärmeleitfähigkeit 0,040 W/(mK) bei 40 Grad C Mitteltemperatur DIN EN 12667, Gesamt-Dämmschichtdicke 80 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.35 Regenabweiser Wärmedämmung Ummantelung Rohr DN15 im Freien Mineralwolle AS-Qualität hydrophobiert D 40mm kaschiert Alu-Folie Mantel Blech AlMg2Mn0,8 D 0,8mm verschrauben Dichtstoff abdichten**
STLB-Bau 2025-10 047
Regenabweiser für Wärmedämmung einschl. Ummantelung DIN 4140 an haus- und betriebstechnischen Anlagen, an Rohrleitung, DN 15, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.36 Regenabweiser Wärmedämmung Ummantelung Rohr DN20 im Freien Mineralwolle AS-Qualität hydrophobiert D 40mm kaschiert Alu-Folie Mantel Blech AlMg2Mn0,8 D 0,8mm verschrauben Dichtstoff abdichten**
STLB-Bau 2025-10 047
Regenabweiser für Wärmedämmung einschl. Ummantelung DIN 4140 an haus- und betriebstechnischen Anlagen, an Rohrleitung, DN 20, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.37 Regenabweiser Wärmedämmung Ummantelung Rohr DN25 im Freien Mineralwolle AS-Qualität hydrophobiert D 60mm kaschiert Alu-Folie Mantel Blech AlMg2Mn0,8 D 0,8mm verschrauben Dichtstoff abdichten**
STLB-Bau 2025-10 047
Regenabweiser für Wärmedämmung einschl. Ummantelung DIN 4140 an haus- und betriebstechnischen Anlagen, an Rohrleitung, DN 25, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.38 Regenabweiser Wärmedämmung Ummantelung Rohr DN32 im Freien Mineralwolle AS-Qualität hydrophobiert D 60mm kaschiert Alu-Folie Mantel Blech AlMg2Mn0,8 D 0,8mm verschrauben Dichtstoff abdichten**
STLB-Bau 2025-10 047
Regenabweiser für Wärmedämmung einschl. Ummantelung DIN 4140 an haus- und betriebstechnischen Anlagen, an Rohrleitung, DN 32, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.39 Regenabweiser Wärmedämmung Ummantelung Rohr DN40 im Freien Mineralwolle AS-Qualität hydrophobiert D 80mm kaschiert Alu-Folie Mantel Blech AlMg2Mn0,8 D 0,8mm verschrauben Dichtstoff abdichten**
STLB-Bau 2025-10 047
Regenabweiser für Wärmedämmung einschl. Ummantelung DIN 4140 an haus- und betriebstechnischen Anlagen, an Rohrleitung, DN 40, im Freien, Dämmung aus Mineralwolle DIN EN 14303, AS-Qualität und hydrophobiert, Brandverhaltensklasse DIN EN 13501-1 A1 (nichtbrennbar), Wärmeleitfähigkeit 0,040 W/(mK) bei 40 Grad C Mitteltemperatur DIN EN 12667, Gesamt-Dämmschichtdicke 80 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.40 Endstelle Wärmedämmung Ummantelung Rohr DN15 im Freien Mineralwolle AS-Qualität hydrophobiert D 40mm kaschiert Alu-Folie Mantel Blech AlMg2Mn0,8 D 0,8mm verschrauben Dichtstoff abdichten**
STLB-Bau 2025-10 047
Endstelle für Wärmedämmung einschl. Ummantelung DIN 4140 an haus- und betriebstechnischen Anlagen, an Rohrleitung, DN 15, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.41 Endstelle Wärmedämmung Ummantelung Rohr DN20 im Freien Mineralwolle AS-Qualität hydrophobiert D 40mm kaschiert Alu-Folie Mantel Blech AlMg2Mn0,8 D 0,8mm verschrauben Dichtstoff abdichten**
STLB-Bau 2025-10 047
Endstelle für Wärmedämmung einschl. Ummantelung DIN 4140 an haus- und betriebstechnischen Anlagen, an Rohrleitung, DN 20, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.42 Endstelle Wärmedämmung Ummantelung Rohr DN25 im Freien Mineralwolle AS-Qualität hydrophobiert D 60mm kaschiert Alu-Folie Mantel Blech AlMg2Mn0,8 D 0,8mm verschrauben Dichtstoff abdichten**
STLB-Bau 2025-10 047
Endstelle für Wärmedämmung einschl. Ummantelung DIN 4140 an haus- und betriebstechnischen Anlagen, an Rohrleitung, DN 25, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.43 Endstelle Wärmedämmung Ummantelung Rohr DN32 im Freien Mineralwolle AS-Qualität hydrophobiert D 60mm kaschiert Alu-Folie Mantel Blech AlMg2Mn0,8 D 0,8mm verschrauben Dichtstoff abdichten**
STLB-Bau 2025-10 047
Endstelle für Wärmedämmung einschl. Ummantelung DIN 4140 an haus- und betriebstechnischen Anlagen, an Rohrleitung, DN 32, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.44 Endstelle Wärmedämmung Ummantelung Rohr DN40 im Freien Mineralwolle AS-Qualität hydrophobiert D 80mm kaschiert Alu-Folie Mantel Blech AlMg2Mn0,8 D 0,8mm verschrauben Dichtstoff abdichten**
STLB-Bau 2025-10 047
Endstelle für Wärmedämmung einschl. Ummantelung DIN 4140 an haus- und betriebstechnischen Anlagen, an Rohrleitung, DN 40, im Freien, Dämmung aus Mineralwolle DIN EN 14303, AS-Qualität und hydrophobiert, Brandverhaltensklasse DIN EN 13501-1 A1 (nichtbrennbar), Wärmeleitfähigkeit 0,040 W/(mK) bei 40 Grad C Mitteltemperatur DIN EN 12667, Gesamt-Dämmschichtdicke 80 mm, einlagig, kaschiert mit Aluminiumfolie, Ummantelung aus nichtprofiliertem Blech, Aluminium, Legierung AlMg2Mn0,8, Blechdicke 0,8 mm, verschrauben, mit Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.45 Ausschnitt Wärmedämmung Ummantelung Rohr DN15 im Freien Mineralwolle AS-Qualität hydrophobiert D 40mm kaschiert Alu-Folie Mantel Blech AlMg2Mn0,8 D 0,8mm verschrauben Dichtstoff abdichten**
STLB-Bau 2025-10 047
Ausschnitt für Wärmedämmung einschl. Ummantelung DIN 4140 an haus- und betriebstechnischen Anlagen, an Rohrleitung, DN 15, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Durchdringungen durch die Dämmung sind mit selbstklebendem Aluminiumband dicht abzukleben. Durchdringungen durch die Ummantelung sind zu entgraten (Schnittkanten), Kantenschutzband verwenden, saubere Ausführung der Ausschnitte'.
Menge: 16,000 St
DOK DIN 276 2008 Aufteilung+BT: 422

**3.2.1.2.46 Ausschnitt Wärmedämmung Ummantelung Rohr DN20 im Freien Mineralwolle AS-Qualität hydrophobiert D 40mm kaschiert Alu-Folie Mantel Blech AlMg2Mn0,8 D 0,8mm verschrauben Dichtstoff abdichten**
STLB-Bau 2025-10 047
Ausschnitt für Wärmedämmung einschl. Ummantelung DIN 4140 an haus- und betriebstechnischen Anlagen, an Rohrleitung, DN 20, im Freien, Dämmung aus Mineralwolle DIN EN 14303, AS-Qualität und hydrophobiert, Brandverhaltensklasse DIN EN 13501-1 A1 (nichtbrennbar), Wärmeleitfähigkeit 0,040 W/(mK) bei 40 Grad C Mitteltemperatur DIN EN 12667, Gesamt-Dämmschichtdicke 40 mm, einlagig, kaschiert mit Aluminiumfolie, Ummantelung aus nichtprofiliertem Blech, Aluminium, Legierung AlMg2Mn0,8, Blechdicke 0,8 mm, verschrauben, mit Dichtstoff abdichten, Ausführung gemäß Einzelbeschreibung,
Einzelbeschreibungs-Nr 'Durchdringungen durch die Dämmung sind mit selbstklebendem Aluminiumband dicht abzukleben. Durchdringungen durch die Ummantelung sind zu entgraten (Schnittkanten), Kantenschutzband verwenden, saubere Ausführung der Ausschnitte'.
Menge: 2,000 St
DOK DIN 276 2008 Aufteilung+BT: 422

**3.2.1.2.47 Ausschnitt Wärmedämmung Ummantelung Rohr DN25 im Freien Mineralwolle AS-Qualität hydrophobiert D 60mm kaschiert Alu-Folie Mantel Blech AlMg2Mn0,8 D 0,8mm verschrauben Dichtstoff abdichten**
STLB-Bau 2025-10 047
Ausschnitt für Wärmedämmung einschl. Ummantelung DIN 4140 an haus- und betriebstechnischen Anlagen, an Rohrleitung, DN 25, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Durchdringungen durch die Dämmung sind mit selbstklebendem Aluminiumband dicht abzukleben. Durchdringungen durch die Ummantelung sind zu entgraten (Schnittkanten), Kantenschutzband verwenden, saubere Ausführung der Ausschnitte'.
Menge: 8,000 St
DOK DIN 276 2008 Aufteilung+BT: 422

**3.2.1.2.48 Ausschnitt Wärmedämmung Ummantelung Rohr DN32 im Freien Mineralwolle AS-Qualität hydrophobiert D 60mm kaschiert Alu-Folie Mantel Blech AlMg2Mn0,8 D 0,8mm verschrauben Dichtstoff abdichten**
STLB-Bau 2025-10 047
Ausschnitt für Wärmedämmung einschl. Ummantelung DIN 4140 an haus- und betriebstechnischen Anlagen, an Rohrleitung, DN 32, im Freien, Dämmung aus Mineralwolle DIN EN 14303, AS-Qualität und hydrophobiert, Brandverhaltensklasse DIN EN 13501-1 A1 (nichtbrennbar), Wärmeleitfähigkeit 0,040 W/(mK) bei 40 Grad C Mitteltemperatur DIN EN 12667, Gesamt-Dämmschichtdicke 60 mm, einlagig, kaschiert mit Aluminiumfolie, Ummantelung aus nichtprofiliertem Blech, Aluminium, Legierung AlMg2Mn0,8, Blechdicke 0,8 mm, verschrauben, mit Dichtstoff abdichten, Ausführung gemäß Einzelbeschreibung,
Einzelbeschreibungs-Nr 'Durchdringungen durch die Dämmung sind mit selbstklebendem Aluminiumband dicht abzukleben. Durchdringungen durch die Ummantelung sind zu entgraten (Schnittkanten), Kantenschutzband verwenden, saubere Ausführung der Ausschnitte'.
Menge: 32,000 St
DOK DIN 276 2008 Aufteilung+BT: 422

**3.2.1.2.49 Ausschnitt Wärmedämmung Ummantelung Rohr DN40 im Freien Mineralwolle AS-Qualität hydrophobiert D 80mm kaschiert Alu-Folie Mantel Blech AlMg2Mn0,8 D 0,8mm verschrauben Dichtstoff abdichten**
STLB-Bau 2025-10 047
Ausschnitt für Wärmedämmung einschl. Ummantelung DIN 4140 an haus- und betriebstechnischen Anlagen, an Rohrleitung, DN 40, im Freien, Dämmung aus Mineralwolle DIN EN 14303, AS-Qualität und hydrophobiert, Brandverhaltensklasse DIN EN 13501-1 A1 (nichtbrennbar), Wärmeleitfähigkeit 0,040 W/(mK) bei 40 Grad C Mitteltemperatur DIN EN 12667, Gesamt-Dämmschichtdicke 80 mm, einlagig, kaschiert mit Aluminiumfolie, Ummantelung aus nichtprofiliertem Blech, Aluminium, Legierung AlMg2Mn0,8, Blechdicke 0,8 mm, verschrauben, mit Dichtstoff abdichten, Ausführung gemäß Einzelbeschreibung,
Einzelbeschreibungs-Nr 'Durchdringungen durch die Dämmung sind mit selbstklebendem Aluminiumband dicht abzukleben. Durchdringungen durch die Ummantelung sind zu entgraten (Schnittkanten), Kantenschutzband verwenden, saubere Ausführung der Ausschnitte'.
Menge: 30,000 St
DOK DIN 276 2008 Aufteilung+BT: 422

**3.2.1.2.50 Trag-/Stützkonstruktion zwischen Wärmedämmung und Ummantelung, an Rohrleitung, DN 15**
Trag-/Stützkonstruktion zwischen Wärmedämmung und Ummantelung nach DIN 4140 an haus- und betriebstechnischen Anlagen, an Rohrleitung, DN 15,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 16,000 St
DOK DIN 276 2008 Aufteilung+BT: 422

**3.2.1.2.51 Trag-/Stützkonstruktion zwischen Wärmedämmung und Ummantelung, an Rohrleitung, DN 20**
Trag-/Stützkonstruktion zwischen Wärmedämmung und Ummantelung nach DIN 4140 an haus- und betriebstechnischen Anlagen, an Rohrleitung, DN 20,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 2,000 St
DOK DIN 276 2008 Aufteilung+BT: 422

**3.2.1.2.52 Trag-/Stützkonstruktion zwischen Wärmedämmung und Ummantelung, an Rohrleitung, DN 25**
Trag-/Stützkonstruktion zwischen Wärmedämmung und Ummantelung nach DIN 4140 an haus- und betriebstechnischen Anlagen, an Rohrleitung, DN 25,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 4,000 St
DOK DIN 276 2008 Aufteilung+BT: 422

**3.2.1.2.53 Trag-/Stützkonstruktion zwischen Wärmedämmung und Ummantelung, an Rohrleitung, DN 32**
Trag-/Stützkonstruktion zwischen Wärmedämmung und Ummantelung nach DIN 4140 an haus- und betriebstechnischen Anlagen, an Rohrleitung, DN 32,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 22,000 St
DOK DIN 276 2008 Aufteilung+BT: 422

**3.2.1.2.54 Trag-/Stützkonstruktion zwischen Wärmedämmung und Ummantelung, an Rohrleitung, DN 40**
Trag-/Stützkonstruktion zwischen Wärmedämmung und Ummantelung nach DIN 4140 an haus- und betriebstechnischen Anlagen, an Rohrleitung, DN 40,
im Gebäude, keine ausreichende Konvektion bzw. unzureichender Abstand zu Objekten, Abstandshalter z.B. Noppenfolie vollflächig bei nicht druckfesten Dämmstoffen, Blechstreifen mit Wellenband oder Noppenfolienstreifen bei druckfesten Dämmstoffen. Der Luftspalt ist so zu bemessen, dass Ummantelungsbefestigungsmittel die Dampfbremse nicht beschädigen.
Ausführung gemäß Einzelbeschreibung,
Einzelbeschreibungs-Nr Tragkonstruktion für Luftspalt, Abstand max. 1000 mm entlang der Rohrachse.
Menge: 24,000 St
DOK DIN 276 2008 Aufteilung+BT: 422

*Hinweis: Nachfolgende Armaturen, Flanschenpaare, Lufttöpfe, Aufdopplungen etc.*
Nachfolgende Armaturen, Flanschenpaare, Lufttöpfe, Aufdopplungen etc.
beziehen sich auf alle vorgenannten Medien, Temperaturen, Montageorte und -höhen sowie ggf. zusätzlich beschriebene Sicherungsmaßnahmen.
Behinderungen durch beengte Montage- und Platzverhältnisse sind grundsätzlich in den Einheitspreisen mit einzukalkulieren.

**3.2.1.2.55 Wärmedämmung Ummantelung Aufdopplung Halterung DN15 im Freien Mineralwolle AS-Qualität hydrophobiert Matte D 30mm Mantel Blech AlMg2Mn0,8**
STLB-Bau 2025-10 047
Wärmedämmung einschl. Ummantelung DIN 4140 an haus- und betriebstechnischen Anlagen, an Aufdopplung für Halterung, DN 15, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 12,000 St
DOK DIN 276 2008 Aufteilung+BT: 422

**3.2.1.2.56 Wärmedämmung Ummantelung Aufdopplung Halterung DN20 im Freien Mineralwolle AS-Qualität hydrophobiert Matte D 30mm Mantel Blech AlMg2Mn0,8**
STLB-Bau 2025-10 047
Wärmedämmung einschl. Ummantelung DIN 4140 an haus- und betriebstechnischen Anlagen, an Aufdopplung für Halterung, DN 20, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.57 Wärmedämmung Ummantelung Aufdopplung Halterung DN25 im Freien Mineralwolle AS-Qualität hydrophobiert Matte D 30mm Mantel Blech AlMg2Mn0,8**
STLB-Bau 2025-10 047
Wärmedämmung einschl. Ummantelung DIN 4140 an haus- und betriebstechnischen Anlagen, an Aufdopplung für Halterung, DN 25, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 6,000 St
DOK DIN 276 2008 Aufteilung+BT: 422

**3.2.1.2.58 Wärmedämmung Ummantelung Aufdopplung Halterung DN32 im Freien Mineralwolle AS-Qualität hydrophobiert Matte D 30mm Mantel Blech AlMg2Mn0,8**
STLB-Bau 2025-10 047
Wärmedämmung einschl. Ummantelung DIN 4140 an haus- und betriebstechnischen Anlagen, an Aufdopplung für Halterung, DN 32, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 26,000 St
DOK DIN 276 2008 Aufteilung+BT: 422

**3.2.1.2.59 Wärmedämmung Ummantelung Aufdopplung Halterung DN40 im Freien Mineralwolle AS-Qualität hydrophobiert Matte D 30mm Mantel Blech AlMg2Mn0,8**
STLB-Bau 2025-10 047
Wärmedämmung einschl. Ummantelung DIN 4140 an haus- und betriebstechnischen Anlagen, an Aufdopplung für Halterung, DN 40, Mindestabstände DIN 4140 sind nicht eingehalten, im Freien, Dämmung aus Mineralwolle DIN EN 14303, AS-Qualität und hydrophobiert, als Lamellenmatte, einlagig, Dämmschichtdicke 30 mm, Brandverhaltensklasse DIN EN 13501-1 A1 (nichtbrennbar), Schmelzpunkt größer 1000 Grad C, DIN 4102-17, Wärmeleitfähigkeit 0,040 W/(mK) bei 40 Grad C Mitteltemperatur DIN EN 12667, kaschiert mit Alufolie, Ummantelung aus nichtprofiliertem Blech, Aluminium, AlMg2Mn0,8, Blechdicke 0,8 mm, Überlappungen verschrauben und mit plastischem Dichtstoff abdichten, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 24,000 St
DOK DIN 276 2008 Aufteilung+BT: 422

**3.2.1.2.60 Wärmedämmung Ummantelung Flanschenpaar DN15 im Freien Mineralwolle AS-Qualität hydrophobiert Matte D 40mm Mantel Blech AlMg2Mn0,8**
STLB-Bau 2025-10 047
Wärmedämmung einschl. Ummantelung DIN 4140 an haus- und betriebstechnischen Anlagen, an Flanschenpaar, DN 15, Mindestabstände DIN 4140 sind nicht eingehalten, im Freien, Dämmung aus Mineralwolle DIN EN 14303, AS-Qualität und hydrophobiert, als Lamellenmatte, einlagig, Dämmschichtdicke 40 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.61 Wärmedämmung Ummantelung Flanschenpaar DN20 im Freien Mineralwolle AS-Qualität hydrophobiert Matte D 40mm Mantel Blech AlMg2Mn0,8**
STLB-Bau 2025-10 047
Wärmedämmung einschl. Ummantelung DIN 4140 an haus- und betriebstechnischen Anlagen, an Flanschenpaar, DN 20, Mindestabstände DIN 4140 sind nicht eingehalten, im Freien, Dämmung aus Mineralwolle DIN EN 14303, AS-Qualität und hydrophobiert, als Lamellenmatte, einlagig, Dämmschichtdicke 40 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 1,000 St
DOK DIN 276 2008 Aufteilung+BT: 422

**3.2.1.2.62 Wärmedämmung Ummantelung Flanschenpaar DN25 im Freien Mineralwolle AS-Qualität hydrophobiert Matte D 60mm Mantel Blech AlMg2Mn0,8**
STLB-Bau 2025-10 047
Wärmedämmung einschl. Ummantelung DIN 4140 an haus- und betriebstechnischen Anlagen, an Flanschenpaar, DN 25, Mindestabstände DIN 4140 sind nicht eingehalten, im Freien, Dämmung aus Mineralwolle DIN EN 14303, AS-Qualität und hydrophobiert, als Lamellenmatte, einlagig, Dämmschichtdicke 60 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.63 Wärmedämmung Ummantelung Flanschenpaar DN32 im Freien Mineralwolle AS-Qualität hydrophobiert Matte D 60mm Mantel Blech AlMg2Mn0,8**
STLB-Bau 2025-10 047
Wärmedämmung einschl. Ummantelung DIN 4140 an haus- und betriebstechnischen Anlagen, an Flanschenpaar, DN 32, Mindestabstände DIN 4140 sind nicht eingehalten, im Freien, Dämmung aus Mineralwolle DIN EN 14303, AS-Qualität und hydrophobiert, als Lamellenmatte, einlagig, Dämmschichtdicke 60 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.64 Wärmedämmung Ummantelung Flanschenpaar DN40 im Freien Mineralwolle AS-Qualität hydrophobiert Matte D 80mm Mantel Blech AlMg2Mn0,8**
STLB-Bau 2025-10 047
Wärmedämmung einschl. Ummantelung DIN 4140 an haus- und betriebstechnischen Anlagen, an Flanschenpaar, DN 40, Mindestabstände DIN 4140 sind nicht eingehalten, im Freien, Dämmung aus Mineralwolle DIN EN 14303, AS-Qualität und hydrophobiert, als Lamellenmatte, einlagig, Dämmschichtdicke 80 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 4,000 St
DOK DIN 276 2008 Aufteilung+BT: 422

**3.2.1.2.65 Wärmedämmung Ummantelung Lufttopf DN65 im Freien Mineralwolle AS-Qualität hydrophobiert Matte D 160mm Mantel Blech AlMg2Mn0,8**
STLB-Bau 2025-10 047
Wärmedämmung einschl. Ummantelung DIN 4140 an haus- und betriebstechnischen Anlagen, an Lufttopf, DN 65, Mindestabstände DIN 4140 sind nicht eingehalten, im Freien, Dämmung aus Mineralwolle DIN EN 14303, AS-Qualität und hydrophobiert, als Lamellenmatte, 2-lagig, Gesamtdicke der Dämmlagen 160 mm, Brandverhaltensklasse DIN EN 13501-1 A1 (nichtbrennbar), Schmelzpunkt größer 1000 Grad C, DIN 4102-17, Wärmeleitfähigkeit 0,040 W/(mK) bei 40 Grad C Mitteltemperatur DIN EN 12667, kaschiert mit Alufolie, Ummantelung aus nichtprofiliertem Blech, Aluminium, AlMg2Mn0,8, Blechdicke 0,8 mm, befestigen mit aluminiumplattierten Stahlbändern, versiegeln, Ausführung gemäß Einzelbeschreibung,
Einzelbeschreibungs-Nr 'Länge Lufttopf 200 mm für anzuschließende Rohrleitung DN 20. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

**3.2.1.2.66 Wärmedämmung Ummantelung Lufttopf DN80 im Freien Mineralwolle AS-Qualität hydrophobiert Matte D 200mm Mantel Blech AlMg2Mn0,8**
STLB-Bau 2025-10 047
Wärmedämmung einschl. Ummantelung DIN 4140 an haus- und betriebstechnischen Anlagen, an Lufttopf, DN 80, Mindestabstände DIN 4140 sind nicht eingehalten, im Freien, Dämmung aus Mineralwolle DIN EN 14303, AS-Qualität und hydrophobiert, als Lamellenmatte, 2-lagig, Gesamtdicke der Dämmlagen 200 mm, Brandverhaltensklasse DIN EN 13501-1 A1 (nichtbrennbar), Schmelzpunkt größer 1000 Grad C, DIN 4102-17, Wärmeleitfähigkeit 0,040 W/(mK) bei 40 Grad C Mitteltemperatur DIN EN 12667, kaschiert mit Alufolie, Ummantelung aus nichtprofiliertem Blech, Aluminium, AlMg2Mn0,8, Blechdicke 1 mm, befestigen mit aluminiumplattierten Stahlbändern, versiegeln, Ausführung gemäß Einzelbeschreibung,
Einzelbeschreibungs-Nr 'Länge Lufttopf 250 mm für anzuschließende Rohrleitung DN 25. Mit Luftspalt zwischen Dämmung und Ummantelung. Dämmschalen oder Dämmmatten sind gemäß DIN 4140 mit verzinktem Bindedraht, mindestens 6 Windungen pro Meter Leitungslänge, zu befestigen. Die Drahtenden dürfen die Aluminiumfolie nicht beschädigen und sind mit selbstklebendem Aluminiumband abzukleben. Alle Dämmstofffugen sind mit 50-100 mm breitem, selbstklebendem Aluminiumband dicht zu verkleben. Zur Ableitung von Kondensat bei Rohrleitungen und Behältern sind am tiefsten Punkt bzw. der unteren Scheitellinie der Ummantelung je Meter mindestens drei Entwässerungs- bzw. Belüftungsbohrungen von mindestens 10 mm Durchmesser vorzusehen'.
Menge: 2,000 St
DOK DIN 276 2008 Aufteilung+BT: 422

#### 3.3 430 DÄMMUNG RAUMLUFTTECHNIK

##### 3.3.1 Luftleitungen

*Hinweis: Für die Dämmung von Luftleitungen im Rahmen dieses Bauvorhabens wurde gezielt ein bestimmtes Material als Dämmsystem vorgesehen.*
Für die Dämmung von Luftleitungen im Rahmen dieses Bauvorhabens wurde gezielt ein bestimmtes Material als Dämmsystem vorgesehen.

Die Auswahl basiert auf einer fundierten Bewertung technischer, hygienischer und wirtschaftlicher Aspekte – insbesondere im Hinblick auf Energieeffizienz, Tauwasservermeidung, Schallschutz und den Schutz angrenzender Bauteile.

*Hinweis: Kriterien für Auswahl alukaschierter Mineralwolle:*
Kriterien für Auswahl alukaschierter Mineralwolle:

1. Hervorragender Brandschutz
- Alukaschierte Mineralwolle, insbesondere aus Steinwolle, ist nicht brennbar. Mit einem Schmelzpunkt von über 1.000 °C bietet sie einen zuverlässigen Schutz gegen Feuer und trägt maßgeblich zur Erhöhung der Gebäudesicherheit bei.
3. Hohe Energieeffizienz
- Die geringe Wärmeleitfähigkeit von etwa 0,040 W/(m·K) bei 40 Grad C sorgt für eine effektive Minimierung von Wärmeverlusten. Dies führt zu einer verbesserten Energieeffizienz der Lüftungsanlage und unterstützt die Einhaltung der Anforderungen des Gebäudeenergiegesetzes (GEG).
5. Effektiver Schallschutz
- Die faserige Struktur der Mineralwolle absorbiert Schallwellen und reduziert somit Fließ- und Körperschall in den Lüftungsleitungen. Dies trägt zu einer ruhigeren Umgebung bei, was insbesondere in sensiblen Bereichen wie Patientenzimmern von Vorteil ist.
7. Feuchteschutz durch Alukaschierung
- Die gitternetzverstärkte Aluminiumfolie auf der Außenseite der Dämmung wirkt als Dampfbremse und schützt die Mineralwolle vor Feuchtigkeitseintritt. Dies verhindert die Bildung von Kondenswasser und schützt angrenzende Bauteile vor Feuchteschäden.
9. Langlebigkeit und Formstabilität
- Mineralwolle ist resistent gegenüber Alterung und behält ihre Dämmleistung über viele Jahre hinweg bei. Die alukaschierte Oberfläche erhöht zudem die mechanische Festigkeit und schützt die Dämmung vor äußeren Einflüssen.
11. Einfache und saubere Montage
- Vorgefertigte Lamellenmatten aus alukaschierter Mineralwolle lassen sich passgenau anbringen und ermöglichen eine zügige Installation. Dies reduziert den Montageaufwand und minimiert die Beeinträchtigung des Krankenhausbetriebs während der Installationsphase.
13. Nachhaltigkeit und Umweltverträglichkeit
- Mineralwolle besteht überwiegend aus natürlichen Rohstoffen und ist recycelbar. Die lange Lebensdauer und die Energieeinsparungen durch verbesserte Dämmung tragen zusätzlich zur positiven Ökobilanz bei.

###### 3.3.1.1 Mineralwolle ohne Ummantelung für Zuluft, gekühlt

*Hinweis: Betriebs- und Umgebungsbedingungen: Sommer: Min. Medium-Betriebstemperatur +10 Grad C, max. relative Luftfeuchte 75%, max. Umgebungstemperatur +32 Grad C Winter: Max. Medium-Betriebstemperatur +26 Grad C, max. relative Luftfeuchte 40%, max. Umgebungstemperatur +32 Grad C*

*Hinweis: Luftkanäle eckig*

*Hinweis: Dämmung bis 5,5 m Montagehöhe*

**3.3.1.1.1 Wärmedämmung Luftltg Kanten-L bis 500mm Gebäude Mineralwolle AS-Qualität hydrophobiert Matte D 30mm**
STLB-Bau 2025-10 047
Wärmedämmung ohne Ummantelung DIN 4140 an haus- und betriebstechnischen Anlagen, an Luftleitung, rechteckig, Maße DIN EN 1505, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 6,000 m2
DOK DIN 276 2008 Aufteilung+BT: 432

**3.3.1.1.2 Wärmedämmung Luftltg Kanten-L 500-1000mm Gebäude Mineralwolle AS-Qualität hydrophobiert Matte D 30mm**
STLB-Bau 2025-10 047
Wärmedämmung ohne Ummantelung DIN 4140 an haus- und betriebstechnischen Anlagen, an Luftleitung, rechteckig, Maße DIN EN 1505, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 8,000 m2
DOK DIN 276 2008 Aufteilung+BT: 432

**3.3.1.1.3 Wärmedämmung Luftltg Kanten-L 1000-1500mm Gebäude Mineralwolle AS-Qualität hydrophobiert Matte D 30mm**
STLB-Bau 2025-10 047
Wärmedämmung ohne Ummantelung DIN 4140 an haus- und betriebstechnischen Anlagen, an Luftleitung, rechteckig, Maße DIN EN 1505, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2,000 m2
DOK DIN 276 2008 Aufteilung+BT: 432

*Hinweis: Nachfolgende Formstücke, Ausschnitte etc.*
Nachfolgende Formstücke, Ausschnitte etc.
beziehen sich auf alle vorgenannten Medien, Temperaturen, Montageorte und -höhen sowie ggf. zusätzlich beschriebene Sicherungsmaßnahmen.
Behinderungen durch beengte Montage- und Platzverhältnisse sind grundsätzlich in den Einheitspreisen mit einzukalkulieren.

**3.3.1.1.4 Formstück Mineralwolle AS-Qualität hydrophobiert Wärmedämmung Luftltg Kanten-L bis 500mm Gebäude 0,040W/(mK) einlagig D 30mm kaschiert Alu-Folie**
STLB-Bau 2025-10 047
Formstück aus Mineralwolle DIN EN 14303, AS-Qualität und hydrophobiert, Wärmedämmung DIN 4140 an haus- und betriebstechnischen Anlagen, an Luftleitung, rechteckig, Kantenlänge bis 500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 6,000 m2
DOK DIN 276 2008 Aufteilung+BT: 432

**3.3.1.1.5 Formstück Mineralwolle AS-Qualität hydrophobiert Wärmedämmung Luftltg Kanten-L 500-1000mm Gebäude 0,040W/(mK) einlagig D 30mm kaschiert Alu-Folie**
STLB-Bau 2025-10 047
Formstück aus Mineralwolle DIN EN 14303, AS-Qualität und hydrophobiert, Wärmedämmung DIN 4140 an haus- und betriebstechnischen Anlagen, an Luftleitung, rechteckig, Kantenlänge über 500 bis 1000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 12,000 m2
DOK DIN 276 2008 Aufteilung+BT: 432

**3.3.1.1.6 Formstück Mineralwolle AS-Qualität hydrophobiert Wärmedämmung Luftltg Kanten-L 1000-1500mm Gebäude 0,040W/(mK) einlagig D 30mm kaschiert Alu-Folie**
STLB-Bau 2025-10 047
Formstück aus Mineralwolle DIN EN 14303, AS-Qualität und hydrophobiert, Wärmedämmung DIN 4140 an haus- und betriebstechnischen Anlagen, an Luftleitung, rechteckig, Kantenlänge über 1000 bis 1500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2,000 m2
DOK DIN 276 2008 Aufteilung+BT: 432

**3.3.1.1.7 Abflachung Wärmedämmung Luftltg Kanten-L bis 500mm Gebäude Mineralwolle AS-Qualität hydrophobiert D 30mm kaschiert Alu-Folie**
STLB-Bau 2025-10 047
Abflachung für Wärmedämmung DIN 4140 an haus- und betriebstechnischen Anlagen, an Luftleitung, rechteckig, Maße DIN EN 1505, Kantenlänge bis 500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2,000 St
DOK DIN 276 2008 Aufteilung+BT: 432

**3.3.1.1.8 Abflachung Wärmedämmung Luftltg Kanten-L 500-1000mm Gebäude Mineralwolle AS-Qualität hydrophobiert D 30mm kaschiert Alu-Folie**
STLB-Bau 2025-10 047
Abflachung für Wärmedämmung DIN 4140 an haus- und betriebstechnischen Anlagen, an Luftleitung, rechteckig, Maße DIN EN 1505, Kantenlänge über 500 bis 1000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 1,000 St
DOK DIN 276 2008 Aufteilung+BT: 432

**3.3.1.1.9 Abflachung Wärmedämmung Luftltg Kanten-L 1000-1500mm Gebäude Mineralwolle AS-Qualität hydrophobiert D 30mm kaschiert Alu-Folie**
STLB-Bau 2025-10 047
Abflachung für Wärmedämmung DIN 4140 an haus- und betriebstechnischen Anlagen, an Luftleitung, rechteckig, Maße DIN EN 1505, Kantenlänge über 1000 bis 1500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 1,000 St
DOK DIN 276 2008 Aufteilung+BT: 432

**3.3.1.1.10 Ausschnitt Wärmedämmung Luftltg Kanten-L bis 500mm Gebäude Mineralwolle AS-Qualität hydrophobiert D 30mm kaschiert Alu-Folie**
STLB-Bau 2025-10 047
Ausschnitt für Wärmedämmung DIN 4140 an haus- und betriebstechnischen Anlagen, an Luftleitung, rechteckig, Maße DIN EN 1505, Kantenlänge bis 500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 9,000 St
DOK DIN 276 2008 Aufteilung+BT: 432

**3.3.1.1.11 Ausschnitt Wärmedämmung Luftltg Kanten-L 500-1000mm Gebäude Mineralwolle AS-Qualität hydrophobiert D 30mm kaschiert Alu-Folie**
STLB-Bau 2025-10 047
Ausschnitt für Wärmedämmung DIN 4140 an haus- und betriebstechnischen Anlagen, an Luftleitung, rechteckig, Maße DIN EN 1505, Kantenlänge über 500 bis 1000 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 18,000 St
DOK DIN 276 2008 Aufteilung+BT: 432

**3.3.1.1.12 Ausschnitt Wärmedämmung Luftltg Kanten-L 1000-1500mm Gebäude Mineralwolle AS-Qualität hydrophobiert D 30mm kaschiert Alu-Folie**
STLB-Bau 2025-10 047
Ausschnitt für Wärmedämmung DIN 4140 an haus- und betriebstechnischen Anlagen, an Luftleitung, rechteckig, Maße DIN EN 1505, Kantenlänge über 1000 bis 1500 mm, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 7,000 St
DOK DIN 276 2008 Aufteilung+BT: 432

*Hinweis: Nachfolgende Aufdopplungen etc.*
Nachfolgende Aufdopplungen etc.
beziehen sich auf alle vorgenannten Medien, Temperaturen, Montageorte und -höhen sowie ggf. zusätzlich beschriebene Sicherungsmaßnahmen.
Behinderungen durch beengte Montage- und Platzverhältnisse sind grundsätzlich in den Einheitspreisen mit einzukalkulieren.

**3.3.1.1.13 Wärmedämmung Aufdopplung Flansch Kanten-L bis 500mm Gebäude Mineralwolle AS-Qualität hydrophobiert Matte D 30mm**
STLB-Bau 2025-10 047
Wärmedämmung ohne Ummantelung DIN 4140 an haus- und betriebstechnischen Anlagen, an Aufdopplung für Flansch von rechteckigen Luftleitungen, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 6,000 m
DOK DIN 276 2008 Aufteilung+BT: 432

**3.3.1.1.14 Wärmedämmung Aufdopplung Flansch Kanten-L 500-1000mm Gebäude Mineralwolle AS-Qualität hydrophobiert Matte D 30mm**
STLB-Bau 2025-10 047
Wärmedämmung ohne Ummantelung DIN 4140 an haus- und betriebstechnischen Anlagen, an Aufdopplung für Flansch von rechteckigen Luftleitungen, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 12,000 m
DOK DIN 276 2008 Aufteilung+BT: 432

**3.3.1.1.15 Wärmedämmung Aufdopplung Flansch Kanten-L 1000-1500mm Gebäude Mineralwolle AS-Qualität hydrophobiert Matte D 30mm**
STLB-Bau 2025-10 047
Wärmedämmung ohne Ummantelung DIN 4140 an haus- und betriebstechnischen Anlagen, an Aufdopplung für Flansch von rechteckigen Luftleitungen, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 2,000 m
DOK DIN 276 2008 Aufteilung+BT: 432

*Hinweis: Luftleitungen rund*

**3.3.1.1.16 Wärmedämmung Luftltg DN100 Gebäude Mineralwolle AS-Qualität hydrophobiert Matte D 30mm**
STLB-Bau 2025-10 047
Wärmedämmung ohne Ummantelung DIN 4140 an haus- und betriebstechnischen Anlagen, an Luftleitung, rund, Maße DIN EN 1506, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 48,000 m
DOK DIN 276 2008 Aufteilung+BT: 432

**3.3.1.1.17 Wärmedämmung Luftltg DN125 Gebäude Mineralwolle AS-Qualität hydrophobiert Matte D 30mm**
STLB-Bau 2025-10 047
Wärmedämmung ohne Ummantelung DIN 4140 an haus- und betriebstechnischen Anlagen, an Luftleitung, rund, Maße DIN EN 1506, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 24,000 m
DOK DIN 276 2008 Aufteilung+BT: 432

**3.3.1.1.18 Wärmedämmung Luftltg DN160 Gebäude Mineralwolle AS-Qualität hydrophobiert Matte D 30mm**
STLB-Bau 2025-10 047
Wärmedämmung ohne Ummantelung DIN 4140 an haus- und betriebstechnischen Anlagen, an Luftleitung, rund, Maße DIN EN 1506, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 16,000 m
DOK DIN 276 2008 Aufteilung+BT: 432

**3.3.1.1.19 Wärmedämmung Luftltg DN200 Gebäude Mineralwolle AS-Qualität hydrophobiert Matte D 30mm**
STLB-Bau 2025-10 047
Wärmedämmung ohne Ummantelung DIN 4140 an haus- und betriebstechnischen Anlagen, an Luftleitung, rund, Maße DIN EN 1506, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 8,000 m
DOK DIN 276 2008 Aufteilung+BT: 432

**3.3.1.1.20 Wärmedämmung Luftltg DN250 Gebäude Mineralwolle AS-Qualität hydrophobiert Matte D 30mm**
STLB-Bau 2025-10 047
Wärmedämmung ohne Ummantelung DIN 4140 an haus- und betriebstechnischen Anlagen, an Luftleitung, rund, Maße DIN EN 1506, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 15,000 m
DOK DIN 276 2008 Aufteilung+BT: 432

*Hinweis: Nachfolgende Formstücke*
Nachfolgende Formstücke
beziehen sich auf alle vorgenannten Medien, Temperaturen, Montageorte und -höhen sowie ggf. zusätzlich beschriebene Sicherungsmaßnahmen.
Behinderungen durch beengte Montage- und Platzverhältnisse sind grundsätzlich in den Einheitspreisen mit einzukalkulieren.

**3.3.1.1.21 Passstück Mineralwolle AS-Qualität hydrophobiert Wärmedämmung Luftltg DN100 Gebäude 0,040W/(mK) einlagig D 30mm kaschiert Alu-Folie**
STLB-Bau 2025-10 047
Passstück aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 27,000 St
DOK DIN 276 2008 Aufteilung+BT: 432

**3.3.1.1.22 Passstück Mineralwolle AS-Qualität hydrophobiert Wärmedämmung Luftltg DN125 Gebäude 0,040W/(mK) einlagig D 30mm kaschiert Alu-Folie**
STLB-Bau 2025-10 047
Passstück aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**3.3.1.1.23 Passstück Mineralwolle AS-Qualität hydrophobiert Wärmedämmung Luftltg DN160 Gebäude 0,040W/(mK) einlagig D 30mm kaschiert Alu-Folie**
STLB-Bau 2025-10 047
Passstück aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**3.3.1.1.24 Passstück Mineralwolle AS-Qualität hydrophobiert Wärmedämmung Luftltg DN200 Gebäude 0,040W/(mK) einlagig D 30mm kaschiert Alu-Folie**
STLB-Bau 2025-10 047
Passstück aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 3,000 St
DOK DIN 276 2008 Aufteilung+BT: 432

**3.3.1.1.25 Passstück Mineralwolle AS-Qualität hydrophobiert Wärmedämmung Luftltg DN250 Gebäude 0,040W/(mK) einlagig D 30mm kaschiert Alu-Folie**
STLB-Bau 2025-10 047
Passstück aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**3.3.1.1.26 Bogen Mineralwolle AS-Qualität hydrophobiert Wärmedämmung Luftltg DN100 Gebäude 0,040W/(mK) einlagig D 30mm kaschiert Alu-Folie**
STLB-Bau 2025-10 047
Bogen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 9,000 St
DOK DIN 276 2008 Aufteilung+BT: 432

**3.3.1.1.27 Bogen Mineralwolle AS-Qualität hydrophobiert Wärmedämmung Luftltg DN125 Gebäude 0,040W/(mK) einlagig D 30mm kaschiert Alu-Folie**
STLB-Bau 2025-10 047
Bogen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**3.3.1.1.28 Bogen Mineralwolle AS-Qualität hydrophobiert Wärmedämmung Luftltg DN160 Gebäude 0,040W/(mK) einlagig D 30mm kaschiert Alu-Folie**
STLB-Bau 2025-10 047
Bogen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.29 Bogen Mineralwolle AS-Qualität hydrophobiert Wärmedämmung Luftltg DN200 Gebäude 0,040W/(mK) einlagig D 30mm kaschiert Alu-Folie**
STLB-Bau 2025-10 047
Bogen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.30 Bogen Mineralwolle AS-Qualität hydrophobiert Wärmedämmung Luftltg DN250 Gebäude 0,040W/(mK) einlagig D 30mm kaschiert Alu-Folie**
STLB-Bau 2025-10 047
Bogen aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 3,000 St
DOK DIN 276 2008 Aufteilung+BT: 432

**3.3.1.1.31 Stutzen Mineralwolle AS-Qualität hydrophobiert Wärmedämmung Luftltg DN100 Gebäude 0,040W/(mK) einlagig D 30mm kaschiert Alu-Folie**
STLB-Bau 2025-10 047
Stutzen aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 9,000 St
DOK DIN 276 2008 Aufteilung+BT: 432

**3.3.1.1.32 Stutzen Mineralwolle AS-Qualität hydrophobiert Wärmedämmung Luftltg DN125 Gebäude 0,040W/(mK) einlagig D 30mm kaschiert Alu-Folie**
STLB-Bau 2025-10 047
Stutzen aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 7,000 St
DOK DIN 276 2008 Aufteilung+BT: 432

**3.3.1.1.33 Stutzen Mineralwolle AS-Qualität hydrophobiert Wärmedämmung Luftltg DN160 Gebäude 0,040W/(mK) einlagig D 30mm kaschiert Alu-Folie**
STLB-Bau 2025-10 047
Stutzen aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 3,000 St
DOK DIN 276 2008 Aufteilung+BT: 432

**3.3.1.1.34 Stutzen Mineralwolle AS-Qualität hydrophobiert Wärmedämmung Luftltg DN200 Gebäude 0,040W/(mK) einlagig D 30mm kaschiert Alu-Folie**
STLB-Bau 2025-10 047
Stutzen aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.35 Stutzen Mineralwolle AS-Qualität hydrophobiert Wärmedämmung Luftltg DN250 Gebäude 0,040W/(mK) einlagig D 30mm kaschiert Alu-Folie**
STLB-Bau 2025-10 047
Stutzen aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.36 Reduzierung Mineralwolle AS-Qualität hydrophobiert Wärmedämmung Luftltg DN100 Gebäude 0,040W/(mK) einlagig D 30mm kaschiert Alu-Folie**
STLB-Bau 2025-10 047
Reduzierung aus Mineralwolle DIN EN 14303, AS-Qualität und hydrophobiert, Wärmedämmung DIN 4140 an haus- und betriebstechnischen Anlagen, an Luftleitung, rund, DN 100, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.37 Reduzierung Mineralwolle AS-Qualität hydrophobiert Wärmedämmung Luftltg DN125 Gebäude 0,040W/(mK) einlagig D 30mm kaschiert Alu-Folie**
STLB-Bau 2025-10 047
Reduzierung aus Mineralwolle DIN EN 14303, AS-Qualität und hydrophobiert, Wärmedämmung DIN 4140 an haus- und betriebstechnischen Anlagen, an Luftleitung, rund, DN 125, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 1,000 St
DOK DIN 276 2008 Aufteilung+BT: 432

**3.3.1.1.38 Reduzierung Mineralwolle AS-Qualität hydrophobiert Wärmedämmung Luftltg DN160 Gebäude 0,040W/(mK) einlagig D 30mm kaschiert Alu-Folie**
STLB-Bau 2025-10 047
Reduzierung aus Mineralwolle DIN EN 14303, AS-Qualität und hydrophobiert, Wärmedämmung DIN 4140 an haus- und betriebstechnischen Anlagen, an Luftleitung, rund, DN 160, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.39 Reduzierung Mineralwolle AS-Qualität hydrophobiert Wärmedämmung Luftltg DN200 Gebäude 0,040W/(mK) einlagig D 30mm kaschiert Alu-Folie**
STLB-Bau 2025-10 047
Reduzierung aus Mineralwolle DIN EN 14303, AS-Qualität und hydrophobiert, Wärmedämmung DIN 4140 an haus- und betriebstechnischen Anlagen, an Luftleitung, rund, DN 200, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.40 Reduzierung Mineralwolle AS-Qualität hydrophobiert Wärmedämmung Luftltg DN250 Gebäude 0,040W/(mK) einlagig D 30mm kaschiert Alu-Folie**
STLB-Bau 2025-10 047
Reduzierung aus Mineralwolle DIN EN 14303, AS-Qualität und hydrophobiert, Wärmedämmung DIN 4140 an haus- und betriebstechnischen Anlagen, an Luftleitung, rund, DN 250, Mindestabstände DIN 4140 sind nicht eingehalten, Maße DIN EN 1506, im Gebäude, keine ausreichende Konvektion bzw. unzureichender Abstand zu Objekten, Brandverhaltensklasse DIN EN 13501-1 A1 (nichtbrennbar), Wärmeleitfähigkeit 0,040 W/(mK) bei 40 Grad C Mitteltemperatur DIN EN 12667, einlagig, Dämmschichtdicke 30 mm, kaschiert mit Aluminiumfolie, Ausführung gemäß Einzelbeschreibung,
Einzelbeschreibungs-Nr 'Dämmmatten sind gemäß DIN 4140 mit verzinktem Bindedraht, mindestens 6 Windungen pro Meter Leitungslänge, zu befestigen. Die Drahtenden dürfen die Aluminiumfolie nicht beschädigen und sind mit selbstklebendem Aluminiumband abzukleben. Alle Dämmstofffugen sind mit 50-100 mm breitem, selbstklebendem Aluminiumband dicht zu verkleben'.
Menge: 1,000 St
DOK DIN 276 2008 Aufteilung+BT: 432

**3.3.1.1.41 Abflachung Wärmedämmung Luftltg DN100 Gebäude Mineralwolle AS-Qualität hydrophobiert D 30mm kaschiert Alu-Folie**
STLB-Bau 2025-10 047
Abflachung für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.42 Abflachung Wärmedämmung Luftltg DN125 Gebäude Mineralwolle AS-Qualität hydrophobiert D 30mm kaschiert Alu-Folie**
STLB-Bau 2025-10 047
Abflachung für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 8,000 St
DOK DIN 276 2008 Aufteilung+BT: 432

**3.3.1.1.43 Abflachung Wärmedämmung Luftltg DN160 Gebäude Mineralwolle AS-Qualität hydrophobiert D 30mm kaschiert Alu-Folie**
STLB-Bau 2025-10 047
Abflachung für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 2,000 St
DOK DIN 276 2008 Aufteilung+BT: 432

**3.3.1.1.44 Abflachung Wärmedämmung Luftltg DN200 Gebäude Mineralwolle AS-Qualität hydrophobiert D 30mm kaschiert Alu-Folie**
STLB-Bau 2025-10 047
Abflachung für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 1,000 St
DOK DIN 276 2008 Aufteilung+BT: 432

**3.3.1.1.45 Abflachung Wärmedämmung Luftltg DN250 Gebäude Mineralwolle AS-Qualität hydrophobiert D 30mm kaschiert Alu-Folie**
STLB-Bau 2025-10 047
Abflachung für Wärmedämmung DIN 4140 an haus- und betriebstechnischen Anlagen, an Luftleitung, rund, Maße DIN EN 1506, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 3,000 St
DOK DIN 276 2008 Aufteilung+BT: 432

**3.3.1.1.46 Endstelle Wärmedämmung Luftltg DN100 Gebäude Mineralwolle AS-Qualität hydrophobiert D 30mm kaschiert Alu-Folie**
STLB-Bau 2025-10 047
Endstelle für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**3.3.1.1.47 Ausschnitt Wärmedämmung Luftltg DN100 Gebäude Mineralwolle AS-Qualität hydrophobiert D 30mm kaschiert Alu-Folie**
STLB-Bau 2025-10 047
Ausschnitt für Wärmedämmung DIN 4140 an haus- und betriebstechnischen Anlagen, an Luftleitung, rund, Maße DIN EN 1506, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 53,000 St
DOK DIN 276 2008 Aufteilung+BT: 432

**3.3.1.1.48 Ausschnitt Wärmedämmung Luftltg DN125 Gebäude Mineralwolle AS-Qualität hydrophobiert D 30mm kaschiert Alu-Folie**
STLB-Bau 2025-10 047
Ausschnitt für Wärmedämmung DIN 4140 an haus- und betriebstechnischen Anlagen, an Luftleitung, rund, Maße DIN EN 1506, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 12,000 St
DOK DIN 276 2008 Aufteilung+BT: 432

**3.3.1.1.49 Ausschnitt Wärmedämmung Luftltg DN160 Gebäude Mineralwolle AS-Qualität hydrophobiert D 30mm kaschiert Alu-Folie**
STLB-Bau 2025-10 047
Ausschnitt für Wärmedämmung DIN 4140 an haus- und betriebstechnischen Anlagen, an Luftleitung, rund, Maße DIN EN 1506, DN 160, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 11,000 St
DOK DIN 276 2008 Aufteilung+BT: 432

**3.3.1.1.50 Ausschnitt Wärmedämmung Luftltg DN200 Gebäude Mineralwolle AS-Qualität hydrophobiert D 30mm kaschiert Alu-Folie**
STLB-Bau 2025-10 047
Ausschnitt für Wärmedämmung DIN 4140 an haus- und betriebstechnischen Anlagen, an Luftleitung, rund, Maße DIN EN 1506, DN 200, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 6,000 St
DOK DIN 276 2008 Aufteilung+BT: 432

**3.3.1.1.51 Ausschnitt Wärmedämmung Luftltg DN250 Gebäude Mineralwolle AS-Qualität hydrophobiert D 30mm kaschiert Alu-Folie**
STLB-Bau 2025-10 047
Ausschnitt für Wärmedämmung DIN 4140 an haus- und betriebstechnischen Anlagen, an Luftleitung, rund, Maße DIN EN 1506, DN 250, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 4,000 St
DOK DIN 276 2008 Aufteilung+BT: 432

*Hinweis: Nachfolgende Aufdopplungen etc.*
Nachfolgende Aufdopplungen etc.
beziehen sich auf alle vorgenannten Medien, Temperaturen, Montageorte und -höhen sowie ggf. zusätzlich beschriebene Sicherungsmaßnahmen.
Behinderungen durch beengte Montage- und Platzverhältnisse sind grundsätzlich in den Einheitspreisen mit einzukalkulieren.

**3.3.1.1.52 Wärmedämmung Aufdopplung Halterung DN100 Gebäude Mineralwolle AS-Qualität hydrophobiert Matte D 30mm**
STLB-Bau 2025-10 047
Wärmedämmung ohne Ummantelung DIN 4140 an haus- und betriebstechnischen Anlagen, an Aufdopplung für Halterung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 15,000 St
DOK DIN 276 2008 Aufteilung+BT: 432

**3.3.1.1.53 Wärmedämmung Aufdopplung Halterung DN125 Gebäude Mineralwolle AS-Qualität hydrophobiert Matte D 30mm**
STLB-Bau 2025-10 047
Wärmedämmung ohne Ummantelung DIN 4140 an haus- und betriebstechnischen Anlagen, an Aufdopplung für Halterung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

**3.3.1.1.54 Wärmedämmung Aufdopplung Halterung DN160 Gebäude Mineralwolle AS-Qualität hydrophobiert Matte D 30mm**
STLB-Bau 2025-10 047
Wärmedämmung ohne Ummantelung DIN 4140 an haus- und betriebstechnischen Anlagen, an Aufdopplung für Halterung, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 7,000 St
DOK DIN 276 2008 Aufteilung+BT: 432

**3.3.1.1.55 Wärmedämmung Aufdopplung Halterung DN200 Gebäude Mineralwolle AS-Qualität hydrophobiert Matte D 30mm**
STLB-Bau 2025-10 047
Wärmedämmung ohne Ummantelung DIN 4140 an haus- und betriebstechnischen Anlagen, an Aufdopplung für Halterung, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 6,000 St
DOK DIN 276 2008 Aufteilung+BT: 432

**3.3.1.1.56 Wärmedämmung Aufdopplung Halterung DN250 Gebäude Mineralwolle AS-Qualität hydrophobiert Matte D 30mm**
STLB-Bau 2025-10 047
Wärmedämmung ohne Ummantelung DIN 4140 an haus- und betriebstechnischen Anlagen, an Aufdopplung für Halterung, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Ausführung gemäß Einzelbeschreibung,
Einzelbeschreibungs-Nr 'Dämmmatten sind gemäß DIN 4140 mit verzinktem Bindedraht, mindestens 6 Windungen pro Meter Leitungslänge, zu befestigen. Die Drahtenden dürfen die Aluminiumfolie nicht beschädigen und sind mit selbstklebendem Aluminiumband abzukleben. Alle Dämmstofffugen sind mit 50-100 mm breitem, selbstklebendem Aluminiumband dicht zu verkleben'.
Menge: 4,000 St
DOK DIN 276 2008 Aufteilung+BT: 432

###### 3.3.1.2 Mineralwolle mit Ummantelung für Zuluft, gekühlt oder beheizt, im Freien

*Hinweis: Betriebs- und Umgebungsbedingungen: Winterfall: Max. Medium-Betriebstemperatur +26 Grad C, max. relative Luftfeuchte vom Medium 40%. Min. Umgebungstemperatur im Freien -14 Grad C, max. relative Luftfeuchte der Umgebung im Freien 90%. Sommerfall: Min. Medium-Betriebstemperatur +10 Grad C, max. relative Luftfeuchte vom Medium 65%. Max. Umgebungstemperatur im Gebäude +32 Grad C, max. relative Luftfeuchte der Umgebung im Gebäude 75%.*

*Hinweis: Hinweis zu diffusionsdichte Ausführung mit Dampfbremse*
In den nachfolgenden Positionen ist bei der Dämmung zu berücksichtigen, dass diese diffusionsdicht auszuführen ist und die Dampfbremse gesamtheitlich, ohne Unterbrechung, durchgezogen sein muss.

*Hinweis: Hinweis zu Belüftungs- bzw. Entwässerungsbohrungen, Überlappungen*
In den nachfolgenden Positionen ist bei der Ummantelung zu berücksichtigen,
an der unteren Scheitellinie der Ummantelung von Rohrleitungen bzw. an der unteren Seite mittig von Kanälen sind mindestens drei Belüftungs- bzw. Entwässerungsbohrungen je Meter mit einem Mindestdurchmesser von 10 mm anzubringen. Weiterhin müssen Überlappungen mindestens in eine Länge von 50 mm ausgeführt werden.
Die Ummantelung darf dann keine Berührung mit dem Dämmstoff haben, sondern muss mittels Abstandshaltern oder Noppenfolie (siehe Pos. Tragkonstruktion) auf Abstand gehalten werden. Abstandshalter können wie folgt gewählt werden: z. B. Noppenfolie vollflächig bei nicht druckfesten Dämmstoffen, Blechstreifen mit Wellenband oder Noppenfolienstreifen bei druckfesten Dämmstoffen. Zwischen Ummantelung und Dämmstoff muss bei Wärmedämmungen in Freianlagen ein Luftspalt von mindestens 13 mm eingehalten werden.

*Hinweis: Luftkanäle eckig*

*Hinweis: Dämmung bis 1,5m Montagehöhe*

**3.3.1.2.1 Wärmedämmung Ummantelung Luftltg Kanten-L bis 500mm im Freien Mineralwolle AS-Qualität hydrophobiert Matte D 60mm Mantel prof.Blech AlMg2Mn0,8**
STLB-Bau 2025-10 047
Wärmedämmung einschl. Ummantelung DIN 4140 an haus- und betriebstechnischen Anlagen, an Luftleitung, rechteckig, Maße DIN EN 1505, Kantenlänge bis 500 mm, Mindestabstände DIN 4140 sind nicht eingehalten, im Freien, Dämmung aus Mineralwolle DIN EN 14303, AS-Qualität und hydrophobiert, als Lamellenmatte, einlagig, Dämmschichtdicke 60 mm, Brandverhaltensklasse DIN EN 13501-1 A1 (nichtbrennbar), Schmelzpunkt größer 1000 Grad C, DIN 4102-17, Wärmeleitfähigkeit 0,040 W/(mK) bei 40 Grad C Mitteltemperatur DIN EN 12667, kaschiert mit Alufolie, Ummantelung aus profiliertem Blech, Aluminium, AlMg2Mn0,8, Blechdicke 0,8 mm, Überlappungen verschrauben und mit plastischem Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 8,000 m2
DOK DIN 276 2008 Aufteilung+BT: 431

**3.3.1.2.2 Wärmedämmung Ummantelung Luftltg Kanten-L 500-1000mm im Freien Mineralwolle AS-Qualität hydrophobiert Matte D 60mm Mantel prof.Blech AlMg2Mn0,8**
STLB-Bau 2025-10 047
Wärmedämmung einschl. Ummantelung DIN 4140 an haus- und betriebstechnischen Anlagen, an Luftleitung, rechteckig, Maße DIN EN 1505, Kantenlänge über 500 bis 1000 mm, Mindestabstände DIN 4140 sind nicht eingehalten, im Freien, Dämmung aus Mineralwolle DIN EN 14303, AS-Qualität und hydrophobiert, als Lamellenmatte, einlagig, Dämmschichtdicke 60 mm, Brandverhaltensklasse DIN EN 13501-1 A1 (nichtbrennbar), Schmelzpunkt größer 1000 Grad C, DIN 4102-17, Wärmeleitfähigkeit 0,040 W/(mK) bei 40 Grad C Mitteltemperatur DIN EN 12667, kaschiert mit Alufolie, Ummantelung aus profiliertem Blech, Aluminium, AlMg2Mn0,8, Blechdicke 0,8 mm, Überlappungen verschrauben und mit plastischem Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 12,000 m2
DOK DIN 276 2008 Aufteilung+BT: 431

**3.3.1.2.3 Wärmedämmung Ummantelung Luftltg Kanten-L 1000-1500mm im Freien Mineralwolle AS-Qualität hydrophobiert Matte D 60mm Mantel prof.Blech AlMg2Mn0,8**
STLB-Bau 2025-10 047
Wärmedämmung einschl. Ummantelung DIN 4140 an haus- und betriebstechnischen Anlagen, an Luftleitung, rechteckig, Maße DIN EN 1505, Kantenlänge über 1000 bis 1500 mm, Mindestabstände DIN 4140 sind nicht eingehalten, im Freien, Dämmung aus Mineralwolle DIN EN 14303, AS-Qualität und hydrophobiert, als Lamellenmatte, einlagig, Dämmschichtdicke 60 mm, Brandverhaltensklasse DIN EN 13501-1 A1 (nichtbrennbar), Schmelzpunkt größer 1000 Grad C, DIN 4102-17, Wärmeleitfähigkeit 0,040 W/(mK) bei 40 Grad C Mitteltemperatur DIN EN 12667, kaschiert mit Alufolie, Ummantelung aus profiliertem Blech, Aluminium, AlMg2Mn0,8, Blechdicke 0,8 mm, Überlappungen verschrauben und mit plastischem Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 20,000 m2
DOK DIN 276 2008 Aufteilung+BT: 431

*Hinweis: Nachfolgende Formstücke, Ausschnitte etc.*
Nachfolgende Formstücke, Ausschnitte etc.
beziehen sich auf alle vorgenannten Medien, Temperaturen, Montageorte und -höhen sowie ggf. zusätzlich beschriebene Sicherungsmaßnahmen.
Behinderungen durch beengte Montage- und Platzverhältnisse sind grundsätzlich in den Einheitspreisen mit einzukalkulieren.

**3.3.1.2.4 Formstück Mineralwolle AS-Qualität hydrophobiert Wärmedämmung Ummantelung Luftltg Kanten-L bis 500mm im Freien 0,040W/(mK) einlagig D 60mm kaschiert Alu-Folie Mantel prof.Blech AlMg2Mn0,8 D 0,8mm verschrauben Dichtstoff abdichten**
STLB-Bau 2025-10 047
Formstück aus Mineralwolle DIN EN 14303, AS-Qualität und hydrophobiert, Wärmedämmung einschl. Ummantelung DIN 4140 an haus- und betriebstechnischen Anlagen, an Luftleitung, rechteckig, Kantenlänge bis 500 mm, Mindestabstände DIN 4140 sind nicht eingehalten, Maße DIN EN 1505, im Freien, Brandverhaltensklasse DIN EN 13501-1 A1 (nichtbrennbar), Wärmeleitfähigkeit 0,040 W/(mK) bei 40 Grad C Mitteltemperatur DIN EN 12667, einlagig, Dämmschichtdicke 60 mm, kaschiert mit Aluminiumfolie, Ummantelung aus profiliertem Blech, Aluminium, AlMg2Mn0,8, Blechdicke 0,8 mm, verschrauben, mit Dichtstoff abdichten, Ausführung gemäß Einzelbeschreibung,
Einzelbeschreibungs-Nr 'Formstücke gem. DIN 18421.
Dämmmatten sind gemäß DIN 4140 mit 6 Metall-Schweißstiften je m² (bzw. mit 10 Stiften je m² an der Kanalunterseite) sowie Sicherungsscheiben an den Kanalaußenseiten zu befestigen. Die Kanalinnenseite darf durch das Schweißverfahren nicht beschädigt werden. Alle Dämmstofffugen sowie Sicherungsscheiben sind mit 100 mm breitem, selbstklebendem Aluminiumband dicht zu verkleben. Selbstklebende Haltestifte oder Haltestifte aus Kunststoff sind nicht zulässig!'.
Menge: 14,000 m2
DOK DIN 276 2008 Aufteilung+BT: 431

**3.3.1.2.5 Formstück Mineralwolle AS-Qualität hydrophobiert Wärmedämmung Ummantelung Luftltg Kanten-L 500-1000mm im Freien 0,040W/(mK) einlagig D 60mm kaschiert Alu-Folie Mantel prof.Blech AlMg2Mn0,8 D 0,8mm verschrauben Dichtstoff abdichten**
STLB-Bau 2025-10 047
Formstück aus Mineralwolle DIN EN 14303, AS-Qualität und hydrophobiert, Wärmedämmung einschl. Ummantelung DIN 4140 an haus- und betriebstechnischen Anlagen, an Luftleitung, rechteckig, Kantenlänge über 500 bis 1000 mm, Mindestabstände DIN 4140 sind nicht eingehalten, Maße DIN EN 1505, im Freien, Brandverhaltensklasse DIN EN 13501-1 A1 (nichtbrennbar), Wärmeleitfähigkeit 0,040 W/(mK) bei 40 Grad C Mitteltemperatur DIN EN 12667, einlagig, Dämmschichtdicke 60 mm, kaschiert mit Aluminiumfolie, Ummantelung aus profiliertem Blech, Aluminium, AlMg2Mn0,8, Blechdicke 0,8 mm, verschrauben, mit Dichtstoff abdichten, Ausführung gemäß Einzelbeschreibung,
Einzelbeschreibungs-Nr 'Formstücke gem. DIN 18421.
Dämmmatten sind gemäß DIN 4140 mit 6 Metall-Schweißstiften je m² (bzw. mit 10 Stiften je m² an der Kanalunterseite) sowie Sicherungsscheiben an den Kanalaußenseiten zu befestigen. Die Kanalinnenseite darf durch das Schweißverfahren nicht beschädigt werden. Alle Dämmstofffugen sowie Sicherungsscheiben sind mit 100 mm breitem, selbstklebendem Aluminiumband dicht zu verkleben. Selbstklebende Haltestifte oder Haltestifte aus Kunststoff sind nicht zulässig!'.
Menge: 34,000 m2
DOK DIN 276 2008 Aufteilung+BT: 431

**3.3.1.2.6 Formstück Mineralwolle AS-Qualität hydrophobiert Wärmedämmung Ummantelung Luftltg Kanten-L 1000-1500mm im Freien 0,040W/(mK) einlagig D 60mm kaschiert Alu-Folie Mantel prof.Blech AlMg2Mn0,8 D 0,8mm verschrauben Dichtstoff abdichten**
STLB-Bau 2025-10 047
Formstück aus Mineralwolle DIN EN 14303, AS-Qualität und hydrophobiert, Wärmedämmung einschl. Ummantelung DIN 4140 an haus- und betriebstechnischen Anlagen, an Luftleitung, rechteckig, Kantenlänge über 1000 bis 1500 mm, Mindestabstände DIN 4140 sind nicht eingehalten, Maße DIN EN 1505, im Freien, Brandverhaltensklasse DIN EN 13501-1 A1 (nichtbrennbar), Wärmeleitfähigkeit 0,040 W/(mK) bei 40 Grad C Mitteltemperatur DIN EN 12667, einlagig, Dämmschichtdicke 60 mm, kaschiert mit Aluminiumfolie, Ummantelung aus profiliertem Blech, Aluminium, AlMg2Mn0,8, Blechdicke 0,8 mm, verschrauben, mit Dichtstoff abdichten, Ausführung gemäß Einzelbeschreibung,
Einzelbeschreibungs-Nr 'Formstücke gem. DIN 18421.
Dämmmatten sind gemäß DIN 4140 mit 6 Metall-Schweißstiften je m² (bzw. mit 10 Stiften je m² an der Kanalunterseite) sowie Sicherungsscheiben an den Kanalaußenseiten zu befestigen. Die Kanalinnenseite darf durch das Schweißverfahren nicht beschädigt werden. Alle Dämmstofffugen sowie Sicherungsscheiben sind mit 100 mm breitem, selbstklebendem Aluminiumband dicht zu verkleben. Selbstklebende Haltestifte oder Haltestifte aus Kunststoff sind nicht zulässig!'.
Menge: 32,000 m2
DOK DIN 276 2008 Aufteilung+BT: 431

**3.3.1.2.7 Abflachung Wärmedämmung Ummantelung Luftltg Kanten-L bis 500mm im Freien Mineralwolle AS-Qualität hydrophobiert D 60mm kaschiert Alu-Folie Mantel prof.Blech AlMg2Mn0,8 D 0,8mm verschrauben Dichtstoff abdichten**
STLB-Bau 2025-10 047
Abflachung für Wärmedämmung einschl. Ummantelung DIN 4140 an haus- und betriebstechnischen Anlagen, an Luftleitung, rechteckig, Maße DIN EN 1505, Kantenlänge bis 500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 4,000 St
DOK DIN 276 2008 Aufteilung+BT: 431

**3.3.1.2.8 Abflachung Wärmedämmung Ummantelung Luftltg Kanten-L 500-1000mm im Freien Mineralwolle AS-Qualität hydrophobiert D 60mm kaschiert Alu-Folie Mantel prof.Blech AlMg2Mn0,8 D 0,8mm verschrauben Dichtstoff abdichten**
STLB-Bau 2025-10 047
Abflachung für Wärmedämmung einschl. Ummantelung DIN 4140 an haus- und betriebstechnischen Anlagen, an Luftleitung, rechteckig, Maße DIN EN 1505, Kantenlänge über 500 bis 1000 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 2,000 St
DOK DIN 276 2008 Aufteilung+BT: 431

**3.3.1.2.9 Abflachung Wärmedämmung Ummantelung Luftltg Kanten-L 1000-1500mm im Freien Mineralwolle AS-Qualität hydrophobiert D 60mm kaschiert Alu-Folie Mantel prof.Blech AlMg2Mn0,8 D 0,8mm verschrauben Dichtstoff abdichten**
STLB-Bau 2025-10 047
Abflachung für Wärmedämmung einschl. Ummantelung DIN 4140 an haus- und betriebstechnischen Anlagen, an Luftleitung, rechteckig, Maße DIN EN 1505, Kantenlänge über 1000 bis 1500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 4,000 St
DOK DIN 276 2008 Aufteilung+BT: 431

**3.3.1.2.10 Regenabweiser Wärmedämmung Ummantelung Luftltg Kanten-L bis 500mm im Freien Mineralwolle AS-Qualität hydrophobiert D 60mm kaschiert Alu-Folie Mantel prof.Blech AlMg2Mn0,8 D 0,8mm verschrauben Dichtstoff abdichten**
STLB-Bau 2025-10 047
Regenabweiser für Wärmedämmung einschl. Ummantelung DIN 4140 an haus- und betriebstechnischen Anlagen, an Luftleitung, rechteckig, Maße DIN EN 1505, Kantenlänge bis 500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 1,000 St
DOK DIN 276 2008 Aufteilung+BT: 431

**3.3.1.2.11 Regenabweiser Wärmedämmung Ummantelung Luftltg Kanten-L 500-1000mm im Freien Mineralwolle AS-Qualität hydrophobiert D 60mm kaschiert Alu-Folie Mantel prof.Blech AlMg2Mn0,8 D 0,8mm verschrauben Dichtstoff abdichten**
STLB-Bau 2025-10 047
Regenabweiser für Wärmedämmung einschl. Ummantelung DIN 4140 an haus- und betriebstechnischen Anlagen, an Luftleitung, rechteckig, Maße DIN EN 1505, Kantenlänge über 500 bis 1000 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 4,000 St
DOK DIN 276 2008 Aufteilung+BT: 431

**3.3.1.2.12 Regenabweiser Wärmedämmung Ummantelung Luftltg Kanten-L 1000-1500mm im Freien Mineralwolle AS-Qualität hydrophobiert D 60mm kaschiert Alu-Folie Mantel prof.Blech AlMg2Mn0,8 D 0,8mm verschrauben Dichtstoff abdichten**
STLB-Bau 2025-10 047
Regenabweiser für Wärmedämmung einschl. Ummantelung DIN 4140 an haus- und betriebstechnischen Anlagen, an Luftleitung, rechteckig, Maße DIN EN 1505, Kantenlänge über 1000 bis 1500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 1,000 St
DOK DIN 276 2008 Aufteilung+BT: 431

**3.3.1.2.13 Endstelle Wärmedämmung Ummantelung Luftltg Kanten-L bis 500mm im Freien Mineralwolle AS-Qualität hydrophobiert D 60mm kaschiert Alu-Folie Mantel prof.Blech AlMg2Mn0,8 D 0,8mm verschrauben Dichtstoff abdichten**
STLB-Bau 2025-10 047
Endstelle für Wärmedämmung einschl. Ummantelung DIN 4140 an haus- und betriebstechnischen Anlagen, an Luftleitung, rechteckig, Maße DIN EN 1505, Kantenlänge bis 500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 2,000 St
DOK DIN 276 2008 Aufteilung+BT: 431

**3.3.1.2.14 Endstelle Wärmedämmung Ummantelung Luftltg Kanten-L 500-1000mm im Freien Mineralwolle AS-Qualität hydrophobiert D 60mm kaschiert Alu-Folie Mantel prof.Blech AlMg2Mn0,8 D 0,8mm verschrauben Dichtstoff abdichten**
STLB-Bau 2025-10 047
Endstelle für Wärmedämmung einschl. Ummantelung DIN 4140 an haus- und betriebstechnischen Anlagen, an Luftleitung, rechteckig, Maße DIN EN 1505, Kantenlänge über 500 bis 1000 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 2,000 St
DOK DIN 276 2008 Aufteilung+BT: 431

**3.3.1.2.15 Endstelle Wärmedämmung Ummantelung Luftltg Kanten-L 1000-1500mm im Freien Mineralwolle AS-Qualität hydrophobiert D 60mm kaschiert Alu-Folie Mantel prof.Blech AlMg2Mn0,8 D 0,8mm verschrauben Dichtstoff abdichten**
STLB-Bau 2025-10 047
Endstelle für Wärmedämmung einschl. Ummantelung DIN 4140 an haus- und betriebstechnischen Anlagen, an Luftleitung, rechteckig, Maße DIN EN 1505, Kantenlänge über 1000 bis 1500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Dämmmatten sind gemäß DIN 4140 mit 6 Metall-Schweißstiften je m² (bzw. mit 10 Stiften je m² an der Kanalunterseite) sowie Sicherungsscheiben an den Kanalaußenseiten zu befestigen. Die Kanalinnenseite darf durch das Schweißverfahren nicht beschädigt werden. Alle Dämmstofffugen sowie Sicherungsscheiben sind mit 100 mm breitem, selbstklebendem Aluminiumband dicht zu verkleben. Selbstklebende Haltestifte oder Haltestifte aus Kunststoff sind nicht zulässig!'.
Menge: 1,000 St
DOK DIN 276 2008 Aufteilung+BT: 431

**3.3.1.2.16 Ausschnitt Wärmedämmung Ummantelung Luftltg Kanten-L bis 500mm im Freien Mineralwolle AS-Qualität hydrophobiert D 60mm kaschiert Alu-Folie Mantel prof.Blech AlMg2Mn0,8 D 0,8mm verschrauben Dichtstoff abdichten**
STLB-Bau 2025-10 047
Ausschnitt für Wärmedämmung einschl. Ummantelung DIN 4140 an haus- und betriebstechnischen Anlagen, an Luftleitung, rechteckig, Maße DIN EN 1505, Kantenlänge bis 500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Durchdringungen durch die Dämmung sind mit selbstklebendem Aluminiumband dicht abzukleben. Durchdringungen durch die Ummantelung sind zu entgraten (Schnittkanten), Kantenschutzband verwenden, saubere Ausführung der Ausschnitte'.
Menge: 8,000 St
DOK DIN 276 2008 Aufteilung+BT: 431

**3.3.1.2.17 Ausschnitt Wärmedämmung Ummantelung Luftltg Kanten-L 500-1000mm im Freien Mineralwolle AS-Qualität hydrophobiert D 60mm kaschiert Alu-Folie Mantel prof.Blech AlMg2Mn0,8 D 0,8mm verschrauben Dichtstoff abdichten**
STLB-Bau 2025-10 047
Ausschnitt für Wärmedämmung einschl. Ummantelung DIN 4140 an haus- und betriebstechnischen Anlagen, an Luftleitung, rechteckig, Maße DIN EN 1505, Kantenlänge über 500 bis 1000 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Durchdringungen durch die Dämmung sind mit selbstklebendem Aluminiumband dicht abzukleben. Durchdringungen durch die Ummantelung sind zu entgraten (Schnittkanten), Kantenschutzband verwenden, saubere Ausführung der Ausschnitte'.
Menge: 12,000 St
DOK DIN 276 2008 Aufteilung+BT: 431

**3.3.1.2.18 Ausschnitt Wärmedämmung Ummantelung Luftltg Kanten-L 1000-1500mm im Freien Mineralwolle AS-Qualität hydrophobiert D 60mm kaschiert Alu-Folie Mantel prof.Blech AlMg2Mn0,8 D 0,8mm verschrauben Dichtstoff abdichten**
STLB-Bau 2025-10 047
Ausschnitt für Wärmedämmung einschl. Ummantelung DIN 4140 an haus- und betriebstechnischen Anlagen, an Luftleitung, rechteckig, Maße DIN EN 1505, Kantenlänge über 1000 bis 1500 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Durchdringungen durch die Dämmung sind mit selbstklebendem Aluminiumband dicht abzukleben. Durchdringungen durch die Ummantelung sind zu entgraten (Schnittkanten), Kantenschutzband verwenden, saubere Ausführung der Ausschnitte'.
Menge: 11,000 St
DOK DIN 276 2008 Aufteilung+BT: 431

**3.3.1.2.19 Ausschnitt Wärmedämmung Ummantelung Luftltg Kanten-L 1500-2000mm im Freien Mineralwolle AS-Qualität hydrophobiert D 60mm kaschiert Alu-Folie Mantel prof.Blech AlMg2Mn0,8 D 0,8mm verschrauben Dichtstoff abdichten**
STLB-Bau 2025-10 047
Ausschnitt für Wärmedämmung einschl. Ummantelung DIN 4140 an haus- und betriebstechnischen Anlagen, an Luftleitung, rechteckig, Maße DIN EN 1505, Kantenlänge über 1500 bis 2000 mm, im Freien, Dämmung aus Mineralwolle DIN EN 14303, AS-Qualität und hydrophobiert, Brandverhaltensklasse DIN EN 13501-1 A1 (nichtbrennbar), Wärmeleitfähigkeit 0,040 W/(mK) bei 40 Grad C Mitteltemperatur DIN EN 12667, Gesamt-Dämmschichtdicke 60 mm, einlagig, kaschiert mit Aluminiumfolie, Ummantelung aus profiliertem Blech, Aluminium, Legierung AlMg2Mn0,8, Blechdicke 0,8 mm, verschrauben, mit Dichtstoff abdichten, Ausführung gemäß Einzelbeschreibung,
Einzelbeschreibungs-Nr 'Durchdringungen durch die Dämmung sind mit selbstklebendem Aluminiumband dicht abzukleben. Durchdringungen durch die Ummantelung sind zu entgraten (Schnittkanten), Kantenschutzband verwenden, saubere Ausführung der Ausschnitte'.
Menge: 6,000 St
DOK DIN 276 2008 Aufteilung+BT: 431

*Hinweis: Nachfolgende Aufdopplungen etc.*
Nachfolgende Aufdopplungen etc.
beziehen sich auf alle vorgenannten Medien, Temperaturen, Montageorte und -höhen sowie ggf. zusätzlich beschriebene Sicherungsmaßnahmen.
Behinderungen durch beengte Montage- und Platzverhältnisse sind grundsätzlich in den Einheitspreisen mit einzukalkulieren.

**3.3.1.2.20 Wärmedämmung Ummantelung Aufdopplung Aufhängung Kanten-L bis 500mm Gebäude Mineralwolle AS-Qualität hydrophobiert Matte D 30mm Mantel prof. Blech Stahl verz**
Wärmedämmung einschl. Ummantelung DIN 4140 an haus- und betriebstechnischen Anlagen, an Aufdopplung für Aufhängung von rechteckigen Luftleitungen, Kantenlänge bis 500 mm, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,6 mm, Überlappungen verschrauben und mit plastischem Dichtstoff abdichten. Ausführung gemäß Einzelbeschreibung,
Einzelbeschreibungs-Nr Dämmmatten sind gemäß DIN 4140 mit 6 Metall-Schweißstiften je m² (bzw. mit 10 Stiften je m² an der Kanalunterseite) sowie Sicherungsscheiben an den Kanalaußenseiten zu befestigen. Die Kanalinnenseite darf durch das Schweißverfahren nicht beschädigt werden. Alle Dämmstofffugen sowie Sicherungsscheiben sind mit 100 mm breitem, selbstklebendem Aluminiumband dicht zu verkleben. Selbstklebende Haltestifte oder Haltestifte aus Kunststoff sind nicht zulässig!.
Menge: 12,000 m
DOK DIN 276 2008 Aufteilung+BT: 431

**3.3.1.2.21 Wärmedämmung Ummantelung Aufdopplung Aufhängung Kanten-L 500-1000mm Gebäude Mineralwolle AS-Qualität hydrophobiert Matte D 30mm Mantel prof. Blech Stahl verz**
Wärmedämmung einschl. Ummantelung DIN 4140 an haus- und betriebstechnischen Anlagen, an Aufdopplung für Aufhängung von rechteckigen Luftleitungen, Kantenlänge über 500 bis 1000 mm, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten. Ausführung gemäß Einzelbeschreibung,
Einzelbeschreibungs-Nr Dämmmatten sind gemäß DIN 4140 mit 6 Metall-Schweißstiften je m² (bzw. mit 10 Stiften je m² an der Kanalunterseite) sowie Sicherungsscheiben an den Kanalaußenseiten zu befestigen. Die Kanalinnenseite darf durch das Schweißverfahren nicht beschädigt werden. Alle Dämmstofffugen sowie Sicherungsscheiben sind mit 100 mm breitem, selbstklebendem Aluminiumband dicht zu verkleben. Selbstklebende Haltestifte oder Haltestifte aus Kunststoff sind nicht zulässig!.
Menge: 14,000 m
DOK DIN 276 2008 Aufteilung+BT: 431

**3.3.1.2.22 Wärmedämmung Ummantelung Aufdopplung Aufhängung Kanten-L 1000-1500mm Gebäude Mineralwolle AS-Qualität hydrophobiert Matte D 30mm Mantel prof. Blech Stahl verz**
Wärmedämmung einschl. Ummantelung DIN 4140 an haus- und betriebstechnischen Anlagen, an Aufdopplung für Aufhängung von rechteckigen Luftleitungen, Kantenlänge über 1000 bis 1500 mm, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten. Ausführung gemäß Einzelbeschreibung,
Einzelbeschreibungs-Nr Dämmmatten sind gemäß DIN 4140 mit 6 Metall-Schweißstiften je m² (bzw. mit 10 Stiften je m² an der Kanalunterseite) sowie Sicherungsscheiben an den Kanalaußenseiten zu befestigen. Die Kanalinnenseite darf durch das Schweißverfahren nicht beschädigt werden. Alle Dämmstofffugen sowie Sicherungsscheiben sind mit 100 mm breitem, selbstklebendem Aluminiumband dicht zu verkleben. Selbstklebende Haltestifte oder Haltestifte aus Kunststoff sind nicht zulässig!.
Menge: 4,000 m
DOK DIN 276 2008 Aufteilung+BT: 431

**3.3.1.2.23 Wärmedämmung Ummantelung Aufdopplung Aufhängung Kanten-L 1500-2000mm Gebäude Mineralwolle AS-Qualität hydrophobiert Matte D 30mm Mantel prof. Blech Stahl verz**
Wärmedämmung einschl. Ummantelung DIN 4140 an haus- und betriebstechnischen Anlagen, an Aufdopplung für Aufhängung von rechteckigen Luftleitungen, Kantenlänge über 1500 bis 2000 mm, Mindestabstände DIN 4140 sind nicht eingehalten, im Gebäude, keine ausreichende Konvektion bzw. unzureichender Abstand zu Objekten, Dämmung aus Mineralwolle DIN EN 14303, AS-Qualität und hydrophobiert, als Lamellenmatte, einlagig, Dämmschichtdicke 30 mm, Brandverhaltensklasse DIN EN 13501-1 A1 (nichtbrennbar), Wärmeleitfähigkeit 0,040 W/(mK) bei 40 Grad C Mitteltemperatur DIN EN 12667, kaschiert mit Alufolie, Ummantelung aus profiliertem Blech, Stahl, feuerverzinkt, Blechdicke 0,8 mm, Überlappungen verschrauben und mit plastischem Dichtstoff abdichten. Ausführung gemäß Einzelbeschreibung,
Einzelbeschreibungs-Nr Dämmmatten sind gemäß DIN 4140 mit 6 Metall-Schweißstiften je m² (bzw. mit 10 Stiften je m² an der Kanalunterseite) sowie Sicherungsscheiben an den Kanalaußenseiten zu befestigen. Die Kanalinnenseite darf durch das Schweißverfahren nicht beschädigt werden. Alle Dämmstofffugen sowie Sicherungsscheiben sind mit 100 mm breitem, selbstklebendem Aluminiumband dicht zu verkleben. Selbstklebende Haltestifte oder Haltestifte aus Kunststoff sind nicht zulässig!.
Menge: 2,000 m
DOK DIN 276 2008 Aufteilung+BT: 431

#### 3.4 434 DÄMMUNG KÄLTETECHNIK

##### 3.4.1 434 Kälteverteilnetze

*Hinweis: Für die Dämmung von Kälte-, Kühl- und WRG-Wassereitungen im Rahmen dieses Bauvorhabens wurde gezielt ein bestimmtes Material als Dämmsystem vorgesehen.*
Für die Dämmung von Kälte-, Kühl- und WRG-Wassereitungen im Rahmen dieses Bauvorhabens wurde gezielt ein bestimmtes Material als Dämmsystem vorgesehen.

Die Auswahl basiert auf einer fundierten Bewertung technischer, hygienischer und wirtschaftlicher Aspekte – insbesondere im Hinblick auf Tauwasservermeidung, Energieeffizienz, Brandschutz und den Schutz angrenzender Bauteile.

*Hinweis: Kriterien für Auswahl verstärkter alukaschierter Mineralwolle:*
Kriterien für Auswahl verstärkter alukaschierter Mineralwolle:

1. Hoherr Brandschutz
- Das Dämmmaterial besteht aus nichtbrennbare Steinwolle mit einem Schmelzpunkt über 1.000 °C und erfüllt die Euroklasse A2-s1,d0 gemäß DIN EN 13501-1. Dies ermöglicht eine sichere Anwendung in Bereichen mit hohen Brandschutzanforderungen, wie beispielsweise Rettungswegen, ohne zusätzliche Maßnahmen wie Brandlastkapselungen.
3. Effektiver Feuchteschutz
- Die hochfeste, glasfaserverstärkte Aluminiumkaschierung des Dämmsystems dient als zuverlässige Dampfsperre. Sie verhindert die Bildung von Tauwasser auf der Oberfläche der Kälteleitungen und schützt somit angrenzende Bauteile vor Feuchtigkeitsschäden und Schimmelbildung..
5. Energieeffizienz und Wärmeschutz
- Mit einer niedrigen Wärmeleitfähigkeit von etwa 0,037 W/(mK) bei 0 Grad C reduziert der Dämmstoff Wärmeverluste effektiv. Dies trägt zur Energieeinsparung bei und unterstützt die Einhaltung der Anforderungen des Gebäudeenergiegesetzes (GEG).
7. Einfache und schnelle Montage
- Das Dämmsystem zeichnet sich durch eine unkomplizierte Installation aus, die sich kaum von der Montage einer konventionellen Wärmedämmung unterscheidet. Dies reduziert den Montageaufwand erheblich, insbesondere bei komplexen Leitungssystemen mit vielen Ventilen, Bögen und Flanschen.
9. Langlebigkeit und Formstabilität
- Die vertikale Faserausrichtung der Steinwolle sorgt für hohe Druckfestigkeit und Formstabilität. Das Material behält ihre Dämmleistung über viele Jahre hinweg bei und ist resistent gegenüber Alterung.
11. Hygienische Eigenschaften
- Die geschlossene Aluminiumoberfläche des Dämmt-Systems verhindert die Ansammlung von Staub und Mikroorganismen, was die hygienischen Bedingungen verbessert. Zudem ist das Material resistent gegenüber Schimmel und Bakterien, was den Wartungsaufwand reduziert.
13. Nachhaltigkeit und Umweltverträglichkeit
- Mineralwolle besteht überwiegend aus natürlichen Rohstoffen und ist recycelbar. Die lange Lebensdauer und die Energieeinsparungen durch verbesserte Dämmung tragen zusätzlich zur positiven Ökobilanz bei.

###### 3.4.1.1 Mineralwolle verstärkt ohne Ummantelung für Edelstahl- und/oder Kupferrohr, Kühl- / WRG-Wasser

*Hinweis: Betriebs- und Umgebungsbedingungen: Winterfall: Min. Medium-Betriebstemperatur -10 Grad C, Max. Umgebungstemperatur im Gebäude +32 Grad C, Max. relative Luftfeuchte der Umgebung im Gebäude 75%. Sommerfall: Min. Medium-Betriebstemperatur -10 Grad C, Max. Umgebungstemperatur im Gebäude +32 Grad C, Max. relative Luftfeuchte der Umgebung im Gebäude 75%.*

*Hinweis: Hinweis zu diffusionsdichte Ausführung mit Dampfbremse*
In den nachfolgenden Positionen ist bei der Dämmung zu berücksichtigen, dass diese diffusionsdicht auszuführen ist und die Dampfbremse gesamtheitlich, ohne Unterbrechung, durchgezogen sein muss.

*Hinweis: Dämmung bis 5,5 m Montagehöhe*

*Hinweis: Hinweis zu Verbindungen*
In den nachfolgenden Positionen ist bei der Dämmung zu berücksichtigen, dass alle Rohrleitungen sowie Form- und Passstücke mit Pressverbindungen verbunden werden.

**3.4.1.1.1 Kältedämmung Rohr DN15 Gebäude MW kaschiert Alufolie Rohrschale D 40mm 0,035W/(mK)**
STLB-Bau 2025-10 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 m
DOK DIN 276 2008 Aufteilung+BT: 434

**3.4.1.1.2 Kältedämmung Rohr DN20 Gebäude MW kaschiert Alufolie Rohrschale D 40mm 0,035W/(mK)**
STLB-Bau 2025-10 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 24,000 m
DOK DIN 276 2008 Aufteilung+BT: 434

**3.4.1.1.3 Kältedämmung Rohr DN25 Gebäude MW kaschiert Alufolie Rohrschale D 40mm 0,035W/(mK)**
STLB-Bau 2025-10 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 m
DOK DIN 276 2008 Aufteilung+BT: 434

**3.4.1.1.4 Kältedämmung Rohr DN32 Gebäude MW kaschiert Alufolie Rohrschale D 40mm 0,035W/(mK)**
STLB-Bau 2025-10 047
Kältedämmung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 m
DOK DIN 276 2008 Aufteilung+BT: 434

**3.4.1.1.5 Kältedämmung Rohr DN40 Gebäude MW kaschiert Alufolie Rohrschale D 50mm 0,035W/(mK)**
STLB-Bau 2025-10 047
Kältedämmung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 16,000 m
DOK DIN 276 2008 Aufteilung+BT: 434

**3.4.1.1.6 Kältedämmung Rohr DN50 Gebäude MW kaschiert Alufolie Rohrschale D 50mm 0,035W/(mK)**
STLB-Bau 2025-10 047
Kältedämmung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 m
DOK DIN 276 2008 Aufteilung+BT: 434

**3.4.1.1.7 Kältedämmung Rohr DN65 Gebäude MW kaschiert Alufolie Rohrschale D 60mm 0,035W/(mK)**
STLB-Bau 2025-10 047
Kältedämmung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 m
DOK DIN 276 2008 Aufteilung+BT: 434

**3.4.1.1.8 Kältedämmung Rohr DN80 Gebäude MW kaschiert Alufolie Rohrschale D 60mm 0,035W/(mK)**
STLB-Bau 2025-10 047
Kältedämmung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. -10'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 42,000 m
DOK DIN 276 2008 Aufteilung+BT: 434

*Hinweis: Nachfolgende Formstücke, Passstücke, Ausschnitte etc.*
Nachfolgende Formstücke, Passstücke, Ausschnitte etc.
beziehen sich auf alle vorgenannten Medien, Temperaturen, Montageorte und -höhen sowie ggf. zusätzlich beschriebene Sicherungsmaßnahmen.
Behinderungen durch beengte Montage- und Platzverhältnisse sind grundsätzlich in den Einheitspreisen mit einzukalkulieren.

**3.4.1.1.9 Passstück MW Kältedämmung Rohr DN15 Gebäude 0,035W/(mK) D 40mm**
STLB-Bau 2025-10 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.10 Passstück MW Kältedämmung Rohr DN20 Gebäude 0,035W/(mK) D 40mm**
STLB-Bau 2025-10 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 16,000 St
DOK DIN 276 2008 Aufteilung+BT: 434

**3.4.1.1.11 Passstück MW Kältedämmung Rohr DN25 Gebäude 0,035W/(mK) D 40mm**
STLB-Bau 2025-10 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.12 Passstück MW Kältedämmung Rohr DN32 Gebäude 0,035W/(mK) D 40mm**
STLB-Bau 2025-10 047
Passstück aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.13 Passstück MW Kältedämmung Rohr DN40 Gebäude 0,035W/(mK) D 50mm**
STLB-Bau 2025-10 047
Passstück aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.14 Passstück MW Kältedämmung Rohr DN50 Gebäude 0,035W/(mK) D 50mm**
STLB-Bau 2025-10 047
Passstück aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.15 Passstück MW Kältedämmung Rohr DN65 Gebäude 0,035W/(mK) D 60mm**
STLB-Bau 2025-10 047
Passstück aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.16 Passstück MW Kältedämmung Rohr DN80 Gebäude 0,035W/(mK) D 60mm**
STLB-Bau 2025-10 047
Passstück aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 34,000 St
DOK DIN 276 2008 Aufteilung+BT: 434

**3.4.1.1.17 Bogen MW Kältedämmung Rohr DN15 Gebäude 0,035W/(mK) D 40mm**
STLB-Bau 2025-10 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.18 Bogen MW Kältedämmung Rohr DN20 Gebäude 0,035W/(mK) D 40mm**
STLB-Bau 2025-10 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 16,000 St
DOK DIN 276 2008 Aufteilung+BT: 434

**3.4.1.1.19 Bogen MW Kältedämmung Rohr DN25 Gebäude 0,035W/(mK) D 40mm**
STLB-Bau 2025-10 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.20 Bogen MW Kältedämmung Rohr DN40 Gebäude 0,035W/(mK) D 50mm**
STLB-Bau 2025-10 047
Bogen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.21 Bogen MW Kältedämmung Rohr DN50 Gebäude 0,035W/(mK) D 50mm**
STLB-Bau 2025-10 047
Bogen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.22 Bogen MW Kältedämmung Rohr DN65 Gebäude 0,035W/(mK) D 60mm**
STLB-Bau 2025-10 047
Bogen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.23 Bogen MW Kältedämmung Rohr DN80 Gebäude 0,035W/(mK) D 60mm**
STLB-Bau 2025-10 047
Bogen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 14,000 St
DOK DIN 276 2008 Aufteilung+BT: 434

**3.4.1.1.24 Stutzen MW Kältedämmung Rohr DN15 Gebäude 0,035W/(mK) D 40mm**
STLB-Bau 2025-10 047
Stutzen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.25 Stutzen MW Kältedämmung Rohr DN20 Gebäude 0,035W/(mK) D 40mm**
STLB-Bau 2025-10 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.26 Stutzen MW Kältedämmung Rohr DN25 Gebäude 0,035W/(mK) D 40mm**
STLB-Bau 2025-10 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.27 Stutzen MW Kältedämmung Rohr DN32 Gebäude 0,035W/(mK) D 40mm**
STLB-Bau 2025-10 047
Stutzen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.28 Stutzen MW Kältedämmung Rohr DN40 Gebäude 0,035W/(mK) D 50mm**
STLB-Bau 2025-10 047
Stutzen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.29 Stutzen MW Kältedämmung Rohr DN50 Gebäude 0,035W/(mK) D 50mm**
STLB-Bau 2025-10 047
Stutzen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.30 Stutzen MW Kältedämmung Rohr DN65 Gebäude 0,035W/(mK) D 60mm**
STLB-Bau 2025-10 047
Stutzen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.31 Stutzen MW Kältedämmung Rohr DN80 Gebäude 0,035W/(mK) D 60mm**
STLB-Bau 2025-10 047
Stutzen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.32 Reduzierung MW Kältedämmung Rohr DN20 Gebäude 0,035W/(mK) D 40mm**
STLB-Bau 2025-10 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.33 Reduzierung MW Kältedämmung Rohr DN25 Gebäude 0,035W/(mK) D 40mm**
STLB-Bau 2025-10 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.34 Reduzierung MW Kältedämmung Rohr DN32 Gebäude 0,035W/(mK) D 40mm**
STLB-Bau 2025-10 047
Reduzierung aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.35 Reduzierung MW Kältedämmung Rohr DN40 Gebäude 0,035W/(mK) D 50mm**
STLB-Bau 2025-10 047
Reduzierung aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.36 Reduzierung MW Kältedämmung Rohr DN50 Gebäude 0,035W/(mK) D 50mm**
STLB-Bau 2025-10 047
Reduzierung aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.37 Reduzierung MW Kältedämmung Rohr DN65 Gebäude 0,035W/(mK) D 60mm**
STLB-Bau 2025-10 047
Reduzierung aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.38 Reduzierung MW Kältedämmung Rohr DN80 Gebäude 0,035W/(mK) D 60mm**
STLB-Bau 2025-10 047
Reduzierung aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.39 Kappe MW Kältedämmung Rohr DN15 Gebäude 0,035W/(mK) D 40mm**
STLB-Bau 2025-10 047
Kappe aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.40 Kappe MW Kältedämmung Rohr DN20 Gebäude 0,035W/(mK) D 40mm**
STLB-Bau 2025-10 047
Kappe aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.41 Kappe MW Kältedämmung Rohr DN25 Gebäude 0,035W/(mK) D 40mm**
STLB-Bau 2025-10 047
Kappe aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.42 Kappe MW Kältedämmung Rohr DN32 Gebäude 0,035W/(mK) D 40mm**
STLB-Bau 2025-10 047
Kappe aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.43 Kappe MW Kältedämmung Rohr DN40 Gebäude 0,035W/(mK) D 50mm**
STLB-Bau 2025-10 047
Kappe aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.44 Kappe MW Kältedämmung Rohr DN50 Gebäude 0,035W/(mK) D 50mm**
STLB-Bau 2025-10 047
Kappe aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.45 Kappe MW Kältedämmung Rohr DN65 Gebäude 0,035W/(mK) D 60mm**
STLB-Bau 2025-10 047
Kappe aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.46 Kappe MW Kältedämmung Rohr DN80 Gebäude 0,035W/(mK) D 60mm**
STLB-Bau 2025-10 047
Kappe aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.47 Abflachung Kältedämmung Rohr DN15 Gebäude MW D 40mm**
STLB-Bau 2025-10 047
Abflachung für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.48 Abflachung Kältedämmung Rohr DN20 Gebäude MW D 40mm**
STLB-Bau 2025-10 047
Abflachung für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.49 Abflachung Kältedämmung Rohr DN25 Gebäude MW D 40mm**
STLB-Bau 2025-10 047
Abflachung für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.50 Abflachung Kältedämmung Rohr DN32 Gebäude MW D 40mm**
STLB-Bau 2025-10 047
Abflachung für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.51 Abflachung Kältedämmung Rohr DN40 Gebäude MW D 50mm**
STLB-Bau 2025-10 047
Abflachung für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.52 Abflachung Kältedämmung Rohr DN50 Gebäude MW D 50mm**
STLB-Bau 2025-10 047
Abflachung für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.53 Abflachung Kältedämmung Rohr DN65 Gebäude MW D 60mm**
STLB-Bau 2025-10 047
Abflachung für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.54 Abflachung Kältedämmung Rohr DN80 Gebäude MW D 60mm**
STLB-Bau 2025-10 047
Abflachung für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 8,000 St
DOK DIN 276 2008 Aufteilung+BT: 434

**3.4.1.1.55 Endstelle Kältedämmung Rohr DN15 Gebäude MW D 40mm**
STLB-Bau 2025-10 047
Endstelle für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.56 Endstelle Kältedämmung Rohr DN20 Gebäude MW D 40mm**
STLB-Bau 2025-10 047
Endstelle für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.57 Endstelle Kältedämmung Rohr DN25 Gebäude MW D 40mm**
STLB-Bau 2025-10 047
Endstelle für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.58 Endstelle Kältedämmung Rohr DN32 Gebäude MW D 40mm**
STLB-Bau 2025-10 047
Endstelle für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.59 Endstelle Kältedämmung Rohr DN40 Gebäude MW D 50mm**
STLB-Bau 2025-10 047
Endstelle für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.60 Endstelle Kältedämmung Rohr DN50 Gebäude MW D 50mm**
STLB-Bau 2025-10 047
Endstelle für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.61 Endstelle Kältedämmung Rohr DN65 Gebäude MW D 60mm**
STLB-Bau 2025-10 047
Endstelle für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.62 Endstelle Kältedämmung Rohr DN80 Gebäude MW D 60mm**
STLB-Bau 2025-10 047
Endstelle für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.63 Ausschnitt Kältedämmung Rohr DN15 Gebäude MW D 40mm**
STLB-Bau 2025-10 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 7,000 St
DOK DIN 276 2008 Aufteilung+BT: 434

**3.4.1.1.64 Ausschnitt Kältedämmung Rohr DN20 Gebäude MW D 40mm**
STLB-Bau 2025-10 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 21,000 St
DOK DIN 276 2008 Aufteilung+BT: 434

**3.4.1.1.65 Ausschnitt Kältedämmung Rohr DN25 Gebäude MW D 40mm**
STLB-Bau 2025-10 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 2,000 St
DOK DIN 276 2008 Aufteilung+BT: 434

**3.4.1.1.66 Ausschnitt Kältedämmung Rohr DN32 Gebäude MW D 40mm**
STLB-Bau 2025-10 047
Ausschnitt für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 2,000 St
DOK DIN 276 2008 Aufteilung+BT: 434

**3.4.1.1.67 Ausschnitt Kältedämmung Rohr DN40 Gebäude MW D 50mm**
STLB-Bau 2025-10 047
Ausschnitt für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 5,000 St
DOK DIN 276 2008 Aufteilung+BT: 434

**3.4.1.1.68 Ausschnitt Kältedämmung Rohr DN50 Gebäude MW D 50mm**
STLB-Bau 2025-10 047
Ausschnitt für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 2,000 St
DOK DIN 276 2008 Aufteilung+BT: 434

**3.4.1.1.69 Ausschnitt Kältedämmung Rohr DN65 Gebäude MW D 60mm**
STLB-Bau 2025-10 047
Ausschnitt für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 2,000 St
DOK DIN 276 2008 Aufteilung+BT: 434

**3.4.1.1.70 Ausschnitt Kältedämmung Rohr DN80 Gebäude MW D 60mm**
STLB-Bau 2025-10 047
Ausschnitt für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 56,000 St
DOK DIN 276 2008 Aufteilung+BT: 434

**3.4.1.1.71 Beidseitige diffusionsdichte Anarbeitung an Kälteschelle DN 15, MW mit verstärk. Alu., D 40mm**
Beidseitige diffusionsdichte Anschlussdämmung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 8,000 St
DOK DIN 276 2008 Aufteilung+BT: 434

**3.4.1.1.72 Beidseitige diffusionsdichte Anarbeitung an Kälteschelle DN 20, MW mit verstärk. Alu., D 40mm**
Beidseitige diffusionsdichte Anschlussdämmung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 14,000 St
DOK DIN 276 2008 Aufteilung+BT: 434

**3.4.1.1.73 Beidseitige diffusionsdichte Anarbeitung an Kälteschelle DN 25, MW mit verstärk. Alu., D 40mm**
Beidseitige diffusionsdichte Anschlussdämmung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2,000 St
DOK DIN 276 2008 Aufteilung+BT: 434

**3.4.1.1.74 Beidseitige diffusionsdichte Anarbeitung an Kälteschelle DN 32, MW mit verstärk. Alu., D 40mm**
Beidseitige diffusionsdichte Anschlussdämmung DIN 4140 an haus- und betriebstechnischen Anlagen, Anarbeitung an Kälteschelle (Rohrschelle) DN 32 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2,000 St
DOK DIN 276 2008 Aufteilung+BT: 434

**3.4.1.1.75 Beidseitige diffusionsdichte Anarbeitung an Kälteschelle DN 40, MW mit verstärk. Alu., D 50mm**
Beidseitige diffusionsdichte Anschlussdämmung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 12,000 St
DOK DIN 276 2008 Aufteilung+BT: 434

**3.4.1.1.76 Beidseitige diffusionsdichte Anarbeitung an Kälteschelle DN 50, MW mit verstärk. Alu., D 50mm**
Beidseitige diffusionsdichte Anschlussdämmung DIN 4140 an haus- und betriebstechnischen Anlagen, Anarbeitung an Kälteschelle (Rohrschelle) DN 50 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2,000 St
DOK DIN 276 2008 Aufteilung+BT: 434

**3.4.1.1.77 Beidseitige diffusionsdichte Anarbeitung an Kälteschelle DN 65, MW mit verstärk. Alu., D 60mm**
Beidseitige diffusionsdichte Anschlussdämmung DIN 4140 an haus- und betriebstechnischen Anlagen, Anarbeitung an Kälteschelle (Rohrschelle) DN 65 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2,000 St
DOK DIN 276 2008 Aufteilung+BT: 434

**3.4.1.1.78 Beidseitige diffusionsdichte Anarbeitung an Kälteschelle DN 80, MW mit verstärk. Alu., D 60mm**
Beidseitige diffusionsdichte Anschlussdämmung DIN 4140 an haus- und betriebstechnischen Anlagen, Anarbeitung an Kälteschelle (Rohrschelle) DN 80 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 50,000 St
DOK DIN 276 2008 Aufteilung+BT: 434

**3.4.1.1.79 Beidseitige diffusionsdichte Anarbeitung an Brandschott DN 80, MW mit verstärk. Alu., D 60mm**
Beidseitige diffusionsdichte Anschlussdämmung DIN 4140 an haus- und betriebstechnischen Anlagen, Anarbeitung an Brandschott DN 80
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 6,000 St
DOK DIN 276 2008 Aufteilung+BT: 434

*Hinweis: Nachfolgende Armaturen, Flanschenpaare, Lufttöpfe etc.*
Nachfolgende Armaturen, Flanschenpaare, Lufttöpfe etc.
beziehen sich auf alle vorgenannten Medien, Temperaturen, Montageorte und -höhen sowie ggf. zusätzlich beschriebene Sicherungsmaßnahmen.
Behinderungen durch beengte Montage- und Platzverhältnisse sind grundsätzlich in den Einheitspreisen mit einzukalkulieren.

**3.4.1.1.80 Kältedämmung Kompensator DN20 Gebäude MW kaschiert Alufolie Matte D 40mm 0,040W/(mK)**
STLB-Bau 2025-10 047
Kältedämmung DIN 4140 an haus- und betriebstechnischen Anlagen, an Kompensator, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DOK DIN 276 2008 Aufteilung+BT: 434

**3.4.1.1.81 Kältedämmung Kompensator DN80 Gebäude MW kaschiert Alufolie Matte D 60mm 0,040W/(mK)**
STLB-Bau 2025-10 047
Kältedämmung DIN 4140 an haus- und betriebstechnischen Anlagen, an Kompensator, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.82 Kältedämmung Geradsitzarmatur DN15 Gebäude MW kaschiert Alufolie Matte D 40mm 0,040W/(mK)**
STLB-Bau 2025-10 047
Kältedämmung DIN 4140 an haus- und betriebstechnischen Anlagen, an Geradsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.83 Kältedämmung Geradsitzarmatur DN20 Gebäude MW kaschiert Alufolie Matte D 40mm 0,040W/(mK)**
STLB-Bau 2025-10 047
Kältedämmung DIN 4140 an haus- und betriebstechnischen Anlagen, an Geradsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.84 Kältedämmung Geradsitzarmatur DN25 Gebäude MW kaschiert Alufolie Matte D 40mm 0,040W/(mK)**
STLB-Bau 2025-10 047
Kältedämmung DIN 4140 an haus- und betriebstechnischen Anlagen, an Geradsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.85 Kältedämmung Geradsitzarmatur DN32 Gebäude MW kaschiert Alufolie Matte D 40mm 0,040W/(mK)**
STLB-Bau 2025-10 047
Kältedämmung DIN 4140 an haus- und betriebstechnischen Anlagen, an Geradsitzarmatur, DN 32, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.86 Kältedämmung Geradsitzarmatur DN40 Gebäude MW kaschiert Alufolie Matte D 50mm 0,040W/(mK)**
STLB-Bau 2025-10 047
Kältedämmung DIN 4140 an haus- und betriebstechnischen Anlagen, an Geradsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DOK DIN 276 2008 Aufteilung+BT: 434

**3.4.1.1.87 Kältedämmung Geradsitzarmatur DN50 Gebäude MW kaschiert Alufolie Matte D 50mm 0,040W/(mK)**
STLB-Bau 2025-10 047
Kältedämmung DIN 4140 an haus- und betriebstechnischen Anlagen, an Geradsitzarmatur, DN 50, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.88 Kältedämmung Geradsitzarmatur DN65 Gebäude MW kaschiert Alufolie Matte D 60mm 0,040W/(mK)**
STLB-Bau 2025-10 047
Kältedämmung DIN 4140 an haus- und betriebstechnischen Anlagen, an Geradsitzarmatur, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 1,000 St
DOK DIN 276 2008 Aufteilung+BT: 434

**3.4.1.1.89 Kältedämmung Geradsitzarmatur DN80 Gebäude MW kaschiert Alufolie Matte D 60mm 0,040W/(mK)**
STLB-Bau 2025-10 047
Kältedämmung DIN 4140 an haus- und betriebstechnischen Anlagen, an Geradsitzarmatur, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 3,000 St
DOK DIN 276 2008 Aufteilung+BT: 434

**3.4.1.1.90 Kältedämmung Lufttopf DN65 Gebäude MW kaschiert Alufolie Matte D 60mm 0,040W/(mK)**
STLB-Bau 2025-10 047
Kältedämmung DIN 4140 an haus- und betriebstechnischen Anlagen, an Lufttopf, DN 65, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ausführung gemäß Einzelbeschreibung,
Einzelbeschreibungs-Nr 'Länge Lufttopf 200 mm für anzuschließende Rohrleitung DN 20. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

**3.4.1.1.91 Kältedämmung Lufttopf DN80 Gebäude MW kaschiert Alufolie Matte D 60mm 0,040W/(mK)**
STLB-Bau 2025-10 047
Kältedämmung DIN 4140 an haus- und betriebstechnischen Anlagen, an Lufttopf, DN 80, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ausführung gemäß Einzelbeschreibung,
Einzelbeschreibungs-Nr 'Länge Lufttopf 250 mm für anzuschließende Rohrleitung DN 25. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DOK DIN 276 2008 Aufteilung+BT: 434

###### 3.4.1.2 Mineralwolle verstärkt mit Ummantelung für Edelstahl- und/oder Kupferrohr, Kühl- / WRG-Wasser

*Hinweis: Betriebs- und Umgebungsbedingungen: Winterfall: Min. Medium-Betriebstemperatur -10 Grad C, Max. Umgebungstemperatur im Gebäude +32 Grad C, Max. relative Luftfeuchte der Umgebung im Gebäude 75%. Sommerfall: Min. Medium-Betriebstemperatur -10 Grad C, Max. Umgebungstemperatur im Gebäude +32 Grad C, Max. relative Luftfeuchte der Umgebung im Gebäude 75%.*

*Hinweis: Hinweis zu diffusionsdichte Ausführung mit Dampfbremse*
In den nachfolgenden Positionen ist bei der Dämmung zu berücksichtigen, dass diese diffusionsdicht auszuführen ist und die Dampfbremse gesamtheitlich, ohne Unterbrechung, durchgezogen sein muss.

*Hinweis: Hinweis zu Belüftungs- bzw. Entwässerungsbohrungen*
In den nachfolgenden Positionen ist bei der Ummantelung zu berücksichtigen,
an der unteren Scheitellinie der Ummantelung von Rohrleitungen sind mindestens drei Belüftungs- bzw. Entwässerungsbohrungen je Meter mit einem
Mindestdurchmesser von 10 mm anzubringen.
Die Ummantelung darf dann keine Berührung mit dem Dämmstoff haben, sondern muss mittels Abstandshaltern oder Noppenfolie (siehe Pos. Tragkonstruktion) auf Abstand gehalten werden. Abstandshalter können wie folgt gewählt werden: z. B. Noppenfolie vollflächig bei nicht druckfesten Dämmstoffen, Blechstreifen mit Wellenband oder Noppenfolienstreifen bei druckfesten Dämmstoffen. Der Luftspalt ist so zu bemessen, dass Ummantelungsbefestigungsmittel die Dampfbremse nicht beschädigen.

*Hinweis: Dämmung bis 2,5 m Montagehöhe in stoßgefährdeten Bereichen*

*Hinweis: Hinweis zu Verbindungen*
In den nachfolgenden Positionen ist bei der Dämmung zu berücksichtigen, dass alle Rohrleitungen sowie Form- und Passstücke mit Pressverbindungen verbunden werden.

**3.4.1.2.1 Kältedämmung Ummantelung Rohr DN15 Gebäude MW kaschiert Alufolie Rohrschale D 40mm 0,035W/(mK) Mantel Blech Stahl verz**
STLB-Bau 2025-10 047
Kältedämmung einschl. Ummantelung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 15,000 m
DOK DIN 276 2008 Aufteilung+BT: 434

**3.4.1.2.2 Kältedämmung Ummantelung Rohr DN20 Gebäude MW kaschiert Alufolie Rohrschale D 40mm 0,035W/(mK) Mantel Blech Stahl verz**
STLB-Bau 2025-10 047
Kältedämmung einschl. Ummantelung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 20,000 m
DOK DIN 276 2008 Aufteilung+BT: 434

**3.4.1.2.3 Kältedämmung Ummantelung Rohr DN25 Gebäude MW kaschiert Alufolie Rohrschale D 40mm 0,035W/(mK) Mantel Blech Stahl verz**
STLB-Bau 2025-10 047
Kältedämmung einschl. Ummantelung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 m
DOK DIN 276 2008 Aufteilung+BT: 434

**3.4.1.2.4 Kältedämmung Ummantelung Rohr DN32 Gebäude MW kaschiert Alufolie Rohrschale D 40mm 0,035W/(mK) Mantel Blech Stahl verz**
STLB-Bau 2025-10 047
Kältedämmung einschl. Ummantelung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. -10'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 m
DOK DIN 276 2008 Aufteilung+BT: 434

**3.4.1.2.5 Kältedämmung Ummantelung Rohr DN40 Gebäude MW kaschiert Alufolie Rohrschale D 50mm 0,035W/(mK) Mantel Blech Stahl verz**
STLB-Bau 2025-10 047
Kältedämmung einschl. Ummantelung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. -10'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 m
DOK DIN 276 2008 Aufteilung+BT: 434

**3.4.1.2.6 Kältedämmung Ummantelung Rohr DN50 Gebäude MW kaschiert Alufolie Rohrschale D 50mm 0,035W/(mK) Mantel Blech Stahl verz**
STLB-Bau 2025-10 047
Kältedämmung einschl. Ummantelung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. -10'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 m
DOK DIN 276 2008 Aufteilung+BT: 434

**3.4.1.2.7 Kältedämmung Ummantelung Rohr DN65 Gebäude MW kaschiert Alufolie Rohrschale D 60mm 0,035W/(mK) Mantel Blech Stahl verz**
STLB-Bau 2025-10 047
Kältedämmung einschl. Ummantelung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. -10'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 m
DOK DIN 276 2008 Aufteilung+BT: 434

**3.4.1.2.8 Kältedämmung Ummantelung Rohr DN80 Gebäude MW kaschiert Alufolie Rohrschale D 60mm 0,035W/(mK) Mantel Blech Stahl verz**
STLB-Bau 2025-10 047
Kältedämmung einschl. Ummantelung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. -10'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 18,000 m
DOK DIN 276 2008 Aufteilung+BT: 434

*Hinweis: Nachfolgende Formstücke, Passstücke, Ausschnitte etc.*
Nachfolgende Formstücke, Passstücke, Ausschnitte etc.
beziehen sich auf alle vorgenannten Medien, Temperaturen, Montageorte und -höhen sowie ggf. zusätzlich beschriebene Sicherungsmaßnahmen.
Behinderungen durch beengte Montage- und Platzverhältnisse sind grundsätzlich in den Einheitspreisen mit einzukalkulieren.

**3.4.1.2.9 Passstück MW Kältedämmung Ummantelung Rohr DN15 Gebäude 0,035W/(mK) D 40mm Mantel Blech Stahl verz D 0,5mm verschrauben**
STLB-Bau 2025-10 047
Passstück aus Mineralwolle, Kältedämmung einschl. Ummantelung DIN 4140 an haus- und betriebstechnischen Anlagen, an Rohrleitung, DN 15, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 12,000 St
DOK DIN 276 2008 Aufteilung+BT: 434

**3.4.1.2.10 Passstück MW Kältedämmung Ummantelung Rohr DN20 Gebäude 0,035W/(mK) D 40mm Mantel Blech Stahl verz D 0,5mm verschrauben**
STLB-Bau 2025-10 047
Passstück aus Mineralwolle, Kältedämmung einschl. Ummantelung DIN 4140 an haus- und betriebstechnischen Anlagen, an Rohrleitung, DN 20, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 18,000 St
DOK DIN 276 2008 Aufteilung+BT: 434

**3.4.1.2.11 Passstück MW Kältedämmung Ummantelung Rohr DN25 Gebäude 0,035W/(mK) D 40mm Mantel Blech Stahl verz D 0,5mm verschrauben**
STLB-Bau 2025-10 047
Passstück aus Mineralwolle, Kältedämmung einschl. Ummantelung DIN 4140 an haus- und betriebstechnischen Anlagen, an Rohrleitung, DN 25, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.12 Passstück MW Kältedämmung Ummantelung Rohr DN32 Gebäude 0,035W/(mK) D 40mm Mantel Blech Stahl verz D 0,5mm verschrauben**
STLB-Bau 2025-10 047
Passstück aus Mineralwolle, Kältedämmung einschl. Ummantelung DIN 4140 an haus- und betriebstechnischen Anlagen, an Rohrleitung, DN 32, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.13 Passstück MW Kältedämmung Ummantelung Rohr DN40 Gebäude 0,035W/(mK) D 50mm Mantel Blech Stahl verz D 0,5mm verschrauben**
STLB-Bau 2025-10 047
Passstück aus Mineralwolle, Kältedämmung einschl. Ummantelung DIN 4140 an haus- und betriebstechnischen Anlagen, an Rohrleitung, DN 40, Mindestabstände DIN 4140 sind nicht eingehalten, im Gebäude, keine ausreichende Konvektion bzw. unzureichender Abstand zu Objekten, Brandverhaltensklasse DIN EN 13501-1 A2 -s1, d0 (nichtbrennbar), Wärmeleitfähigkeit 0,035 W/(mK) bei 0 Grad C Mitteltemperatur DIN EN 12667, Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.14 Passstück MW Kältedämmung Ummantelung Rohr DN50 Gebäude 0,035W/(mK) D 50mm Mantel Blech Stahl verz D 0,6mm verschrauben**
STLB-Bau 2025-10 047
Passstück aus Mineralwolle, Kältedämmung einschl. Ummantelung DIN 4140 an haus- und betriebstechnischen Anlagen, an Rohrleitung, DN 50, Mindestabstände DIN 4140 sind nicht eingehalten, im Gebäude, keine ausreichende Konvektion bzw. unzureichender Abstand zu Objekten, Brandverhaltensklasse DIN EN 13501-1 A2 -s1, d0 (nichtbrennbar), Wärmeleitfähigkeit 0,035 W/(mK) bei 0 Grad C Mitteltemperatur DIN EN 12667, Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.15 Passstück MW Kältedämmung Ummantelung Rohr DN65 Gebäude 0,035W/(mK) D 60mm Mantel Blech Stahl verz D 0,6mm verschrauben**
STLB-Bau 2025-10 047
Passstück aus Mineralwolle, Kältedämmung einschl. Ummantelung DIN 4140 an haus- und betriebstechnischen Anlagen, an Rohrleitung, DN 65, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.16 Passstück MW Kältedämmung Ummantelung Rohr DN80 Gebäude 0,035W/(mK) D 60mm Mantel Blech Stahl verz D 0,6mm verschrauben**
STLB-Bau 2025-10 047
Passstück aus Mineralwolle, Kältedämmung einschl. Ummantelung DIN 4140 an haus- und betriebstechnischen Anlagen, an Rohrleitung, DN 80, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 16,000 St
DOK DIN 276 2008 Aufteilung+BT: 434

**3.4.1.2.17 Bogen MW Kältedämmung Ummantelung Rohr DN15 Gebäude 0,035W/(mK) D 40mm Mantel Blech Stahl verz D 0,5mm verschrauben**
STLB-Bau 2025-10 047
Bogen aus Mineralwolle, Kältedämmung einschl. Ummantelung DIN 4140 an haus- und betriebstechnischen Anlagen, an Rohrleitung, DN 15, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 St
DOK DIN 276 2008 Aufteilung+BT: 434

**3.4.1.2.18 Bogen MW Kältedämmung Ummantelung Rohr DN20 Gebäude 0,035W/(mK) D 40mm Mantel Blech Stahl verz D 0,5mm verschrauben**
STLB-Bau 2025-10 047
Bogen aus Mineralwolle, Kältedämmung einschl. Ummantelung DIN 4140 an haus- und betriebstechnischen Anlagen, an Rohrleitung, DN 20, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.19 Bogen MW Kältedämmung Ummantelung Rohr DN25 Gebäude 0,035W/(mK) D 40mm Mantel Blech Stahl verz D 0,5mm verschrauben**
STLB-Bau 2025-10 047
Bogen aus Mineralwolle, Kältedämmung einschl. Ummantelung DIN 4140 an haus- und betriebstechnischen Anlagen, an Rohrleitung, DN 25, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.20 Bogen MW Kältedämmung Ummantelung Rohr DN32 Gebäude 0,035W/(mK) D 40mm Mantel Blech Stahl verz D 0,5mm verschrauben**
STLB-Bau 2025-10 047
Bogen aus Mineralwolle, Kältedämmung einschl. Ummantelung DIN 4140 an haus- und betriebstechnischen Anlagen, an Rohrleitung, DN 32, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.21 Bogen MW Kältedämmung Ummantelung Rohr DN40 Gebäude 0,035W/(mK) D 50mm Mantel Blech Stahl verz D 0,5mm verschrauben**
STLB-Bau 2025-10 047
Bogen aus Mineralwolle, Kältedämmung einschl. Ummantelung DIN 4140 an haus- und betriebstechnischen Anlagen, an Rohrleitung, DN 40, Mindestabstände DIN 4140 sind nicht eingehalten, im Gebäude, keine ausreichende Konvektion bzw. unzureichender Abstand zu Objekten, Brandverhaltensklasse DIN EN 13501-1 A2 -s1, d0 (nichtbrennbar), Wärmeleitfähigkeit 0,035 W/(mK) bei 0 Grad C Mitteltemperatur DIN EN 12667, Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.22 Bogen MW Kältedämmung Ummantelung Rohr DN50 Gebäude 0,035W/(mK) D 50mm Mantel Blech Stahl verz D 0,6mm verschrauben**
STLB-Bau 2025-10 047
Bogen aus Mineralwolle, Kältedämmung einschl. Ummantelung DIN 4140 an haus- und betriebstechnischen Anlagen, an Rohrleitung, DN 50, Mindestabstände DIN 4140 sind nicht eingehalten, im Gebäude, keine ausreichende Konvektion bzw. unzureichender Abstand zu Objekten, Brandverhaltensklasse DIN EN 13501-1 A2 -s1, d0 (nichtbrennbar), Wärmeleitfähigkeit 0,035 W/(mK) bei 0 Grad C Mitteltemperatur DIN EN 12667, Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.23 Bogen MW Kältedämmung Ummantelung Rohr DN65 Gebäude 0,035W/(mK) D 60mm Mantel Blech Stahl verz D 0,6mm verschrauben**
STLB-Bau 2025-10 047
Bogen aus Mineralwolle, Kältedämmung einschl. Ummantelung DIN 4140 an haus- und betriebstechnischen Anlagen, an Rohrleitung, DN 65, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.24 Bogen MW Kältedämmung Ummantelung Rohr DN80 Gebäude 0,035W/(mK) D 60mm Mantel Blech Stahl verz D 0,6mm verschrauben**
STLB-Bau 2025-10 047
Bogen aus Mineralwolle, Kältedämmung einschl. Ummantelung DIN 4140 an haus- und betriebstechnischen Anlagen, an Rohrleitung, DN 80, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 9,000 St
DOK DIN 276 2008 Aufteilung+BT: 434

**3.4.1.2.25 Stutzen MW Kältedämmung Ummantelung Rohr DN15 Gebäude 0,035W/(mK) D 40mm Mantel Blech Stahl verz D 0,5mm verschrauben**
STLB-Bau 2025-10 047
Stutzen aus Mineralwolle, Kältedämmung einschl. Ummantelung DIN 4140 an haus- und betriebstechnischen Anlagen, an Rohrleitung, DN 15, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.26 Stutzen MW Kältedämmung Ummantelung Rohr DN20 Gebäude 0,035W/(mK) D 40mm Mantel Blech Stahl verz D 0,5mm verschrauben**
STLB-Bau 2025-10 047
Stutzen aus Mineralwolle, Kältedämmung einschl. Ummantelung DIN 4140 an haus- und betriebstechnischen Anlagen, an Rohrleitung, DN 20, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.27 Stutzen MW Kältedämmung Ummantelung Rohr DN25 Gebäude 0,035W/(mK) D 40mm Mantel Blech Stahl verz D 0,5mm verschrauben**
STLB-Bau 2025-10 047
Stutzen aus Mineralwolle, Kältedämmung einschl. Ummantelung DIN 4140 an haus- und betriebstechnischen Anlagen, an Rohrleitung, DN 25, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.28 Stutzen MW Kältedämmung Ummantelung Rohr DN32 Gebäude 0,035W/(mK) D 40mm Mantel Blech Stahl verz D 0,5mm verschrauben**
STLB-Bau 2025-10 047
Stutzen aus Mineralwolle, Kältedämmung einschl. Ummantelung DIN 4140 an haus- und betriebstechnischen Anlagen, an Rohrleitung, DN 32, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.29 Stutzen MW Kältedämmung Ummantelung Rohr DN40 Gebäude 0,035W/(mK) D 50mm Mantel Blech Stahl verz D 0,5mm verschrauben**
STLB-Bau 2025-10 047
Stutzen aus Mineralwolle, Kältedämmung einschl. Ummantelung DIN 4140 an haus- und betriebstechnischen Anlagen, an Rohrleitung, DN 40, Mindestabstände DIN 4140 sind nicht eingehalten, im Gebäude, keine ausreichende Konvektion bzw. unzureichender Abstand zu Objekten, Brandverhaltensklasse DIN EN 13501-1 A2 -s1, d0 (nichtbrennbar), Wärmeleitfähigkeit 0,035 W/(mK) bei 0 Grad C Mitteltemperatur DIN EN 12667, Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.30 Stutzen MW Kältedämmung Ummantelung Rohr DN50 Gebäude 0,035W/(mK) D 50mm Mantel Blech Stahl verz D 0,6mm verschrauben**
STLB-Bau 2025-10 047
Stutzen aus Mineralwolle, Kältedämmung einschl. Ummantelung DIN 4140 an haus- und betriebstechnischen Anlagen, an Rohrleitung, DN 50, Mindestabstände DIN 4140 sind nicht eingehalten, im Gebäude, keine ausreichende Konvektion bzw. unzureichender Abstand zu Objekten, Brandverhaltensklasse DIN EN 13501-1 A2 -s1, d0 (nichtbrennbar), Wärmeleitfähigkeit 0,035 W/(mK) bei 0 Grad C Mitteltemperatur DIN EN 12667, Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.31 Stutzen MW Kältedämmung Ummantelung Rohr DN65 Gebäude 0,035W/(mK) D 60mm Mantel Blech Stahl verz D 0,6mm verschrauben**
STLB-Bau 2025-10 047
Stutzen aus Mineralwolle, Kältedämmung einschl. Ummantelung DIN 4140 an haus- und betriebstechnischen Anlagen, an Rohrleitung, DN 65, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.32 Stutzen MW Kältedämmung Ummantelung Rohr DN80 Gebäude 0,035W/(mK) D 60mm Mantel Blech Stahl verz D 0,6mm verschrauben**
STLB-Bau 2025-10 047
Stutzen aus Mineralwolle, Kältedämmung einschl. Ummantelung DIN 4140 an haus- und betriebstechnischen Anlagen, an Rohrleitung, DN 80, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.33 Reduzierung MW Kältedämmung Ummantelung Rohr DN20 Gebäude 0,035W/(mK) D 40mm Mantel Blech Stahl verz D 0,5mm verschrauben**
STLB-Bau 2025-10 047
Reduzierung aus Mineralwolle, Kältedämmung einschl. Ummantelung DIN 4140 an haus- und betriebstechnischen Anlagen, an Rohrleitung, DN 20, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.34 Reduzierung MW Kältedämmung Ummantelung Rohr DN25 Gebäude 0,035W/(mK) D 40mm Mantel Blech Stahl verz D 0,5mm verschrauben**
STLB-Bau 2025-10 047
Reduzierung aus Mineralwolle, Kältedämmung einschl. Ummantelung DIN 4140 an haus- und betriebstechnischen Anlagen, an Rohrleitung, DN 25, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.35 Reduzierung MW Kältedämmung Ummantelung Rohr DN32 Gebäude 0,035W/(mK) D 40mm Mantel Blech Stahl verz D 0,5mm verschrauben**
STLB-Bau 2025-10 047
Reduzierung aus Mineralwolle, Kältedämmung einschl. Ummantelung DIN 4140 an haus- und betriebstechnischen Anlagen, an Rohrleitung, DN 32, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.36 Reduzierung MW Kältedämmung Ummantelung Rohr DN40 Gebäude 0,035W/(mK) D 50mm Mantel Blech Stahl verz D 0,5mm verschrauben**
STLB-Bau 2025-10 047
Reduzierung aus Mineralwolle, Kältedämmung einschl. Ummantelung DIN 4140 an haus- und betriebstechnischen Anlagen, an Rohrleitung, DN 40, Mindestabstände DIN 4140 sind nicht eingehalten, im Gebäude, keine ausreichende Konvektion bzw. unzureichender Abstand zu Objekten, Brandverhaltensklasse DIN EN 13501-1 A2 -s1, d0 (nichtbrennbar), Wärmeleitfähigkeit 0,035 W/(mK) bei 0 Grad C Mitteltemperatur DIN EN 12667, Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**3.4.1.2.37 Reduzierung MW Kältedämmung Ummantelung Rohr DN50 Gebäude 0,035W/(mK) D 50mm Mantel Blech Stahl verz D 0,6mm verschrauben**
STLB-Bau 2025-10 047
Reduzierung aus Mineralwolle, Kältedämmung einschl. Ummantelung DIN 4140 an haus- und betriebstechnischen Anlagen, an Rohrleitung, DN 50, Mindestabstände DIN 4140 sind nicht eingehalten, im Gebäude, keine ausreichende Konvektion bzw. unzureichender Abstand zu Objekten, Brandverhaltensklasse DIN EN 13501-1 A2 -s1, d0 (nichtbrennbar), Wärmeleitfähigkeit 0,035 W/(mK) bei 0 Grad C Mitteltemperatur DIN EN 12667, Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.38 Reduzierung MW Kältedämmung Ummantelung Rohr DN65 Gebäude 0,035W/(mK) D 60mm Mantel Blech Stahl verz D 0,6mm verschrauben**
STLB-Bau 2025-10 047
Reduzierung aus Mineralwolle, Kältedämmung einschl. Ummantelung DIN 4140 an haus- und betriebstechnischen Anlagen, an Rohrleitung, DN 65, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.39 Reduzierung MW Kältedämmung Ummantelung Rohr DN80 Gebäude 0,035W/(mK) D 60mm Mantel Blech Stahl verz D 0,6mm verschrauben**
STLB-Bau 2025-10 047
Reduzierung aus Mineralwolle, Kältedämmung einschl. Ummantelung DIN 4140 an haus- und betriebstechnischen Anlagen, an Rohrleitung, DN 80, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.40 Kappe MW Kältedämmung Ummantelung Rohr DN15 Gebäude 0,035W/(mK) D 40mm Mantel Blech Stahl verz D 0,5mm verschrauben**
STLB-Bau 2025-10 047
Kappe aus Mineralwolle, Kältedämmung einschl. Ummantelung DIN 4140 an haus- und betriebstechnischen Anlagen, an Rohrleitung, DN 15, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.41 Kappe MW Kältedämmung Ummantelung Rohr DN20 Gebäude 0,035W/(mK) D 40mm Mantel Blech Stahl verz D 0,5mm verschrauben**
STLB-Bau 2025-10 047
Kappe aus Mineralwolle, Kältedämmung einschl. Ummantelung DIN 4140 an haus- und betriebstechnischen Anlagen, an Rohrleitung, DN 20, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.42 Kappe MW Kältedämmung Ummantelung Rohr DN25 Gebäude 0,035W/(mK) D 40mm Mantel Blech Stahl verz D 0,5mm verschrauben**
STLB-Bau 2025-10 047
Kappe aus Mineralwolle, Kältedämmung einschl. Ummantelung DIN 4140 an haus- und betriebstechnischen Anlagen, an Rohrleitung, DN 25, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.43 Kappe MW Kältedämmung Ummantelung Rohr DN32 Gebäude 0,035W/(mK) D 40mm Mantel Blech Stahl verz D 0,5mm verschrauben**
STLB-Bau 2025-10 047
Kappe aus Mineralwolle, Kältedämmung einschl. Ummantelung DIN 4140 an haus- und betriebstechnischen Anlagen, an Rohrleitung, DN 32, Mindestabstände DIN 4140 sind nicht eingehalten, im Gebäude, keine ausreichende Konvektion bzw. unzureichender Abstand zu Objekten, Brandverhaltensklasse DIN EN 13501-1 A2 -s1, d0 (nichtbrennbar), Wärmeleitfähigkeit 0,035 W/(mK) bei 0 Grad C Mitteltemperatur DIN EN 12667, Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.44 Kappe MW Kältedämmung Ummantelung Rohr DN40 Gebäude 0,035W/(mK) D 50mm Mantel Blech Stahl verz D 0,5mm verschrauben**
STLB-Bau 2025-10 047
Kappe aus Mineralwolle, Kältedämmung einschl. Ummantelung DIN 4140 an haus- und betriebstechnischen Anlagen, an Rohrleitung, DN 40, Mindestabstände DIN 4140 sind nicht eingehalten, im Gebäude, keine ausreichende Konvektion bzw. unzureichender Abstand zu Objekten, Brandverhaltensklasse DIN EN 13501-1 A2 -s1, d0 (nichtbrennbar), Wärmeleitfähigkeit 0,035 W/(mK) bei 0 Grad C Mitteltemperatur DIN EN 12667, Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.45 Kappe MW Kältedämmung Ummantelung Rohr DN50 Gebäude 0,035W/(mK) D 50mm Mantel Blech Stahl verz D 0,6mm verschrauben**
STLB-Bau 2025-10 047
Kappe aus Mineralwolle, Kältedämmung einschl. Ummantelung DIN 4140 an haus- und betriebstechnischen Anlagen, an Rohrleitung, DN 50, Mindestabstände DIN 4140 sind nicht eingehalten, im Gebäude, keine ausreichende Konvektion bzw. unzureichender Abstand zu Objekten, Brandverhaltensklasse DIN EN 13501-1 A2 -s1, d0 (nichtbrennbar), Wärmeleitfähigkeit 0,035 W/(mK) bei 0 Grad C Mitteltemperatur DIN EN 12667, Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**3.4.1.2.46 Kappe MW Kältedämmung Ummantelung Rohr DN65 Gebäude 0,035W/(mK) D 60mm Mantel Blech Stahl verz D 0,6mm verschrauben**
STLB-Bau 2025-10 047
Kappe aus Mineralwolle, Kältedämmung einschl. Ummantelung DIN 4140 an haus- und betriebstechnischen Anlagen, an Rohrleitung, DN 65, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.47 Kappe MW Kältedämmung Ummantelung Rohr DN80 Gebäude 0,035W/(mK) D 60mm Mantel Blech Stahl verz D 0,6mm verschrauben**
STLB-Bau 2025-10 047
Kappe aus Mineralwolle, Kältedämmung einschl. Ummantelung DIN 4140 an haus- und betriebstechnischen Anlagen, an Rohrleitung, DN 80, Mindestabstände DIN 4140 sind nicht eingehalten, im Gebäude, keine ausreichende Konvektion bzw. unzureichender Abstand zu Objekten, Brandverhaltensklasse DIN EN 13501-1 A2 -s1, d0 (nichtbrennbar), Wärmeleitfähigkeit 0,035 W/(mK) bei 0 Grad C Mitteltemperatur DIN EN 12667, Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.48 Abflachung Kältedämmung Ummantelung Rohr DN15 Gebäude MW D 40mm Mantel Blech Stahl verz D 0,5mm verschrauben**
STLB-Bau 2025-10 047
Abflachung für Kältedämmung einschl. Ummantelung DIN 4140 an haus- und betriebstechnischen Anlagen, an Rohrleitung, DN 15, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.49 Abflachung Kältedämmung Ummantelung Rohr DN20 Gebäude MW D 40mm Mantel Blech Stahl verz D 0,5mm verschrauben**
STLB-Bau 2025-10 047
Abflachung für Kältedämmung einschl. Ummantelung DIN 4140 an haus- und betriebstechnischen Anlagen, an Rohrleitung, DN 20, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.50 Abflachung Kältedämmung Ummantelung Rohr DN25 Gebäude MW D 40mm Mantel Blech Stahl verz D 0,5mm verschrauben**
STLB-Bau 2025-10 047
Abflachung für Kältedämmung einschl. Ummantelung DIN 4140 an haus- und betriebstechnischen Anlagen, an Rohrleitung, DN 25, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.51 Abflachung Kältedämmung Ummantelung Rohr DN32 Gebäude MW D 40mm Mantel Blech Stahl verz D 0,5mm verschrauben**
STLB-Bau 2025-10 047
Abflachung für Kältedämmung einschl. Ummantelung DIN 4140 an haus- und betriebstechnischen Anlagen, an Rohrleitung, DN 32, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.52 Abflachung Kältedämmung Ummantelung Rohr DN40 Gebäude MW D 50mm Mantel Blech Stahl verz D 0,5mm verschrauben**
STLB-Bau 2025-10 047
Abflachung für Kältedämmung einschl. Ummantelung DIN 4140 an haus- und betriebstechnischen Anlagen, an Rohrleitung, DN 40, im Gebäude, keine ausreichende Konvektion bzw. unzureichender Abstand zu Objekten, Dämmung aus Mineralwolle, kaschiert mit Aluminiumfolie, Brandverhaltensklasse DIN EN 13501-1 A2 -s1, d0 (nichtbrennbar), Wärmeleitfähigkeit 0,035 W/(mK) bei 0 Grad C Mitteltemperatur DIN EN 12667, Gesamt-Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.53 Abflachung Kältedämmung Ummantelung Rohr DN50 Gebäude MW D 50mm Mantel Blech Stahl verz D 0,6mm verschrauben**
STLB-Bau 2025-10 047
Abflachung für Kältedämmung einschl. Ummantelung DIN 4140 an haus- und betriebstechnischen Anlagen, an Rohrleitung, DN 50, im Gebäude, keine ausreichende Konvektion bzw. unzureichender Abstand zu Objekten, Dämmung aus Mineralwolle, kaschiert mit Aluminiumfolie, Brandverhaltensklasse DIN EN 13501-1 A2 -s1, d0 (nichtbrennbar), Wärmeleitfähigkeit 0,035 W/(mK) bei 0 Grad C Mitteltemperatur DIN EN 12667, Gesamt-Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 5,000 St
DOK DIN 276 2008 Aufteilung+BT: 434

**3.4.1.2.54 Abflachung Kältedämmung Ummantelung Rohr DN65 Gebäude MW D 60mm Mantel Blech Stahl verz D 0,6mm verschrauben**
STLB-Bau 2025-10 047
Abflachung für Kältedämmung einschl. Ummantelung DIN 4140 an haus- und betriebstechnischen Anlagen, an Rohrleitung, DN 65, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**3.4.1.2.55 Abflachung Kältedämmung Ummantelung Rohr DN80 Gebäude MW D 60mm Mantel Blech Stahl verz D 0,6mm verschrauben**
STLB-Bau 2025-10 047
Abflachung für Kältedämmung einschl. Ummantelung DIN 4140 an haus- und betriebstechnischen Anlagen, an Rohrleitung, DN 80, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 5,000 St
DOK DIN 276 2008 Aufteilung+BT: 434

**3.4.1.2.56 Endstelle Kältedämmung Ummantelung Rohr DN15 Gebäude MW D 40mm Mantel Blech Stahl verz D 0,5mm verschrauben**
STLB-Bau 2025-10 047
Endstelle für Kältedämmung einschl. Ummantelung DIN 4140 an haus- und betriebstechnischen Anlagen, an Rohrleitung, DN 15, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 St
DOK DIN 276 2008 Aufteilung+BT: 434

**3.4.1.2.57 Endstelle Kältedämmung Ummantelung Rohr DN20 Gebäude MW D 40mm Mantel Blech Stahl verz D 0,5mm verschrauben**
STLB-Bau 2025-10 047
Endstelle für Kältedämmung einschl. Ummantelung DIN 4140 an haus- und betriebstechnischen Anlagen, an Rohrleitung, DN 20, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.58 Endstelle Kältedämmung Ummantelung Rohr DN25 Gebäude MW D 40mm Mantel Blech Stahl verz D 0,5mm verschrauben**
STLB-Bau 2025-10 047
Endstelle für Kältedämmung einschl. Ummantelung DIN 4140 an haus- und betriebstechnischen Anlagen, an Rohrleitung, DN 25, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.59 Endstelle Kältedämmung Ummantelung Rohr DN32 Gebäude MW D 40mm Mantel Blech Stahl verz D 0,5mm verschrauben**
STLB-Bau 2025-10 047
Endstelle für Kältedämmung einschl. Ummantelung DIN 4140 an haus- und betriebstechnischen Anlagen, an Rohrleitung, DN 32, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.60 Endstelle Kältedämmung Ummantelung Rohr DN40 Gebäude MW D 50mm Mantel Blech Stahl verz D 0,5mm verschrauben**
STLB-Bau 2025-10 047
Endstelle für Kältedämmung einschl. Ummantelung DIN 4140 an haus- und betriebstechnischen Anlagen, an Rohrleitung, DN 40, im Gebäude, keine ausreichende Konvektion bzw. unzureichender Abstand zu Objekten, Dämmung aus Mineralwolle, kaschiert mit Aluminiumfolie, Brandverhaltensklasse DIN EN 13501-1 A2 -s1, d0 (nichtbrennbar), Wärmeleitfähigkeit 0,035 W/(mK) bei 0 Grad C Mitteltemperatur DIN EN 12667, Gesamt-Dämmschichtdicke 50 mm, Ummantelung aus nichtprofiliertem Blech, Stahl, feuerverzinkt, Blechdicke 0,5 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.61 Endstelle Kältedämmung Ummantelung Rohr DN50 Gebäude MW D 50mm Mantel Blech Stahl verz D 0,6mm verschrauben**
STLB-Bau 2025-10 047
Endstelle für Kältedämmung einschl. Ummantelung DIN 4140 an haus- und betriebstechnischen Anlagen, an Rohrleitung, DN 50, im Gebäude, keine ausreichende Konvektion bzw. unzureichender Abstand zu Objekten, Dämmung aus Mineralwolle, kaschiert mit Aluminiumfolie, Brandverhaltensklasse DIN EN 13501-1 A2 -s1, d0 (nichtbrennbar), Wärmeleitfähigkeit 0,035 W/(mK) bei 0 Grad C Mitteltemperatur DIN EN 12667, Gesamt-Dämmschichtdicke 50 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.62 Endstelle Kältedämmung Ummantelung Rohr DN65 Gebäude MW D 60mm Mantel Blech Stahl verz D 0,6mm verschrauben**
STLB-Bau 2025-10 047
Endstelle für Kältedämmung einschl. Ummantelung DIN 4140 an haus- und betriebstechnischen Anlagen, an Rohrleitung, DN 65, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.63 Endstelle Kältedämmung Ummantelung Rohr DN80 Gebäude MW D 60mm Mantel Blech Stahl verz D 0,6mm verschrauben**
STLB-Bau 2025-10 047
Endstelle für Kältedämmung einschl. Ummantelung DIN 4140 an haus- und betriebstechnischen Anlagen, an Rohrleitung, DN 80, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 9,000 St
DOK DIN 276 2008 Aufteilung+BT: 434

**3.4.1.2.64 Ausschnitt Kältedämmung Ummantelung Rohr DN15 Gebäude MW D 40mm Mantel Blech Stahl verz D 0,5mm verschrauben**
STLB-Bau 2025-10 047
Ausschnitt für Kältedämmung einschl. Ummantelung DIN 4140 an haus- und betriebstechnischen Anlagen, an Rohrleitung, DN 15, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Durchdringungen durch die Dämmung sind mit selbstklebendem Aluminiumband dicht abzukleben. Durchdringungen durch die Ummantelung sind zu entgraten (Schnittkanten), Kantenschutzband verwenden, saubere Ausführung der Ausschnitte'.
Menge: 17,000 St
DOK DIN 276 2008 Aufteilung+BT: 434

**3.4.1.2.65 Ausschnitt Kältedämmung Ummantelung Rohr DN20 Gebäude MW D 40mm Mantel Blech Stahl verz D 0,5mm verschrauben**
STLB-Bau 2025-10 047
Ausschnitt für Kältedämmung einschl. Ummantelung DIN 4140 an haus- und betriebstechnischen Anlagen, an Rohrleitung, DN 20, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Durchdringungen durch die Dämmung sind mit selbstklebendem Aluminiumband dicht abzukleben. Durchdringungen durch die Ummantelung sind zu entgraten (Schnittkanten), Kantenschutzband verwenden, saubere Ausführung der Ausschnitte'.
Menge: 16,000 St
DOK DIN 276 2008 Aufteilung+BT: 434

**3.4.1.2.66 Ausschnitt Kältedämmung Ummantelung Rohr DN25 Gebäude MW D 40mm Mantel Blech Stahl verz D 0,5mm verschrauben**
STLB-Bau 2025-10 047
Ausschnitt für Kältedämmung einschl. Ummantelung DIN 4140 an haus- und betriebstechnischen Anlagen, an Rohrleitung, DN 25, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Durchdringungen durch die Dämmung sind mit selbstklebendem Aluminiumband dicht abzukleben. Durchdringungen durch die Ummantelung sind zu entgraten (Schnittkanten), Kantenschutzband verwenden, saubere Ausführung der Ausschnitte'.
Menge: 8,000 St
DOK DIN 276 2008 Aufteilung+BT: 434

**3.4.1.2.67 Ausschnitt Kältedämmung Ummantelung Rohr DN32 Gebäude MW D 40mm Mantel Blech Stahl verz D 0,5mm verschrauben**
STLB-Bau 2025-10 047
Ausschnitt für Kältedämmung einschl. Ummantelung DIN 4140 an haus- und betriebstechnischen Anlagen, an Rohrleitung, DN 32, im Gebäude, keine ausreichende Konvektion bzw. unzureichender Abstand zu Objekten, Dämmung aus Mineralwolle, kaschiert mit Aluminiumfolie, Brandverhaltensklasse DIN EN 13501-1 A2 -s1, d0 (nichtbrennbar), Wärmeleitfähigkeit 0,035 W/(mK) bei 0 Grad C Mitteltemperatur DIN EN 12667, Gesamt-Dämmschichtdicke 40 mm, Ummantelung aus nichtprofiliertem Blech, Stahl, feuerverzinkt, Blechdicke 0,5 mm, verschrauben, Ausführung gemäß Einzelbeschreibung,
Einzelbeschreibungs-Nr 'Durchdringungen durch die Dämmung sind mit selbstklebendem Aluminiumband dicht abzukleben. Durchdringungen durch die Ummantelung sind zu entgraten (Schnittkanten), Kantenschutzband verwenden, saubere Ausführung der Ausschnitte'.
Menge: 8,000 St
DOK DIN 276 2008 Aufteilung+BT: 434

**3.4.1.2.68 Ausschnitt Kältedämmung Ummantelung Rohr DN40 Gebäude MW D 50mm Mantel Blech Stahl verz D 0,5mm verschrauben**
STLB-Bau 2025-10 047
Ausschnitt für Kältedämmung einschl. Ummantelung DIN 4140 an haus- und betriebstechnischen Anlagen, an Rohrleitung, DN 40, im Gebäude, keine ausreichende Konvektion bzw. unzureichender Abstand zu Objekten, Dämmung aus Mineralwolle, kaschiert mit Aluminiumfolie, Brandverhaltensklasse DIN EN 13501-1 A2 -s1, d0 (nichtbrennbar), Wärmeleitfähigkeit 0,035 W/(mK) bei 0 Grad C Mitteltemperatur DIN EN 12667, Gesamt-Dämmschichtdicke 50 mm, Ummantelung aus nichtprofiliertem Blech, Stahl, feuerverzinkt, Blechdicke 0,5 mm, verschrauben, Ausführung gemäß Einzelbeschreibung,
Einzelbeschreibungs-Nr 'Durchdringungen durch die Dämmung sind mit selbstklebendem Aluminiumband dicht abzukleben. Durchdringungen durch die Ummantelung sind zu entgraten (Schnittkanten), Kantenschutzband verwenden, saubere Ausführung der Ausschnitte'.
Menge: 4,000 St
DOK DIN 276 2008 Aufteilung+BT: 434

**3.4.1.2.69 Ausschnitt Kältedämmung Ummantelung Rohr DN50 Gebäude MW D 50mm Mantel Blech Stahl verz D 0,6mm verschrauben**
STLB-Bau 2025-10 047
Ausschnitt für Kältedämmung einschl. Ummantelung DIN 4140 an haus- und betriebstechnischen Anlagen, an Rohrleitung, DN 50, im Gebäude, keine ausreichende Konvektion bzw. unzureichender Abstand zu Objekten, Dämmung aus Mineralwolle, kaschiert mit Aluminiumfolie, Brandverhaltensklasse DIN EN 13501-1 A2 -s1, d0 (nichtbrennbar), Wärmeleitfähigkeit 0,035 W/(mK) bei 0 Grad C Mitteltemperatur DIN EN 12667, Gesamt-Dämmschichtdicke 50 mm, Ummantelung aus nichtprofiliertem Blech, Stahl, feuerverzinkt, Blechdicke 0,6 mm, verschrauben, Ausführung gemäß Einzelbeschreibung,
Einzelbeschreibungs-Nr 'Durchdringungen durch die Dämmung sind mit selbstklebendem Aluminiumband dicht abzukleben. Durchdringungen durch die Ummantelung sind zu entgraten (Schnittkanten), Kantenschutzband verwenden, saubere Ausführung der Ausschnitte'.
Menge: 8,000 St
DOK DIN 276 2008 Aufteilung+BT: 434

**3.4.1.2.70 Ausschnitt Kältedämmung Ummantelung Rohr DN65 Gebäude MW D 60mm Mantel Blech Stahl verz D 0,6mm verschrauben**
STLB-Bau 2025-10 047
Ausschnitt für Kältedämmung einschl. Ummantelung DIN 4140 an haus- und betriebstechnischen Anlagen, an Rohrleitung, DN 65, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Durchdringungen durch die Dämmung sind mit selbstklebendem Aluminiumband dicht abzukleben. Durchdringungen durch die Ummantelung sind zu entgraten (Schnittkanten), Kantenschutzband verwenden, saubere Ausführung der Ausschnitte'.
Menge: 1,000 St
DOK DIN 276 2008 Aufteilung+BT: 434

**3.4.1.2.71 Ausschnitt Kältedämmung Ummantelung Rohr DN80 Gebäude MW D 60mm Mantel Blech Stahl verz D 0,6mm verschrauben**
STLB-Bau 2025-10 047
Ausschnitt für Kältedämmung einschl. Ummantelung DIN 4140 an haus- und betriebstechnischen Anlagen, an Rohrleitung, DN 80, im Gebäude, keine ausreichende Konvektion bzw. unzureichender Abstand zu Objekten, Dämmung aus Mineralwolle, kaschiert mit Aluminiumfolie, Brandverhaltensklasse DIN EN 13501-1 A2 -s1, d0 (nichtbrennbar), Wärmeleitfähigkeit 0,035 W/(mK) bei 0 Grad C Mitteltemperatur DIN EN 12667, Gesamt-Dämmschichtdicke 60 mm, Ummantelung aus nichtprofiliertem Blech, Stahl, feuerverzinkt, Blechdicke 0,6 mm, verschrauben, Ausführung gemäß Einzelbeschreibung,
Einzelbeschreibungs-Nr 'Durchdringungen durch die Dämmung sind mit selbstklebendem Aluminiumband dicht abzukleben. Durchdringungen durch die Ummantelung sind zu entgraten (Schnittkanten), Kantenschutzband verwenden, saubere Ausführung der Ausschnitte'.
Menge: 13,000 St
DOK DIN 276 2008 Aufteilung+BT: 434

**3.4.1.2.72 Beidseitige diffusionsdichte Anarbeitung an Kälteschelle DN 15, MW mit verstärk. Alu. + Blech, D 40mm**
Beidseitige diffusionsdichte Anschlussdämmung einschl. Ummantelung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ummantelung aus nichtprofiliertem Blech, Stahl, feuerverzinkt, Blechdicke 0,5 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 16,000 St
DOK DIN 276 2008 Aufteilung+BT: 434

**3.4.1.2.73 Beidseitige diffusionsdichte Anarbeitung an Kälteschelle DN 20, MW mit verstärk. Alu. + Blech, D 40mm**
Beidseitige diffusionsdichte Anschlussdämmung einschl. Ummantelung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ummantelung aus nichtprofiliertem Blech, Stahl, feuerverzinkt, Blechdicke 0,5 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 16,000 St
DOK DIN 276 2008 Aufteilung+BT: 434

**3.4.1.2.74 Beidseitige diffusionsdichte Anarbeitung an Kälteschelle DN 25, MW mit verstärk. Alu. + Blech, D 40mm**
Beidseitige diffusionsdichte Anschlussdämmung einschl. Ummantelung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ummantelung aus nichtprofiliertem Blech, Stahl, feuerverzinkt, Blechdicke 0,5 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 2,000 St
DOK DIN 276 2008 Aufteilung+BT: 434

**3.4.1.2.75 Beidseitige diffusionsdichte Anarbeitung an Kälteschelle DN 32, MW mit verstärk. Alu. + Blech, D 40mm**
Beidseitige diffusionsdichte Anschlussdämmung einschl. Ummantelung DIN 4140 an haus- und betriebstechnischen Anlagen, Anarbeitung an Kälteschelle (Rohrschelle) DN 32 mit Abschottungsverklebung, keine ausreichende Konvektion bzw. unzureichender Abstand zu Objekten, Dämmung aus Mineralwolle, kaschiert mit Aluminiumfolie, Brandverhaltensklasse DIN EN 13501-1 A2 -s1, d0 (nichtbrennbar), Wärmeleitfähigkeit 0,035 W/(mK) bei 0 Grad C Mitteltemperatur DIN EN 12667, Gesamt-Dämmschichtdicke 40 mm, Ummantelung aus nichtprofiliertem Blech, Stahl, feuerverzinkt, Blechdicke 0,5 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 2,000 St
DOK DIN 276 2008 Aufteilung+BT: 434

**3.4.1.2.76 Beidseitige diffusionsdichte Anarbeitung an Kälteschelle DN 40, MW mit verstärk. Alu. + Blech, D 50mm**
Beidseitige diffusionsdichte Anschlussdämmung einschl. Ummantelung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ummantelung aus nichtprofiliertem Blech, Stahl, feuerverzinkt, Blechdicke 0,5 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 2,000 St
DOK DIN 276 2008 Aufteilung+BT: 434

**3.4.1.2.77 Beidseitige diffusionsdichte Anarbeitung an Kälteschelle DN 50, MW mit verstärk. Alu. + Blech, D 50mm**
Beidseitige diffusionsdichte Anschlussdämmung einschl. Ummantelung DIN 4140 an haus- und betriebstechnischen Anlagen, Anarbeitung an Kälteschelle (Rohrschelle) DN 50 mit Abschottungsverklebung, keine ausreichende Konvektion bzw. unzureichender Abstand zu Objekten, Dämmung aus Mineralwolle, kaschiert mit Aluminiumfolie, Brandverhaltensklasse DIN EN 13501-1 A2 -s1, d0 (nichtbrennbar), Wärmeleitfähigkeit 0,035 W/(mK) bei 0 Grad C Mitteltemperatur DIN EN 12667, Gesamt-Dämmschichtdicke 50 mm, Ummantelung aus nichtprofiliertem Blech, Stahl, feuerverzinkt, Blechdicke 0,6 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 10,000 St
DOK DIN 276 2008 Aufteilung+BT: 434

**3.4.1.2.78 Beidseitige diffusionsdichte Anarbeitung an Kälteschelle DN 65, MW mit verstärk. Alu. + Blech, D 60mm**
Beidseitige diffusionsdichte Anschlussdämmung einschl. Ummantelung DIN 4140 an haus- und betriebstechnischen Anlagen, Anarbeitung an Kälteschelle (Rohrschelle) DN 65 mit Abschottungsverklebung, keine ausreichende Konvektion bzw. unzureichender Abstand zu Objekten, Dämmung aus Mineralwolle, kaschiert mit Aluminiumfolie, Brandverhaltensklasse DIN EN 13501-1 A2 -s1, d0 (nichtbrennbar), Wärmeleitfähigkeit 0,035 W/(mK) bei 0 Grad C Mitteltemperatur DIN EN 12667, Gesamt-Dämmschichtdicke 60 mm, Ummantelung aus nichtprofiliertem Blech, Stahl, feuerverzinkt, Blechdicke 0,6 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 1,000 St
DOK DIN 276 2008 Aufteilung+BT: 434

**3.4.1.2.79 Beidseitige diffusionsdichte Anarbeitung an Kälteschelle DN 80, MW mit verstärk. Alu. + Blech, D 60mm**
Beidseitige diffusionsdichte Anschlussdämmung einschl. Ummantelung DIN 4140 an haus- und betriebstechnischen Anlagen, Anarbeitung an Kälteschelle (Rohrschelle) DN 80 mit Abschottungsverklebung, keine ausreichende Konvektion bzw. unzureichender Abstand zu Objekten, Dämmung aus Mineralwolle, kaschiert mit Aluminiumfolie, Brandverhaltensklasse DIN EN 13501-1 A2 -s1, d0 (nichtbrennbar), Wärmeleitfähigkeit 0,035 W/(mK) bei 0 Grad C Mitteltemperatur DIN EN 12667, Gesamt-Dämmschichtdicke 60 mm, Ummantelung aus nichtprofiliertem Blech, Stahl, feuerverzinkt, Blechdicke 0,6 mm, verschrauben. Verarbeitung nach Herstellerangabe der Kälteschelle sind einzuhalten. Ausführung gemäß Einzelbeschreibung,
Einzelbeschreibungs-Nr Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen.
Menge: 12,000 St
DOK DIN 276 2008 Aufteilung+BT: 434

*Hinweis: Nachfolgende Armaturen, Flanschenpaare, Lufttöpfe etc.*
Nachfolgende Armaturen, Flanschenpaare, Lufttöpfe etc.
beziehen sich auf alle vorgenannten Medien, Temperaturen, Montageorte und -höhen sowie ggf. zusätzlich beschriebene Sicherungsmaßnahmen.
Behinderungen durch beengte Montage- und Platzverhältnisse sind grundsätzlich in den Einheitspreisen mit einzukalkulieren.

**3.4.1.2.80 Kältedämmung Ummantelung Kompensator DN15 Gebäude MW kaschiert Alufolie Matte D 40mm 0,040W/(mK) Mantel Blech Stahl verz**
STLB-Bau 2025-10 047
Kältedämmung einschl. Ummantelung DIN 4140 an haus- und betriebstechnischen Anlagen, an Kompensator, DN 15, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.81 Kältedämmung Ummantelung Kompensator DN20 Gebäude MW kaschiert Alufolie Matte D 40mm 0,040W/(mK) Mantel Blech Stahl verz**
STLB-Bau 2025-10 047
Kältedämmung einschl. Ummantelung DIN 4140 an haus- und betriebstechnischen Anlagen, an Kompensator, DN 20, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'min. -10'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.82 Kältedämmung Ummantelung Kompensator DN80 Gebäude MW kaschiert Alufolie Matte D 60mm 0,040W/(mK) Mantel Blech Stahl verz**
STLB-Bau 2025-10 047
Kältedämmung einschl. Ummantelung DIN 4140 an haus- und betriebstechnischen Anlagen, an Kompensator, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.83 Kältedämmung Ummantelung Geradsitzarmatur DN15 Gebäude MW kaschiert Alufolie Matte D 40mm 0,040W/(mK) Mantel Blech Stahl verz**
STLB-Bau 2025-10 047
Kältedämmung einschl. Ummantelung DIN 4140 an haus- und betriebstechnischen Anlagen, an Geradsitzarmatur, DN 15, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.84 Kältedämmung Ummantelung Geradsitzarmatur DN20 Gebäude MW kaschiert Alufolie Matte D 40mm 0,040W/(mK) Mantel Blech Stahl verz**
STLB-Bau 2025-10 047
Kältedämmung einschl. Ummantelung DIN 4140 an haus- und betriebstechnischen Anlagen, an Geradsitzarmatur, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.85 Kältedämmung Ummantelung Geradsitzarmatur DN25 Gebäude MW kaschiert Alufolie Matte D 40mm 0,040W/(mK) Mantel Blech Stahl verz**
STLB-Bau 2025-10 047
Kältedämmung einschl. Ummantelung DIN 4140 an haus- und betriebstechnischen Anlagen, an Geradsitzarmatur, DN 25, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.86 Kältedämmung Ummantelung Geradsitzarmatur DN32 Gebäude MW kaschiert Alufolie Matte D 40mm 0,040W/(mK) Mantel Blech Stahl verz**
STLB-Bau 2025-10 047
Kältedämmung einschl. Ummantelung DIN 4140 an haus- und betriebstechnischen Anlagen, an Geradsitzarmatur, DN 32, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.87 Kältedämmung Ummantelung Geradsitzarmatur DN40 Gebäude MW kaschiert Alufolie Matte D 50mm 0,040W/(mK) Mantel Blech Stahl verz**
STLB-Bau 2025-10 047
Kältedämmung einschl. Ummantelung DIN 4140 an haus- und betriebstechnischen Anlagen, an Geradsitzarmatur, DN 40, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 St
DOK DIN 276 2008 Aufteilung+BT: 434

**3.4.1.2.88 Kältedämmung Ummantelung Geradsitzarmatur DN50 Gebäude MW kaschiert Alufolie Matte D 50mm 0,040W/(mK) Mantel Blech Stahl verz**
STLB-Bau 2025-10 047
Kältedämmung einschl. Ummantelung DIN 4140 an haus- und betriebstechnischen Anlagen, an Geradsitzarmatur, DN 50, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.89 Kältedämmung Ummantelung Geradsitzarmatur DN65 Gebäude MW kaschiert Alufolie Matte D 60mm 0,040W/(mK) Mantel Blech Stahl verz**
STLB-Bau 2025-10 047
Kältedämmung einschl. Ummantelung DIN 4140 an haus- und betriebstechnischen Anlagen, an Geradsitzarmatur, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.90 Kältedämmung Ummantelung Geradsitzarmatur DN80 Gebäude MW kaschiert Alufolie Matte D 60mm 0,040W/(mK) Mantel Blech Stahl verz**
STLB-Bau 2025-10 047
Kältedämmung einschl. Ummantelung DIN 4140 an haus- und betriebstechnischen Anlagen, an Geradsitzarmatur, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 6,000 St
DOK DIN 276 2008 Aufteilung+BT: 434

**3.4.1.2.91 Kältedämmung Ummantelung Schmutzfänger DN15 Gebäude MW kaschiert Alufolie Matte D 40mm 0,040W/(mK) Mantel Blech Stahl verz**
STLB-Bau 2025-10 047
Kältedämmung einschl. Ummantelung DIN 4140 an haus- und betriebstechnischen Anlagen, an Schmutzfänger, DN 15, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.92 Kältedämmung Ummantelung Schmutzfänger DN20 Gebäude MW kaschiert Alufolie Matte D 40mm 0,040W/(mK) Mantel Blech Stahl verz**
STLB-Bau 2025-10 047
Kältedämmung einschl. Ummantelung DIN 4140 an haus- und betriebstechnischen Anlagen, an Schmutzfänger, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 3,000 St
DOK DIN 276 2008 Aufteilung+BT: 434

**3.4.1.2.93 Kältedämmung Ummantelung Schmutzfänger DN50 Gebäude MW kaschiert Alufolie Matte D 50mm 0,040W/(mK) Mantel Blech Stahl verz**
STLB-Bau 2025-10 047
Kältedämmung einschl. Ummantelung DIN 4140 an haus- und betriebstechnischen Anlagen, an Schmutzfänger, DN 50, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.94 Kältedämmung Ummantelung Rückschlagventil DN20 Gebäude MW kaschiert Alufolie Matte D 40mm 0,040W/(mK) Mantel Blech Stahl verz**
STLB-Bau 2025-10 047
Kältedämmung einschl. Ummantelung DIN 4140 an haus- und betriebstechnischen Anlagen, an Rückschlagventil, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.95 Kältedämmung Ummantelung Rückschlagventil DN80 Gebäude MW kaschiert Alufolie Matte D 60mm 0,040W/(mK) Mantel Blech Stahl verz**
STLB-Bau 2025-10 047
Kältedämmung einschl. Ummantelung DIN 4140 an haus- und betriebstechnischen Anlagen, an Rückschlagventil, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.96 Kältedämmung Ummantelung Durchgangs-Regelventil DN15 Gebäude MW kaschiert Alufolie Matte D 40mm 0,040W/(mK) Mantel Blech Stahl verz**
STLB-Bau 2025-10 047
Kältedämmung einschl. Ummantelung DIN 4140 an haus- und betriebstechnischen Anlagen, an Durchgangs-Regelventil, DN 15, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

**3.4.1.2.97 Kältedämmung Ummantelung Durchgangs-Regelventil DN20 Gebäude MW kaschiert Alufolie Matte D 40mm 0,040W/(mK) Mantel Blech Stahl verz**
STLB-Bau 2025-10 047
Kältedämmung einschl. Ummantelung DIN 4140 an haus- und betriebstechnischen Anlagen, an Durchgangs-Regelventil, DN 20, Mindestabstände DIN 4140 sind nicht eingehalten, im Gebäude, keine ausreichende Konvektion bzw. unzureichender Abstand zu Objekten, Dämmung aus Mineralwolle, kaschiert mit Aluminiumfolie, als Lamellenmatte, einlagig, Dämmschichtdicke 40 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.98 Kältedämmung Ummantelung Durchgangs-Regelventil DN40 Gebäude MW kaschiert Alufolie Matte D 50mm 0,040W/(mK) Mantel Blech Stahl verz**
STLB-Bau 2025-10 047
Kältedämmung einschl. Ummantelung DIN 4140 an haus- und betriebstechnischen Anlagen, an Durchgangs-Regelventil, DN 40, Mindestabstände DIN 4140 sind nicht eingehalten, im Gebäude, keine ausreichende Konvektion bzw. unzureichender Abstand zu Objekten, Dämmung aus Mineralwolle, kaschiert mit Aluminiumfolie, als Lamellenmatte, einlagig, Dämmschichtdicke 50 mm, Brandverhaltensklasse DIN EN 13501-1 A2 -s1, d0 (nichtbrennbar), Wärmeleitfähigkeit 0,040 W/(mK) bei 0 Grad C Mitteltemperatur DIN EN 12667,
Mediumtemperatur in Grad C 'min. -10'

Umgebungstemperatur in Grad C 'max. +32'

relative Luftfeuchte in % 'max. 75'

Ummantelung aus nichtprofiliertem Blech, Stahl, feuerverzinkt, Blechdicke 0,5 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 2,000 St
DOK DIN 276 2008 Aufteilung+BT: 434

**3.4.1.2.99 Kältedämmung Ummantelung Durchgangs-Regelventil DN80 Gebäude MW kaschiert Alufolie Matte D 60mm 0,040W/(mK) Mantel Blech Stahl verz**
STLB-Bau 2025-10 047
Kältedämmung einschl. Ummantelung DIN 4140 an haus- und betriebstechnischen Anlagen, an Durchgangs-Regelventil, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. -10'

Umgebungstemperatur in Grad C 'max. +32'

relative Luftfeuchte in % 'max. 75'

Ummantelung aus nichtprofiliertem Blech, Stahl, feuerverzinkt, Blechdicke 0,6 mm, Überlappungen verschrauben, Ausführung gemäß Einzelbeschreibung,
Einzelbeschreibungs-Nr 'Mit Luftspalt zwischen Dämmung und Ummantelung. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 1,000 St
DOK DIN 276 2008 Aufteilung+BT: 434

### 4 Technische Wärmedämmung sonstiges

#### 4.1 KG 419 allgemeine Positionen für Bauablauf

##### 4.1.1 sonstiges

###### 4.1.1.1 Allgemeines / Bauablauf

**4.1.1.1.1 Reinhalte- und Reinigungskonzept**
Ausarbeitung eines Reinhalte- und Reinigungskonzept
für die Bau - und Betriebsphase der Anlagen
und Baugruppen gemäß angebotenen Fabrikate.
Menge: 1,000 psch
DOK DIN 276 2008 Aufteilung+BT: 400

**4.1.1.1.2 Erstellung und Fortschreibung von detaillierten Bauablaufsplanungen**
Erstellung und Fortschreibung von detaillierten Bauablaufsplanungen
unter Beachtung des Rahmenterminplanes des Bauherrn / Architekten in Abstimmung mit den anderen am Bau beteiligten Gewerken.
Menge: 1,000 psch
DOK DIN 276 2008 Aufteilung+BT: 400

**4.1.1.1.3 Baustelleneinrichtung**
Baustelleneinrichtung einschließlich der Kosten, die entstehen für Baustelleneinrichtung, Vorhaltung und Räumung, die im Zusammenhang mit der Montage auf der Baustelle entstehen, wie:
- Vorhalten, Auf- und Abbau von Tagesunterkünften
- Vorhalten, Auf- und Abbau von Lagern
- Vorhalten, Auf- und Abbau von Hebezeugen und Kleinwerkzeugen
- An- und Abreise von Monteuren

Hinweis:
Die Lagerbereiche und Räume für Wagen, Container, Material und Maschinen etc. sind zwingend mit der Bauleitung vor Ort abzusprechen.
Für die Kalkulation dieser Position sind die Angaben in den Vorbemerkungen, der Allgemeinen Baubeschreibung und der Technischen Baubeschreibung zwingend zu berücksichtigen.
Menge: 1,000 psch
DOK DIN 276 2008 Aufteilung+BT: 419

**4.1.1.1.4 Räumen, Wiedereinrichten auf Weisung**
Räumen während der Ausführungszeit, Vorhalten und Wiedereinrichten der Baustelleneinrichtung nach längeren Montageunterbrechungen, die der Auftragnehmer nicht zu vertreten hat.

Hinweis:
Die Abrechnung erfolgt nur, wenn das zeitweise Räumen der Baustelle vom Auftraggeber oder dessen Vertreter angeordnet wurde.
Menge: 1,000 St
DOK DIN 276 2008 Aufteilung+BT: 419

###### 4.1.1.2 Gerüste

**4.1.1.2.1 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 25,000 St
DOK DIN 276 2008 Aufteilung+BT: 400

**4.1.1.2.2 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 25,000 St
DOK DIN 276 2008 Aufteilung+BT: 400

**4.1.1.2.3 An- und Ablieferung Montagesteiger**
Montagesteiger selbstfahrend, für Montagearbeiten in einer
Höhe von bis zu 7,0 m.
Der Steiger muss betriebssicher sein und den gültigen Unfallverhütungsvorschriften und den Vorschriften der Berufsgenossenschaft entsprechen.

Einzukalkulieren sind sämtliche Betriebs- und Mietkosten einschließlich An- und Ablieferung für die gesamte kalkulierte Dauer der Montagearbeiten.
Der Steigereinsatz ist mit dem AG bzw. dessen Vertreter abzustimmen.

Einsatzzeiten werden in separater Position vergütet.
Menge: 1,000 psch
DOK DIN 276 2008 Aufteilung+BT: 419

**4.1.1.2.4 Einsatz Montagesteiger**
Einsatzzeit für vor beschriebenen Montagesteiger einschließlich Vorhalten, Wartung, Pflege und Versorgung mit Betriebsstoffen.

Hinweis:
Steigereinsatz und Montageabfolge sind so abzustimmen, dass die Nutzungszeit des Gerätes optimiert ist und die Vorhaltezeiten minimiert sind.
Die Abrechnung erfolgt auf gesonderten Nachweis.

Nicht vergütet werden:
- Weiterverleih der Einrichtung an Fremdgewerke (liegt im Ermessen und der Verantwortung des AN)
- Stillstandszeiten die der AN zu vertreten hat
- Reparaturen des Gerätes
Menge: 10,000 d
DOK DIN 276 2008 Aufteilung+BT: 419

**4.1.1.2.5 Mehrkosten Montagesteiger teilbefestigter Untergrund**
Mehrkosten für vor genannten Montagesteiger, für robuste Ausführung für nur teilbefestigten Untergrund (Schotterschicht).
Menge: 10,000 d
DOK DIN 276 2008 Aufteilung+BT: 419

###### 4.1.1.3 Verschließen von Rohrdurchführungen

**4.1.1.3.1 beidseitiges Verschließen von Ringspalten bis 50 mm, 60-139**
Beidseitiges Verschließen von Ringspalten, von bauseitige Rohrhülsen oder Kernbohrungen, Durchmesser 60-139 mm, belegt mit Rohrleitungen Durchmesser 15 - 89 mm mit Steinwolle Schmelzpunkt > 1000°C, Baustoffklasse DIN 4102 - A1, beidseitig bis auf einen Restspalt von ca. 5 cm ausstopfen und diesen mit Mörtel / Brandschutzmasse, Baustoffklasse DIN 4102 - B2, nach Herstellervorschrift versiegeln, Wandstärke bis 30 cm.
Menge: 150,000 St
DOK DIN 276 2008 Aufteilung+BT: 429

**4.1.1.3.2 beidseitiges Verschließen von Ringspalten bis 50 mm, 140-250**
Beidseitiges Verschließen von Ringspalten, von bauseitige Rohrhülsen oder Kernbohrungen, Durchmesser 140-250 mm, belegt mit Rohrleitungen Durchmesser 90 - 160 mm mit Steinwolle Schmelzpunkt > 1000°C, Baustoffklasse DIN 4102 - A1, beidseitig bis auf einen Restspalt von ca. 5 cm ausstopfen und diesen mit Mörtel / Brandschutzmasse, Baustoffklasse DIN 4102 - B2, nach Herstellervorschrift versiegeln, Wandstärke bis 30 cm.
Menge: 110,000 St
DOK DIN 276 2008 Aufteilung+BT: 429

###### 4.1.1.4 Dokumentation

**4.1.1.4.1 Revisionsunterlagen Erstausfertigung**
Revisionsunterlagen für den gesamten Lieferumfang. Als Bestands- bzw. Revisionsunterlagen sind ergänzend zur DIN 18421.
Unterlagen sind im Ordner in 1-facher Ausfertigung zu übergeben.

Ferner sind folgende Unterlagen, geordnet, mit Inhaltsverzeichnis versehen, zu liefern:
- Herstellerliste zu allen verwendeten Produkten
- Zusammenstellung der jeweiligen Dämmarten je Anlage
- Errichtererklärung Brandschutz
- Übereinstimmungserklärungen zu den errichteten Brandschottungen
- Übereinstimmungserklärungen zu den errichteten BS-Verkleidungen
- Konformitätserklärung
- technische Unterlagen zu allen eingebauten Produkten
- Datenblätter abgestimmt auf die eingebauten Materialien
- Kopien sämtlicher Prüfbescheinigungen und Werksatteste

Alle Unterlagen sind so zu ordnen, dass der Auftraggeber mit geringem Aufwand die zur Wartung der Anlagen erforderlichen Arbeiten disponieren kann. Gesonderte Vorgaben des AG bezüglich Gestaltung, Reihenfolge, Register und Ordnerstruktur sind zu berücksichtigen.
Menge: 1,000 psch
DOK DIN 276 2008 Aufteilung+BT: 419

**4.1.1.4.2 Wie vor, weitere Ausfertigungen der Bestandsunterlagen**
Leistung wie zuletzt in vollem Wortlaut beschrieben, jedoch als weitere Fertigung der kompletten Bestandsunterlagen. Den weiteren Fertigungen müssen keine Original Unterlagen beiliegen jedoch müssen alle farbigen Unterlagen ebenfalls als Farbkopien oder farbige Planunterlagen beiliegen.
Menge: 2,000 St
DOK DIN 276 2008 Aufteilung+BT: 419

**4.1.1.4.3 Bestandsunterlagen digital**
Bestandsunterlagen für vorbeschriebene Anlagen in digitaler Form zusammenstellen und als Downloadlink zur Verfügung stellen.
Die vor genannten Unterlagen sind digital zu erstellen, Pläne in CAD und in folgender Form zu übergeben:
- komplette Dateien in abgestimmter Verzeichnisstruktur und abgestimmten Dateibenennungsschema mit sämtlichen Zugriffsrechten
- 2D Planunterlagen im DWG- Format (AutoCAD), zusätzlich als Planansichten maßstabsgetreu im PDF
- 3D Modelle als IFC
- Sämtliche Listen als XLSX und Dokumente als DOCX bzw. PDF-Datei.
- Bilddokumentationen als JPEG oder PNG
- Scans als PDF
Menge: 1,000 psch
DOK DIN 276 2008 Aufteilung+BT: 419

##### 4.1.2 Stundenlonarbeiten

###### 4.1.2.1 Verrechnungssätze für Löhne

*Hinweis: Stundenlohnarbeiten*
Die Verrechnungssätze für die nachstehenden Lohn- und Berufsgruppen sind unaufgegliedert anzubieten.
In ihnen sind enthalten:
- Lohn- und Gehaltskosten,
- Lohn- und Gehaltsnebenkosten,
- Sozialkosten einschließlich Sozialkassenbeiträge,
- Gemeinkostenanteile,
- Gewinn,
- Fahrtkosten einschließlich Fahrtzeit und Auslöse,
- PSA

Zuschläge zu den Verrechnungssätzen für vom Auftraggeber angeordnete oder zu vertretende Nacht-, Sonntags-, Feiertags- und Mehrarbeit (Überstunden) sind gesondert nachzuweisen. Sie werden in Höhe der tariflichen Vereinbarung vergütet.
Für Nacht-, Sonntags- und Feiertagsarbeit wird als Zuschlag nur der Beitrag zur gesetzlichen Unfallversicherung vergütet. Für Mehrarbeit werden zusätzlich die Sozialkosten vergütet.
Beschäftigt der Bieter in einer der nachstehenden
Lohn- / Berufsgruppen keine Arbeitskräfte, hat er dies anzugeben und statt dessen den Einsatz möglichst gleichwertiger Arbeitskräfte anzubieten.

Auf die Regelungen zu Stundenlohnarbeiten nach VOB/B §15 und deren Vergütung nach VOB/B §2 wird ausdrücklich verwiesen.
Stundenlohnarbeiten sind vor der Ausführung anzumelden und von der Bauüberwachung freizugeben. Die Regieberichte sind wöchentlich der der Bauüberwachung / Fachbauleitung zum Unterzeichnen vorzulegen!
Die Zuordnung zur Qualifikation erfolgt nicht nach der Qualifikation des eingesetzten Personals, sondern nach der Anforderung der ausgeführten Leistung.

**4.1.2.1.1 Fachvorarbeiter/-in sämtliche Kosten/Zuschläge**
STLB-Bau 2025-10 091
Stundenlohnarbeiten durch Fachvorarbeiter/-in
der Verrechnungssatz für die jeweilige Arbeitskraft umfasst sämtliche Aufwendungen wie Lohn- und Gehaltskosten, Lohn- und Gehaltsnebenkosten, Zuschläge, lohngebundene und lohnabhängige Kosten, sonstige Sozialkosten, Gemeinkosten, Wagnis und Gewinn.
Menge: 30,000 h
DOK DIN 276 2008 Aufteilung+BT: 439

**4.1.2.1.2 Fachvorarbeiter/-in Zuschläge Nachtarbeit**
STLB-Bau 2025-10 091
Stundenlohnarbeiten durch Fachvorarbeiter/-in
der Verrechnungssatz für die jeweilige Arbeitskraft umfasst nur die Zuschläge für Nachtarbeit.
Menge: 10,000 h
DOK DIN 276 2008 Aufteilung+BT: 439

**4.1.2.1.3 Fachvorarbeiter/-in Zuschläge Sonn-Feiertag**
STLB-Bau 2025-10 091
Stundenlohnarbeiten durch Fachvorarbeiter/-in
der Verrechnungssatz für die jeweilige Arbeitskraft umfasst nur die Zuschläge für Sonn- und Feiertagsarbeit.
Menge: 10,000 h
DOK DIN 276 2008 Aufteilung+BT: 439

**4.1.2.1.4 Fachvorarbeiter/-in Zuschläge Nachtarbeit Sonn-Feiertag**
STLB-Bau 2025-10 091
Stundenlohnarbeiten durch Fachvorarbeiter/-in
der Verrechnungssatz für die jeweilige Arbeitskraft umfasst nur die Zuschläge für Nachtarbeit an Sonn- und Feiertagen.
Menge: 10,000 h
DOK DIN 276 2008 Aufteilung+BT: 439

**4.1.2.1.5 Facharbeiter/-in sämtliche Kosten/Zuschläge**
STLB-Bau 2025-10 091
Stundenlohnarbeiten durch Facharbeiter/-in
der Verrechnungssatz für die jeweilige Arbeitskraft umfasst sämtliche Aufwendungen wie Lohn- und Gehaltskosten, Lohn- und Gehaltsnebenkosten, Zuschläge, lohngebundene und lohnabhängige Kosten, sonstige Sozialkosten, Gemeinkosten, Wagnis und Gewinn.
Menge: 30,000 h
DOK DIN 276 2008 Aufteilung+BT: 439

**4.1.2.1.6 Facharbeiter/-in Zuschläge Nachtarbeit**
STLB-Bau 2025-10 091
Stundenlohnarbeiten durch Facharbeiter/-in
der Verrechnungssatz für die jeweilige Arbeitskraft umfasst nur die Zuschläge für Nachtarbeit.
Menge: 10,000 h
DOK DIN 276 2008 Aufteilung+BT: 439

**4.1.2.1.7 Facharbeiter/-in Zuschläge Sonn-Feiertag**
STLB-Bau 2025-10 091
Stundenlohnarbeiten durch Facharbeiter/-in
der Verrechnungssatz für die jeweilige Arbeitskraft umfasst nur die Zuschläge für Sonn- und Feiertagsarbeit.
Menge: 10,000 h
DOK DIN 276 2008 Aufteilung+BT: 439

**4.1.2.1.8 Facharbeiter/-in Zuschläge Nachtarbeit Sonn-Feiertag**
STLB-Bau 2025-10 091
Stundenlohnarbeiten durch Facharbeiter/-in
der Verrechnungssatz für die jeweilige Arbeitskraft umfasst nur die Zuschläge für Nachtarbeit an Sonn- und Feiertagen.
Menge: 10,000 h
DOK DIN 276 2008 Aufteilung+BT: 439
